# Actuacions puntuals de seguretat i drenatge a la xarxa local, any 2026.

- Propietat de l'arxiu: RIB Spain
- Format: FIEBDC-3/2024
- Programa: Presto 26.00
- Data: 14/07/2026
- Tipus: pressupost
- Data dels preus: 16/01/2026
- Divisa: EUR
- Costos indirectes: 20 %
- Despeses generals: 6 %
- Benefici industrial: 13 %
- IVA: 21 %
Import: 2027588.99

## 01 TV-2441, de Santes Creus a Pontons (Can Llenas i Ranxos de Bonany) (23/07/1998)
Import: 304333.65

### 01.01 TREBALLS PREVIS, DEMOLICIONS I ENDERROCS (23/07/1998)
Import: 41045.91

**E0343** m3 Excavació localització serveis, mitjans manuals i mecànics, càrrega i transport
4 m3 × 69.5 (83.4 amb costos indirectes) = 333.60
Excavació per la localització de serveis en qualsevol tipus de terreny, amb mitjans manuals i mecànics, incloses part proporcional en roca, càrrega i transport a l'interior de l'obra o abocador controlat, inclòs cànon d'abocament i manteniment de l'abocador

| Codi | Ut | Descripció | Rendiment | Preu | Import |
|---|---|---|---|---|---|
| O0101 | h | Cap de colla (mà d'obra) | 0.25 | 26.37 | 6.59 |
| O0102 | h | Oficial 1ª (mà d'obra) | 0.5 | 24.9 | 12.45 |
| O0110 | h | Peó (mà d'obra) | 1 | 20.75 | 20.75 |
| M0207 | h | Retroexcavadora 100 hp (maquinària) | 0.5 | 59.41 | 29.71 |
|  |  | Total |  |  | 69.5 |

**E02211** u Tall d'arbre de diàmetre entre 10 i 25 cm. i extracció de la soca (23/07/1998)
1 u × 120.89 (145.07 amb costos indirectes) = 145.07
Tall d'arbre de diàmetre entre 10 i 25 cm. i extracció de la soca i retirada de branques, inclòs càrrega i transport de restes a planta de compostatge, i tapat del forat.

| Codi | Ut | Descripció | Rendiment | Preu | Import |
|---|---|---|---|---|---|
| O0101 | h | Cap de colla | 0.1 | 26.37 | 2.64 |
| O0102 | h | Oficial 1ª | 0.4 | 24.9 | 9.96 |
| O0110 | h | Peó | 0.8 | 20.75 | 16.60 |
| M0214 | h | Camió grua 12 tn (maquinària) | 0.8 | 62.74 | 50.19 |
| M0335 | h | Equip de tala i poda (maquinària; 17/05/2012) | 0.8 | 50 | 40.00 |
| P1613 | u | Cànon d'abocador (23/07/1998) | 1 | 1.5 | 1.50 |
|  |  | Total |  |  | 120.89 |

| Amidament | Uts. | Parcial |
|---|---|---|
| tram Can Llenas |  |  |
| pk 13+145 e | 1 | 1.00 |
| Subtotal |  | 1.00 |
| Total |  | 1 |

**E02212** u Tall d'arbre de diàmetre superior a 25 cm. i extracció de la soca (23/07/1998)
19 u × 237.64 (285.17 amb costos indirectes) = 5418.23
Tall d'arbre de diàmetre superior a 25 cm.i extracció de la soca i retirada de branques, inclòs càrrega i transport a planta de compostatge, i tapat del forat.

| Codi | Ut | Descripció | Rendiment | Preu | Import |
|---|---|---|---|---|---|
| O0101 | h | Cap de colla | 0.1 | 26.37 | 2.64 |
| O0102 | h | Oficial 1ª | 0.8 | 24.9 | 19.92 |
| O0110 | h | Peó | 1.6 | 20.75 | 33.20 |
| M0214 | h | Camió grua 12 tn | 1.6 | 62.74 | 100.38 |
| M0335 | h | Equip de tala i poda | 1.6 | 50 | 80.00 |
| P1613 | u | Cànon d'abocador | 1 | 1.5 | 1.50 |
|  |  | Total |  |  | 237.64 |

| Amidament | Uts. | Parcial |
|---|---|---|
| tram Can Llenas |  |  |
| pk 13+185 e | 1 | 1.00 |
| pk 13+270 e | 6 | 6.00 |
| pk 13+330 e | 2 | 2.00 |
| pk 13+350 e | 10 | 10.00 |
| Subtotal |  | 19.00 |
| Total |  | 19 |

**E0334** m Tall serra disc paviment mescles bituminoses, formigó o panot, fins 25cm fondària
1763.17 m × 4.01 (4.81 amb costos indirectes) = 8480.85
Tall amb serra de disc de paviment de mescles bituminoses, formigó o panot, fins a una fondària de 25 cm.

| Codi | Ut | Descripció | Rendiment | Preu | Import |
|---|---|---|---|---|---|
| O0101 | h | Cap de colla | 0.018 | 26.37 | 0.47 |
| O0102 | h | Oficial 1ª | 0.09 | 24.9 | 2.24 |
| M0334 | h | Equip de màquina de serra de disc de diamant per a tallar (maquinària; 20/03/2026) | 0.09 | 14.4 | 1.30 |
|  |  | Total |  |  | 4.01 |

| Amidament | Uts. | Llarg | Parcial |
|---|---|---|---|
| tram Can Llenas |  |  |  |
| itinerari | 1 | 1226.47 | 1226.47 |
| pas accés 12+370 e | 1 | 25 | 25.00 |
| encaix accessos a finques |  |  |  |
| pk 12+195 e | 1 | 5 | 5.00 |
| pk 12+335 e | 1 | 4.5 | 4.50 |
| pk 12+435 e | 1 | 4 | 4.00 |
| pk 12+470 e | 1 | 4 | 4.00 |
| pk 13+035 e | 1 | 6 | 6.00 |
| pk 13+085 e | 1 | 4.6 | 4.60 |
| pk 13+100 e | 1 | 3 | 3.00 |
| pk 13+170 e | 1 | 3.4 | 3.40 |
| pk 13+220 e | 1 | 3 | 3.00 |
| tram Ranxos de Bonany |  |  |  |
| itinerari | 1 | 431.2 | 431.20 |
| encaix accessos |  |  |  |
| pk 13+915 d | 1 | 19 | 19.00 |
| pk 14+045 d | 1 | 10 | 10.00 |
| pk 14+070 d | 1 | 6 | 6.00 |
| pk 14+100 d | 1 | 4 | 4.00 |
| pk 14+130 d | 1 | 4 | 4.00 |
| Subtotal |  |  | 1763.17 |
| Total |  |  | 1763.17 |

**E0213** m2 Demolició paviment mescla bituminosa
647.85 m2 × 4.93 (5.92 amb costos indirectes) = 3835.27
Demolició de paviment de mescal bituminosa, fins a 25 cm de gruix, inclosa càrrega, transport a l'abocador, cànon d'abocament i manteniment de l'abocador.

| Codi | Ut | Descripció | Rendiment | Preu | Import |
|---|---|---|---|---|---|
| O0101 | h | Cap de colla | 0.01 | 26.37 | 0.26 |
| O0110 | h | Peó | 0.05 | 20.75 | 1.04 |
| M0207 | h | Retroexcavadora 100 hp | 0.005 | 59.41 | 0.30 |
| M0207B | h | Retroexcavadora 100 hp equipada amb martell trencador (maquinària) | 0.045 | 68.89 | 3.10 |
| M0212B | h | Camió de trabuc 16 m³ (maquinària) | 0.005 | 45.4 | 0.23 |
|  |  | Total |  |  | 4.93 |

| Amidament | Uts. | Llarg | Ample | Parcial |
|---|---|---|---|---|
| tram Can Llenas | 1 | 1183.47 | 0.3 | 355.04 |
| accessos |  |  |  |  |
| pk 12+640 e | 1 | 15 |  | 15.00 |
| pk 12+370 e | 1 | 23.45 |  | 23.45 |
| tram Ranxos de Bonany | 1 | 431.2 | 0.3 | 129.36 |
| accessos |  |  |  |  |
| pk 13+915 d | 1 | 25 |  | 25.00 |
| pk 14+045 d | 1 | 80 |  | 80.00 |
| pk 14+070 d | 1 | 20 |  | 20.00 |
| Subtotal |  |  |  | 647.85 |
| Total |  |  |  | 647.85 |

**E02111** m2 Demolició cuneta transitable de formigó
1666.8 m2 × 6.97 (8.36 amb costos indirectes) = 13934.45
Demolició de cuneta transitable de formigó de qualsevol amplada, fins a 20 cm de gruix, inclosa càrrega, transport a l'abocador, cànon d'abocament i manteniment de l'abocador.

| Codi | Ut | Descripció | Rendiment | Preu | Import |
|---|---|---|---|---|---|
| O0101 | h | Cap de colla | 0.01 | 26.37 | 0.26 |
| O0110 | h | Peó | 0.072 | 20.75 | 1.49 |
| M0207 | h | Retroexcavadora 100 hp | 0.007 | 59.41 | 0.42 |
| M0207B | h | Retroexcavadora 100 hp equipada amb martell trencador | 0.065 | 68.89 | 4.48 |
| M0212B | h | Camió de trabuc 16 m³ | 0.007 | 45.4 | 0.32 |
|  |  | Total |  |  | 6.97 |

| Amidament | Uts. | Llarg | Ample | Parcial |
|---|---|---|---|---|
| tram Can Llenas | 1 | 1123 | 1.2 | 1347.60 |
| tram Ranxos de Bonany |  |  |  |  |
| pk 13+940 al 14+040 d | 1 | 100 | 1.2 | 120.00 |
| pk 14+074 al 14+240 | 1 | 166 | 1.2 | 199.20 |
| Subtotal |  |  |  | 1666.80 |
| Total |  |  |  | 1666.8 |

**E02112** m2 Demolició cuneta triangular o trapezoïdal de formigó
240 m2 × 9.72 (11.66 amb costos indirectes) = 2798.40
Demolició de cuneta triangular o trapezoïdal de formigó de qualsevol amplada i profunditat, fins a 20 cm de gruix, inclosa càrrega, transport a l'abocador, cànon d'abocament i manteniment de l'abocador.

| Codi | Ut | Descripció | Rendiment | Preu | Import |
|---|---|---|---|---|---|
| O0101 | h | Cap de colla | 0.02 | 26.37 | 0.53 |
| O0110 | h | Peó | 0.099 | 20.75 | 2.05 |
| M0207 | h | Retroexcavadora 100 hp | 0.009 | 59.41 | 0.53 |
| M0207B | h | Retroexcavadora 100 hp equipada amb martell trencador | 0.09 | 68.89 | 6.20 |
| M0212B | h | Camió de trabuc 16 m³ | 0.009 | 45.4 | 0.41 |
|  |  | Total |  |  | 9.72 |

| Amidament | Uts. | Llarg | Ample | Parcial |
|---|---|---|---|---|
| tram Ranxos de Bonany |  |  |  |  |
| pk 13+850 al 14+100 e | 1 | 200 | 1.2 | 240.00 |
| Subtotal |  |  |  | 240.00 |
| Total |  |  |  | 240 |

**E0222** m Demolició tub, pas salvacunetes, qualsevol material i diàmetre <100cm, inclòs recobriment formigó
84 m × 32.07 (38.48 amb costos indirectes) = 3232.32
Demolició de tub en pas salvacunetes, drenatge o sanejament existent de qualsevol material i diàmetre inferior a 100 cm, inclosa solera i recobriment de formigó, càrrega, transport a l'abocador, cànon d'abocament i manteniment de l'abocador

| Codi | Ut | Descripció | Rendiment | Preu | Import |
|---|---|---|---|---|---|
| O0101 | h | Cap de colla | 0.06 | 26.37 | 1.58 |
| O0110 | h | Peó | 0.3 | 20.75 | 6.23 |
| M0207 | h | Retroexcavadora 100 hp | 0.1 | 59.41 | 5.94 |
| M0207B | h | Retroexcavadora 100 hp equipada amb martell trencador | 0.2 | 68.89 | 13.78 |
| M0212B | h | Camió de trabuc 16 m³ | 0.1 | 45.4 | 4.54 |
|  |  | Total |  |  | 32.07 |

| Amidament | Uts. | Llarg | Parcial |
|---|---|---|---|
| accessos a finques |  |  |  |
| tram Can Llenas |  |  |  |
| pk 12+195 e | 1 | 12 | 12.00 |
| pk 12+435 e | 1 | 6 | 6.00 |
| pk 13+035 e | 1 | 16 | 16.00 |
| pk 13+850 al 14+100 e | 5 | 4 | 20.00 |
|  | 1 | 30 | 30.00 |
| Subtotal |  |  | 84.00 |
| Total |  |  | 84 |

**E02110** m2 Demolició paviment de formigó
285.5 m2 × 6.47 (7.76 amb costos indirectes) = 2215.48
Demolició de paviment de formigó, fins a 25 cm de gruix, inclosa càrrega, transport a l'abocador, cànon d'abocament i manteniment de l'abocador.

| Codi | Ut | Descripció | Rendiment | Preu | Import |
|---|---|---|---|---|---|
| O0101 | h | Cap de colla | 0.013 | 26.37 | 0.34 |
| O0110 | h | Peó | 0.066 | 20.75 | 1.37 |
| M0207 | h | Retroexcavadora 100 hp | 0.006 | 59.41 | 0.36 |
| M0207B | h | Retroexcavadora 100 hp equipada amb martell trencador | 0.06 | 68.89 | 4.13 |
| M0212B | h | Camió de trabuc 16 m³ | 0.006 | 45.4 | 0.27 |
|  |  | Total |  |  | 6.47 |

| Amidament | Uts. | Llarg | Parcial |
|---|---|---|---|
| accessos a finques |  |  |  |
| tram Can Llenas |  |  |  |
| pk 12+195 e | 1 | 32 | 32.00 |
| pk 12+335 e | 1 | 17 | 17.00 |
| pk 12+435 e | 1 | 15 | 15.00 |
| pk 12+470 e | 1 | 14 | 14.00 |
| pk 13+035 e | 1 | 9.5 | 9.50 |
| pk 13+085 e | 1 | 20 | 20.00 |
| pk 13+100 e | 1 | 14 | 14.00 |
| pk 13+170 e | 1 | 14 | 14.00 |
| pk 13+220 e | 1 | 10 | 10.00 |
| tram Ranxos de Bonany |  |  |  |
| pk 14+100 d | 1 | 20 | 20.00 |
| pk 14+130 d | 1 | 20 | 20.00 |
| pk 13+850 al 14+100 e | 5 | 20 | 100.00 |
| Subtotal |  |  | 285.50 |
| Total |  |  | 285.5 |

**E0206** m3 Enderroc estructures de pedra, inclòs transport a abocador (23/07/1998)
0.75 m3 × 30.81 (36.97 amb costos indirectes) = 27.73
Enderroc d'estructures de pedra, inclòs transport a l'abocador, cànon i condicionament del mateix.

| Codi | Ut | Descripció | Rendiment | Preu | Import |
|---|---|---|---|---|---|
| O0102 | h | Oficial 1ª | 0.05 | 24.9 | 1.25 |
| O0110 | h | Peó | 0.4 | 20.75 | 8.30 |
| M0207B | h | Retroexcavadora 100 hp equipada amb martell trencador | 0.2 | 68.89 | 13.78 |
| M0212B | h | Camió de trabuc 16 m³ | 0.125 | 45.4 | 5.68 |
| P1613 | u | Cànon d'abocador | 1.2 | 1.5 | 1.80 |
|  |  | Total |  |  | 30.81 |

| Amidament | Uts. | Llarg | Ample | Alt | Parcial |
|---|---|---|---|---|---|
| marges de pedra |  |  |  |  |  |
| tram Can Llenas |  |  |  |  |  |
| pk 13+145 e | 1 | 1.5 | 0.5 | 1 | 0.75 |
| Subtotal |  |  |  |  | 0.75 |
| Total |  |  |  |  | 0.75 |

**E0214** m Desmuntatge barrera seguretat metà·lica, inclòs suports i demolició fonamentacions
76.44 m × 6.81 (8.17 amb costos indirectes) = 624.51
Desmuntatge, càrrega i transport a magatzem de la Diputació de barrera de seguretat metàl·lica existent, de qualsevol tipus, inclòs suports, demolició i retirada de fonamentacions de formigó, o tall dels pals per sota de la rasant amb eliminació de rebaves, arestes i cantells vius quan no sigui viable la seva extracció, així com la càrrega, transport i gestió dels materials resultants.

| Codi | Ut | Descripció | Rendiment | Preu | Import |
|---|---|---|---|---|---|
| O0101 | h | Cap de colla | 0.01 | 26.37 | 0.26 |
| O0102 | h | Oficial 1ª | 0.05 | 24.9 | 1.25 |
| O0110 | h | Peó | 0.05 | 20.75 | 1.04 |
| M0207B | h | Retroexcavadora 100 hp equipada amb martell trencador | 0.01 | 68.89 | 0.69 |
| M0207 | h | Retroexcavadora 100 hp | 0.005 | 59.41 | 0.30 |
| M0212B | h | Camió de trabuc 16 m³ | 0.005 | 45.4 | 0.23 |
| M0368 | h | Talladora amb disc de carbur de silici (maquinària; 20/03/2026) | 0.05 | 4 | 0.20 |
| M0369 | h | Grup electrògen d'1 a 5 KVA, amb consums inclosos (maquinària) | 0.05 | 2.25 | 0.11 |
| M0214C | h | Camió grua de 5t (maquinària) | 0.05 | 54.62 | 2.73 |
|  |  | Total |  |  | 6.81 |

| Amidament | Uts. | Llarg | Parcial |
|---|---|---|---|
| tram Can Llenas |  |  |  |
| pk 12+650 e |  |  |  |
| en alt | 1 | 4.32 | 4.32 |
| abatiment | 1 | 4.32 | 4.32 |
| terminals | 2 | 0.75 | 1.50 |
| pk 12+950 e |  |  |  |
| en alt | 2 | 4.32 | 8.64 |
| abatiments | 4 | 4.32 | 17.28 |
| pk 13+060 e |  |  |  |
| en alt | 1 | 4.32 | 4.32 |
| abatiments | 2 | 4.32 | 8.64 |
| tram Ranxos de Bonany |  |  |  |
| pk 14+240 |  |  |  |
| en alt | 2 | 4.32 | 8.64 |
| abatiments | 4 | 4.32 | 17.28 |
| terminals | 2 | 0.75 | 1.50 |
| Subtotal |  |  | 76.44 |
| Total |  |  | 76.44 |

### 01.02 MOVIMENT DE TERRES
Import: 13929.87

**E0303** m3 Excavació en desmunt en qualsevol tipus de terreny, càrrega i transport
1178.5 m3 × 9.85 (11.82 amb costos indirectes) = 13929.87
Excavació en desmunt en qualsevol tipus de terreny, incloses parts proporcionals de roca, amb mitjans mecànics, amb càrrega i transport a l'interior d'obra o abocador controlat, inclòs canon d'abocament i manteniment de l'abocador.

| Codi | Ut | Descripció | Rendiment | Preu | Import |
|---|---|---|---|---|---|
| O0101 | h | Cap de colla | 0.015 | 26.37 | 0.40 |
| O0110 | h | Peó | 0.058 | 20.75 | 1.20 |
| M0203B | h | Excavadora giratòria sobre pneumàtics o cadenes fins a 20 t. equipada amb martell trencador (maquinària) | 0.033 | 110 | 3.63 |
| M0203A | h | Excavadora giratòria sobre pneumàtics o cadenes fins a 20 t.. (maquinària) | 0.025 | 94 | 2.35 |
| M0212B | h | Camió de trabuc 16 m³ | 0.05 | 45.4 | 2.27 |
|  |  | Total |  |  | 9.85 |

| Amidament | Uts. | Llarg | Alt | Parcial |
|---|---|---|---|---|
| tram Can Llenas |  |  |  |  |
| secció C-C' | 539.09 |  |  | 539.09 |
| secció D-D' | 73 |  |  | 73.00 |
| accessos |  |  |  |  |
| pk 12+195 e | 1 | 32 | 0.35 | 11.20 |
| pk 12+335 e | 1 | 17 | 0.35 | 5.95 |
| pk 12+435 e | 1 | 15 | 0.35 | 5.25 |
| pk 12+470 e | 1 | 14 | 0.35 | 4.90 |
| pk 13+035 e | 1 | 9.5 | 0.35 | 3.33 |
| pk 13+085 e | 1 | 20 | 0.35 | 7.00 |
| pk 13+100 e | 1 | 14 | 0.35 | 4.90 |
| pk 13+170 e | 1 | 14 | 0.35 | 4.90 |
| pk 13+220 e | 1 | 10 | 0.35 | 3.50 |
| pk 12+640 e | 1 | 15 | 0.35 | 5.25 |
| tram Ranxos de Bonany |  |  |  |  |
| secció A-A' | 187.06 |  |  | 187.06 |
| secció B-B' | 34 |  |  | 34.00 |
| accessos |  |  |  |  |
| pk 13+915 d | 1 | 25 | 0.35 | 8.75 |
| pk 14+045 d | 1 | 80 | 0.35 | 28.00 |
| pk 14+070 d | 1 | 20 | 0.35 | 7.00 |
| pk 14+100 d | 1 | 20 | 0.35 | 7.00 |
| pk 14+130 d | 1 | 20 | 0.35 | 7.00 |
| guals pk 13+850 al 14+100 e | 7 | 20 | 0.25 | 35.00 |
| imprevists | 0.2 | 982.08 |  | 196.42 |
| Subtotal |  |  |  | 1178.50 |
| Total |  |  |  | 1178.5 |

### 01.03 PAVIMENTS I BASE GRANULAR (23/07/1998)
Import: 127486.66

**E0601A** m3 Base granular localitzada de tot-u artificial (ample<2 m), amb mitjans mecànics
654.08 m3 × 30.52 (36.62 amb costos indirectes) = 23952.41
Base granular localitzada (amplada < 2 m) de tot-u artificial ZA 0/32 o ZA 0/20, SE>35, LA<35, no plàstica, estesa i col·locada amb mitjans mecànics i manuals, humectada i compactada en 2 tongades amb base l'assaig de referència.

| Codi | Ut | Descripció | Rendiment | Preu | Import |
|---|---|---|---|---|---|
| O0101 | h | Cap de colla | 0.005 | 26.37 | 0.13 |
| O0102 | h | Oficial 1ª | 0.05 | 24.9 | 1.25 |
| O0110 | h | Peó | 0.2 | 20.75 | 4.15 |
| P1601 | m3 | Aigua (material) | 0.13 | 1.93 | 0.25 |
| P03061 | m3 | Tot-u artificial SE>35 NP ZA20 ZA32, inclòs transport a l'obra (material) | 1.05 | 21.25 | 22.31 |
| M0208 | h | Motoanivelladora (maquinària) | 0.02 | 73.35 | 1.47 |
| M0213 | h | Camió cisterna de 8 m³ (maquinària) | 0.02 | 48 | 0.96 |
|  |  | Total |  |  | 30.52 |

| Amidament | Uts. | Llarg | Ample | Alt | Parcial |
|---|---|---|---|---|---|
| tram Can Llenas |  |  |  |  |  |
| secció C-C' | 1 | 1147 | 1.3 | 0.2 | 298.22 |
| secció D-D' | 1 | 73 | 1.3 | 0.2 | 18.98 |
| accessos |  |  |  |  |  |
| pk 12+195 e | 1 | 32 |  | 0.2 | 6.40 |
| pk 12+335 e | 1 | 17 |  | 0.2 | 3.40 |
| pk 12+435 e | 1 | 15 |  | 0.2 | 3.00 |
| pk 12+470 e | 1 | 14 |  | 0.2 | 2.80 |
| pk 13+035 e | 1 | 9.5 |  | 0.2 | 1.90 |
| pk 13+085 e | 1 | 20 |  | 0.2 | 4.00 |
| pk 13+100 e | 1 | 14 |  | 0.2 | 2.80 |
| pk 13+170 e | 1 | 14 |  | 0.2 | 2.80 |
| pk 13+220 e | 1 | 10 |  | 0.2 | 2.00 |
| pk 12+640 e | 1 | 15 |  | 0.2 | 3.00 |
| tram Ranxos de Bonany |  |  |  |  |  |
| secció A-A' | 1 | 398 | 1.3 | 0.2 | 103.48 |
| secció B-B' | 1 | 34 | 1.3 | 0.2 | 8.84 |
| accessos |  |  |  |  |  |
| pk 13+915 d | 1 | 25 |  | 0.2 | 5.00 |
| pk 14+045 d | 1 | 80 |  | 0.2 | 16.00 |
| pk 14+070 d | 1 | 20 |  | 0.2 | 4.00 |
| pk 14+100 d | 1 | 20 |  | 0.2 | 4.00 |
| pk 14+130 d | 1 | 20 |  | 0.2 | 4.00 |
| pk 13+850 al 14+100 e | 5 | 20 |  |  | 100.00 |
| imprevists | 0.1 | 594.62 |  |  | 59.46 |
| Subtotal |  |  |  |  | 654.08 |
| Total |  |  |  |  | 654.08 |

**E1107** m Vorada de vianants A3 20x8 de peces prefabricades de formigó (Tipus tauló)
65 m × 20.08 (24.1 amb costos indirectes) = 1566.50
Vorada de vianants bicapa de secció normalitzada A3 20x8, rectangular sense xamfrà, de peces prefabricades de formigó rectes i corbes, d'acord amb la UNE 127340 i UNE EN 1340, inclosa excavació i base de formigó de 20 N/mm2 de resistència característica a la compressió, rejuntat amb morter i totes les feines adients, totalment col·locada.

| Codi | Ut | Descripció | Rendiment | Preu | Import |
|---|---|---|---|---|---|
| O0101 | h | Cap de colla | 0.034 | 26.37 | 0.90 |
| O0102 | h | Oficial 1ª | 0.114 | 24.9 | 2.84 |
| O0110 | h | Peó | 0.229 | 20.75 | 4.75 |
| M0207 | h | Retroexcavadora 100 hp | 0.011 | 59.41 | 0.65 |
| P1006 | m | Vorada de vianants A3 20x8 prefabricada de formigó, secció rectangular (material) | 1.05 | 3.1 | 3.26 |
| P0503 | m3 | Formigó HM-20, =5% d'àrids reciclats, inclòs transport a l'obra (material) | 0.06 | 96.5 | 5.79 |
| P0405 | m3 | Morter de ciment de classe M-5 (material) | 0.014 | 135 | 1.89 |
|  |  | Total |  |  | 20.08 |

| Amidament | Uts. | Llarg | Parcial |
|---|---|---|---|
| trencajunts accessos |  |  |  |
| tram Can Llenas |  |  |  |
| pk 12+640 e | 1 | 18 | 18.00 |
| pk 12+370 e | 1 | 25 | 25.00 |
| tram Ranxos de Bonany |  |  |  |
| pk 13+915 d | 1 | 12 | 12.00 |
| pk 14+045 d | 1 | 6 | 6.00 |
| pk 14+070 d | 1 | 4 | 4.00 |
| Subtotal |  |  | 65.00 |
| Total |  |  | 65 |

**E1108** m Vorada de vianants A4 20x8 de peces prefabricades de formigó (Tipus jardí)
1518 m × 20.23 (24.28 amb costos indirectes) = 36857.04
Vorada de vianants bicapa de secció normalitzada A4 20x8 de peces prefabricades de formigó rectes i corbes, d'acord amb la UNE 127340 i UNE EN 1340, inclosa excavació i base de formigó de 20 N/mm2 de resistència característica a la compressió, rejuntat amb morter i totes les feines adients, totalment col·locada.

| Codi | Ut | Descripció | Rendiment | Preu | Import |
|---|---|---|---|---|---|
| O0101 | h | Cap de colla | 0.034 | 26.37 | 0.90 |
| O0102 | h | Oficial 1ª | 0.114 | 24.9 | 2.84 |
| O0110 | h | Peó | 0.229 | 20.75 | 4.75 |
| M0207 | h | Retroexcavadora 100 hp | 0.011 | 59.41 | 0.65 |
| P1007 | m | Vorada de vianants A4 20x8 prefabricada de formigó (material) | 1.05 | 3.25 | 3.41 |
| P0503 | m3 | Formigó HM-20, =5% d'àrids reciclats, inclòs transport a l'obra | 0.06 | 96.5 | 5.79 |
| P0405 | m3 | Morter de ciment de classe M-5 | 0.014 | 135 | 1.89 |
|  |  | Total |  |  | 20.23 |

| Amidament | Uts. | Llarg | Parcial |
|---|---|---|---|
| extradós itinerari |  |  |  |
| tram Can Llenas |  |  |  |
| secció C-C' | 1 | 1147 | 1147.00 |
| secció D-D' | 1 | 73 | 73.00 |
| a deduir accessos | -91 |  | -91.00 |
| tram Ranxos de Bonany |  |  |  |
| secció A-A' | 1 | 398 | 398.00 |
| secció B-B' | 1 | 34 | 34.00 |
| a deduir accessos | -43 |  | -43.00 |
| Subtotal |  |  | 1518.00 |
| Total |  |  | 1518 |

**E0698** m3 Paviment formigó HF-3,5 MPa, c.plàstica,transp.mecànic, (23/09/2020)
380.81 m3 × 93.79 (112.55 amb costos indirectes) = 42860.17
Paviment formigó HF-3,5 MPa, escampat amb transport interior mecànic, estesa i vibratge mecànic, remolinat mecànic afegint 2 kg/m2 de ciment portland.

| Codi | Ut | Descripció | Rendiment | Preu | Import |
|---|---|---|---|---|---|
| B05141 | t | Ciment pòrtl.escòr. CEM II/B-S 32,5,sacs (material; 23/09/2020) | 0.01 | 69.95 | 0.70 |
| B05142 | m3 | Formigó p/paviments HF-3,5 MPa, c.plàstica (material; 18/10/2021) | 1.05 | 68.75 | 72.19 |
| M0101 | h | Dúmper giratori 2 tn basculant (maquinària; 23/09/2020) | 0.16 | 23 | 3.68 |
| M0102 | h | Estenedora p/paviment formigó (maquinària; 23/09/2020) | 0.042 | 72.9 | 3.06 |
| M0103 | h | Remolinador mecànic (maquinària; 23/09/2020) | 0.075 | 4.85 | 0.36 |
| O0110 | h | Peó | 0.27 | 20.75 | 5.60 |
| O0102 | h | Oficial 1ª | 0.16 | 24.9 | 3.98 |
| O0101 | h | Cap de colla | 0.16 | 26.37 | 4.22 |
|  |  | Total |  |  | 93.79 |

| Amidament | Uts. | Llarg | Ample | Alt | Parcial |
|---|---|---|---|---|---|
| tram Can Llenas |  |  |  |  |  |
| secció C-C' | 1 | 1147 | 1.2 | 0.15 | 206.46 |
| secció D-D' | 1 | 73 | 1.2 | 0.15 | 13.14 |
| accessos |  |  |  |  |  |
| pk 12+195 e | 1 | 32 |  | 0.15 | 4.80 |
| pk 12+335 e | 1 | 17 |  | 0.15 | 2.55 |
| pk 12+435 e | 1 | 15 |  | 0.15 | 2.25 |
| pk 12+470 e | 1 | 14 |  | 0.15 | 2.10 |
| pk 13+035 e | 1 | 9.5 |  | 0.15 | 1.43 |
| pk 13+085 e | 1 | 20 |  | 0.15 | 3.00 |
| pk 13+100 e | 1 | 14 |  | 0.15 | 2.10 |
| pk 13+170 e | 1 | 14 |  | 0.15 | 2.10 |
| pk 13+220 e | 1 | 10 |  | 0.15 | 1.50 |
| pk 12+640 e | 1 | 15 |  | 0.15 | 2.25 |
| tram Ranxos de Bonany |  |  |  |  |  |
| secció A-A' | 1 | 398 | 1.2 | 0.15 | 71.64 |
| secció B-B' | 1 | 34 | 1.2 | 0.15 | 6.12 |
| accessos |  |  |  |  |  |
| pk 13+915 d | 1 | 25 |  | 0.15 | 3.75 |
| pk 14+045 d | 1 | 80 |  | 0.15 | 12.00 |
| pk 14+070 d | 1 | 20 |  | 0.15 | 3.00 |
| pk 14+100 d | 1 | 20 |  | 0.15 | 3.00 |
| pk 14+130 d | 1 | 20 |  | 0.15 | 3.00 |
| imprevists | 0.1 | 346.19 |  |  | 34.62 |
| Subtotal |  |  |  |  | 380.81 |
| Total |  |  |  |  | 380.81 |

**E5403** m2 Pintat de parament horitzontal o vertical de formigó amb color òxid ocre (12/01/2009)
1982.4 m2 × 9.04 (10.85 amb costos indirectes) = 21509.04
Pintat de parament horitzontal o vertical de formigó amb color òxid ocre, deixant oxidar la superfície, inclòs tots els treballs de preparació i acabat final.

| Codi | Ut | Descripció | Rendiment | Preu | Import |
|---|---|---|---|---|---|
| O0102 | h | Oficial 1ª | 0.05 | 24.9 | 1.25 |
| O0110 | h | Peó | 0.05 | 20.75 | 1.04 |
| P5018 | kg | Sulfat d'òxid (material; 13/11/2017) | 0.5 | 13.15 | 6.58 |
| P10206 | pp | Materials i elements auxiliars (material; 12/01/2009) | 0.005 | 3.19 | 0.02 |
| P10209 | pp | Petit material (material; 12/01/2009) | 0.005 | 29.83 | 0.15 |
|  |  | Total |  |  | 9.04 |

| Amidament | Uts. | Llarg | Ample | Parcial |
|---|---|---|---|---|
| tram Can Llenas |  |  |  |  |
| secció C-C' | 1 | 1147 | 1.2 | 1376.40 |
| secció D-D' | 1 | 73 | 1.2 | 87.60 |
| tram Ranxos de Bonany |  |  |  |  |
| secció A-A' | 1 | 398 | 1.2 | 477.60 |
| secció B-B' | 1 | 34 | 1.2 | 40.80 |
| Subtotal |  |  |  | 1982.40 |
| Total |  |  |  | 1982.4 |

**E0424** m2 Aplacat de pedra rejuntat amb morter de ciment sobre solera de formigó (23/07/1998)
10 m2 × 61.79 (74.15 amb costos indirectes) = 741.50
Aplacat de pedra rejuntat amb morter de ciment, sobre solera de formigó HM-20, totalment acabat.

| Codi | Ut | Descripció | Rendiment | Preu | Import |
|---|---|---|---|---|---|
| O0101 | h | Cap de colla | 0.08 | 26.37 | 2.11 |
| O0102 | h | Oficial 1ª | 0.9 | 24.9 | 22.41 |
| O0110 | h | Peó | 0.9 | 20.75 | 18.68 |
| P0313 | m3 | Pedra calcària posada a l'obra (material; 12/01/2009) | 0.07 | 119.84 | 8.39 |
| P0503 | m3 | Formigó HM-20, =5% d'àrids reciclats, inclòs transport a l'obra | 0.1 | 96.5 | 9.65 |
| E0108 | m3 | Morter de ciment elaborat a l'obra (23/07/1998) | 0.01 | 55.22 | 0.55 |
|  |  | Total |  |  | 61.79 |

| Amidament | Uts. | Llarg | Parcial |
|---|---|---|---|
| Aplacat | 1 | 10 | 10.00 |
| Total |  |  | 10 |

### 01.04 SENYALITZACIÓ VERTICAL, ABALISAMENT I BARRERES DE SEGURETAT (23/07/1998)
Import: 40944.8

**E07311** u Trasllat de senyal existent (23/07/1998)
5 u × 37.47 (44.96 amb costos indirectes) = 224.80
Trasllat de senyal existent, inclòs fonamentació.

| Codi | Ut | Descripció | Rendiment | Preu | Import |
|---|---|---|---|---|---|
| O0101 | h | Cap de colla | 0.1 | 26.37 | 2.64 |
| O0110 | h | Peó | 0.4 | 20.75 | 8.30 |
| M0212B | h | Camió de trabuc 16 m³ | 0.1 | 45.4 | 4.54 |
| P1609 | m3 | Excavació de terres (23/07/1998) | 0.18 | 11.12 | 2.00 |
| E0502 | m3 | Formigó HM-20 per a fonaments i soleres (= 5% d'àrids reciclats) | 0.18 | 111.03 | 19.99 |
|  |  | Total |  |  | 37.47 |

| Amidament | Uts. | Parcial |
|---|---|---|
| tram Can Llenas |  |  |
| panell direccional 2 galons |  |  |
| pk 12+720 e | 1 | 1.00 |
| P-14b+S-800 |  |  |
| pk 12+800 e | 1 | 1.00 |
| tram Ranxos de Bonany |  |  |
| fita km 14 | 1 | 1.00 |
| reductor velocitat | 1 | 1.00 |
| senyal urbanització | 1 | 1.00 |
| Subtotal |  | 5.00 |
| Total |  | 5 |

**E07812** u Pilona flexible d'alta resisitència de Ø100 element delimitador (23/07/1998)
305 u × 51.31 (61.57 amb costos indirectes) = 18778.85
Subministrament i instal·lació de pilona flexible d'alta resistència de 100 mm de diàmetre tipus KRL (R10) o equivalent, de color negre o a determinar per la Direcció d'Obra amb argollat reflectant, de cautxú 100% reciclat, inclòs tots els elements de fixació, ancoratges, medis i materials auxiliars, totalment col·locat.

| Codi | Ut | Descripció | Rendiment | Preu | Import |
|---|---|---|---|---|---|
| M0214 | h | Camió grua 12 tn | 0.04 | 62.74 | 2.51 |
| O0110 | h | Peó | 0.3 | 20.75 | 6.23 |
| O0102 | h | Oficial 1ª | 0.15 | 24.9 | 3.74 |
| P14773 | u | Pilona tubular flexible Ø100 mm., h=1000 mm amb banda reflectant, color negre (material; 23/07/1998) | 1 | 34 | 34.00 |
| P0503 | m3 | Formigó HM-20, =5% d'àrids reciclats, inclòs transport a l'obra | 0.05 | 96.5 | 4.83 |
|  |  | Total |  |  | 51.31 |

| Amidament | Uts. | Parcial |
|---|---|---|
| delimitació itinerari |  |  |
| tram Can Llenas | 225 | 225.00 |
| tram Ranxos de Bonany | 80 | 80.00 |
| Subtotal |  | 305.00 |
| Total |  | 305 |

**E07001** m Barrera de seguretat BMSRA4/C h=1,5m, N2/A/W5, sense separador cada 4m
16 m × 37.92 (45.5 amb costos indirectes) = 728.00
Barrera de seguretat metàl·lica simple, amb nivell de contenció N2, índex de severitat A, amplada de treball W5, i deflexió dinàmica 1,6 segons UNE-EN 1317-2, sense separador, galvanitzada en calent, incloent tanca de secció doble ona, pal de perfil C-120 de 1,5m de longitud cada 4m (BMSRA4/C), elements de fixació, topall final si s'escau, material auxiliar i captafars, a una alçaria de 750 mm, inclòs enclavament i soldadures, totalment col·locada en recta o corbada de qualsevol radi

| Codi | Ut | Descripció | Rendiment | Preu | Import |
|---|---|---|---|---|---|
| O0101 | h | Cap de colla | 0.036 | 26.37 | 0.95 |
| O0102 | h | Oficial 1ª | 0.071 | 24.9 | 1.77 |
| O0110 | h | Peó | 0.071 | 20.75 | 1.47 |
| M0214 | h | Camió grua 12 tn | 0.018 | 62.74 | 1.13 |
| M0364 | h | Furgoneta de 3500 kg (maquinària) | 0.036 | 8.12 | 0.29 |
| M0253 | h | Màquina per a clavar muntants metàl·lics (maquinària) | 0.036 | 43.97 | 1.58 |
| M0235 | h | Equip de soldadura elèctrica (maquinària) | 0.036 | 14.55 | 0.52 |
| M0227 | h | Grup electrògen de 45/60 kVA, amb consums inclosos (maquinària) | 0.036 | 5.8 | 0.21 |
| P07001 | m | Barrera de seguretat BMSRA4/C h=1,5m, N2/A/W5, sense separador cada 4m (material) | 1 | 30 | 30.00 |
|  |  | Total |  |  | 37.92 |

| Amidament | Uts. | Llarg | Parcial |
|---|---|---|---|
| tram Can Llenas |  |  |  |
| pk 12+950 d | 1 | 8 | 8.00 |
| tram Ranxos de Bonany |  |  |  |
| pk 14+240 | 1 | 8 | 8.00 |
| Subtotal |  |  | 16.00 |
| Total |  |  | 16 |

**E07368** u Extrem 4,32m per barrera seguretat metàl·lica
4 u × 408.47 (490.16 amb costos indirectes) = 1960.64
Extrem de 4,32 m mínim de barrera de seguretat metàl·lica de qualsevol tipus, amb abatiment o encastament en el talús del desmunt, incloent tanca de secció doble ona, pals de perfil C-120 cada 2 m, peça en angle, topall final, elements de fixació, material auxiliar i captafars, inclòs enclavament, totalment col·locat

| Codi | Ut | Descripció | Rendiment | Preu | Import |
|---|---|---|---|---|---|
| O0101 | h | Cap de colla | 0.571 | 26.37 | 15.06 |
| O0102 | h | Oficial 1ª | 1.143 | 24.9 | 28.46 |
| O0110 | h | Peó | 1.143 | 20.75 | 23.72 |
| M0207 | h | Retroexcavadora 100 hp | 0.571 | 59.41 | 33.92 |
| M0214 | h | Camió grua 12 tn | 0.286 | 62.74 | 17.94 |
| M0364 | h | Furgoneta de 3500 kg | 0.571 | 8.12 | 4.64 |
| M0253 | h | Màquina per a clavar muntants metàl·lics | 0.571 | 43.97 | 25.11 |
| M0235 | h | Equip de soldadura elèctrica | 0.571 | 14.55 | 8.31 |
| M0227 | h | Grup electrògen de 45/60 kVA, amb consums inclosos | 0.571 | 5.8 | 3.31 |
| P14452 | u | Extrem 4,32m per barrera seguretat metàl·lica (material) | 1 | 248 | 248.00 |
|  |  | Total |  |  | 408.47 |

| Amidament | Uts. | Parcial |
|---|---|---|
| tram Can Llenas |  |  |
| pk 12+950 d | 2 | 2.00 |
| tram Ranxos de Bonany |  |  |
| pk 14+240 d | 2 | 2.00 |
| Subtotal |  | 4.00 |
| Total |  | 4 |

**E1160** m Tanca mixta ferro-fusta fabricada per mòduls travessers de ferro galvanitzat (23/07/1998)
107 m × 149.94 (179.93 amb costos indirectes) = 19252.51
Tanca mixta de ferro-fusta fabricada per mòduls travessers de ferro galvanitzat amb pilars de fusta cada 2 m amb un tap metàl.lic galvanitzat a la testa i llistons de fusta rectangulars col·locats verticalment de pi flandes tractat a l’autoclau nivell IV amb la impregnació realitzada per mitjà del sistema Bethel buit-pressió a base de sals hidrosolubles lliures de crom i arsèni, d' 1 m d'alçària, inclòs el subministrament i transport a l'obra, completament muntada i instal·lada.

| Codi | Ut | Descripció | Rendiment | Preu | Import |
|---|---|---|---|---|---|
| M0214 | h | Camió grua 12 tn | 0.3 | 62.74 | 18.82 |
| O0101 | h | Cap de colla | 0.05 | 26.37 | 1.32 |
| O0110 | h | Peó | 0.3 | 20.75 | 6.23 |
| O0102 | h | Oficial 1ª | 0.3 | 24.9 | 7.47 |
| P1609 | m3 | Excavació de terres | 0.13 | 11.12 | 1.45 |
| P0503 | m3 | Formigó HM-20, =5% d'àrids reciclats, inclòs transport a l'obra | 0.1 | 96.5 | 9.65 |
| P2190 | m | Tanca mixta ferro-fusta 1m alçària (material; 23/09/2020) | 1 | 105 | 105.00 |
|  |  | Total |  |  | 149.94 |

| Amidament | Uts. | Llarg | Parcial |
|---|---|---|---|
| tram Can Llenas |  |  |  |
| pk 12+647 al 12+720 e | 1 | 73 | 73.00 |
| tram Ranxos de Bonany |  |  |  |
| pk 13+852 al 13+886 d | 1 | 34 | 34.00 |
| Subtotal |  |  | 107.00 |
| Total |  |  | 107 |

### 01.05 OBRES COMPLEMENTÀRIES (23/07/1998)
Import: 80926.41

**E04102** m3 Escullera amb bloc de pedra calcària de 200 a 400 kg
107 m3 × 37.61 (45.13 amb costos indirectes) = 4828.91
Escullera amb bloc de pedra calcària de 200 a 400 kg, inclòs subministrament i col·locació

| Codi | Ut | Descripció | Rendiment | Preu | Import |
|---|---|---|---|---|---|
| O0101 | h | Cap de colla | 0.024 | 26.37 | 0.63 |
| O0110 | h | Peó | 0.118 | 20.75 | 2.45 |
| M0203A | h | Excavadora giratòria sobre pneumàtics o cadenes fins a 20 t.. | 0.118 | 94 | 11.09 |
| P03122 | t | Bloc de pedra calcària per a escullera de 200 a 400 kg, inclòs transport a l'obra (material) | 1.6 | 14.65 | 23.44 |
|  |  | Total |  |  | 37.61 |

| Amidament | Uts. | Parcial |
|---|---|---|
| tram Can Llenas |  |  |
| pk 12+647 al 12+720 e | 73 | 73.00 |
| tram Ranxos de Bonany |  |  |
| pk 13+852 al 13+886 d | 34 | 34.00 |
| Subtotal |  | 107.00 |
| Total |  | 107 |

**E0306** m3 Excavació rases, pous o fonaments, mitjans mecànics, càrrega i transport
398.88 m3 × 17.98 (21.58 amb costos indirectes) = 8607.83
Excavació en rases, pous o fonaments en qualsevol tipus de terreny, amb mitjans mecànics, incloses part proporcional en roca i tall prèvi en talussos, càrrega i transport a l'interior de l'obra o abocador controlat, inclòs cànon d'abocament i manteniment de l'abocador.

| Codi | Ut | Descripció | Rendiment | Preu | Import |
|---|---|---|---|---|---|
| O0101 | h | Cap de colla | 0.037 | 26.37 | 0.98 |
| O0110 | h | Peó | 0.147 | 20.75 | 3.05 |
| M0207B | h | Retroexcavadora 100 hp equipada amb martell trencador | 0.1 | 68.89 | 6.89 |
| M0207 | h | Retroexcavadora 100 hp | 0.047 | 59.41 | 2.79 |
| M0212B | h | Camió de trabuc 16 m³ | 0.094 | 45.4 | 4.27 |
|  |  | Total |  |  | 17.98 |

| Amidament | Uts. | Llarg | Ample | Alt | Parcial |
|---|---|---|---|---|---|
| previsió de serveis |  |  |  |  |  |
| tram Can Llenas | 1 | 1230 | 0.4 | 0.6 | 295.20 |
| tram Ranxos de Bonany | 1 | 432 | 0.4 | 0.6 | 103.68 |
| Subtotal |  |  |  |  | 398.88 |
| Total |  |  |  |  | 398.88 |

**E0320** m3 Rebliment i piconatge rases, material seleccionat, inclòs transport
199.44 m3 × 16.77 (20.12 amb costos indirectes) = 4012.73
Rebliment de rases, pous i elements localitzats, amb sòl seleccionat procedent de préstec, estesa i compactació segons condicions del Plec de Prescripcions Tècniques, inclòs cànon d'extracció i transport a l'obra.

| Codi | Ut | Descripció | Rendiment | Preu | Import |
|---|---|---|---|---|---|
| O0101 | h | Cap de colla | 0.027 | 26.37 | 0.71 |
| O0110 | h | Peó | 0.133 | 20.75 | 2.76 |
| M0207 | h | Retroexcavadora 100 hp | 0.053 | 59.41 | 3.15 |
| M0211 | h | Corró de llança 650 kg (maquinària) | 0.107 | 9.61 | 1.03 |
| M0213 | h | Camió cisterna de 8 m³ | 0.013 | 48 | 0.62 |
| P0311 | m3 | Sòl seleccionat tipus 2 de préstec, inclòs transport a l'obra (material) | 1.05 | 8 | 8.40 |
| P1601 | m3 | Aigua | 0.05 | 1.93 | 0.10 |
|  |  | Total |  |  | 16.77 |

| Amidament | Uts. | Llarg | Ample | Alt | Parcial |
|---|---|---|---|---|---|
| previsió de serveis |  |  |  |  |  |
| tram Can Llenas | 1 | 1230 | 0.4 | 0.3 | 147.60 |
| tram Ranxos de Bonany | 1 | 432 | 0.4 | 0.3 | 51.84 |
| Subtotal |  |  |  |  | 199.44 |
| Total |  |  |  |  | 199.44 |

**E0322** m3 Rebliment i piconatge rases, sorra 0-3 mm, inclòs transport
199.44 m3 × 32.39 (38.87 amb costos indirectes) = 7752.23
Rebliment amb sorra de 0 a 3 mm de rases i recobriment de canalitzacions, estesa i compactació segons condicions del Plec de Prescripcions Tècniques, inclòs cànon d'extracció i transport a l'obra.

| Codi | Ut | Descripció | Rendiment | Preu | Import |
|---|---|---|---|---|---|
| O0101 | h | Cap de colla | 0.017 | 26.37 | 0.45 |
| O0110 | h | Peó | 0.067 | 20.75 | 1.39 |
| M0207 | h | Retroexcavadora 100 hp | 0.033 | 59.41 | 1.96 |
| M0211 | h | Corró de llança 650 kg | 0.067 | 9.61 | 0.64 |
| M0213 | h | Camió cisterna de 8 m³ | 0.013 | 48 | 0.62 |
| P03152 | m3 | Sorra de pedrera de 0 a 3 mm, inlòs transport a l'obra (material) | 1.05 | 25.93 | 27.23 |
| P1601 | m3 | Aigua | 0.05 | 1.93 | 0.10 |
|  |  | Total |  |  | 32.39 |

| Amidament | Uts. | Llarg | Ample | Alt | Parcial |
|---|---|---|---|---|---|
| previsió de serveis |  |  |  |  |  |
| tram Can Llenas | 1 | 1230 | 0.4 | 0.3 | 147.60 |
| tram Ranxos de Bonany | 1 | 432 | 0.4 | 0.3 | 51.84 |
| Subtotal |  |  |  |  | 199.44 |
| Total |  |  |  |  | 199.44 |

**E08082** m Tub HDPE de paret estructurada Ø400 mm
12 m × 32.64 (39.17 amb costos indirectes) = 470.04
Tub de paret estructurada, de superficie interna llisa i externa corrugada, de polietilè HDPE, tipus B, àrea aplicació U, de diàmetre nominal exterior 400 mm, de rididesa anular SN 8 kN/m2, segons la norma UNE-EN 13476-3, part proporcional de peces especials i accessoris, unió amb maneguets i col·locat al fons de la rasa.

| Codi | Ut | Descripció | Rendiment | Preu | Import |
|---|---|---|---|---|---|
| O0101 | h | Cap de colla | 0.05 | 26.37 | 1.32 |
| O0102 | h | Oficial 1ª | 0.25 | 24.9 | 6.23 |
| O0110 | h | Peó | 0.25 | 20.75 | 5.19 |
| P08082 | m | Tub HDPE Ø400 mm, SN 8kN/m2, sup. interna llisa/externa corrugada, B, U, maneguet (material) | 1.02 | 19.51 | 19.90 |
|  |  | Total |  |  | 32.64 |

| Amidament | Uts. | Llarg | Parcial |
|---|---|---|---|
| tram Ranxos de Bonany |  |  |  |
| deguàs PK 14+100 e | 1 | 12 | 12.00 |
| Subtotal |  |  | 12.00 |
| Total |  |  | 12 |

**E101001** m Tub de PEAD corrugat de Ø 63 mm doble paret (23/07/1998)
3324 m × 1.27 (1.52 amb costos indirectes) = 5052.48
Tub corbable de PEAD de doble paret vermell de 63 mm. de diàmetre nominal, interior llis i exterior corrugat, per a canalització soterrada amb fil guia incorporat, resistència a la compressió 450 N, grau de protecció segons normativa vigent, inclòs part proporcional de maneguets d'unió, col·locat.

| Codi | Ut | Descripció | Rendiment | Preu | Import |
|---|---|---|---|---|---|
| O0110 | h | Peó | 0.01 | 20.75 | 0.21 |
| O0102 | h | Oficial 1ª | 0.01 | 24.9 | 0.25 |
| P091271 | m | Tub PEAD corrugat ext. llis int. DN63 mm. (material; 23/07/1998) | 1 | 0.81 | 0.81 |
|  |  | Total |  |  | 1.27 |

| Amidament | Uts. | Llarg | Parcial |
|---|---|---|---|
| previsió de serveis |  |  |  |
| tram Can Llenas | 2 | 1230 | 2460.00 |
| tram Ranxos de Bonany | 2 | 432 | 864.00 |
| Subtotal |  |  | 3324.00 |
| Total |  |  | 3324 |

**E0502** m3 Formigó HM-20 per a fonaments i soleres (= 5% d'àrids reciclats)
10.5 m3 × 111.03 (133.24 amb costos indirectes) = 1399.02
Formigó HM-20 per a fonaments i soleres, amb un mínim de 5% d'àrids reciclats, inclòs col·locació, vibrat i curat

| Codi | Ut | Descripció | Rendiment | Preu | Import |
|---|---|---|---|---|---|
| O0101 | h | Cap de colla | 0.04 | 26.37 | 1.05 |
| O0102 | h | Oficial 1ª | 0.08 | 24.9 | 1.99 |
| O0110 | h | Peó | 0.16 | 20.75 | 3.32 |
| M0225 | h | Vibrador intern formigó (maquinària) | 0.096 | 2.09 | 0.20 |
| M0234 | h | Camió amb bomba de formigonar (maquinària) | 0.024 | 88.92 | 2.13 |
| M0201 | h | Compressor aire gasoil 13,3 m³/h (maquinària) | 0.048 | 21.09 | 1.01 |
| P0503 | m3 | Formigó HM-20, =5% d'àrids reciclats, inclòs transport a l'obra | 1.05 | 96.5 | 101.33 |
|  |  | Total |  |  | 111.03 |

| Amidament | Uts. | Llarg | Parcial |
|---|---|---|---|
| tram Ranxos de Bonany |  |  |  |
| deguàs PK 14+100 e | 1 | 12 | 12.00 |
| a deuir tub | -1.5 |  | -1.50 |
| Subtotal |  |  | 10.50 |
| Total |  |  | 10.5 |

**E10121** m Conductor coure nu de 35 mm2, unipolar soterrada (23/07/1998)
1662 m × 3.89 (4.67 amb costos indirectes) = 7761.54
Conductor de coure nu de 35 mm2, unipolar, col·locat al fons de la rasa i sortint a punts de llum, compresa la part proporcional de tub protector dels sortints i soldadures als punts metàl·lics o a les derivacions.

| Codi | Ut | Descripció | Rendiment | Preu | Import |
|---|---|---|---|---|---|
| O0101 | h | Cap de colla | 0.01 | 26.37 | 0.26 |
| O0102 | h | Oficial 1ª | 0.03 | 24.9 | 0.75 |
| O0110 | h | Peó | 0.03 | 20.75 | 0.62 |
| P101102 | m | Conductor Cu nu unipolar d'1x35 mm2 (material; 23/07/1998) | 1.05 | 1.29 | 1.35 |
| P10207 | pp | Soldadures a xarxa i petit mat. (12/01/2009) | 1 | 0.91 | 0.91 |
|  |  | Total |  |  | 3.89 |

| Amidament | Uts. | Llarg | Parcial |
|---|---|---|---|
| previsió de serveis |  |  |  |
| tram Can Llenas | 1 | 1230 | 1230.00 |
| tram Ranxos de Bonany | 1 | 432 | 432.00 |
| Subtotal |  |  | 1662.00 |
| Total |  |  | 1662 |

**E101311** m Subministrament i col·locació de cinta senyalitzadora elèctric (17/06/2019)
1662 m × 1.22 (1.46 amb costos indirectes) = 2426.52
Subministrament i col·locació de cinta de senyalització d'avís de perill elèctric de PVC de color groc i 150 mm d'amplada, disposada a una profunditat mínima a 0,10 m del paviment acabat i a 0,25 m sobre la generatriu superior del tub.

| Codi | Ut | Descripció | Rendiment | Preu | Import |
|---|---|---|---|---|---|
| O0101 | h | Cap de colla | 0.015 | 26.37 | 0.40 |
| O0110 | h | Peó | 0.02 | 20.75 | 0.42 |
| P0101 | m | Cinta senyalitzadora PVC 150 mm color groc (material; 17/06/2019) | 1.05 | 0.38 | 0.40 |
|  |  | Total |  |  | 1.22 |

| Amidament | Uts. | Llarg | Parcial |
|---|---|---|---|
| previsió de serveis |  |  |  |
| tram Can Llenas | 1 | 1230 | 1230.00 |
| tram Ranxos de Bonany | 1 | 432 | 432.00 |
| Subtotal |  |  | 1662.00 |
| Total |  |  | 1662 |

**E12101** u Pericó registre 45x45x60 cm, amb tapa (semàf i enllum, s/base formigó) (23/07/1998)
25 u × 89.46 (107.35 amb costos indirectes) = 2683.75
Pericó de registre de dimensions de 45x45x60 cm interiors mínims, per a instal·lacions semafòriques o d'enllumenat, inclòs marc i tapa de fosa dúctil classe B-125 , de tipus prefabricat o elaborat in siut amb parets de maó calat "gero" arrebossat i acabat lliscat interior, col·locat sobre solera de graves.

| Codi | Ut | Descripció | Rendiment | Preu | Import |
|---|---|---|---|---|---|
| O0101 | h | Cap de colla | 0.09 | 26.37 | 2.37 |
| O0102 | h | Oficial 1ª | 0.45 | 24.9 | 11.21 |
| O0110 | h | Peó | 0.9 | 20.75 | 18.68 |
| P0805 | u | Maó massís 29x14x5 cm. a rev. (material; 23/07/1998) | 100 | 0.12 | 12.00 |
| E0108 | m3 | Morter de ciment elaborat a l'obra | 0.1 | 55.22 | 5.52 |
| P0841 | m2 | EnlluÏment parets exteriors (material; 12/01/2009) | 1.08 | 20.01 | 21.61 |
| P06207 | u | Tapa fosa 480x480x30, marc 500x500, classe B-125 (material; 23/07/1998) | 1 | 18.07 | 18.07 |
|  |  | Total |  |  | 89.46 |

| Amidament | Uts. | Parcial |
|---|---|---|
| previsió de serveis |  |  |
| tram Can Llenas | 18 | 18.00 |
| tram Ranxos de Bonany | 7 | 7.00 |
| Subtotal |  | 25.00 |
| Total |  | 25 |

**E0821** u Recreixement i anivellació pericó o bunera
1 u × 51.26 (61.51 amb costos indirectes) = 61.51
Repicat de xapa de morter, neteja, recreixement i anivellació de pericó, pou de registre, o bunera existent de qualsevol tipus a nova cota d'acabat, totalment acabat.

| Codi | Ut | Descripció | Rendiment | Preu | Import |
|---|---|---|---|---|---|
| O0101 | h | Cap de colla | 0.08 | 26.37 | 2.11 |
| O0102 | h | Oficial 1ª | 0.7 | 24.9 | 17.43 |
| O0110 | h | Peó | 0.7 | 20.75 | 14.53 |
| P0503 | m3 | Formigó HM-20, =5% d'àrids reciclats, inclòs transport a l'obra | 0.1 | 96.5 | 9.65 |
| P0602 | kg | Filferro recuit (material) | 0.3 | 1.75 | 0.53 |
| P0604 | kg | Claus acer (material; 24/03/2026) | 0.15 | 1.61 | 0.24 |
| P0701 | m | Tauló de fusta pi, 10 usos (material; 13/03/2026) | 2 | 0.41 | 0.82 |
| P0702 | m3 | Llata de fusta de pi (material; 13/03/2026) | 0.001 | 407.53 | 0.41 |
| P0704 | m2 | Amortització tauler de pi 22 mm, 10 usos (material; 13/03/2026) | 1 | 2.43 | 2.43 |
| P0706 | cu | Puntal met.telescòpic h=5m,150 usos (material; 13/03/2026) | 0.05 | 27.7 | 1.39 |
| P0707 | l | Desencofrant (material; 13/03/2026) | 0.05 | 2.91 | 0.15 |
| M0214 | h | Camió grua 12 tn | 0.025 | 62.74 | 1.57 |
|  |  | Total |  |  | 51.26 |

| Amidament | Uts. | Parcial |
|---|---|---|
| tram Ranxos de Bonany |  |  |
| reixa talla-aigües 14+060d | 1 | 1.00 |
| Subtotal |  | 1.00 |
| Total |  | 1 |

**E08841** m Formacio i reperfilat de cunetes en terres amb excavació fins a 50 cm de sobreample (23/07/1998)
250 m × 13.87 (16.64 amb costos indirectes) = 4160.00
Execució de cuneta de drenatge, fins a 130 cm d'amplada, inclòs el tall del ferm amb serra de disc, retirada de terra vegetal, enderroc del paviment de mescla bituminosa en calent, excavació i compactació de la base de la cuneta, excavació d'un sobreample fins a 50 cm respecte la cuneta existent, estesa i compactació d'una capa de 20 cm de tot-u artificial, inclosa la càrrega i tansport del material sobrant a l'interior de l'obra o abocador controlat inclòs cànon d'abocador i condicionament del mateix, condicionament del terreny amb estesa de terra vegetal.

| Codi | Ut | Descripció | Rendiment | Preu | Import |
|---|---|---|---|---|---|
| O0101 | h | Cap de colla | 0.027 | 26.37 | 0.71 |
| O0102 | h | Oficial 1ª | 0.003 | 24.9 | 0.07 |
| O0110 | h | Peó | 0.093 | 20.75 | 1.93 |
| P03060 | m3 | Tot-u artificial no classif. (material; 23/07/1998) | 0.299 | 17 | 5.08 |
| P0307 | m3 | Terra de préstec, inclòs cànon per extracció i transport a l'obra (material) | 0.06 | 5 | 0.30 |
| P1601 | m3 | Aigua | 0.02 | 1.93 | 0.04 |
| P1613 | u | Cànon d'abocador | 0.705 | 1.5 | 1.06 |
| P1615 | u | Condicionament de l'abocador (05/07/2010) | 0.61 | 0.5 | 0.31 |
| M0201 | h | Compressor aire gasoil 13,3 m³/h | 0.003 | 21.09 | 0.06 |
| M0204 | h | Pala carregadora pneumàtics (maquinària) | 0.007 | 58.27 | 0.41 |
| M0207 | h | Retroexcavadora 100 hp | 0.008 | 59.41 | 0.48 |
| M0207B | h | Retroexcavadora 100 hp equipada amb martell trencador | 0.002 | 68.89 | 0.14 |
| M0208 | h | Motoanivelladora | 0.018 | 73.35 | 1.32 |
| M0210 | h | Corró vibratori autop. 10 a 12 t (maquinària; 12/01/2009) | 0.002 | 51.54 | 0.10 |
| M0211 | h | Corró de llança 650 kg | 0.005 | 9.61 | 0.05 |
| M0212B | h | Camió de trabuc 16 m³ | 0.018 | 45.4 | 0.82 |
| M0213 | h | Camió cisterna de 8 m³ | 0.001 | 48 | 0.05 |
| M0251 | h | Bulldozer (maquinària; 12/01/2009) | 0.003 | 62.36 | 0.19 |
| M0275 | h | Maquinària perforació (maquinària; 12/01/2009) | 0.002 | 14.15 | 0.03 |
| M0334 | h | Equip de màquina de serra de disc de diamant per a tallar | 0.05 | 14.4 | 0.72 |
|  |  | Total |  |  | 13.87 |

| Amidament | Uts. | Llarg | Parcial |
|---|---|---|---|
| tram Ranxos de Bonany |  |  |  |
| pk 13+850 al 14+100 e | 1 | 250 | 250.00 |
| Subtotal |  |  | 250.00 |
| Total |  |  | 250 |

**E0883** m3 Formació de gual en cuneta transitable, formigó HA-25
112 m3 × 136.59 (163.91 amb costos indirectes) = 18357.92
Formació de gual en cuneta transitable amb HA-25-P-20-XC4, amb un mínim de 5% d'àrids reciclats, executat amb mitjans mecànics o manuals, inclòs vibrat, motlles, regles i guies, entroncaments, remolinat, juntes, reg de curat del formigó, totalment acabat.

| Codi | Ut | Descripció | Rendiment | Preu | Import |
|---|---|---|---|---|---|
| O0101 | h | Cap de colla | 0.1 | 26.37 | 2.64 |
| O0102 | h | Oficial 1ª | 0.5 | 24.9 | 12.45 |
| O0110 | h | Peó | 0.5 | 20.75 | 10.38 |
| P0505 | m3 | Formigó HA-25, =5% d'àrids reciclats, inclòs transport a l'obra (material) | 1.02 | 103 | 105.06 |
| P0604 | kg | Claus acer | 0.25 | 1.61 | 0.40 |
| P0701 | m | Tauló de fusta pi, 10 usos | 5 | 0.41 | 2.05 |
| P0704 | m2 | Amortització tauler de pi 22 mm, 10 usos | 1 | 2.43 | 2.43 |
| M0240 | h | Regle vibratori formigonat soleres (maquinària; 24/03/2026) | 0.25 | 4.72 | 1.18 |
|  |  | Total |  |  | 136.59 |

| Amidament | Uts. | Llarg | Parcial |
|---|---|---|---|
| tram Ranxos de Bonany |  |  |  |
| pk 13+850 al 14+100 e | 7 | 16 | 112.00 |
| Subtotal |  |  | 112.00 |
| Total |  |  | 112 |

**E08703** u Arqueta drenatge per recollida de cunetes, Hmax=2,00 m, 2 reixes D-400 (23/07/1998)
5 u × 1324.11 (1588.93 amb costos indirectes) = 7944.65
Arqueta de drenatge per a recollida de les aigües pluvials provinents de les cunetes de fins a 2,00 m d'alçària amb bonera i reixa abatible classe C-250 de 790x355x29 mm amb bastiment i 2 reixes de fosa talla-aigües 973x490x70 mm classe D-400 segons plànols, de formigó armat, inclòs excavació, base de formigó de neteja i encofrat, totalment acabada.

| Codi | Ut | Descripció | Rendiment | Preu | Import |
|---|---|---|---|---|---|
| O0101 | h | Cap de colla | 0.18 | 26.37 | 4.75 |
| O0102 | h | Oficial 1ª | 1.8 | 24.9 | 44.82 |
| O0110 | h | Peó | 3.6 | 20.75 | 74.70 |
| P1609 | m3 | Excavació de terres | 5.5 | 11.12 | 61.16 |
| P0502 | m3 | Formigó 15N/mm2, =5% d'àrids reciclats, inclòs transport a l'obra (material) | 0.16 | 88 | 14.08 |
| P0503 | m3 | Formigó HM-20, =5% d'àrids reciclats, inclòs transport a l'obra | 2.5 | 96.5 | 241.25 |
| E0515 | m2 | Encofrat i desencofrat pla en parament no vist | 11 | 35.08 | 385.88 |
| E0516 | m2 | Encofrat i desencofrat pla en parament vist | 3.55 | 46.1 | 163.66 |
| P06202 | u | Reixa i marc C-250 (material; 23/09/2020) | 1 | 65.16 | 65.16 |
| P0617 | u | Reixa i bastiment 985x495x70 mm D-400 (material; 23/07/1998) | 2 | 132 | 264.00 |
| P1242 | m | Tub de pp DN400 mm., SN 8 kN/m2 p/p accesoris (material) | 0.21 | 22.15 | 4.65 |
|  |  | Total |  |  | 1324.11 |

| Amidament | Uts. | Parcial |
|---|---|---|
| tram Can Llenas |  |  |
| pk 12+650 e | 1 | 1.00 |
| pk 12+950 e | 1 | 1.00 |
| pk 13+060 e | 1 | 1.00 |
| tram Ranxos de Bonany |  |  |
| pk 14+100 e | 1 | 1.00 |
| pk 14+240 e | 1 | 1.00 |
| Subtotal |  | 5.00 |
| Total |  | 5 |

**E0843** u Embocadura prefabricada D 400 mm
4 u × 371.32 (445.58 amb costos indirectes) = 1782.32
Embocadura armada prefabricada diàmetre 400 mm, inclou tots els treballs d'adequació, anivellament, excavació i rebliments, totalment col·locada i en servei.

| Codi | Ut | Descripció | Rendiment | Preu | Import |
|---|---|---|---|---|---|
| O0101 | h | Cap de colla | 0.1 | 26.37 | 2.64 |
| O0102 | h | Oficial 1ª | 2 | 24.9 | 49.80 |
| O0110 | h | Peó | 2 | 20.75 | 41.50 |
| P0503 | m3 | Formigó HM-20, =5% d'àrids reciclats, inclòs transport a l'obra | 0.2 | 96.5 | 19.30 |
| E02082 | u | Embocadura armada tub Ø 400 mm (material) | 1 | 197 | 197.00 |
| M0207 | h | Retroexcavadora 100 hp | 0.5 | 59.41 | 29.71 |
| M0214 | h | Camió grua 12 tn | 0.5 | 62.74 | 31.37 |
|  |  | Total |  |  | 371.32 |

| Amidament | Uts. | Parcial |
|---|---|---|
| tram Can Llenas |  |  |
| pk 12+650 d | 1 | 1.00 |
| pk 12+950 d | 1 | 1.00 |
| pk 13+060 d | 1 | 1.00 |
| tram Ranxos de Bonany |  |  |
| pk 14+240 d | 1 | 1.00 |
| Subtotal |  | 4.00 |
| Total |  | 4 |

**E0414** m2 Emmacat de pedra 25 cm, travada amb formigó 15 N/mm2, acabat rústic, inclòs excavació
16 m2 × 32.55 (39.06 amb costos indirectes) = 624.96
Emmacat amb bloc de pedra de 25 cm de mida mitja, col.locada de forma irregular i travada amb formigó de 15 N/mm2 de resistència característica a la compressió, inclòs excavació, compactació de la base i encaixonat posterior de les terres, totalment col.locada.

| Codi | Ut | Descripció | Rendiment | Preu | Import |
|---|---|---|---|---|---|
| O0101 | h | Cap de colla | 0.018 | 26.37 | 0.47 |
| O0102 | h | Oficial 1ª | 0.023 | 24.9 | 0.57 |
| O0110 | h | Peó | 0.09 | 20.75 | 1.87 |
| P0327 | t | Bloc de pedra de 25 cm de mitjana, d'origen calcari o granític, inclòs transport a l'obra (material) | 0.438 | 12 | 5.26 |
| P0502 | m3 | Formigó 15N/mm2, =5% d'àrids reciclats, inclòs transport a l'obra | 0.16 | 88 | 14.08 |
| M0207 | h | Retroexcavadora 100 hp | 0.09 | 59.41 | 5.35 |
| M0212B | h | Camió de trabuc 16 m³ | 0.09 | 45.4 | 4.09 |
| M0211 | h | Corró de llança 650 kg | 0.09 | 9.61 | 0.86 |
|  |  | Total |  |  | 32.55 |

| Amidament | Uts. | Parcial |
|---|---|---|
| tram Can Llenas |  |  |
| pk 12+650 d | 4 | 4.00 |
| pk 12+950 d | 4 | 4.00 |
| pk 13+060 d | 4 | 4.00 |
| tram Ranxos de Bonany |  |  |
| pk 14+240 d | 4 | 4.00 |
| Subtotal |  | 16.00 |
| Total |  | 16 |

**E162003** pa Cobrament íntegre seguretat viària, senyalització i desv provisionals (04/05/2026)
1 pa × 2500 (3000 amb costos indirectes) = 3000.00
Partida alçada d'abonament íntegre per a la seguretat viària, inclòs senyalistes, instal·lacions de semàfors, senyalització horitzontal i vertical, abalisament, proteccions, barreres de seguretat, tancaments i de tots els desviaments provisionals durant les diferents fases d'execució de les obres i d'acord amb el seu avanç, inclòs els desplaçaments, muntatge i desmuntatge, manteniment, trasllats i tots els mitjans i elements auxiliars que requereixin, mà d'obra, maquinària i materials, segons indicacions de la Direcció de l'Obra, a l'actuació ctra. TV-2441.

## 02 TV-7007, de Poblet a l'Espluga de Francolí (Espluga de Francolí) (23/07/1998)
Import: 400892.45

### 02.01 TREBALLS PREVIS, DEMOLICIONS I ENDERROCS (23/07/1998)
Import: 50252.02

**E0343** m3 Excavació localització serveis, mitjans manuals i mecànics, càrrega i transport
20 m3 × 69.5 (83.4 amb costos indirectes) = 1668.00

| Amidament | Uts. | Llarg | Ample | Alt | Parcial |
|---|---|---|---|---|---|
| cales | 20 | 1 | 1 | 1 | 20.00 |
| Total |  |  |  |  | 20 |

**E02211** u Tall d'arbre de diàmetre entre 10 i 25 cm. i extracció de la soca
9 u × 120.89 (145.07 amb costos indirectes) = 1305.63

| Amidament | Uts. | Parcial |
|---|---|---|
| rotonda existent T-700 |  |  |
| arbre | 1 | 1.00 |
| arbusts | 3 | 3.00 |
| placeta |  |  |
| arbusts | 5 | 5.00 |
| Subtotal |  | 9.00 |
| Total |  | 9 |

**E0334** m Tall serra disc paviment mescles bituminoses, formigó o panot, fins 25cm fondària
1548.04 m × 4.01 (4.81 amb costos indirectes) = 7446.07

| Amidament | Uts. | Llarg | Parcial |
|---|---|---|---|
| per demolicions |  |  |  |
| àmbit rotonda-1 |  |  |  |
| zones enjardinades | 1 | 45.5 | 45.50 |
|  | 1 | 67 | 67.00 |
| illot central + part nou | 1 | 49 | 49.00 |
| rotonda existent | 1 | 39.6 | 39.60 |
| rotonda nova | 1 | 29.7 | 29.70 |
| vorera nova | 1 | 61.4 | 61.40 |
| illot existent + mitjana | 1 | 98 | 98.00 |
| illot nou | 1 | 11 | 11.00 |
| illot existent | 1 | 16.85 | 16.85 |
| àmbit rotonda-2 |  |  |  |
| vorera nova | 1 | 228.5 | 228.50 |
|  | 1 | 41 | 41.00 |
|  | 1 | 37 | 37.00 |
|  | 1 | 64 | 64.00 |
| vorada zona enjardinada | 1 | 22.62 | 22.62 |
| rotonda nova | 1 | 40.7 | 40.70 |
| illots nous | 1 | 13.5 | 13.50 |
|  | 1 | 14.64 | 14.64 |
|  | 1 | 7 | 7.00 |
|  | 1 | 34.5 | 34.50 |
| vorera coberta desguàs | 1 | 44 | 44.00 |
| illot corrons de pedra | 1 | 42.6 | 42.60 |
| illot TV-7007 | 1 | 14.2 | 14.20 |
| àmbit plaça |  |  |  |
| vorera existent | 1 | 91 | 91.00 |
| vorada nova | 1 | 22.2 | 22.20 |
|  | 1 | 212 | 212.00 |
|  | 1 | 40 | 40.00 |
|  | 2 | 1.4 | 2.80 |
| passos vianants | 2 | 1.3 | 2.60 |
|  | 2 | 3.5 | 7.00 |
|  | 1 | 11.4 | 11.40 |
| varis | 0.1 | 1367.31 | 136.73 |
| Subtotal |  |  | 1548.04 |
| Total |  |  | 1548.04 |

**E0210** m Demolició de vorada i rigola, inclosa la fonamentació, i transport (23/07/1998)
586.58 m × 7.15 (8.58 amb costos indirectes) = 5032.86
Demolició de vorada i rigola, inclosa la fonamentació, transport a abocador, cànon i condicionament del mateix.

| Codi | Ut | Descripció | Rendiment | Preu | Import |
|---|---|---|---|---|---|
| O0110 | h | Peó | 0.2 | 20.75 | 4.15 |
| M0207 | h | Retroexcavadora 100 hp | 0.02 | 59.41 | 1.19 |
| M0212B | h | Camió de trabuc 16 m³ | 0.02 | 45.4 | 0.91 |
| P1613 | u | Cànon d'abocador | 0.6 | 1.5 | 0.90 |
|  |  | Total |  |  | 7.15 |

| Amidament | Uts. | Llarg | Parcial |
|---|---|---|---|
| àmbit rotonda-1 |  |  |  |
| illot central + part nou | 1 | 49 | 49.00 |
| rotonda existent | 1 | 39.6 | 39.60 |
| vorera existent | 1 | 29 | 29.00 |
| illot existent + mitjana | 1 | 25 | 25.00 |
| illot existent | 1 | 16.85 | 16.85 |
| àmbit rotonda-2 |  |  |  |
| vorera exitent | 1 | 42 | 42.00 |
|  | 1 | 26 | 26.00 |
| vorada zona enjardinada | 1 | 100 | 100.00 |
| illot corrons de pedra | 1 | 26.6 | 26.60 |
|  | 1 | 60 | 60.00 |
| àmbit plaça |  |  |  |
| vorera existent | 1 | 100 | 100.00 |
| passos vianants | 3 | 6.4 | 19.20 |
| varis | 0.1 | 533.25 | 53.33 |
| Subtotal |  |  | 586.58 |
| Total |  |  | 586.58 |

**E0213** m2 Demolició paviment mescla bituminosa
1479.78 m2 × 4.93 (5.92 amb costos indirectes) = 8760.30

| Amidament | Uts. | Llarg | Parcial |
|---|---|---|---|
| àmbit rotonda-1 |  |  |  |
| zones enjardinades | 1 | 31.1 | 31.10 |
|  | 1 | 55 | 55.00 |
| illot central + part nou | 1 | 2 | 2.00 |
| rotonda existent | 1 | 24.05 | 24.05 |
| rotonda nova | 1 | 91.8 | 91.80 |
| vorera nova | 1 | 48.5 | 48.50 |
| illot existent + mitjana | 1 | 28.8 | 28.80 |
| illot nou | 1 | 10 | 10.00 |
| àmbit rotonda-2 |  |  |  |
| vorera nova | 1 | 34.5 | 34.50 |
|  | 1 | 82 | 82.00 |
|  | 1 | 116.3 | 116.30 |
|  | 1 | 72.5 | 72.50 |
| vorada zona enjardinada | 1 | 367 | 367.00 |
|  | 1 | 42 | 42.00 |
| rotonda nova | 1 | 127 | 127.00 |
| illots nous | 1 | 8.8 | 8.80 |
|  | 1 | 7.7 | 7.70 |
|  | 1 | 30.15 | 30.15 |
|  | 1 | 7.4 | 7.40 |
|  | 1 | 29.8 | 29.80 |
| àmbit plaça |  |  |  |
| vorada nova | 1 | 104.85 | 104.85 |
| esquena d'ase | 1 | 24 | 24.00 |
| varis | 0.1 | 1345.25 | 134.53 |
| Subtotal |  |  | 1479.78 |
| Total |  |  | 1479.78 |

**E0212** m2 Demolició de paviment de panots de morter de ciment, transport abocador (23/07/1998)
1028.06 m2 × 6.09 (7.31 amb costos indirectes) = 7515.12
Demolició de paviment de panots de morter de ciment col·locats sobre formigó, inclosa la base de formigó i transport dels materials de runa a l'abocador, cànon i condicionament del mateix.

| Codi | Ut | Descripció | Rendiment | Preu | Import |
|---|---|---|---|---|---|
| O0110 | h | Peó | 0.06 | 20.75 | 1.25 |
| M0207B | h | Retroexcavadora 100 hp equipada amb martell trencador | 0.02 | 68.89 | 1.38 |
| M0212B | h | Camió de trabuc 16 m³ | 0.016 | 45.4 | 0.73 |
| M0204 | h | Pala carregadora pneumàtics | 0.016 | 58.27 | 0.93 |
| P1613 | u | Cànon d'abocador | 1.2 | 1.5 | 1.80 |
|  |  | Total |  |  | 6.09 |

| Amidament | Uts. | Llarg | Parcial |
|---|---|---|---|
| àmbit rotonda-1 |  |  |  |
| illot central | 1 | 31.35 | 31.35 |
| rotonda existent | 1 | 25.1 | 25.10 |
| illot existent mitjana | 1 | 17.2 | 17.20 |
| illot existent | 1 | 9.8 | 9.80 |
| àmbit rotonda-2 |  |  |  |
| vorera nova | 1 | 8 | 8.00 |
|  | 1 | 7 | 7.00 |
|  | 1 | 35 | 35.00 |
| vorera coberta desguàs | 1 | 16 | 16.00 |
| àmbit plaça |  |  |  |
| vorera existent | 1 | 148.3 | 148.30 |
|  | 1 | 481.3 | 481.30 |
| empedrat plaça | 1 | 22.65 | 22.65 |
| passos vianants | 1 | 19.8 | 19.80 |
|  | 1 | 5.3 | 5.30 |
|  | 1 | 2.9 | 2.90 |
|  | 1 | 7 | 7.00 |
|  | 1 | 20 | 20.00 |
| varis | 0.2 | 856.8 | 171.36 |
| Subtotal |  |  | 1028.06 |
| Total |  |  | 1028.06 |

**E02110** m2 Demolició paviment de formigó
92.58 m2 × 6.47 (7.76 amb costos indirectes) = 718.42

| Amidament | Uts. | Llarg | Parcial |
|---|---|---|---|
| àmbit rotonda-2 |  |  |  |
| illots corrons de pedra | 1 | 15.72 | 15.72 |
|  | 1 | 54.7 | 54.70 |
| illot carrer/T-700 | 1 | 3 | 3.00 |
| accés | 1 | 8 | 8.00 |
| illot TV-7007 | 1 | 11.16 | 11.16 |
| Subtotal |  |  | 92.58 |
| Total |  |  | 92.58 |

**E02111** m2 Demolició cuneta transitable de formigó
47.3 m2 × 6.97 (8.36 amb costos indirectes) = 395.43

| Amidament | Uts. | Llarg | Ample | Parcial |
|---|---|---|---|---|
| àmbit rotonda-2 |  |  |  |  |
| mitjana | 1 | 17.65 | 2 | 35.30 |
| T-700 | 1 | 10 | 1.2 | 12.00 |
| Subtotal |  |  |  | 47.30 |
| Total |  |  |  | 47.3 |

**E02221** m Demolició tub, pas salvacunetes, qualsevol material i diàmetre entre 100 i 150cm, inclòs recobriment formigó
62 m × 70.55 (84.66 amb costos indirectes) = 5248.92
Demolició de tub en pas salvacunetes, drenatge o sanejament existent de qualsevol material i diàmetre entre 100 i 150 cm, inclosa solera i recobriment de formigó, càrrega, transport a l'abocador, cànon d'abocament i manteniment de l'abocador

| Codi | Ut | Descripció | Rendiment | Preu | Import |
|---|---|---|---|---|---|
| O0101 | h | Cap de colla | 0.132 | 26.37 | 3.48 |
| O0110 | h | Peó | 0.66 | 20.75 | 13.70 |
| M0207 | h | Retroexcavadora 100 hp | 0.22 | 59.41 | 13.07 |
| M0207B | h | Retroexcavadora 100 hp equipada amb martell trencador | 0.44 | 68.89 | 30.31 |
| M0212B | h | Camió de trabuc 16 m³ | 0.22 | 45.4 | 9.99 |
|  |  | Total |  |  | 70.55 |

| Amidament | Uts. | Llarg | Parcial |
|---|---|---|---|
| àmbit rotonda-1 |  |  |  |
| col·lector vorera | 1 | 24 | 24.00 |
| àmbit rotonda-2 |  |  |  |
| col·lectors cuneta | 1 | 26 | 26.00 |
|  | 1 | 12 | 12.00 |
| Subtotal |  |  | 62.00 |
| Total |  |  | 62 |

**E0207** m3 Enderroc estructures de maó, inclòs transport a abocador (23/07/1998)
29.61 m3 × 27.18 (32.62 amb costos indirectes) = 965.88
Enderroc d'estructures de maó, inclòs transport a l'abocador, cànon i condicionament del mateix.

| Codi | Ut | Descripció | Rendiment | Preu | Import |
|---|---|---|---|---|---|
| O0102 | h | Oficial 1ª | 0.04 | 24.9 | 1.00 |
| O0110 | h | Peó | 0.37 | 20.75 | 7.68 |
| M0207B | h | Retroexcavadora 100 hp equipada amb martell trencador | 0.16 | 68.89 | 11.02 |
| M0212B | h | Camió de trabuc 16 m³ | 0.125 | 45.4 | 5.68 |
| P1613 | u | Cànon d'abocador | 1.2 | 1.5 | 1.80 |
|  |  | Total |  |  | 27.18 |

| Amidament | Uts. | Llarg | Ample | Alt | Parcial |
|---|---|---|---|---|---|
| àmbit placeta |  |  |  |  |  |
| muret | 1 | 23.5 | 0.7 | 1.8 | 29.61 |
| Subtotal |  |  |  |  | 29.61 |
| Total |  |  |  |  | 29.61 |

**E0215** u Desmuntatge senyal vertical trànsit existent, inclòs suports i demolició fonamentacions
38 u × 34.03 (40.84 amb costos indirectes) = 1551.92
Desmuntatge, càrrega i transport a magatzem de la Diputació de senyal vertical de trànsit existent, de qualsevol tipus, inclòs suports i demolició de fonamentacions, càrrega i transport a l'abocador dels materials resultants

| Codi | Ut | Descripció | Rendiment | Preu | Import |
|---|---|---|---|---|---|
| O0101 | h | Cap de colla | 0.05 | 26.37 | 1.32 |
| O0102 | h | Oficial 1ª | 0.25 | 24.9 | 6.23 |
| O0110 | h | Peó | 0.25 | 20.75 | 5.19 |
| M0207B | h | Retroexcavadora 100 hp equipada amb martell trencador | 0.05 | 68.89 | 3.44 |
| M0207 | h | Retroexcavadora 100 hp | 0.025 | 59.41 | 1.49 |
| M0212B | h | Camió de trabuc 16 m³ | 0.025 | 45.4 | 1.14 |
| M0368 | h | Talladora amb disc de carbur de silici | 0.25 | 4 | 1.00 |
| M0369 | h | Grup electrògen d'1 a 5 KVA, amb consums inclosos | 0.25 | 2.25 | 0.56 |
| M0214C | h | Camió grua de 5t | 0.25 | 54.62 | 13.66 |
|  |  | Total |  |  | 34.03 |

| Amidament | Uts. | Parcial |
|---|---|---|
| Balises h-75 | 8 | 8.00 |
| R-101 | 3 | 3.00 |
| S-13 | 7 | 7.00 |
| S-13 + indicacions | 1 | 1.00 |
| R-401a | 4 | 4.00 |
| R-1 | 2 | 2.00 |
| R-301 | 1 | 1.00 |
| R-303 | 1 | 1.00 |
| orientació Les Masies-Poblet | 3 | 3.00 |
| indicació Les Masies-Alberg | 1 | 1.00 |
| indicació hotels | 1 | 1.00 |
| or. centre/altres direccions | 1 | 1.00 |
| or. centre | 1 | 1.00 |
| or. altres direccions | 1 | 1.00 |
| or. hotels | 1 | 1.00 |
| restricció vehicles | 1 | 1.00 |
| orientació Poblet-Prades | 1 | 1.00 |
| Subtotal |  | 38.00 |
| Total |  | 38 |

**E102151** u Retirada punt de llum / semàfor, inclòs columna, demolició de la fonamentació (23/07/1998)
5 u × 131.77 (158.12 amb costos indirectes) = 790.60
Retirada de llumenera o semàfor de qualsevol tipus, inclòs columna, demolició de la fonamentació, rebliment del forat, càrrega i transport de les runes, llums, carcasses, polsadors, cablejat i de tots els elements a l'abocador controlat, inclòs cànons.

| Codi | Ut | Descripció | Rendiment | Preu | Import |
|---|---|---|---|---|---|
| O0101 | h | Cap de colla | 0.02 | 26.37 | 0.53 |
| O0102 | h | Oficial 1ª | 0.2 | 24.9 | 4.98 |
| O0110 | h | Peó | 0.8 | 20.75 | 16.60 |
| P0502 | m3 | Formigó 15N/mm2, =5% d'àrids reciclats, inclòs transport a l'obra | 0.6 | 88 | 52.80 |
| P1609 | m3 | Excavació de terres | 0.6 | 11.12 | 6.67 |
| M0214 | h | Camió grua 12 tn | 0.8 | 62.74 | 50.19 |
|  |  | Total |  |  | 131.77 |

| Amidament | Uts. | Parcial |
|---|---|---|
| àmbit rotonda-1 |  |  |
| columna rotonda existent | 1 | 1.00 |
| àmbit placeta |  |  |
| placeta | 4 | 4.00 |
| Subtotal |  | 5.00 |
| Total |  | 5 |

**E0225** m Desmuntatge canalitzacions, conduccions i tubs de servei de qualsevol diàmetre (23/07/1998)
290 m × 2.47 (2.96 amb costos indirectes) = 858.40
Desmuntatge de canalitzacions, conduccions i tubs de servei de qualsevol tipus i diàmetre, inclòs part proporcional d'accessoris i arquetes de la instal·lació superficial o soterrada, amb mitjans mecànics i manuals, inclòs càrrega i transport a abocador, cànon i condicionament del mateix.

| Codi | Ut | Descripció | Rendiment | Preu | Import |
|---|---|---|---|---|---|
| O0102 | h | Oficial 1ª | 0.001 | 24.9 | 0.02 |
| O0110 | h | Peó | 0.02 | 20.75 | 0.42 |
| M0207 | h | Retroexcavadora 100 hp | 0.005 | 59.41 | 0.30 |
| M0212B | h | Camió de trabuc 16 m³ | 0.005 | 45.4 | 0.23 |
| P1613 | u | Cànon d'abocador | 1 | 1.5 | 1.50 |
|  |  | Total |  |  | 2.47 |

| Amidament | Uts. | Llarg | Parcial |
|---|---|---|---|
| àmbit rotonda-1 |  |  |  |
| vorera desguàs | 1 | 14 | 14.00 |
| enllumenat públic | 1 | 20 | 20.00 |
| àmbit placeta |  |  |  |
| enllumenat públic | 1 | 60 | 60.00 |
|  | 1 | 50 | 50.00 |
| reg | 1 | 46 | 46.00 |
| diversos | 1 | 100 | 100.00 |
| Subtotal |  |  | 290.00 |
| Total |  |  | 290 |

**E0218** m Desmuntatge barana de ferro existent i demolició ancoratges (23/07/1998)
121 m × 15.11 (18.13 amb costos indirectes) = 2193.73
Desmuntatge de barana de ferro existent i demolició d'ancoratges amb base de formigó, inclòs transport de les runes a l'abocador o magatzem, i cànon.

| Codi | Ut | Descripció | Rendiment | Preu | Import |
|---|---|---|---|---|---|
| O0102 | h | Oficial 1ª | 0.05 | 24.9 | 1.25 |
| O0110 | h | Peó | 0.25 | 20.75 | 5.19 |
| M0226 | h | Grup electrògen de 20/30 kVA (maquinària; 12/01/2009) | 0.25 | 4.74 | 1.19 |
| M0201 | h | Compressor aire gasoil 13,3 m³/h | 0.025 | 21.09 | 0.53 |
| M0212B | h | Camió de trabuc 16 m³ | 0.12 | 45.4 | 5.45 |
| P1613 | u | Cànon d'abocador | 1 | 1.5 | 1.50 |
|  |  | Total |  |  | 15.11 |

| Amidament | Uts. | Llarg | Parcial |
|---|---|---|---|
| àmbit rotonda-1 |  |  |  |
| tram vorera | 1 | 121 | 121.00 |
| Subtotal |  |  | 121.00 |
| Total |  |  | 121 |

**E9932** ut Retirada d'elements d'urbanització existents (23/07/1998)
33 ut × 146.48 (175.78 amb costos indirectes) = 5800.74
Retirada de mobiliari i elements d'urbanització existents a zona d'aplec indicada per la propietat, conservació, manteniment i posterior muntatge del mateix, inclòs tots els treballs necessaris de desmuntatge i recol·locació.

| Codi | Ut | Descripció | Rendiment | Preu | Import |
|---|---|---|---|---|---|
| O0101 | h | Cap de colla | 0.2 | 26.37 | 5.27 |
| O0102 | h | Oficial 1ª | 0.8 | 24.9 | 19.92 |
| O0110 | h | Peó | 0.8 | 20.75 | 16.60 |
| M0201 | h | Compressor aire gasoil 13,3 m³/h | 0.6 | 21.09 | 12.65 |
| M0207 | h | Retroexcavadora 100 hp | 0.16 | 59.41 | 9.51 |
| M0212B | h | Camió de trabuc 16 m³ | 0.2 | 45.4 | 9.08 |
| M0214 | h | Camió grua 12 tn | 0.5 | 62.74 | 31.37 |
| M0226 | h | Grup electrògen de 20/30 kVA | 0.65 | 4.74 | 3.08 |
| A0901 | pp | Elements de muntatge (12/01/2009) | 100 | 0.18 | 18.00 |
| P1613 | u | Cànon d'abocador | 14 | 1.5 | 21.00 |
|  |  | Total |  |  | 146.48 |

| Amidament | Uts. | Parcial |
|---|---|---|
| corrons estriats de pedra | 15 | 15.00 |
| cadenes | 12 | 12.00 |
| paperes | 2 | 2.00 |
| rètol hostal |  |  |
| nom (2 línies) | 2 | 2.00 |
| columnes | 2 | 2.00 |
| Subtotal |  | 33.00 |
| Total |  | 33 |

### 02.02 MOVIMENT DE TERRES
Import: 20289.08

**E0306** m3 Excavació rases, pous o fonaments, mitjans mecànics, càrrega i transport
940.18 m3 × 17.98 (21.58 amb costos indirectes) = 20289.08

| Amidament | Uts. | Llarg | Alt | Parcial |
|---|---|---|---|---|
| àmbit rotonda-1 |  |  |  |  |
| zones enjardinades | 1 | 31.1 | 0.2 | 6.22 |
|  | 1 | 55 | 0.2 | 11.00 |
| illot central + part nou | 1 | 94.9 | 0.8 | 75.92 |
| rotonda existent | 1 | 121.75 | 0.8 | 97.40 |
| rotonda nova | 1 | 91.8 | 0.6 | 55.08 |
| vorera nova | 1 | 48.5 | 0.2 | 9.70 |
| illot existent + mitjana | 1 | 61.51 | 0.6 | 36.91 |
| illot existent | 1 | 11.72 | 0.8 | 9.38 |
| illot nou | 1 | 10 | 0.2 | 2.00 |
| àmbit rotonda-2 |  |  |  |  |
| vorera nova | 1 | 196 | 0.2 | 39.20 |
|  | 1 | 59.52 | 0.2 | 11.90 |
|  | 1 | 134.95 | 0.2 | 26.99 |
| ferm nou | 1 | 43 | 0.6 | 25.80 |
|  | 1 | 46.6 | 0.6 | 27.96 |
|  | 1 | 11.2 | 0.6 | 6.72 |
| vorada zona enjardinada | 1 | 367 | 0.2 | 73.40 |
|  | 1 | 42 | 0.2 | 8.40 |
|  | 1 | 24.21 | 0.2 | 4.84 |
| rotonda nova | 1 | 86.35 | 0.6 | 51.81 |
| illots nous | 1 | 2.66 | 0.2 | 0.53 |
|  | 1 | 8.8 | 0.2 | 1.76 |
|  | 1 | 30.15 | 0.2 | 6.03 |
|  | 1 | 7.4 | 0.2 | 1.48 |
|  | 1 | 7.7 | 0.2 | 1.54 |
| illot corrons | 1 | 69 | 0.6 | 41.40 |
| àmbit plaça |  |  |  |  |
| vorera nova | 1 | 60 | 0.2 | 12.00 |
|  | 1 | 50.23 | 0.2 | 10.05 |
|  | 1 | 104.85 | 0.2 | 20.97 |
| parada bus | 1 | 171.52 | 0.6 | 102.91 |
| passos vianants | 1 | 20 | 0.2 | 4.00 |
|  | 2 | 14 | 0.2 | 5.60 |
|  | 1 | 11 | 0.2 | 2.20 |
| imprevists | 0.2 | 745.42 |  | 149.08 |
| Subtotal |  |  |  | 940.18 |
| Total |  |  |  | 940.18 |

### 02.03 PAVIMENTS I BASE GRANULAR (23/07/1998)
Import: 132374.51

**E0601A** m3 Base granular localitzada de tot-u artificial (ample<2 m), amb mitjans mecànics
735.05 m3 × 30.52 (36.62 amb costos indirectes) = 26917.53

| Amidament | Uts. | Llarg | Alt | Parcial |
|---|---|---|---|---|
| àmbit rotonda-1 |  |  |  |  |
| zones enjardinades | 1 | 31.1 | 0.2 | 6.22 |
|  | 1 | 55 | 0.2 | 11.00 |
| illot central + part nou | 1 | 94.9 | 0.52 | 49.35 |
| rotonda existent | 1 | 121.75 | 0.52 | 63.31 |
| rotonda nova | 1 | 91.8 | 0.4 | 36.72 |
| vorera nova | 1 | 48.5 | 0.2 | 9.70 |
| illot existent + mitjana | 1 | 61.51 | 0.52 | 31.99 |
| illot existent | 1 | 11.72 | 0.52 | 6.09 |
| illot nou | 1 | 10 | 0.2 | 2.00 |
| àmbit rotonda-2 |  |  |  |  |
| vorera nova | 1 | 196 | 0.2 | 39.20 |
|  | 1 | 59.52 | 0.2 | 11.90 |
|  | 1 | 134.95 | 0.2 | 26.99 |
| ferm nou | 1 | 43 | 0.4 | 17.20 |
|  | 1 | 46.6 | 0.4 | 18.64 |
|  | 1 | 11.2 | 0.4 | 4.48 |
| vorada zona enjardinada | 1 | 367 | 0.2 | 73.40 |
|  | 1 | 42 | 0.2 | 8.40 |
|  | 1 | 24.21 | 0.2 | 4.84 |
| rotonda nova | 1 | 86.35 | 0.4 | 34.54 |
| illots nous | 1 | 2.66 | 0.2 | 0.53 |
|  | 1 | 8.8 | 0.2 | 1.76 |
|  | 1 | 30.15 | 0.2 | 6.03 |
|  | 1 | 7.4 | 0.2 | 1.48 |
|  | 1 | 7.7 | 0.2 | 1.54 |
| illot corrons | 1 | 69 | 0.4 | 27.60 |
| àmbit plaça |  |  |  |  |
| vorera nova | 1 | 60 | 0.2 | 12.00 |
|  | 1 | 50.23 | 0.2 | 10.05 |
|  | 1 | 104.85 | 0.2 | 20.97 |
| parada bus | 1 | 171.52 | 0.4 | 68.61 |
| passos vianants | 1 | 20 | 0.2 | 4.00 |
|  | 2 | 14 | 0.2 | 5.60 |
|  | 1 | 11 | 0.2 | 2.20 |
| imprevists | 0.2 | 583.55 |  | 116.71 |
| Subtotal |  |  |  | 735.05 |
| Total |  |  |  | 735.05 |

**E0623** m2 Paviment de panot a determinar de 20x20x4 cm. (a det. per DO) (23/07/1998)
1069.18 m2 × 27.8 (33.36 amb costos indirectes) = 35667.84
Paviment de panot ratllat, decorat o de pastilles a determinar per la Direcció d'Obra, de qualsevol color, de dimensions 20x20x4 cm., col·locat sobre solera de formigó HM-20 i base de sorra-ciment pòrtland humit de 200 kg/m3, inclòs la beurada amb morter de ciment pòrtland.

| Codi | Ut | Descripció | Rendiment | Preu | Import |
|---|---|---|---|---|---|
| O0101 | h | Cap de colla | 0.08 | 26.37 | 2.11 |
| O0102 | h | Oficial 1ª | 0.1 | 24.9 | 2.49 |
| O0110 | h | Peó | 0.2 | 20.75 | 4.15 |
| P0503 | m3 | Formigó HM-20, =5% d'àrids reciclats, inclòs transport a l'obra | 0.1 | 96.5 | 9.65 |
| P0811 | m2 | Rajola hidr. gris 20x20x4 cm. (material; 23/07/1998) | 1 | 7.69 | 7.69 |
| E0108 | m3 | Morter de ciment elaborat a l'obra | 0.031 | 55.22 | 1.71 |
|  |  | Total |  |  | 27.8 |

| Amidament | Uts. | Llarg | Parcial |
|---|---|---|---|
| àmbit rotonda-2 |  |  |  |
| vorera nova | 1 | 195.8 | 195.80 |
|  | 1 | 59.52 | 59.52 |
|  | 1 | 123.96 | 123.96 |
|  | 1 | 597.22 | 597.22 |
| passos vianants | 1 | 19.72 | 19.72 |
|  | 2 | 14 | 28.00 |
| a deduir guals vianants | -1 | 34.4 | -34.40 |
|  | -1 | 17.84 | -17.84 |
| imprevists | 0.1 | 971.98 | 97.20 |
| Subtotal |  |  | 1069.18 |
| Total |  |  | 1069.18 |

**E0673** m2 Paviment de panot tàctil de botons 20x20x4 de peces prefabricades de formigó
34.4 m2 × 41.01 (49.21 amb costos indirectes) = 1692.82
Paviment de panot tàctil de botons troncocònics prefabricat de formigó de 20 cm d'amplada i 4 cm de gruix, color a definir, inclosa excavació, refinat i compactació del terreny, base de formigó de 20 N/mm2 de resistència característica a la compressió, col·locat amb morter, rejuntat amb beurada de ciment i totes les feines adients, totalment col·locat.

| Codi | Ut | Descripció | Rendiment | Preu | Import |
|---|---|---|---|---|---|
| O0101 | h | Cap de colla | 0.067 | 26.37 | 1.77 |
| O0102 | h | Oficial 1ª | 0.267 | 24.9 | 6.65 |
| O0110 | h | Peó | 0.4 | 20.75 | 8.30 |
| M0207 | h | Retroexcavadora 100 hp | 0.013 | 59.41 | 0.77 |
| M0211 | h | Corró de llança 650 kg | 0.013 | 9.61 | 0.12 |
| P0673 | m2 | Panot tàctil de botons troncocònics 20x20x4 prefabricat de formigó, color a definir (material) | 1.05 | 9 | 9.45 |
| P0503 | m3 | Formigó HM-20, =5% d'àrids reciclats, inclòs transport a l'obra | 0.1 | 96.5 | 9.65 |
| P04041 | t | Ciment portland CEM I 32,5N (material) | 0.002 | 126 | 0.25 |
| P0405 | m3 | Morter de ciment de classe M-5 | 0.03 | 135 | 4.05 |
|  |  | Total |  |  | 41.01 |

| Amidament | Uts. | Llarg | Ample | Parcial |
|---|---|---|---|---|
| àmbit rotonda-1 |  |  |  |  |
| guals pas vianants | 2 | 4 | 0.6 | 4.80 |
| àmbit rotonda-2 |  |  |  |  |
| guals pas vianants | 7 | 4 | 0.6 | 16.80 |
|  | 1 | 4 | 0.8 | 3.20 |
| àmbit plaça |  |  |  |  |
| guals pas vianants | 4 | 4 | 0.6 | 9.60 |
| Subtotal |  |  |  | 34.40 |
| Total |  |  |  | 34.4 |

**E0674** m2 Paviment de panot tàctil d'estries 20x20x4 de peces prefabricades de formigó
17.84 m2 × 41.01 (49.21 amb costos indirectes) = 877.91
Paviment de panot tàctil d'estries prefabricat de formigó de 20 cm d'amplada i 4 cm de gruix, color a definir, inclosa excavació, refinat i compactació del terreny, base de formigó de 20 N/mm2 de resistència característica a la compressió, col·locat amb morter, rejuntat amb beurada de ciment i totes les feines adients, totalment col·locat.

| Codi | Ut | Descripció | Rendiment | Preu | Import |
|---|---|---|---|---|---|
| O0101 | h | Cap de colla | 0.067 | 26.37 | 1.77 |
| O0102 | h | Oficial 1ª | 0.267 | 24.9 | 6.65 |
| O0110 | h | Peó | 0.4 | 20.75 | 8.30 |
| M0207 | h | Retroexcavadora 100 hp | 0.013 | 59.41 | 0.77 |
| M0211 | h | Corró de llança 650 kg | 0.013 | 9.61 | 0.12 |
| P0674 | m2 | Panot tàctil d'estries 20x20x4 prefabricat de formigó, color a definir (material) | 1.05 | 9 | 9.45 |
| P0503 | m3 | Formigó HM-20, =5% d'àrids reciclats, inclòs transport a l'obra | 0.1 | 96.5 | 9.65 |
| P04041 | t | Ciment portland CEM I 32,5N | 0.002 | 126 | 0.25 |
| P0405 | m3 | Morter de ciment de classe M-5 | 0.03 | 135 | 4.05 |
|  |  | Total |  |  | 41.01 |

| Amidament | Uts. | Llarg | Ample | Parcial |
|---|---|---|---|---|
| àmbit rotonda-1 |  |  |  |  |
| guals pas vianants | 1 | 2 | 0.8 | 1.60 |
|  | 1 | 2.8 | 0.8 | 2.24 |
| àmbit rotonda-2 |  |  |  |  |
| guals pas vianants | 1 | 1 | 0.8 | 0.80 |
|  | 1 | 1.4 | 0.8 | 1.12 |
|  | 1 | 1.6 | 0.8 | 1.28 |
|  | 1 | 2.6 | 0.8 | 2.08 |
|  | 1 | 0.7 | 0.8 | 0.56 |
|  | 1 | 2.4 | 0.8 | 1.92 |
|  | 1 | 1 | 0.8 | 0.80 |
| àmbit plaça |  |  |  |  |
| guals pas vianants | 1 | 1.3 | 0.8 | 1.04 |
|  | 1 | 4.4 | 0.8 | 3.52 |
|  | 1 | 1.1 | 0.8 | 0.88 |
| Subtotal |  |  |  | 17.84 |
| Total |  |  |  | 17.84 |

**E0643** m2 Paviment de panot ranurat de color de 30x30x3,5 cm. (23/07/1998)
60.97 m2 × 32.89 (39.47 amb costos indirectes) = 2406.49
Paviment de panot ranurat de color de 30x30x3,5 cm. tipus terratzo amb superfície polida i ranurada, col·locat sobre solera de formigó HM-20 inclosa i rejuntat amb morter de ciment.

| Codi | Ut | Descripció | Rendiment | Preu | Import |
|---|---|---|---|---|---|
| O0101 | h | Cap de colla | 0.08 | 26.37 | 2.11 |
| O0102 | h | Oficial 1ª | 0.1 | 24.9 | 2.49 |
| O0110 | h | Peó | 0.2 | 20.75 | 4.15 |
| P0503 | m3 | Formigó HM-20, =5% d'àrids reciclats, inclòs transport a l'obra | 0.1 | 96.5 | 9.65 |
| P0815 | m2 | Lloseta tipus terratzo 30x30x3,5 cm. (material; 12/01/2009) | 1 | 12.78 | 12.78 |
| E0108 | m3 | Morter de ciment elaborat a l'obra | 0.031 | 55.22 | 1.71 |
|  |  | Total |  |  | 32.89 |

| Amidament | Uts. | Llarg | Ample | Parcial |
|---|---|---|---|---|
| àmbit rotonda-1 |  |  |  |  |
| vorera nova | 1 | 41.21 |  | 41.21 |
| reposicions |  |  |  |  |
| punt de llum nou | 1 | 24 | 0.4 | 9.60 |
| imprevists | 0.2 | 50.81 |  | 10.16 |
| Subtotal |  |  |  | 60.97 |
| Total |  |  |  | 60.97 |

**E0638** m Gual rebaixat PMR o vehicles amb vorada (23/07/1998)
89.6 m × 26.9 (32.28 amb costos indirectes) = 2892.29
Gual rebaixat per a persones amb mobilitat reduïda o per a vehicles, inclòs l'excavació, vorada sobre base de formigó HM-20, talls de les peces de vorada, abatiments i adpatació a l'accés i rampes, rejuntat amb morter de ciment, totalment acabat.

| Codi | Ut | Descripció | Rendiment | Preu | Import |
|---|---|---|---|---|---|
| O0101 | h | Cap de colla | 0.05 | 26.37 | 1.32 |
| O0102 | h | Oficial 1ª | 0.12 | 24.9 | 2.99 |
| O0110 | h | Peó | 0.3 | 20.75 | 6.23 |
| P1609 | m3 | Excavació de terres | 0.09 | 11.12 | 1.00 |
| P10091 | m | Vorada de calçada C3 28x17 prefabricada de formigó (material) | 1.1 | 5.6 | 6.16 |
| E0108 | m3 | Morter de ciment elaborat a l'obra | 0.023 | 55.22 | 1.27 |
| P0503 | m3 | Formigó HM-20, =5% d'àrids reciclats, inclòs transport a l'obra | 0.08 | 96.5 | 7.72 |
| M0225 | h | Vibrador intern formigó | 0.1 | 2.09 | 0.21 |
|  |  | Total |  |  | 26.9 |

| Amidament | Uts. | Llarg | Parcial |
|---|---|---|---|
| guals pas vianats |  |  |  |
| àmbit rotonda-1 | 2 | 6.4 | 12.80 |
| àmbit rotonda-2 | 8 | 6.4 | 51.20 |
| àmbit plaça | 4 | 6.4 | 25.60 |
| Subtotal |  |  | 89.60 |
| Total |  |  | 89.6 |

**E0621** m Vorada de calçada C3 28x17 de peces prefabricades de formigó (Tipus T3)
234.3 m × 26.15 (31.38 amb costos indirectes) = 7352.33
Vorada de calçada bicapa de secció normalitzada C3 28x17 de peces prefabricades de formigó rectes i corbes, d'acord amb la UNE 127340 i UNE EN 1340, inclosa excavació i base de formigó de 20 N/mm2 de resistència característica a la compressió, rejuntat amb morter i totes les feines adients, totalment col·locada.

| Codi | Ut | Descripció | Rendiment | Preu | Import |
|---|---|---|---|---|---|
| O0101 | h | Cap de colla | 0.04 | 26.37 | 1.05 |
| O0102 | h | Oficial 1ª | 0.133 | 24.9 | 3.31 |
| O0110 | h | Peó | 0.267 | 20.75 | 5.54 |
| M0207 | h | Retroexcavadora 100 hp | 0.013 | 59.41 | 0.77 |
| P10091 | m | Vorada de calçada C3 28x17 prefabricada de formigó | 1.05 | 5.6 | 5.88 |
| P0503 | m3 | Formigó HM-20, =5% d'àrids reciclats, inclòs transport a l'obra | 0.07 | 96.5 | 6.76 |
| P0405 | m3 | Morter de ciment de classe M-5 | 0.021 | 135 | 2.84 |
|  |  | Total |  |  | 26.15 |

| Amidament | Uts. | Llarg | Parcial |
|---|---|---|---|
| voreres noves |  |  |  |
| àmbit rotonda-1 |  |  |  |
|  | 1 | 62 | 62.00 |
| àmbit rotonda-2 |  |  |  |
|  | 1 | 116 | 116.00 |
|  | 1 | 42 | 42.00 |
|  | 1 | 57 | 57.00 |
| varis | 0.1 | 277 | 27.70 |
| a deduir guals | -11 | 6.4 | -70.40 |
| Subtotal |  |  | 234.30 |
| Total |  |  | 234.3 |

**E0622** m Vorada de calçada C5 25x15 de peces prefabricades de formigó (Tipus T2)
60 m × 24.28 (29.14 amb costos indirectes) = 1748.40
Vorada de calçada bicapa de secció normalitzada C5 25x15, acabat llis, de peces prefabricades de formigó rectes i corbes, d'acord amb la UNE 127340 i UNE EN 1340, inclosa excavació i base de formigó de 20 N/mm2 de resistència característica a la compressió, rejuntat amb morter i totes les feines adients, totalment col·locada.

| Codi | Ut | Descripció | Rendiment | Preu | Import |
|---|---|---|---|---|---|
| O0101 | h | Cap de colla | 0.037 | 26.37 | 0.98 |
| O0102 | h | Oficial 1ª | 0.123 | 24.9 | 3.06 |
| O0110 | h | Peó | 0.246 | 20.75 | 5.10 |
| M0207 | h | Retroexcavadora 100 hp | 0.012 | 59.41 | 0.71 |
| P10092 | m | Vorada de calçada C5 28x17 prefabricada de formigó (material) | 1.05 | 4.6 | 4.83 |
| P0503 | m3 | Formigó HM-20, =5% d'àrids reciclats, inclòs transport a l'obra | 0.07 | 96.5 | 6.76 |
| P0405 | m3 | Morter de ciment de classe M-5 | 0.021 | 135 | 2.84 |
|  |  | Total |  |  | 24.28 |

| Amidament | Uts. | Llarg | Parcial |
|---|---|---|---|
| voreres noves |  |  |  |
| àmbit rotonda-1 |  |  |  |
| z. enjardinades voral | 1 | 26 | 26.00 |
|  | 1 | 34 | 34.00 |
| Subtotal |  |  | 60.00 |
| Total |  |  | 60 |

**E1107** m Vorada de vianants A3 20x8 de peces prefabricades de formigó (Tipus tauló)
126.7 m × 20.08 (24.1 amb costos indirectes) = 3053.47

| Amidament | Uts. | Llarg | Parcial |
|---|---|---|---|
| àmbit rotonda-1 |  |  |  |
| zones enjardinades topall | 1 | 22 | 22.00 |
|  | 1 | 32 | 32.00 |
| àmbit rotonda-2 |  |  |  |
| extradós vorera | 1 | 36.4 | 36.40 |
| topall final vorera | 1 | 3.3 | 3.30 |
| passos vianants topall |  |  |  |
| T-700 | 2 | 16.5 | 33.00 |
| Subtotal |  |  | 126.70 |
| Total |  |  | 126.7 |

**E1108** m Vorada de vianants A4 20x8 de peces prefabricades de formigó (Tipus jardí)
306.6 m × 20.23 (24.28 amb costos indirectes) = 7444.25

| Amidament | Uts. | Llarg | Parcial |
|---|---|---|---|
| àmbit rotonda-1 |  |  |  |
| rotonda nova | 1 | 24 | 24.00 |
| àmbit rotonda-2 |  |  |  |
| vorada zona enjardinada | 1 | 165.1 | 165.10 |
|  | 1 | 64 | 64.00 |
|  | 1 | 20.5 | 20.50 |
| rotonda nova | 1 | 24 | 24.00 |
| àmbit plaça |  |  |  |
| zona enjardinada | 2 | 4.5 | 9.00 |
| Subtotal |  |  | 306.60 |
| Total |  |  | 306.6 |

**E06261** m Vorada de calçada C9 13x25 de peces prefabricades de formigó (Tipus americà llis)
17 m × 30.01 (36.01 amb costos indirectes) = 612.17
Vorada de calçada bicapa, acabat llis, de secció normalitzada C9 13x25 de peces prefabricades de formigó rectes i corbes, d'acord amb la UNE 127340 i UNE EN 1340, inclosa excavació i base de formigó de 20 N/mm2 de resistència característica a la compressió, rejuntat amb morter i totes les feines adients, totalment col·locada.

| Codi | Ut | Descripció | Rendiment | Preu | Import |
|---|---|---|---|---|---|
| O0101 | h | Cap de colla | 0.04 | 26.37 | 1.05 |
| O0102 | h | Oficial 1ª | 0.133 | 24.9 | 3.31 |
| O0110 | h | Peó | 0.267 | 20.75 | 5.54 |
| M0207 | h | Retroexcavadora 100 hp | 0.013 | 59.41 | 0.77 |
| P10210 | m | Vorada de calçada C9 13x25 prefabricada de formigó, llis (material) | 1.05 | 8.1 | 8.51 |
| P0503 | m3 | Formigó HM-20, =5% d'àrids reciclats, inclòs transport a l'obra | 0.08 | 96.5 | 7.72 |
| P0405 | m3 | Morter de ciment de classe M-5 | 0.023 | 135 | 3.11 |
|  |  | Total |  |  | 30.01 |

| Amidament | Uts. | Llarg | Parcial |
|---|---|---|---|
| accessos habitatges | 1 | 9 | 9.00 |
|  | 2 | 4 | 8.00 |
| Subtotal |  |  | 17.00 |
| Total |  |  | 17 |

**E0626** m Vorada de calçada C9 13x25 de peces prefabricades de formigó (Tipus americà estriat)
418.4 m × 30.11 (36.13 amb costos indirectes) = 15116.79
Vorada de calçada bicapa, acabat estriat, de secció normalitzada C9 13x25 de peces prefabricades de formigó rectes i corbes, d'acord amb la UNE 127340 i UNE EN 1340, inclosa excavació i base de formigó de 20 N/mm2 de resistència característica a la compressió, rejuntat amb morter i totes les feines adients, totalment col·locada.

| Codi | Ut | Descripció | Rendiment | Preu | Import |
|---|---|---|---|---|---|
| O0101 | h | Cap de colla | 0.04 | 26.37 | 1.05 |
| O0102 | h | Oficial 1ª | 0.133 | 24.9 | 3.31 |
| O0110 | h | Peó | 0.267 | 20.75 | 5.54 |
| M0207 | h | Retroexcavadora 100 hp | 0.013 | 59.41 | 0.77 |
| P10200 | m | Vorada de calçada C9 13x25 prefabricada de formigó, estriat (material) | 1.05 | 8.2 | 8.61 |
| P0503 | m3 | Formigó HM-20, =5% d'àrids reciclats, inclòs transport a l'obra | 0.08 | 96.5 | 7.72 |
| P0405 | m3 | Morter de ciment de classe M-5 | 0.023 | 135 | 3.11 |
|  |  | Total |  |  | 30.11 |

| Amidament | Uts. | Llarg | Parcial |
|---|---|---|---|
| àmbit rotonda-1 |  |  |  |
| rotonda nova | 1 | 33.3 | 33.30 |
| illots | 1 | 35 | 35.00 |
|  | 1 | 14.6 | 14.60 |
|  | 1 | 97.4 | 97.40 |
| àmbit rotonda-2 |  |  |  |
| rotonda nova | 1 | 33.3 | 33.30 |
| illots nous | 1 | 6.9 | 6.90 |
|  | 1 | 14.7 | 14.70 |
|  | 1 | 14.2 | 14.20 |
|  | 1 | 30.2 | 30.20 |
| àmbit plaça |  |  |  |
| vorera nova | 1 | 158 | 158.00 |
| a deduir guals | -3 | 6.4 | -19.20 |
| Subtotal |  |  | 418.40 |
| Total |  |  | 418.4 |

**E08201** u Embornal amb bústia i reixa anti-caiguda de bicletes de fosa 840x340x70 mm C-250 (23/07/1998)
11 u × 260.08 (312.1 amb costos indirectes) = 3433.10
Embornal amb vorada tipus bústia, inclòs reixa i marc abatible anti-caiguda de bicicletes de fosa dúctil de 840x340x70 mm classe C-250, acabat amb pintura negra asfàltica, inclou excavació, totalment acabada.

| Codi | Ut | Descripció | Rendiment | Preu | Import |
|---|---|---|---|---|---|
| O0102 | h | Oficial 1ª | 1.05 | 24.9 | 26.15 |
| O0101 | h | Cap de colla | 0.1 | 26.37 | 2.64 |
| O0110 | h | Peó | 1.05 | 20.75 | 21.79 |
| P06203 |  | Reixa i marc C-250 anti-bicicletes (material; 18/10/2021) | 1 | 95.2 | 95.20 |
| P1609 | m3 | Excavació de terres | 1 | 11.12 | 11.12 |
| P1005 | m | Vorada pref. form. tipus bústia. (material; 01/04/2009) | 1 | 9.82 | 9.82 |
| E0515 | m2 | Encofrat i desencofrat pla en parament no vist | 1.87 | 35.08 | 65.60 |
| E0502 | m3 | Formigó HM-20 per a fonaments i soleres (= 5% d'àrids reciclats) | 0.25 | 111.03 | 27.76 |
|  |  | Total |  |  | 260.08 |

| Amidament | Uts. | Parcial |
|---|---|---|
| àmbit rotonda-2 |  |  |
| tram parada bus | 9 | 9.00 |
| zona enjardinada | 2 | 2.00 |
| Subtotal |  | 11.00 |
| Total |  | 11 |

**E06310** m2 Paviment de llambordi gris 10x20x8 de peces prefabricades de formigó
69.5 m2 × 57.98 (69.58 amb costos indirectes) = 4835.81
Paviment de llambordi prefabricat de formigó de color gris de 10x20 cm i 8 cm de gruix, inclosa excavació, refinat i compactació del terreny, base de formigó de 25 N/mm2 de resistència característica a la compressió, llit de morter, rebliment de junts amb sorra fina i totes les feines adients, totalment col·locat.

| Codi | Ut | Descripció | Rendiment | Preu | Import |
|---|---|---|---|---|---|
| O0101 | h | Cap de colla | 0.108 | 26.37 | 2.85 |
| O0102 | h | Oficial 1ª | 0.432 | 24.9 | 10.76 |
| O0110 | h | Peó | 0.649 | 20.75 | 13.47 |
| M0207 | h | Retroexcavadora 100 hp | 0.022 | 59.41 | 1.31 |
| M0211 | h | Corró de llança 650 kg | 0.022 | 9.61 | 0.21 |
| M0365 | h | Picó vibrant amb placa de 60 cm d'amplària (maquinària) | 0.087 | 6 | 0.52 |
| P10250 | m2 | Llambordi gris 10x20x8 prefabricat de formigó (material) | 1.02 | 9 | 9.18 |
| P0320 | m3 | Sorra de pedrera de 0 a 3 mm (material) | 0.004 | 15 | 0.06 |
| P0505 | m3 | Formigó HA-25, =5% d'àrids reciclats, inclòs transport a l'obra | 0.15 | 103 | 15.45 |
| P04051 | m3 | Morter de ciment de classe M-7,5 (material) | 0.03 | 139 | 4.17 |
|  |  | Total |  |  | 57.98 |

| Amidament | Uts. | Llarg | Parcial |
|---|---|---|---|
| vorera de resguard |  |  |  |
| àmbit rotonda-1 |  |  |  |
| rotonda nova | 1 | 34.75 | 34.75 |
| àmbit rotonda-2 |  |  |  |
| rotonda nova | 1 | 34.75 | 34.75 |
| Subtotal |  |  | 69.50 |
| Total |  |  | 69.5 |

**E06311** m2 Paviment de llambordi vermell 10x20x8 de peces prefabricades de formigó
201.64 m2 × 58.49 (70.19 amb costos indirectes) = 14153.11
Paviment de llambordi prefabricat de formigó de color vermell de 10x20 cm i 8 cm de gruix, inclosa excavació, refinat i compactació del terreny, base de formigó de 25 N/mm2 de resistència característica a la compressió, llit de morter, rebliment de junts amb sorra fina i totes les feines adients, totalment col·locat.

| Codi | Ut | Descripció | Rendiment | Preu | Import |
|---|---|---|---|---|---|
| O0101 | h | Cap de colla | 0.108 | 26.37 | 2.85 |
| O0102 | h | Oficial 1ª | 0.432 | 24.9 | 10.76 |
| O0110 | h | Peó | 0.649 | 20.75 | 13.47 |
| M0207 | h | Retroexcavadora 100 hp | 0.022 | 59.41 | 1.31 |
| M0211 | h | Corró de llança 650 kg | 0.022 | 9.61 | 0.21 |
| M0365 | h | Picó vibrant amb placa de 60 cm d'amplària | 0.087 | 6 | 0.52 |
| P10251 | m2 | Llambordi vermell 10x20x8 prefabricat de formigó (material) | 1.02 | 9.5 | 9.69 |
| P0320 | m3 | Sorra de pedrera de 0 a 3 mm | 0.004 | 15 | 0.06 |
| P0505 | m3 | Formigó HA-25, =5% d'àrids reciclats, inclòs transport a l'obra | 0.15 | 103 | 15.45 |
| P04051 | m3 | Morter de ciment de classe M-7,5 | 0.03 | 139 | 4.17 |
|  |  | Total |  |  | 58.49 |

| Amidament | Uts. | Llarg | Parcial |
|---|---|---|---|
| àmbit rotonda-1 |  |  |  |
| rotonda nova (gorgera) | 1 | 35.5 | 35.50 |
| illots nous | 1 | 31.3 | 31.30 |
|  | 1 | 7.5 | 7.50 |
|  | 1 | 11 | 11.00 |
| àmbit rotonda-2 |  |  |  |
| rotonda nova (gorgera) | 1 | 35.5 | 35.50 |
| illots nous | 1 | 1.11 | 1.11 |
| illots nous | 1 | 5.32 | 5.32 |
|  | 1 | 6.9 | 6.90 |
|  | 1 | 29.9 | 29.90 |
|  | 1 | 4 | 4.00 |
| varis | 0.2 | 168.03 | 33.61 |
| Subtotal |  |  | 201.64 |
| Total |  |  | 201.64 |

**E05172** m2 Malla electrosoldada en acer corrugat B500T 15x15 cm Ø 8 mm
322.52 m2 × 4.45 (5.34 amb costos indirectes) = 1722.26
Subministrament i col·locació de malla electrosoldada en acer corrugat B 500 T de 15x15 cm i 8 mm de diàmetre.

| Codi | Ut | Descripció | Rendiment | Preu | Import |
|---|---|---|---|---|---|
| O0101 | h | Cap de colla | 0.001 | 26.37 | 0.03 |
| O0102 | h | Oficial 1ª | 0.003 | 24.9 | 0.07 |
| O0110 | h | Peó | 0.003 | 20.75 | 0.06 |
| P0602 | kg | Filferro recuit | 0.008 | 1.75 | 0.01 |
| P06102 | m2 | Malla electrosoldada en acer corrugat B500T, de 15x15 cm i 8 mm de diàmetre (material) | 1 | 4.26 | 4.26 |
| M0245 | h | Cisalla elèctrica (maquinària) | 0.002 | 3.73 | 0.01 |
| M0246 | h | Màquina de doblegar rodó d'acer (maquinària) | 0.002 | 3 | 0.01 |
|  |  | Total |  |  | 4.45 |

| Amidament | Uts. | Llarg | Parcial |
|---|---|---|---|
| àmbit rotonda-1 |  |  |  |
| rotonda nova (gorgera) | 140.225 |  | 140.225 |
| àmbit rotonda-2 |  |  |  |
| rotonda nova (gorgera) | 140.225 |  | 140.225 |
| 15% solapaments | 0.15 | 280.45 | 42.068 |
| Subtotal |  |  | 322.518 |
| Total |  |  | 322.52 |

**E0629** m Rigola blanca 20x20x8 de peces prefabricades de formigó
81.6 m × 16.74 (20.09 amb costos indirectes) = 1639.34
Rigola prefabricada de formigó de color blanc de 20 cm d'amplada i 8 cm de gruix, inclosa excavació, base de formigó de 20 N/mm2 de resistència característica a la compressió, col·locada amb morter, rejuntada amb beurada de ciment i totes les feines adients, totalment col·locada.

| Codi | Ut | Descripció | Rendiment | Preu | Import |
|---|---|---|---|---|---|
| O0101 | h | Cap de colla | 0.022 | 26.37 | 0.58 |
| O0102 | h | Oficial 1ª | 0.073 | 24.9 | 1.82 |
| O0110 | h | Peó | 0.146 | 20.75 | 3.03 |
| M0207 | h | Retroexcavadora 100 hp | 0.007 | 59.41 | 0.42 |
| P19020 | u | Rigola 20x20x8 prefabricada de formigó, color blanc (material) | 5.05 | 0.85 | 4.29 |
| P0503 | m3 | Formigó HM-20, =5% d'àrids reciclats, inclòs transport a l'obra | 0.06 | 96.5 | 5.79 |
| P04041 | t | Ciment portland CEM I 32,5N | 0.001 | 126 | 0.13 |
| P0405 | m3 | Morter de ciment de classe M-5 | 0.005 | 135 | 0.68 |
|  |  | Total |  |  | 16.74 |

| Amidament | Uts. | Llarg | Parcial |
|---|---|---|---|
| àmbit rotonda-1 |  |  |  |
| rotonda nova | 1 | 40.8 | 40.80 |
| àmbit rotonda-2 |  |  |  |
| rotonda nova | 1 | 40.8 | 40.80 |
| Subtotal |  |  | 81.60 |
| Total |  |  | 81.6 |

**E0892** u Anulació d'embornal existent (23/07/1998)
5 u × 134.77 (161.72 amb costos indirectes) = 808.60
Anul·lació d'embornal existent, inclosa la connexió amb el col·lector, totalment acabat.

| Codi | Ut | Descripció | Rendiment | Preu | Import |
|---|---|---|---|---|---|
| O0102 | h | Oficial 1ª | 2 | 24.9 | 49.80 |
| O0110 | h | Peó | 2 | 20.75 | 41.50 |
| P0503 | m3 | Formigó HM-20, =5% d'àrids reciclats, inclòs transport a l'obra | 0.15 | 96.5 | 14.48 |
| E0515 | m2 | Encofrat i desencofrat pla en parament no vist | 0.8 | 35.08 | 28.06 |
| P0805 | u | Maó massís 29x14x5 cm. a rev. | 6 | 0.12 | 0.72 |
| M0225 | h | Vibrador intern formigó | 0.1 | 2.09 | 0.21 |
|  |  | Total |  |  | 134.77 |

| Amidament | Uts. | Parcial |
|---|---|---|
| Modificació embornals | 5 | 5.00 |
| Total |  | 5 |

### 02.04 ENLLUMENAT PÚBLIC (23/07/1998)
Import: 26004.04

**E0334** m Tall serra disc paviment mescles bituminoses, formigó o panot, fins 25cm fondària
48 m × 4.01 (4.81 amb costos indirectes) = 230.88

| Amidament | Uts. | Llarg | Parcial |
|---|---|---|---|
| àmbit rotonda-1 |  |  |  |
| punt de llum nou | 2 | 24 | 48.00 |
| Subtotal |  |  | 48.00 |
| Total |  |  | 48 |

**E0212** m2 Demolició de paviment de panots de morter de ciment, transport abocador
9.6 m2 × 6.09 (7.31 amb costos indirectes) = 70.18

| Amidament | Uts. | Llarg | Ample | Parcial |
|---|---|---|---|---|
| àmbit rotonda-1 |  |  |  |  |
| punt de llum nou | 1 | 24 | 0.4 | 9.60 |
| Subtotal |  |  |  | 9.60 |
| Total |  |  |  | 9.6 |

**E0306** m3 Excavació rases, pous o fonaments, mitjans mecànics, càrrega i transport
43.56 m3 × 17.98 (21.58 amb costos indirectes) = 940.02

| Amidament | Uts. | Llarg | Ample | Alt | Parcial |
|---|---|---|---|---|---|
| àmbit rotonda-1 |  |  |  |  |  |
| punt de llum nou | 1 | 24 | 0.4 | 0.6 | 5.76 |
| àmbit plaça |  |  |  |  |  |
| reposició línia | 1 | 25 | 0.6 | 0.6 | 9.00 |
| àmbit rotonda-2 |  |  |  |  |  |
| punts de llum nous | 1 | 120 | 0.4 | 0.6 | 28.80 |
| Subtotal |  |  |  |  | 43.56 |
| Total |  |  |  |  | 43.56 |

**E0320** m3 Rebliment i piconatge rases, material seleccionat, inclòs transport
25.41 m3 × 16.77 (20.12 amb costos indirectes) = 511.25

| Amidament | Uts. | Llarg | Ample | Alt | Parcial |
|---|---|---|---|---|---|
| àmbit rotonda-1 |  |  |  |  |  |
| punt de llum nou | 1 | 24 | 0.4 | 0.35 | 3.36 |
| àmbit plaça |  |  |  |  |  |
| reposició línia | 1 | 25 | 0.6 | 0.35 | 5.25 |
| àmbit rotonda-2 |  |  |  |  |  |
| punts de llum nous | 1 | 120 | 0.4 | 0.35 | 16.80 |
| Subtotal |  |  |  |  | 25.41 |
| Total |  |  |  |  | 25.41 |

**E0322** m3 Rebliment i piconatge rases, sorra 0-3 mm, inclòs transport
18.15 m3 × 32.39 (38.87 amb costos indirectes) = 705.49

| Amidament | Uts. | Llarg | Ample | Alt | Parcial |
|---|---|---|---|---|---|
| àmbit rotonda-1 |  |  |  |  |  |
| punt de llum nou | 1 | 24 | 0.4 | 0.25 | 2.40 |
| àmbit plaça |  |  |  |  |  |
| reposició línia | 1 | 25 | 0.6 | 0.25 | 3.75 |
| àmbit rotonda-2 |  |  |  |  |  |
| punts de llum nous | 1 | 120 | 0.4 | 0.25 | 12.00 |
| Subtotal |  |  |  |  | 18.15 |
| Total |  |  |  |  | 18.15 |

**E101311** m Subministrament i col·locació de cinta senyalitzadora elèctric
169 m × 1.22 (1.46 amb costos indirectes) = 246.74

| Amidament | Uts. | Llarg | Parcial |
|---|---|---|---|
| àmbit rotonda-1 |  |  |  |
| punt de llum nou | 1 | 24 | 24.00 |
| àmbit plaça |  |  |  |
| reposició línia | 1 | 25 | 25.00 |
| àmbit rotonda-2 |  |  |  |
| punts de llum nous | 1 | 120 | 120.00 |
| Subtotal |  |  | 169.00 |
| Total |  |  | 169 |

**E101002** m Tub de PEAD corrugat de Ø 90 mm doble paret (12/01/2009)
169 m × 3.31 (3.97 amb costos indirectes) = 670.93
Tub corbable de PEAD de doble paret vermell de 90 mm. de diàmetre nominal, interior llis i exterior corrugat, per a canalització soterrada amb fil guia incorporat, resistència a la compressió 450 N, grau de protecció segons normativa vigent, inclòs part proporcional de maneguets d'unió, col·locat en rasa.

| Codi | Ut | Descripció | Rendiment | Preu | Import |
|---|---|---|---|---|---|
| O0102 | h | Oficial 1ª | 0.012 | 24.9 | 0.30 |
| O0110 | h | Peó | 0.012 | 20.75 | 0.25 |
| P091272 | m | Tub PEAD corrugat ext. llis int. DN90 mm. (material; 17/06/2019) | 1.05 | 2.49 | 2.61 |
| P10209 | pp | Petit material | 0.005 | 29.83 | 0.15 |
|  |  | Total |  |  | 3.31 |

| Amidament | Uts. | Llarg | Parcial |
|---|---|---|---|
| àmbit rotonda-1 |  |  |  |
| punt de llum nou | 1 | 24 | 24.00 |
| àmbit plaça |  |  |  |
| reposició línia | 1 | 25 | 25.00 |
| àmbit rotonda-2 |  |  |  |
| punts de llum nous | 1 | 120 | 120.00 |
| Subtotal |  |  | 169.00 |
| Total |  |  | 169 |

**E10121** m Conductor coure nu de 35 mm2, unipolar soterrada
194 m × 3.89 (4.67 amb costos indirectes) = 905.98

| Amidament | Uts. | Llarg | Parcial |
|---|---|---|---|
| àmbit rotonda-1 |  |  |  |
| punt de llum nou | 1 | 24 | 24.00 |
| àmbit plaça |  |  |  |
| reposició línia | 1 | 25 | 25.00 |
| àmbit rotonda-2 |  |  |  |
| punts de llum nous | 1 | 120 | 120.00 |
| varis | 1 | 25 | 25.00 |
| Subtotal |  |  | 194.00 |
| Total |  |  | 194 |

**E10104** m Conductor coure tetrapolar 4x6 mm2 soterrada (23/07/1998)
194 m × 5.74 (6.89 amb costos indirectes) = 1336.66
Conductor de coure tetrapolar 4x6 mm2, de designació UNE RV 0,6/1 kV, col·locat en línia d'enllumenat soterrada, allotjat en tub corrugat.

| Codi | Ut | Descripció | Rendiment | Preu | Import |
|---|---|---|---|---|---|
| O0101 | h | Cap de colla | 0.01 | 26.37 | 0.26 |
| O0102 | h | Oficial 1ª | 0.04 | 24.9 | 1.00 |
| O0110 | h | Peó | 0.04 | 20.75 | 0.83 |
| P10104 | m | Conductor Cu tetrapolar 4x6 rv 0,6/1 kV (material; 23/07/1998) | 1.05 | 3.48 | 3.65 |
|  |  | Total |  |  | 5.74 |

| Amidament | Uts. | Llarg | Parcial |
|---|---|---|---|
| àmbit rotonda-1 |  |  |  |
| punt de llum nous | 1 | 24 | 24.00 |
| àmbit plaça |  |  |  |
| reposició línia | 1 | 25 | 25.00 |
| àmbit rotonda-2 |  |  |  |
| punts de llum nous | 1 | 120 | 120.00 |
| varis | 1 | 25 | 25.00 |
| Subtotal |  |  | 194.00 |
| Total |  |  | 194 |

**E12101** u Pericó registre 45x45x60 cm, amb tapa (semàf i enllum, s/base formigó)
6 u × 89.46 (107.35 amb costos indirectes) = 644.10

| Amidament | Uts. | Parcial |
|---|---|---|
| punts de connexió | 6 | 6.00 |
| Total |  | 6 |

**E102041** u Desplaçament de fanal, inclòs base de fonamentació. (23/07/1998)
1 u × 637.17 (764.6 amb costos indirectes) = 764.60
Desmuntatge, apilament i muntatge de fanal, inclou la demolició de la base de formigó del fanal existent, l'excavació i construcció de la nova base de formigó, inclosos els perns; el desplaçament del punt de connexionat (tub 90mm, cable de coure nu 35mm, nou cablejat, etc), la reposició de panot i tots i tots els treballs i materials necessaris.

| Codi | Ut | Descripció | Rendiment | Preu | Import |
|---|---|---|---|---|---|
| O0101 | h | Cap de colla | 0.5 | 26.37 | 13.19 |
| O0102 | h | Oficial 1ª | 2 | 24.9 | 49.80 |
| O0110 | h | Peó | 3 | 20.75 | 62.25 |
| P1230 | m | Tub PVC DN110 mm., PN 10 (material; 23/07/1998) | 1 | 3.06 | 3.06 |
| P0503 | m3 | Formigó HM-20, =5% d'àrids reciclats, inclòs transport a l'obra | 1.5 | 96.5 | 144.75 |
| P10209 | pp | Petit material | 8 | 29.83 | 238.64 |
| M0214 | h | Camió grua 12 tn | 2 | 62.74 | 125.48 |
|  |  | Total |  |  | 637.17 |

| Amidament | Uts. | Parcial |
|---|---|---|
| àmbit plaça |  |  |
| punt de llum existent | 1 | 1.00 |
| Subtotal |  | 1.00 |
| Total |  | 1 |

**E10129** u Fonamentació fanal columna h>5m alçada (23/07/1998)
5 u × 248.87 (298.64 amb costos indirectes) = 1493.20
Fonamentació de fanal amb columna de més de 5 m d'alçada, inclòs excavació, formigó HA-25 abocat i vibrat, motlle, passatubs, placa i perns d'ancoratge d'acer galvanitzat amb forma de gaiata, totalment acabada.

| Codi | Ut | Descripció | Rendiment | Preu | Import |
|---|---|---|---|---|---|
| O0101 | h | Cap de colla | 0.12 | 26.37 | 3.16 |
| O0110 | h | Peó | 0.48 | 20.75 | 9.96 |
| P1609 | m3 | Excavació de terres | 2 | 11.12 | 22.24 |
| P0505 | m3 | Formigó HA-25, =5% d'àrids reciclats, inclòs transport a l'obra | 2 | 103 | 206.00 |
| P1680 | u | Placa d'ancoratge per a barreres metàl.liques (material; 12/01/2009) | 1 | 7.51 | 7.51 |
|  |  | Total |  |  | 248.87 |

| Amidament | Uts. | Parcial |
|---|---|---|
| àmbit rotonda-1 |  |  |
| punt de llum nou | 1 | 1.00 |
| àmbit rotonda-2 |  |  |
| punts de llum nou | 4 | 4.00 |
| Subtotal |  | 5.00 |
| Total |  | 5 |

**E10122** u Piqueta connexió a terra 17,3x500 mm (09/10/2009)
6 u × 19.33 (23.2 amb costos indirectes) = 139.20
Piqueta connexió a terra, clavetejada verticalment i connexionada la línia amb soldadura aluminotèrmica.

| Codi | Ut | Descripció | Rendiment | Preu | Import |
|---|---|---|---|---|---|
| O0101 | h | Cap de colla | 0.002 | 26.37 | 0.05 |
| O0102 | h | Oficial 1ª | 0.04 | 24.9 | 1.00 |
| O0110 | h | Peó | 0.08 | 20.75 | 1.66 |
| P10112 | u | Piqueta courejada 17,3x500 mm (material; 09/10/2009) | 1 | 12.12 | 12.12 |
| P10208 | pp | Soldadures pica i llums (09/10/2009) | 1 | 4.5 | 4.50 |
|  |  | Total |  |  | 19.33 |

| Amidament | Uts. | Parcial |
|---|---|---|
| punts de llum | 6 | 6.00 |
| Total |  | 6 |

**E1113211** u Columna troncocònica de fins a 12 m alçària a determinar (23/07/1998)
2 u × 1788.53 (2146.24 amb costos indirectes) = 4292.48
Columna troncocònica de planxa d'acer galvanitzat de fins a 12,00 m d'alçària, de secció cilíndrica d'un sol tram i acabat galvanitzat en calent a determinar per la Direcció d'Obra, inclosos els perns d'ancoratge, caixes de fusibles, cable 3x2,5 mm2 instal·lat i connexionat en caixa a l'interior i altres elements auxiliars, hissada, aplomada i fixada sobre dau de formigó, totalment instal·lada.

| Codi | Ut | Descripció | Rendiment | Preu | Import |
|---|---|---|---|---|---|
| M0214 | h | Camió grua 12 tn | 2 | 62.74 | 125.48 |
| O0101 | h | Cap de colla | 0.5 | 26.37 | 13.19 |
| O0110 | h | Peó | 3 | 20.75 | 62.25 |
| O0102 | h | Oficial 1ª | 2 | 24.9 | 49.80 |
| P990161 | u | Columna troncocònica 12 m (material; 18/10/2021) | 1 | 1457.63 | 1457.63 |
| P10109 | m | Conductor Cu tripolar 3x2,5 rv 0,6/1 kV (material; 23/07/1998) | 9 | 1.3 | 11.70 |
| P101101 | m | Conductor Cu bipolar 2x2,5 rv 0,6/1 kV (material; 23/07/1998) | 9 | 0.98 | 8.82 |
| P10209 | pp | Petit material | 2 | 29.83 | 59.66 |
|  |  | Total |  |  | 1788.53 |

| Amidament | Uts. | Parcial |
|---|---|---|
| àmbit rotonda-1 |  |  |
| punt de llum nou | 1 | 1.00 |
| àmbit rotonda-2 |  |  |
| punts de llum nou | 1 | 1.00 |
| Subtotal |  | 2.00 |
| Total |  | 2 |

**E1115611** u Projector model a determinar per D.O., per punt de llum de leds 108 W. (12/01/2009)
6 u × 567.1 (680.52 amb costos indirectes) = 4083.12
Projector a determinar per la Direcció d'Obra tipus amb cos d'alumini injectat fos a pressió amb aletes de refredament, difusor de vidre templat resistent a xocs tèrmics i cops, barnissat en pols resistent a la corrosió i la intempèrie, dotat amb connector extern, juntes de goma, cargoleria d'acer inoxidable, vàlvula de recirculació d'aire i punt de llum de leds 108 W o altre equivalent, totalment muntat i instal·lat.

| Codi | Ut | Descripció | Rendiment | Preu | Import |
|---|---|---|---|---|---|
| O0101 | h | Cap de colla | 0.15 | 26.37 | 3.96 |
| O0102 | h | Oficial 1ª | 1.05 | 24.9 | 26.15 |
| O0110 | h | Peó | 1.05 | 20.75 | 21.79 |
| P99011 | u | Projector tipus led 108W (material; 01/09/2013) | 1 | 454 | 454.00 |
| P10209 | pp | Petit material | 1 | 29.83 | 29.83 |
| M0214 | h | Camió grua 12 tn | 0.5 | 62.74 | 31.37 |
|  |  | Total |  |  | 567.1 |

| Amidament | Uts. | Parcial |
|---|---|---|
| àmbit rotonda-1 |  |  |
| punt de llum nou | 1 | 1.00 |
| àmbit plaça |  |  |
| reposició línia | 1 | 1.00 |
| àmbit rotonda-2 |  |  |
| punts de llum nou | 4 | 4.00 |
| Subtotal |  | 6.00 |
| Total |  | 6 |

**E162701** u Connexió elèctrica, escomeses, quadres (04/05/2026)
3 u × 600 (720 amb costos indirectes) = 2160.00
Connexió a la xarxa elèctrica, inclòs escomeses i ampliació o modificació del quadre elèctric.

**E1626104** u Legalització del nou enllumenat públic (04/05/2026)
1 u × 750 (900 amb costos indirectes) = 900.00
Redacció i disseny de les memòries o projecte d'enllumenat públic visat i legalització de les instal·lacions, inclòs permisos, declaració responsable per la posada en servei, certificats de la instal·lació, inscripció RITSIC, càlculs i butlletins, a l'actuació ctres. TV-7007 i T-700.
.

**E10145** u Armari de distribució urbana (ADU) LSBT (23/07/1998)
1 u × 562.53 (675.04 amb costos indirectes) = 675.04
Subministrament i instal·lació d'armari de distribució urbana (ADU), LSBT, col·locat i muntat.

| Codi | Ut | Descripció | Rendiment | Preu | Import |
|---|---|---|---|---|---|
| O0101 | h | Cap de colla | 0.05 | 26.37 | 1.32 |
| O0102 | h | Oficial 1ª | 0.6 | 24.9 | 14.94 |
| O0110 | h | Peó | 2 | 20.75 | 41.50 |
| M0214 | h | Camió grua 12 tn | 0.3 | 62.74 | 18.82 |
| P0503 | m3 | Formigó HM-20, =5% d'àrids reciclats, inclòs transport a l'obra | 0.3 | 96.5 | 28.95 |
| P102215 | u | Armari ADU (material; 23/07/1998) | 1 | 457 | 457.00 |
|  |  | Total |  |  | 562.53 |

| Amidament | Uts. | Parcial |
|---|---|---|
| Armari de distribució | 1 | 1.00 |
| Total |  | 1 |

**E10140** u Armari prefabricat monobloc amb pedestal (per CDU o CSI) (mides 1580x800x345mm) (23/07/1998)
1 u × 479.36 (575.23 amb costos indirectes) = 575.23
Armari prefabricat monobloc amb porta metàl·lica d'acer galvanitzat de 1550x880mm, per caixa de distribució per urbanitzacions ó caixa de seccionament amb sortides part inferior en "GRC".

| Codi | Ut | Descripció | Rendiment | Preu | Import |
|---|---|---|---|---|---|
| O0101 | h | Cap de colla | 1 | 26.37 | 26.37 |
| O0102 | h | Oficial 1ª | 3 | 24.9 | 74.70 |
| O0110 | h | Peó | 3 | 20.75 | 62.25 |
| P10116 | u | Armari prefabricat monobloc per CS ó CDU (material; 23/07/1998) | 1 | 316.04 | 316.04 |
|  |  | Total |  |  | 479.36 |

| Amidament | Uts. | Parcial |
|---|---|---|
| Armari prefabricat | 1 | 1.00 |
| Total |  | 1 |

**MOD018** u Llumenera model VEKA LED 30.5 W ó 37.9 W de Carandini o similar (12/01/2009)
3 u × 613.21 (735.85 amb costos indirectes) = 2207.55
Llumenera model VEKA LED 30.5W ó 37.9W de Carandini o similar , RAL 9007 i caixa de fusibles inclòs, 3000ºK de temperatura de color, amb sistema driver Tridonic programable (Dali, 1-10, etc..), amb 4 nivells de programació i capacitat de fixar una corba prestablerta de fàbrica segons especificacions dels STM de l'Ajuntament de Tarragona.

| Codi | Ut | Descripció | Rendiment | Preu | Import |
|---|---|---|---|---|---|
| O0101 | h | Cap de colla | 0.15 | 26.37 | 3.96 |
| O0102 | h | Oficial 1ª | 1.05 | 24.9 | 26.15 |
| O0110 | h | Peó | 1.05 | 20.75 | 21.79 |
| M0214 | h | Camió grua 12 tn | 0.5 | 62.74 | 31.37 |
| PN015 |  | Llumenera model VEKA LED 37.9W RAL 9007 amb sistema Tridonic (material; 12/06/2019) | 1 | 465.4 | 465.40 |
| P10209 | pp | Petit material | 1 | 29.83 | 29.83 |
| %ZZ | % | Despeses generals (17/06/2019) | 6 % | 578.50 | 34.71 |
|  |  | Total |  |  | 613.21 |

| Amidament | Uts. | Parcial |
|---|---|---|
| àmbit rotonda-2 |  |  |
| punts de llum nou | 3 | 3.00 |
| Subtotal |  | 3.00 |
| Total |  | 3 |

**E111304** u Columna troncocònica h=6 m en acer galvanitzat (23/07/1998)
3 u × 680.94 (817.13 amb costos indirectes) = 2451.39
Columna troncocònica de planxa d'acer galvanitzat, de 8m/4mm/90mm, inclosos els perns d'ancoratge i 3 caixes de fusibles SERTSEM CF-105 i cable 3x2,5 mm2 , instal·lat i connexionat en caixa a l'interior, hissada, aplomada i fixada sobre dau de formigó.

| Codi | Ut | Descripció | Rendiment | Preu | Import |
|---|---|---|---|---|---|
| O0101 | h | Cap de colla | 0.5 | 26.37 | 13.19 |
| O0102 | h | Oficial 1ª | 2 | 24.9 | 49.80 |
| O0110 | h | Peó | 3 | 20.75 | 62.25 |
| P990207 | u | Columna troncocònica de 6 m d'alçada (material; 23/07/1998) | 1 | 356.88 | 356.88 |
| P10109 | m | Conductor Cu tripolar 3x2,5 rv 0,6/1 kV | 6 | 1.3 | 7.80 |
| P101101 | m | Conductor Cu bipolar 2x2,5 rv 0,6/1 kV | 6 | 0.98 | 5.88 |
| P10209 | pp | Petit material | 2 | 29.83 | 59.66 |
| M0214 | h | Camió grua 12 tn | 2 | 62.74 | 125.48 |
|  |  | Total |  |  | 680.94 |

| Amidament | Uts. | Parcial |
|---|---|---|
| àmbit rotonda-2 |  |  |
| punts de llum nou | 3 | 3.00 |
| Subtotal |  | 3.00 |
| Total |  | 3 |

### 02.05 SENYALITZACIÓ VERTICAL I ABALISAMENT (23/07/1998)
Import: 53953.45

**E0755** m2 Placa d'alumini > 0,10 m² i < 0,25 m², classe RA2, amb abraçadores
1.06 m2 × 471.36 (565.63 amb costos indirectes) = 599.57
Placa d'alumini superior a 0,10 m2 i fins a 0,25 m2, per a senyals de trànsit tipus flextes i cartells, amb revestiment reflectant HI classe RA2, inclosos elements de fixació al suport, sense incloure suport, totalment col·locada

| Codi | Ut | Descripció | Rendiment | Preu | Import |
|---|---|---|---|---|---|
| O0102 | h | Oficial 1ª | 1.2 | 24.9 | 29.88 |
| O0110 | h | Peó | 1.2 | 20.75 | 24.90 |
| P1495 | m2 | Placa d'alumini d'ident. carret. > 0,10 m2 i < 0,25 m2, classe RA2 (material) | 1 | 395.19 | 395.19 |
| P14975A | u | Pp Abraçadores o brides d'alumini i elements de fixació al suport de senyals de trànsit (material) | 2 | 2.5 | 5.00 |
| M0214C | h | Camió grua de 5t | 0.3 | 54.62 | 16.39 |
|  |  | Total |  |  | 471.36 |

| Amidament | Uts. | Parcial |
|---|---|---|
| Senyals orientació |  |  |
| DF-7 | 0.22 | 0.22 |
| OR-4 | 0.14 | 0.14 |
| OR-3 | 0.14 | 0.14 |
| OR-2 | 0.14 | 0.14 |
| OR-1 | 0.14 | 0.14 |
| OR-5 | 0.14 | 0.14 |
| OR-6 | 0.14 | 0.14 |
| Subtotal |  | 1.06 |
| Total |  | 1.06 |

**E0756** m2 Placa d'alumini >0,25 m² i <0,50 m², classe RA2, amb abraçadores
7.31 m2 × 390.85 (469.02 amb costos indirectes) = 3428.54
Placa d'alumini superior a 0,25 m² i fins a 0,50 m², per a senyals de trànsit tipus flextes i cartells, amb revestiment reflectant HI classe RA2, inclòs ancoratges i cargoleria, sense incloure el suport, totalment col·locada.

| Codi | Ut | Descripció | Rendiment | Preu | Import |
|---|---|---|---|---|---|
| O0102 | h | Oficial 1ª | 0.7 | 24.9 | 17.43 |
| O0110 | h | Peó | 0.7 | 20.75 | 14.53 |
| P1496 | m2 | Placa d'alumini de 0,25 a 0,50 m2 RA2 (material) | 1 | 332.5 | 332.50 |
| P14975A | u | Pp Abraçadores o brides d'alumini i elements de fixació al suport de senyals de trànsit | 4 | 2.5 | 10.00 |
| M0214C | h | Camió grua de 5t | 0.3 | 54.62 | 16.39 |
|  |  | Total |  |  | 390.85 |

| Amidament | Uts. | Parcial |
|---|---|---|
| Senyals orientació |  |  |
| DF-3 | 0.58 | 0.58 |
| DF-4 | 0.62 | 0.62 |
| DF-6 | 0.29 | 0.29 |
| DF-8 | 0.31 | 0.31 |
| OR-4 | 0.87 | 0.87 |
| OR-3 | 1.16 | 1.16 |
| OR-2 | 0.87 | 0.87 |
| OR-1 | 1.45 | 1.45 |
| OR-5 | 0.58 | 0.58 |
| OR-6 | 0.58 | 0.58 |
| Subtotal |  | 7.31 |
| Total |  | 7.31 |

**E0757** m2 Placa d'alumini >0,50 m² i <1,00 m², classe RA2, amb abraçadores
2.73 m2 × 342.09 (410.51 amb costos indirectes) = 1120.69
Placa d'alumini superior a 0,50 m² i fins a 1,00 m², per a senyals de trànsit tipus flextes i cartells, amb revestiment reflectant HI classe RA2, inclòs ancoratges i cargoleria, sense incloure el suport, totalment col·locada

| Codi | Ut | Descripció | Rendiment | Preu | Import |
|---|---|---|---|---|---|
| O0102 | h | Oficial 1ª | 0.5 | 24.9 | 12.45 |
| O0110 | h | Peó | 0.5 | 20.75 | 10.38 |
| P14970 | m2 | Placa d'alumini de 0,50 m2 a 1,00 m2 RA2 (material) | 1 | 287.87 | 287.87 |
| P14975A | u | Pp Abraçadores o brides d'alumini i elements de fixació al suport de senyals de trànsit | 6 | 2.5 | 15.00 |
| M0214C | h | Camió grua de 5t | 0.3 | 54.62 | 16.39 |
|  |  | Total |  |  | 342.09 |

| Amidament | Uts. | Parcial |
|---|---|---|
| Senyals orientació |  |  |
| DF-2 | 0.54 | 0.54 |
| DF-5 | 0.57 | 0.57 |
| OR-4 | 0.54 | 0.54 |
| OR-3 | 0.54 | 0.54 |
| OR-2 | 0.54 | 0.54 |
| Subtotal |  | 2.73 |
| Total |  | 2.73 |

**E07381** m Pal d'alumini anoditzat color plata, Ø76 mm. MB (12/01/2009)
8.55 m × 26.81 (32.17 amb costos indirectes) = 275.05
Pal d'alumini anoditzat color plata, estriat, de 76 mm. de diàmetre MB, col·locat.

| Codi | Ut | Descripció | Rendiment | Preu | Import |
|---|---|---|---|---|---|
| O0102 | h | Oficial 1ª | 0.05 | 24.9 | 1.25 |
| O0110 | h | Peó | 0.09 | 20.75 | 1.87 |
| P1481 | m | Pal alumini diàmetre 76 mm. MB (material; 12/01/2009) | 1 | 23.69 | 23.69 |
|  |  | Total |  |  | 26.81 |

| Amidament | Uts. | Alt | Parcial |
|---|---|---|---|
| Senyals orientació |  |  |  |
| DF-7 | 1 | 2.85 | 2.85 |
| DF-6 | 1 | 2.85 | 2.85 |
| DF-8 | 1 | 2.85 | 2.85 |
| Subtotal |  |  | 8.55 |
| Total |  |  | 8.55 |

**E0745** m Pal d'alumini anoditzat color plata, Ø90 mm. MC (23/07/1998)
28.41 m × 33.48 (40.18 amb costos indirectes) = 1141.51
Pal d'alumini anoditzat color plata, estriat, de 90 mm. de diàmetre MC, col·locat.

| Codi | Ut | Descripció | Rendiment | Preu | Import |
|---|---|---|---|---|---|
| O0102 | h | Oficial 1ª | 0.05 | 24.9 | 1.25 |
| O0110 | h | Peó | 0.09 | 20.75 | 1.87 |
| P1472 | m | Pal alumini diàmetre 90 mm. MC (material; 23/07/1998) | 1 | 30.36 | 30.36 |
|  |  | Total |  |  | 33.48 |

| Amidament | Uts. | Alt | Parcial |
|---|---|---|---|
| Senyals orientació |  |  |  |
| DF-2 | 1 | 3.02 | 3.02 |
| DF-3 | 1 | 3.08 | 3.08 |
| DF-4 | 1 | 3.08 | 3.08 |
| DF-5 | 1 | 3.02 | 3.02 |
| OR-4 | 1 | 2.24 | 2.24 |
| OR-3 | 1 | 2.47 | 2.47 |
| OR-2 | 1 | 2.24 | 2.24 |
| OR-1 | 1 | 2.32 | 2.32 |
| OR-5 | 1 | 3.47 | 3.47 |
| OR-6 | 1 | 3.47 | 3.47 |
| Subtotal |  |  | 28.41 |
| Total |  |  | 28.41 |

**E0746** m Pal d'alumini anoditzat color plata, Ø114 mm. MD (23/07/1998)
9.4 m × 38.32 (45.98 amb costos indirectes) = 432.21
Pal d'alumini anoditzat color plata, estriat, de 114 mm. de diàmetre MD, col·locat.

| Codi | Ut | Descripció | Rendiment | Preu | Import |
|---|---|---|---|---|---|
| O0102 | h | Oficial 1ª | 0.05 | 24.9 | 1.25 |
| O0110 | h | Peó | 0.09 | 20.75 | 1.87 |
| P14730 | m | Pal alumini diàmetre 114 mm. MD (material; 23/07/1998) | 1 | 35.2 | 35.20 |
|  |  | Total |  |  | 38.32 |

| Amidament | Uts. | Alt | Parcial |
|---|---|---|---|
| Senyals orientació |  |  |  |
| OR-4 | 1 | 2.35 | 2.35 |
| OR-3 | 1 | 2.35 | 2.35 |
| OR-2 | 1 | 2.35 | 2.35 |
| OR-1 | 1 | 2.35 | 2.35 |
| Subtotal |  |  | 9.40 |
| Total |  |  | 9.4 |

**E07441** u Base d'acer galvanitzat per a suport de 90 mm.
6 u × 133.63 (160.36 amb costos indirectes) = 962.16
Base d'acer galvanitzat per a subjecció al fonament del suport de 90 mm de diàmetre de senyals de trànsit, col·locat, inclòs el subministre dels perns roscats d'ancoratge del fonament

| Codi | Ut | Descripció | Rendiment | Preu | Import |
|---|---|---|---|---|---|
| O0102 | h | Oficial 1ª | 0.2 | 24.9 | 4.98 |
| O0110 | h | Peó | 0.2 | 20.75 | 4.15 |
| P14711 | u | Base d'acer galvanit. suport 90 mm., inclòs perns (material) | 1 | 113.58 | 113.58 |
| M0214C | h | Camió grua de 5t | 0.2 | 54.62 | 10.92 |
|  |  | Total |  |  | 133.63 |

| Amidament | Uts. | Parcial |
|---|---|---|
| Senyals orientació |  |  |
| DF-2 | 1 | 1.00 |
| DF-3 | 1 | 1.00 |
| DF-4 | 1 | 1.00 |
| DF-5 | 1 | 1.00 |
| OR-5 | 1 | 1.00 |
| OR-6 | 1 | 1.00 |
| Subtotal |  | 6.00 |
| Total |  | 6 |

**E07442** u Base d'acer galvanitzat per a suport de 114 mm.
4 u × 142.7 (171.24 amb costos indirectes) = 684.96
Base d'acer galvanitzat per a subjecció al fonament del suport de 114 mm de diàmetre de senyals de trànsit, col·locat, inclòs el subministre dels perns roscats d'ancoratge del fonament

| Codi | Ut | Descripció | Rendiment | Preu | Import |
|---|---|---|---|---|---|
| O0102 | h | Oficial 1ª | 0.2 | 24.9 | 4.98 |
| O0110 | h | Peó | 0.2 | 20.75 | 4.15 |
| P14712 | u | Base d'acer galvanit. suport 114 mm. inclòs perns (material) | 1 | 122.65 | 122.65 |
| M0214C | h | Camió grua de 5t | 0.2 | 54.62 | 10.92 |
|  |  | Total |  |  | 142.7 |

| Amidament | Uts. | Parcial |
|---|---|---|
| Senayls orientació |  |  |
| OR-4 | 1 | 1.00 |
| OR-3 | 1 | 1.00 |
| OR-2 | 1 | 1.00 |
| OR-1 | 1 | 1.00 |
| Subtotal |  | 4.00 |
| Total |  | 4 |

**E0730** m3 Fonamentació per a plaques i panells de senyal. vertical d'alumini amb perns
4.16 m3 × 255.61 (306.73 amb costos indirectes) = 1276.00
Fonamentació per a senyals, plaques i panells de senyalització vertical d'alumini, amb formigó HM-20, inclosa excavació, càrrega i transport a l'abocador del material sobrant i col·locació dels perns d'ancoratge roscats (sense el subministre), segons plànols, totalment acabada

| Codi | Ut | Descripció | Rendiment | Preu | Import |
|---|---|---|---|---|---|
| O0101 | h | Cap de colla | 0.2 | 26.37 | 5.27 |
| O0102 | h | Oficial 1ª | 2 | 24.9 | 49.80 |
| O0110 | h | Peó | 2 | 20.75 | 41.50 |
| P0503 | m3 | Formigó HM-20, =5% d'àrids reciclats, inclòs transport a l'obra | 1.1 | 96.5 | 106.15 |
| M0207 | h | Retroexcavadora 100 hp | 0.5 | 59.41 | 29.71 |
| M0225 | h | Vibrador intern formigó | 1 | 2.09 | 2.09 |
| M0201 | h | Compressor aire gasoil 13,3 m³/h | 1 | 21.09 | 21.09 |
|  |  | Total |  |  | 255.61 |

| Amidament | Uts. | Parcial |
|---|---|---|
| Senyals orientació |  |  |
| DF-2 | 0.32 | 0.32 |
| DF-3 | 0.32 | 0.32 |
| DF-4 | 0.32 | 0.32 |
| DF-5 | 0.32 | 0.32 |
| OR-4 | 0.49 | 0.49 |
| OR-3 | 0.77 | 0.77 |
| OR-2 | 0.49 | 0.49 |
| OR-1 | 0.49 | 0.49 |
| OR-5 | 0.32 | 0.32 |
| OR-6 | 0.32 | 0.32 |
| Subtotal |  | 4.16 |
| Total |  | 4.16 |

**E0709** u Placa reflectora triangular L=90 cm., classe RA2
13 u × 88.81 (106.57 amb costos indirectes) = 1385.41
Placa reflectora triangular d'acer galvanitzat de 90 cm. de costat, per a senyals de trànsit, amb revestiment reflectant HI classe RA2, inclòs ancoratges, cargoleria i elements de fixació al suport, sense incloure el suport, totalment col·locada.

| Codi | Ut | Descripció | Rendiment | Preu | Import |
|---|---|---|---|---|---|
| O0102 | h | Oficial 1ª | 0.3 | 24.9 | 7.47 |
| O0110 | h | Peó | 0.3 | 20.75 | 6.23 |
| P1401 | u | Placa triang. reflect. 90 cm. RA2 (material) | 1 | 58.72 | 58.72 |
| M0214C | h | Camió grua de 5t | 0.3 | 54.62 | 16.39 |
|  |  | Total |  |  | 88.81 |

| Amidament | Uts. | Parcial |
|---|---|---|
| Senyals de codi |  |  |
| P-4 | 3 | 3.00 |
| R-1 | 10 | 10.00 |
| Subtotal |  | 13.00 |
| Total |  | 13 |

**E0711** u Placa reflectora circular Ø60 cm, classe RA2
12 u × 85.61 (102.73 amb costos indirectes) = 1232.76
Placa reflectora circular d'acer galvanitzat de 60 cm. de diàmetre, per a senyals de trànsit, amb revestiment reflectant HI classe RA2, inclòs ancoratges i cargoleria, sense incloure el suport, totalment col·locada.

| Codi | Ut | Descripció | Rendiment | Preu | Import |
|---|---|---|---|---|---|
| O0102 | h | Oficial 1ª | 0.3 | 24.9 | 7.47 |
| O0110 | h | Peó | 0.3 | 20.75 | 6.23 |
| P1403 | u | Placa circular reflect. 60 cm. RA2 (material) | 1 | 55.52 | 55.52 |
| M0214C | h | Camió grua de 5t | 0.3 | 54.62 | 16.39 |
|  |  | Total |  |  | 85.61 |

| Amidament | Uts. | Parcial |
|---|---|---|
| Senyals de codi |  |  |
| R-301 | 1 | 1.00 |
| R-401a | 4 | 4.00 |
| R-402 | 7 | 7.00 |
| Subtotal |  | 12.00 |
| Total |  | 12 |

**E0713** u Placa reflectora octogonal 60 cm. doble apotema, classe RA2
3 u × 85.61 (102.73 amb costos indirectes) = 308.19
Placa reflectora octogonal d'acer galvanitzat de 60 cm. de doble apotema, per a senyals de trànsit, amb revestiment reflectant HI classe RA2, inclòs ancoratges i cargoleria, sense incloure el suport, totalment col·locada.

| Codi | Ut | Descripció | Rendiment | Preu | Import |
|---|---|---|---|---|---|
| O0102 | h | Oficial 1ª | 0.3 | 24.9 | 7.47 |
| O0110 | h | Peó | 0.3 | 20.75 | 6.23 |
| P1420 | u | Placa octog. reflect. 60 cm. RA2 (material) | 1 | 55.52 | 55.52 |
| M0214C | h | Camió grua de 5t | 0.3 | 54.62 | 16.39 |
|  |  | Total |  |  | 85.61 |

| Amidament | Uts. | Parcial |
|---|---|---|
| Senyals de codi |  |  |
| R-2 | 3 | 3.00 |
| Subtotal |  | 3.00 |
| Total |  | 3 |

**E0715** u Placa reflectora quadrada de 60 cm. costat, classe RA2
16 u × 88.29 (105.95 amb costos indirectes) = 1695.20
Placa reflectora quadrada d'acer galvanitzat de 60 cm. de costat, per a senyals de trànsit, amb revestiment reflectant HI classe RA2, inclòs ancoratges i cargoleria, sense incloure el suport, totalment col·locada.

| Codi | Ut | Descripció | Rendiment | Preu | Import |
|---|---|---|---|---|---|
| O0102 | h | Oficial 1ª | 0.3 | 24.9 | 7.47 |
| O0110 | h | Peó | 0.3 | 20.75 | 6.23 |
| P1408 | u | Placa infor. refl. 60x60 cm. RA2 (material) | 1 | 58.2 | 58.20 |
| M0214C | h | Camió grua de 5t | 0.3 | 54.62 | 16.39 |
|  |  | Total |  |  | 88.29 |

| Amidament | Uts. | Parcial |
|---|---|---|
| Senyals de codi |  |  |
| S-13 | 16 | 16.00 |
| Subtotal |  | 16.00 |
| Total |  | 16 |

**E0717** u Placa reflectora rectangular 90x60 cm, classe RA2
2 u × 121.53 (145.84 amb costos indirectes) = 291.68
Placa reflectora rectangular d'acer galvanitzat de 90x60 cm.,per a senyals de trànsit, amb revestiment reflectant HI classe RA2, inclòs ancoratges i cargoleria, sense incloure el suport, totalment col·locada.

| Codi | Ut | Descripció | Rendiment | Preu | Import |
|---|---|---|---|---|---|
| O0102 | h | Oficial 1ª | 0.35 | 24.9 | 8.72 |
| O0110 | h | Peó | 0.35 | 20.75 | 7.26 |
| P1409 | u | Placa infor. refl. 60x90 cm. RA2 (material) | 1 | 86.43 | 86.43 |
| M0214C | h | Camió grua de 5t | 0.35 | 54.62 | 19.12 |
|  |  | Total |  |  | 121.53 |

| Amidament | Uts. | Parcial |
|---|---|---|
| Senyals de codi |  |  |
| S-19 | 2 | 2.00 |
| Subtotal |  | 2.00 |
| Total |  | 2 |

**E0720** u Placa reflectora rectangular de 60x20 cm. classe RA2
2 u × 52.8 (63.36 amb costos indirectes) = 126.72
Placa reflectora rectangular d'acer galvanitzat de 60x20 cm. complementària, amb revestiment reflectant HI classe RA2, inclòs ancoratges i cargoleria.

| Codi | Ut | Descripció | Rendiment | Preu | Import |
|---|---|---|---|---|---|
| O0102 | h | Oficial 1ª | 0.2 | 24.9 | 4.98 |
| O0110 | h | Peó | 0.2 | 20.75 | 4.15 |
| P1428 | u | Placa comp. refl. 60x20 cm. RA2 (material) | 1 | 32.75 | 32.75 |
| M0214C | h | Camió grua de 5t | 0.2 | 54.62 | 10.92 |
|  |  | Total |  |  | 52.8 |

| Amidament | Uts. | Parcial |
|---|---|---|
| Senyals de codi |  |  |
| S-800 | 2 | 2.00 |
| Subtotal |  | 2.00 |
| Total |  | 2 |

**E0739** u Suport rectangular d'acer galvanitzat de 100x50x3 mm.
167.4 u × 138.6 (166.32 amb costos indirectes) = 27841.97
Suport rectangular d'acer galvanitzat de 100x50x3 mm, per a la col·locació d'una senyal de trànsit en carreteres, inclòs fonamentació i col·locació

| Codi | Ut | Descripció | Rendiment | Preu | Import |
|---|---|---|---|---|---|
| O0102 | h | Oficial 1ª | 0.4 | 24.9 | 9.96 |
| O0110 | h | Peó | 0.4 | 20.75 | 8.30 |
| P1439 | m | Suport acer galv. 100x50x3 mm (material) | 3.5 | 17.55 | 61.43 |
| P0504 | m3 | Formigó HM-20 posat a l'obra (material) | 0.14 | 95 | 13.30 |
| M0207 | h | Retroexcavadora 100 hp | 0.4 | 59.41 | 23.76 |
| M0214C | h | Camió grua de 5t | 0.4 | 54.62 | 21.85 |
|  |  | Total |  |  | 138.6 |

| Amidament | Uts. | Alt | Parcial |
|---|---|---|---|
| Senyals de codi |  |  |  |
| P-4+R-1 | 2 | 4.5 | 9.00 |
| P-4 | 1 | 3.6 | 3.60 |
| R-1 | 10 | 3.6 | 36.00 |
| R-301 | 1 | 3.6 | 3.60 |
| R-401a | 4 | 3.6 | 14.40 |
| R-402 | 7 | 3.6 | 25.20 |
| S-13 | 16 | 3.6 | 57.60 |
| R-2 | 3 | 3.6 | 10.80 |
| S-19 | 2 | 3.6 | 7.20 |
| Subtotal |  |  | 167.40 |
| Total |  |  | 167.4 |

**E0729** m3 Fonamentació de suports i senyals, sense perns
6.2 m3 × 207.33 (248.8 amb costos indirectes) = 1542.56
Fonamentació per suports i senyals, amb formigó HM-20, inclosa excavació, càrrega i transport a l'abocador del material sobrant, totalment acabada.

| Codi | Ut | Descripció | Rendiment | Preu | Import |
|---|---|---|---|---|---|
| O0101 | h | Cap de colla | 0.1 | 26.37 | 2.64 |
| O0110 | h | Peó | 1 | 20.75 | 20.75 |
| O0102 | h | Oficial 1ª | 1 | 24.9 | 24.90 |
| P0503 | m3 | Formigó HM-20, =5% d'àrids reciclats, inclòs transport a l'obra | 1.1 | 96.5 | 106.15 |
| M0207 | h | Retroexcavadora 100 hp | 0.5 | 59.41 | 29.71 |
| M0225 | h | Vibrador intern formigó | 1 | 2.09 | 2.09 |
| M0201 | h | Compressor aire gasoil 13,3 m³/h | 1 | 21.09 | 21.09 |
|  |  | Total |  |  | 207.33 |

| Amidament | Uts. | Llarg | Ample | Alt | Parcial |
|---|---|---|---|---|---|
| Senyals orientació |  |  |  |  |  |
| DF-7 | 0.1 |  |  |  | 0.10 |
| DF-6 | 0.18 |  |  |  | 0.18 |
| DF-8 | 0.18 |  |  |  | 0.18 |
| Senyals de codi |  |  |  |  |  |
| P-4+R-1 | 2 | 0.5 | 0.5 | 0.8 | 0.40 |
| P-4 | 1 | 0.5 | 0.4 | 0.6 | 0.12 |
| R-1 | 10 | 0.5 | 0.4 | 0.6 | 1.20 |
| R-301 | 1 | 0.5 | 0.4 | 0.6 | 0.12 |
| R-401a | 4 | 0.5 | 0.4 | 0.6 | 0.48 |
| R-402 | 7 | 0.5 | 0.4 | 0.6 | 0.84 |
| S-13 | 16 | 0.5 | 0.4 | 0.6 | 1.92 |
| R-2 | 3 | 0.5 | 0.4 | 0.6 | 0.36 |
| S-19 | 2 | 0.5 | 0.5 | 0.6 | 0.30 |
| Subtotal |  |  |  |  | 6.20 |
| Total |  |  |  |  | 6.2 |

**E07312** u Trasllat de senyal d'indicació o orientació existent (23/07/1998)
1 u × 252.01 (302.41 amb costos indirectes) = 302.41
Trasllat de senyal d'indicació o orientació existent de qualsevol tipus a nova ubicació, inclòs la demolició de la base de formigó, l'excavació i fonamanetació de la nova base de formigó, tots els treballs i materials necessaris per deixar la partida acabada.

| Codi | Ut | Descripció | Rendiment | Preu | Import |
|---|---|---|---|---|---|
| O0101 | h | Cap de colla | 3 | 26.37 | 79.11 |
| O0110 | h | Peó | 3 | 20.75 | 62.25 |
| M0212B | h | Camió de trabuc 16 m³ | 0.5 | 45.4 | 22.70 |
| P1609 | m3 | Excavació de terres | 0.72 | 11.12 | 8.01 |
| E0502 | m3 | Formigó HM-20 per a fonaments i soleres (= 5% d'àrids reciclats) | 0.72 | 111.03 | 79.94 |
|  |  | Total |  |  | 252.01 |

| Amidament | Uts. | Parcial |
|---|---|---|
| T-700 |  |  |
| P15a + R-301 | 1 | 1.00 |
| Subtotal |  | 1.00 |
| Total |  | 1 |

**E0787** m2 Eliminació marques viàries sobre paviment amb qualsevol procediment (23/07/1998)
102 m2 × 11.04 (13.25 amb costos indirectes) = 1351.50
Eliminació de les marques viàries sobre paviment amb qualsevol dels següents procediments a determinar per la Direcció d'Obra: aigua a presió, projecció d'abrasius o fresat, mitjançant utilització de sistemes fixos rotatoris o flotants horitzontals.

| Codi | Ut | Descripció | Rendiment | Preu | Import |
|---|---|---|---|---|---|
| O0101 | h | Cap de colla | 0.01 | 26.37 | 0.26 |
| O0102 | h | Oficial 1ª | 0.05 | 24.9 | 1.25 |
| O0110 | h | Peó | 0.1 | 20.75 | 2.08 |
| M0242 | h | Fresadora (maquinària; 23/07/1998) | 0.052 | 133.01 | 6.92 |
| %1616 | % | Eines i mitjans auxiliars (02/09/2009) | 5 % | 10.51 | 0.53 |
|  |  | Total |  |  | 11.04 |

| Amidament | Uts. | Llarg | Ample | Parcial |
|---|---|---|---|---|
| ordenació trànsit provisional |  |  |  |  |
| pasos de vianants exsitents | 13 | 4 | 0.5 | 26.00 |
| franges | 2 | 10 | 0.4 | 8.00 |
|  | 2 | 6 | 0.5 | 6.00 |
| línies | 1 | 460 | 0.1 | 46.00 |
| símbols | 4 | 1.6 |  | 6.40 |
|  | 2 | 4.8 |  | 9.60 |
| Subtotal |  |  |  | 102.00 |
| Total |  |  |  | 102 |

**E07017** m Barana d'acer galvanitzat amb perfils superior i inferior 50x20x1.5 mm. (12/01/2009)
52 m × 115.63 (138.76 amb costos indirectes) = 7215.52
Barana d'acer de 100 cm d'alçària amb perfils superior i inferior de 50x20x1,5 mm, barres verticals de 20 mm de diàmetre disposades cada 10 cm., muntants cada 150 cm de 50x50x2 mm soldades i llimades, emprimació i 2 dues capes de pintura de color negre o termolacada en color RAL a determinar per la D.O., inclòs ancoratges a mur amb pletina d'1 cm., 4 espàrrecs d'acer inoxidable amb tacs químic, totalment col·locada.

| Codi | Ut | Descripció | Rendiment | Preu | Import |
|---|---|---|---|---|---|
| O0101 | h | Cap de colla | 0.05 | 26.37 | 1.32 |
| O0102 | h | Oficial 1ª | 0.25 | 24.9 | 6.23 |
| O0110 | h | Peó | 0.6 | 20.75 | 12.45 |
| P14231 | m | Barana acer passa. trave. 50x20x1,5 mm (material) | 1 | 90.16 | 90.16 |
| P1903 | kg | Pintura d'emprimació (material; 12/01/2009) | 0.17 | 6.4 | 1.09 |
| P1904 | kg | Pintura (material; 12/01/2009) | 2 × 0.17 | 7.2 | 2.45 |
| M0235 | h | Equip de soldadura elèctrica | 0.1 | 14.55 | 1.46 |
| M0226 | h | Grup electrògen de 20/30 kVA | 0.1 | 4.74 | 0.47 |
|  |  | Total |  |  | 115.63 |

| Amidament | Uts. | Llarg | Parcial |
|---|---|---|---|
| reposició | 1 | 52 | 52.00 |
| Total |  |  | 52 |

**E07812** u Pilona flexible d'alta resisitència de Ø100 element delimitador
12 u × 51.31 (61.57 amb costos indirectes) = 738.84

| Amidament | Uts. | Parcial |
|---|---|---|
| passos vianants |  |  |
| T-700 | 8 | 8.00 |
| TV-7007 | 4 | 4.00 |
| Subtotal |  | 12.00 |
| Total |  | 12 |

### 02.06 OBRES COMPLEMENTÀRIES (23/07/1998)
Import: 118019.35

**E0334** m Tall serra disc paviment mescles bituminoses, formigó o panot, fins 25cm fondària
48 m × 4.01 (4.81 amb costos indirectes) = 230.88

| Amidament | Uts. | Llarg | Parcial |
|---|---|---|---|
| per serveis |  |  |  |
| creuaments rotondes | 4 | 12 | 48.00 |
| Subtotal |  |  | 48.00 |
| Total |  |  | 48 |

**E0213** m2 Demolició paviment mescla bituminosa
28.8 m2 × 4.93 (5.92 amb costos indirectes) = 170.50

| Amidament | Uts. | Llarg | Ample | Parcial |
|---|---|---|---|---|
| per serveis |  |  |  |  |
| creauments rotondes | 4 | 12 | 0.6 | 28.80 |
| Subtotal |  |  |  | 28.80 |
| Total |  |  |  | 28.8 |

**E0225** m Desmuntatge canalitzacions, conduccions i tubs de servei de qualsevol diàmetre
51 m × 2.47 (2.96 amb costos indirectes) = 150.96

| Amidament | Uts. | Llarg | Parcial |
|---|---|---|---|
| elements desguàs |  |  |  |
| reixes talla-aigües | 1 | 35 | 35.00 |
| arquetes desguàs | 11 |  | 11.00 |
| substitució reixes | 5 |  | 5.00 |
| Subtotal |  |  | 51.00 |
| Total |  |  | 51 |

**E0306** m3 Excavació rases, pous o fonaments, mitjans mecànics, càrrega i transport
182.58 m3 × 17.98 (21.58 amb costos indirectes) = 3940.08

| Amidament | Uts. | Llarg | Ample | Alt | Parcial |
|---|---|---|---|---|---|
| per serveis |  |  |  |  |  |
| creuaments rotondes | 4 | 12 | 0.6 | 1 | 28.80 |
| reg zones enjardinades | 1 | 205 | 0.4 | 0.9 | 73.80 |
| boques reg | 6 | 4 | 0.4 | 0.9 | 8.64 |
| reposició muret (riostra) |  |  |  |  |  |
| plaça | 1 | 19 | 1.1 | 0.6 | 12.54 |
| desguassos |  |  |  |  |  |
| àmbit rotonda-2 |  |  |  |  |  |
| tram parada bus | 1 | 72 | 0.7 | 1 | 50.40 |
| zona enjardinada | 1 | 12 | 0.7 | 1 | 8.40 |
| Subtotal |  |  |  |  | 182.58 |
| Total |  |  |  |  | 182.58 |

**E0320** m3 Rebliment i piconatge rases, material seleccionat, inclòs transport
82.18 m3 × 16.77 (20.12 amb costos indirectes) = 1653.46

| Amidament | Uts. | Llarg | Ample | Alt | Parcial |
|---|---|---|---|---|---|
| per serveis |  |  |  |  |  |
| reg zones enjardinades | 1 | 205 | 0.4 | 0.6 | 49.20 |
| boques reg | 6 | 4 | 0.4 | 0.6 | 5.76 |
| rotondes noves (reblert) |  |  |  |  |  |
| interior | 2 | 45.37 |  | 0.3 | 27.22 |
| Subtotal |  |  |  |  | 82.18 |
| Total |  |  |  |  | 82.18 |

**E0322** m3 Rebliment i piconatge rases, sorra 0-3 mm, inclòs transport
27.48 m3 × 32.39 (38.87 amb costos indirectes) = 1068.15

| Amidament | Uts. | Llarg | Ample | Alt | Parcial |
|---|---|---|---|---|---|
| per serveis |  |  |  |  |  |
| reg zones enjardinades | 1 | 205 | 0.4 | 0.3 | 24.60 |
| boques reg | 6 | 4 | 0.4 | 0.3 | 2.88 |
| Subtotal |  |  |  |  | 27.48 |
| Total |  |  |  |  | 27.48 |

**E0502** m3 Formigó HM-20 per a fonaments i soleres (= 5% d'àrids reciclats)
94.81 m3 × 111.03 (133.24 amb costos indirectes) = 12632.48

| Amidament | Uts. | Llarg | Ample | Alt | Parcial |
|---|---|---|---|---|---|
| per serveis |  |  |  |  |  |
| creuaments rotondes | 4 | 12 | 0.6 | 1 | 28.80 |
| a deduir tubs | -0.24 |  |  |  | -0.24 |
| reposició muret (solera) |  |  |  |  |  |
| plaça | 1 | 19 | 1.1 | 0.1 | 2.09 |
| anul.lació arquetes |  |  |  |  |  |
| illot | 1 | 0.6 | 0.6 | 1 | 0.36 |
| reixes talla-aigües | 1 | 35 | 0.5 | 1 | 17.50 |
| arquetes desguàs | 11 | 0.6 | 0.6 | 1 | 3.96 |
| desguassos |  |  |  |  |  |
| àmbit rotonda-2 |  |  |  |  |  |
| tram parada bus | 1 | 72 | 0.7 | 1 | 50.40 |
| zona enjardinada | 1 | 12 | 0.7 | 1 | 8.40 |
| a deduir tubs | -16.46 |  |  |  | -16.46 |
| Subtotal |  |  |  |  | 94.81 |
| Total |  |  |  |  | 94.81 |

**E0862** m Interceptor d'aigües pluvials amb reixa de fosa 973x490x70 mm D-400 (23/07/1998)
7 m × 386.93 (464.32 amb costos indirectes) = 3250.24
Interceptor d'aigües pluvials amb reixes talla-aigües de fosa dúctil de 973x490x70 mm classe D-400, acabat amb pintura negra asfàltica, inclòs canal, excavació, marcs angulars i perfil laterals, juntes insonoritzants, col·locada i empotrada amb dau armat amb formigó HA-25 al voltant de la canal amb un gruix mínim de parets i base de 25 cm, totalment connectada i acabada.

| Codi | Ut | Descripció | Rendiment | Preu | Import |
|---|---|---|---|---|---|
| O0101 | h | Cap de colla | 0.4 | 26.37 | 10.55 |
| O0102 | h | Oficial 1ª | 2 | 24.9 | 49.80 |
| O0110 | h | Peó | 2 | 20.75 | 41.50 |
| P1609 | m3 | Excavació de terres | 0.7 | 11.12 | 7.78 |
| E0515 | m2 | Encofrat i desencofrat pla en parament no vist | 1.8 | 35.08 | 63.14 |
| P0503 | m3 | Formigó HM-20, =5% d'àrids reciclats, inclòs transport a l'obra | 0.4 | 96.5 | 38.60 |
| P0617 | u | Reixa i bastiment 985x495x70 mm D-400 | 1.33 | 132 | 175.56 |
|  |  | Total |  |  | 386.93 |

| Amidament | Uts. | Llarg | Parcial |
|---|---|---|---|
| desguassos |  |  |  |
| reposicions | 5 | 1 | 5.00 |
| rotonda-2 | 1 | 2 | 2.00 |
| Subtotal |  |  | 7.00 |
| Total |  |  | 7 |

**E0835** u Pou registre DN1000 formigó pref, tapa Ø650 i bastiment fosa i pates, Hmax=1,80 m (23/07/1998)
4 u × 651.09 (781.31 amb costos indirectes) = 3125.24
Pou de registre Ø1000 de formigó prefabricat fins 1,80 m d'alçada, inclòs solera de formigó de HM-20, anell d'entroncament amb tubs, con superior, bastiment i tapa de fosa dúctil Ø650 mm exterior, estanca i insonora D400 i graons

| Codi | Ut | Descripció | Rendiment | Preu | Import |
|---|---|---|---|---|---|
| O0101 | h | Cap de colla | 0.3 | 26.37 | 7.91 |
| O0102 | h | Oficial 1ª | 2.5 | 24.9 | 62.25 |
| O0110 | h | Peó | 2.5 | 20.75 | 51.88 |
| P0503 | m3 | Formigó HM-20, =5% d'àrids reciclats, inclòs transport a l'obra | 1.16 | 96.5 | 111.94 |
| P0652 | u | Con prefabricat de reducció asimètric 1000x690 mm (material) | 1 | 90.11 | 90.11 |
| P0653 | u | Anell prefabricat 1000x1000 mm (material) | 1 | 87.39 | 87.39 |
| P0618 | u | Tapa fosa Ø650 mm. exterior, marc Ø800 mm., classe D-400 (material) | 1 | 182.65 | 182.65 |
| P0651 | u | Graó d'acer revestit de polipropilè, 40 cm d'amplada (material; 23/07/1998) | 4 | 5.48 | 21.92 |
| P0405 | m3 | Morter de ciment de classe M-5 | 0.05 | 135 | 6.75 |
| M0225 | h | Vibrador intern formigó | 1.3 | 2.09 | 2.72 |
| M0229 | h | Compressor d'aire de gasoil 3m³ (maquinària; 12/01/2009) | 1.3 | 7.06 | 9.18 |
| M0214C | h | Camió grua de 5t | 0.3 | 54.62 | 16.39 |
|  |  | Total |  |  | 651.09 |

| Amidament | Uts. | Parcial |
|---|---|---|
| desguassos |  |  |
| àmbit rotonda-2 |  |  |
| tram parada bus | 3 | 3.00 |
| zona enjardinada | 1 | 1.00 |
| Subtotal |  | 4.00 |
| Total |  | 4 |

**E091031** m Tub PEBD Ø50 PN-10 (23/07/1998)
205 m × 3.15 (3.78 amb costos indirectes) = 774.90
Tub de PEBD de 50 mm de diàmetre nominal i de 10 bar de pressió nominal, inclòs part proporcional de peces especials i accessoris, termosoldat, muntat i col·locat.

| Codi | Ut | Descripció | Rendiment | Preu | Import |
|---|---|---|---|---|---|
| O0101 | h | Cap de colla | 0.01 | 26.37 | 0.26 |
| O0102 | h | Oficial 1ª | 0.025 | 24.9 | 0.62 |
| O0110 | h | Peó | 0.025 | 20.75 | 0.52 |
| P0910 | m | Tub PEBD DN50 mm, PE-100, PN-10 (material; 23/07/1998) | 1.02 | 0.94 | 0.96 |
| A0905 | pp | Accessoris per a tub de polietilè (material; 09/10/2009) | 0.04 | 15.15 | 0.61 |
| A0901 | pp | Elements de muntatge | 1 | 0.18 | 0.18 |
|  |  | Total |  |  | 3.15 |

| Amidament | Uts. | Llarg | Parcial |
|---|---|---|---|
| reg zones enjardinades | 1 | 205 | 205.00 |
| Total |  |  | 205 |

**E09502** m Tub PEAD Ø40 PN-16 (23/07/1998)
24 m × 2.83 (3.4 amb costos indirectes) = 81.60
Tub de polietilè d'alta densitat PE-100, de Ø40 mm de diàmetre nominal, de 16 bar de pressió nominal, inclòs pp de peces especials i accessoris, soldat i col·locat.

| Codi | Ut | Descripció | Rendiment | Preu | Import |
|---|---|---|---|---|---|
| O0101 | h | Cap de colla | 0.01 | 26.37 | 0.26 |
| O0102 | h | Oficial 1ª | 0.02 | 24.9 | 0.50 |
| O0110 | h | Peó | 0.02 | 20.75 | 0.42 |
| P09502 | m | Tub PEAD DN40 mm., PE-100, PN-16 (material; 23/07/1998) | 1.02 | 0.84 | 0.86 |
| A0905 | pp | Accessoris per a tub de polietilè | 0.04 | 15.15 | 0.61 |
| A0901 | pp | Elements de muntatge | 1 | 0.18 | 0.18 |
|  |  | Total |  |  | 2.83 |

| Amidament | Uts. | Llarg | Parcial |
|---|---|---|---|
| boques reg | 6 | 4 | 24.00 |
| Total |  |  | 24 |

**E09200** m Tub PVC Ø110 PN-10 (23/07/1998)
96 m × 5.73 (6.88 amb costos indirectes) = 660.48
Tub de PVC Ø110 mm de diàmetre nominal, 10 bar de pressió, inclòs pp de peces especials i accessoris, col·locat.

| Codi | Ut | Descripció | Rendiment | Preu | Import |
|---|---|---|---|---|---|
| O0101 | h | Cap de colla | 0.02 | 26.37 | 0.53 |
| O0102 | h | Oficial 1ª | 0.04 | 24.9 | 1.00 |
| O0110 | h | Peó | 0.04 | 20.75 | 0.83 |
| P1230 | m | Tub PVC DN110 mm., PN 10 | 1 | 3.06 | 3.06 |
| P%1615 | % | Part proporcional accessoris | 10 % | 3.06 | 0.31 |
|  |  | Total |  |  | 5.73 |

| Amidament | Uts. | Parcial |
|---|---|---|
| passos de serveis c.costat |  |  |
| beienes rotondes | 96 | 96.00 |
| Subtotal |  | 96.00 |
| Total |  | 96 |

**E08083** m Tub HDPE de paret estructurada Ø500 mm
84 m × 48.43 (58.12 amb costos indirectes) = 4882.08
Tub de paret estructurada, de superficie interna llisa i externa corrugada, de polietilè HDPE, tipus B, àrea aplicació U, de diàmetre nominal exterior 500 mm, de rididesa anular SN 8 kN/m2, segons la norma UNE-EN 13476-3, part proporcional de peces especials i accessoris, unió amb maneguets i col·locat al fons de la rasa.

| Codi | Ut | Descripció | Rendiment | Preu | Import |
|---|---|---|---|---|---|
| O0101 | h | Cap de colla | 0.07 | 26.37 | 1.85 |
| O0102 | h | Oficial 1ª | 0.35 | 24.9 | 8.72 |
| O0110 | h | Peó | 0.35 | 20.75 | 7.26 |
| P08083 | m | Tub HDPE Ø500 mm, SN 8kN/m2, sup. interna llisa/externa corrugada, B, U, maneguet (material) | 1.02 | 30 | 30.60 |
|  |  | Total |  |  | 48.43 |

| Amidament | Uts. | Llarg | Parcial |
|---|---|---|---|
| col·lectors de deguàs |  |  |  |
| àmbit rotonda-2 |  |  |  |
| tram parada bus | 1 | 72 | 72.00 |
| zona enjardinada | 1 | 12 | 12.00 |
| Subtotal |  |  | 84.00 |
| Total |  |  | 84 |

**E0831** u Connexió d'embornal o bonera a col·lector general
11 u × 207.16 (248.59 amb costos indirectes) = 2734.49
Connexió d'embornal o bonera a col·lector general, inclòs la totalitat de l'obra civil necessària i mitjans auxiliars, càrrega i transport de les runes a l'abocador, cànon i condicionament del mateix, totalment acabada.

| Codi | Ut | Descripció | Rendiment | Preu | Import |
|---|---|---|---|---|---|
| O0102 | h | Oficial 1ª | 2 | 24.9 | 49.80 |
| O0110 | h | Peó | 2 | 20.75 | 41.50 |
| P0503 | m3 | Formigó HM-20, =5% d'àrids reciclats, inclòs transport a l'obra | 0.4 | 96.5 | 38.60 |
| M0225 | h | Vibrador intern formigó | 0.04 | 2.09 | 0.08 |
| E0515 | m2 | Encofrat i desencofrat pla en parament no vist | 2.2 | 35.08 | 77.18 |
|  |  | Total |  |  | 207.16 |

| Amidament | Uts. | Parcial |
|---|---|---|
| col·lectors de deguàs |  |  |
| àmbit rotonda-2 |  |  |
| tram parada bus | 9 | 9.00 |
| zona enjardinada | 2 | 2.00 |
| Subtotal |  | 11.00 |
| Total |  | 11 |

**E0891** u Connexió de canonada amb col·lector existent
2 u × 207.16 (248.59 amb costos indirectes) = 497.18
Connexió de canonada amb el col·lector existent, inclòs la totalitat de l'obra civil necessària i mitjans auxiliars, càrrega i transport de les runes a l'abocador, cànon i condicionament del mateix, totalment acabada.

| Codi | Ut | Descripció | Rendiment | Preu | Import |
|---|---|---|---|---|---|
| O0102 | h | Oficial 1ª | 2 | 24.9 | 49.80 |
| O0110 | h | Peó | 2 | 20.75 | 41.50 |
| P0503 | m3 | Formigó HM-20, =5% d'àrids reciclats, inclòs transport a l'obra | 0.4 | 96.5 | 38.60 |
| M0225 | h | Vibrador intern formigó | 0.04 | 2.09 | 0.08 |
| E0515 | m2 | Encofrat i desencofrat pla en parament no vist | 2.2 | 35.08 | 77.18 |
|  |  | Total |  |  | 207.16 |

| Amidament | Uts. | Parcial |
|---|---|---|
| col·lectors de deguàs |  |  |
| àmbit rotonda-2 |  |  |
| tram parada bus | 1 | 1.00 |
| zona enjardinada | 1 | 1.00 |
| Subtotal |  | 2.00 |
| Total |  | 2 |

**E9933** u Connexió de servei d'aigua tubs <DN110 mm (23/07/1998)
13 u × 145.19 (174.23 amb costos indirectes) = 2264.99
Connexió de servei d'aigua, inclòs tall subministrament, excavació en els punts de tall, maneguets d'unió i rebliment amb sorra.

| Codi | Ut | Descripció | Rendiment | Preu | Import |
|---|---|---|---|---|---|
| O0101 | h | Cap de colla | 0.025 | 26.37 | 0.66 |
| O0102 | h | Oficial 1ª | 1 | 24.9 | 24.90 |
| O0110 | h | Peó | 2 | 20.75 | 41.50 |
| A0905 | pp | Accessoris per a tub de polietilè | 0.1 | 15.15 | 1.52 |
| P03150 | m3 | Sorra de riu a peu d'obra (material; 23/07/1998) | 0.17 | 13.19 | 2.24 |
| A0901 | pp | Elements de muntatge | 1 | 0.18 | 0.18 |
| P1609 | m3 | Excavació de terres | 4 | 11.12 | 44.48 |
| M0207 | h | Retroexcavadora 100 hp | 0.5 | 59.41 | 29.71 |
|  |  | Total |  |  | 145.19 |

| Amidament | Uts. | Parcial |
|---|---|---|
| per reg |  |  |
| boques reg | 6 | 6.00 |
| zones jadineria | 7 | 7.00 |
| Subtotal |  | 13.00 |
| Total |  | 13 |

**E1211** u Pericó registre 60x60x90 cm, amb tapa (aigua potable, base formigó) (23/07/1998)
2 u × 161.66 (193.99 amb costos indirectes) = 387.98
Pericó de registre de dimensions de 60x60x90 cm interiors mínim, per a instal·lacions i serveis, inclòs marc i tapa de fosa dúctil classe B-125, de tipus prefabricat o elaborat in siut amb parets de maó calat "gero" arrebossat i acabat lliscat interior, col·locat sobre solera de graves.

| Codi | Ut | Descripció | Rendiment | Preu | Import |
|---|---|---|---|---|---|
| O0101 | h | Cap de colla | 0.1 | 26.37 | 2.64 |
| O0102 | h | Oficial 1ª | 0.7 | 24.9 | 17.43 |
| O0110 | h | Peó | 1.3 | 20.75 | 26.98 |
| P0805 | u | Maó massís 29x14x5 cm. a rev. | 185 | 0.12 | 22.20 |
| E0108 | m3 | Morter de ciment elaborat a l'obra | 0.1 | 55.22 | 5.52 |
| P0503 | m3 | Formigó HM-20, =5% d'àrids reciclats, inclòs transport a l'obra | 0.08 | 96.5 | 7.72 |
| P0841 | m2 | Enlluïment parets exteriors | 2.16 | 20.01 | 43.22 |
| P06206 | u | Tapa fosa 680x680x40, marc 700x700, classe B-125 (material; 23/07/1998) | 1 | 35.95 | 35.95 |
|  |  | Total |  |  | 161.66 |

| Amidament | Uts. | Parcial |
|---|---|---|
| rotondes (serveis) | 2 | 2.00 |
| Total |  | 2 |

**E12101** u Pericó registre 45x45x60 cm, amb tapa (semàf i enllum, s/base formigó)
2 u × 89.46 (107.35 amb costos indirectes) = 214.70

| Amidament | Uts. | Parcial |
|---|---|---|
| rotondes (serveis) | 2 | 2.00 |
| Total |  | 2 |

**E101312** m Subministrament i col·locació de cinta senyalitzadora aigua (11/11/2019)
72 m × 1.22 (1.46 amb costos indirectes) = 105.12
Subministrament i col·locació de cinta de senyalització d'avís de canalització d'aigua de PVC de color blau i 200 mm d'amplada, disposada a una profunditat mínima a 0,10 m del paviment acabat i a 0,25 m sobre la generatriu superior del tub.

| Codi | Ut | Descripció | Rendiment | Preu | Import |
|---|---|---|---|---|---|
| O0101 | h | Cap de colla | 0.015 | 26.37 | 0.40 |
| O0110 | h | Peó | 0.02 | 20.75 | 0.42 |
| PE0001 | m | Cinta senyalitzadora PVC 200 mm color blau (material; 11/11/2019) | 1.05 | 0.38 | 0.40 |
|  |  | Total |  |  | 1.22 |

| Amidament | Uts. | Llarg | Parcial |
|---|---|---|---|
| per serveis |  |  |  |
| boques reg | 6 | 4 | 24.00 |
| creuaments rotonda | 4 | 12 | 48.00 |
| Subtotal |  |  | 72.00 |
| Total |  |  | 72 |

**E101311** m Subministrament i col·locació de cinta senyalitzadora elèctric
48 m × 1.22 (1.46 amb costos indirectes) = 70.08

| Amidament | Uts. | Llarg | Parcial |
|---|---|---|---|
| per serveis |  |  |  |
| creuaments rotonda | 4 | 12 | 48.00 |
| Subtotal |  |  | 48.00 |
| Total |  |  | 48 |

**E093021** u Programador automàtic electrònic multizona (18/10/2021)
2 u × 65 (78 amb costos indirectes) = 156.00
Programador electrònic de reg multizona automàtic.

| Amidament | Uts. | Parcial |
|---|---|---|
| reg |  |  |
| rotondes | 2 | 2.00 |
| Subtotal |  | 2.00 |
| Total |  | 2 |

**E09306** m Tub de degoter integrat de 17 mm, autocompensant i antisucció (23/07/1998)
400 m × 1.86 (2.23 amb costos indirectes) = 892.00
Tub de degoter integrat de 17 mm, autocompensant i antisucció cada 30 cm, col·locat i instal·lat, inclòs part proporcional de collarins, goteres i terminals.

| Codi | Ut | Descripció | Rendiment | Preu | Import |
|---|---|---|---|---|---|
| O0101 | h | Cap de colla | 0.01 | 26.37 | 0.26 |
| O0102 | h | Oficial 1ª | 0.02 | 24.9 | 0.50 |
| O0110 | h | Peó | 0.02 | 20.75 | 0.42 |
| P09308 | m | Tub de drenatge (material; 23/07/1998) | 1 | 0.5 | 0.50 |
| A0901 | pp | Elements de muntatge | 1 | 0.18 | 0.18 |
|  |  | Total |  |  | 1.86 |

| Amidament | Uts. | Llarg | Parcial |
|---|---|---|---|
| per reg |  |  |  |
| rotonda | 2 | 50 | 100.00 |
| zones enjardinades | 6 | 50 | 300.00 |
| Subtotal |  |  | 400.00 |
| Total |  |  | 400 |

**E0821** u Recreixement i anivellació pericó o bunera
12 u × 51.26 (61.51 amb costos indirectes) = 738.12

| Amidament | Uts. | Parcial |
|---|---|---|
| arquetes existents |  |  |
| rotondes | 2 | 2.00 |
| illots | 1 | 1.00 |
| enllumenat voreres | 1 | 1.00 |
| pous circulars | 7 | 7.00 |
| trapes escomeses | 1 | 1.00 |
| Subtotal |  | 12.00 |
| Total |  | 12 |

**E04214** m Remat de coronació amb peça en forma d'U, 20 cm amplada (23/07/1998)
40 m × 15.63 (18.76 amb costos indirectes) = 750.40
Remat de coronació amb peça en forma d'U de 20 cm amplada, col·locada amb morter.

| Codi | Ut | Descripció | Rendiment | Preu | Import |
|---|---|---|---|---|---|
| O0101 | h | Cap de colla | 0.05 | 26.37 | 1.32 |
| O0102 | h | Oficial 1ª | 0.2 | 24.9 | 4.98 |
| O0110 | h | Peó | 0.2 | 20.75 | 4.15 |
| P08183 | u | Peça en forma d'U, 20 cm d'amplada (material; 23/07/1998) | 5 | 0.98 | 4.90 |
| E0108 | m3 | Morter de ciment elaborat a l'obra | 0.005 | 55.22 | 0.28 |
|  |  | Total |  |  | 15.63 |

| Amidament | Uts. | Llarg | Parcial |
|---|---|---|---|
| reposició muret (riostra) |  |  |  |
| plaça | 1 | 40 | 40.00 |
| Subtotal |  |  | 40.00 |
| Total |  |  | 40 |

**E00131** m2 Aplacat de parament vertical amb pedra natural (10/07/2006)
86.25 m2 × 90.21 (108.25 amb costos indirectes) = 9336.56
Aplacat de parament vertical amb pedra natural irregular escollida per la propietat, col·locada amb base de morter i gel adhesiu estructural flexible, rejuntada amb morter de ciment, inclòs el muntatge i desmuntatge de bastida tubular metàl·lica, consums i tots els mitjans i materials necessaris.

| Codi | Ut | Descripció | Rendiment | Preu | Import |
|---|---|---|---|---|---|
| O0101 | h | Cap de colla | 0.1 | 26.37 | 2.64 |
| O0102 | h | Oficial 1ª | 1 | 24.9 | 24.90 |
| O0110 | h | Peó | 1 | 20.75 | 20.75 |
| M0214 | h | Camió grua 12 tn | 0.1 | 62.74 | 6.27 |
| M0218 | h | Formigonera 250 litres i 5 HP (maquinària; 10/07/2006) | 0.5 | 7.48 | 3.74 |
| M0226 | h | Grup electrògen de 20/30 kVA | 0.08 | 4.74 | 0.38 |
| M0334 | h | Equip de màquina de serra de disc de diamant per a tallar | 0.01 | 14.4 | 0.14 |
| PE0013 | kg | Morter sec 7,5 gris (material) | 0.2 | 0.85 | 0.17 |
| PE0014 | kg | Gel adhesiu H40 eco4 estructural flexible (material) | 1.5 | 4.45 | 6.68 |
| PE0015 | m2 | Pedra natural irregular tipus "teruel" o altra pedra natural (material) | 1 | 14.98 | 14.98 |
| P1601 | m3 | Aigua | 0.2 | 1.93 | 0.39 |
| P0708 | m3 | Bastida metàl·lica. (material) | 1 | 8.87 | 8.87 |
| P10209 | pp | Petit material | 0.01 | 29.83 | 0.30 |
|  |  | Total |  |  | 90.21 |

| Amidament | Uts. | Llarg | Alt | Parcial |
|---|---|---|---|---|
| plaça |  |  |  |  |
| muret complet | 1 | 75 | 1 | 75.00 |
| varis | 0.15 | 75 |  | 11.25 |
| Subtotal |  |  |  | 86.25 |
| Total |  |  |  | 86.25 |

**E0505** m3 Formigó HA-25 per a fonaments i soleres (= 5% d'àrids reciclats)
10.45 m3 × 117.85 (141.42 amb costos indirectes) = 1477.84
Formigó HA-25 per a fonaments i soleres, amb un mínim de 5% d'àrids reciclats, inclòs col·locació, vibrat i curat

| Codi | Ut | Descripció | Rendiment | Preu | Import |
|---|---|---|---|---|---|
| O0101 | h | Cap de colla | 0.04 | 26.37 | 1.05 |
| O0102 | h | Oficial 1ª | 0.08 | 24.9 | 1.99 |
| O0110 | h | Peó | 0.16 | 20.75 | 3.32 |
| M0225 | h | Vibrador intern formigó | 0.096 | 2.09 | 0.20 |
| M0234 | h | Camió amb bomba de formigonar | 0.024 | 88.92 | 2.13 |
| M0201 | h | Compressor aire gasoil 13,3 m³/h | 0.048 | 21.09 | 1.01 |
| P0505 | m3 | Formigó HA-25, =5% d'àrids reciclats, inclòs transport a l'obra | 1.05 | 103 | 108.15 |
|  |  | Total |  |  | 117.85 |

| Amidament | Uts. | Llarg | Ample | Alt | Parcial |
|---|---|---|---|---|---|
| reposició muret (riostra) |  |  |  |  |  |
| plaça | 1 | 19 | 1.1 | 0.5 | 10.45 |
| Subtotal |  |  |  |  | 10.45 |
| Total |  |  |  |  | 10.45 |

**E04211** m2 Muret fàbrica blocs formigo hidròfug, de 40x20x20 cm, massissats (23/07/1998)
38 m2 × 76.14 (91.37 amb costos indirectes) = 3472.06
Muret de 20 cm d'espessor de fàbrica, de bloc massissat de formigó, per revestir, color gris, 40x20x20 cm, resistència normalitzada R10 (10 N/mm²), rebuda amb morter de ciment industrial, color gris, amb additiu hidròfug, M-5, subministrat a granel.

| Codi | Ut | Descripció | Rendiment | Preu | Import |
|---|---|---|---|---|---|
| O0101 | h | Cap de colla | 0.2 | 26.37 | 5.27 |
| O0102 | h | Oficial 1ª | 0.8 | 24.9 | 19.92 |
| O0110 | h | Peó | 0.8 | 20.75 | 16.60 |
| P08181 | u | Bloc de formigó 40x20x20 gris hidròfug (material; 23/07/1998) | 12.5 | 0.96 | 12.00 |
| E01081 | m3 | Morter de ciment gris amb additiu hidròfug (material; 23/07/1998) | 0.016 | 61 | 0.98 |
| P0607 | kg | Acer corrugat B500S en barres (material) | 7.25 | 1.1 | 7.98 |
| P0505 | m3 | Formigó HA-25, =5% d'àrids reciclats, inclòs transport a l'obra | 0.13 | 103 | 13.39 |
|  |  | Total |  |  | 76.14 |

| Amidament | Uts. | Llarg | Alt | Parcial |
|---|---|---|---|---|
| reposició muret (alçats) |  |  |  |  |
| plaça | 2 | 19 | 1 | 38.00 |
| Subtotal |  |  |  | 38.00 |
| Total |  |  |  | 38 |

**E0517** kg Acer especial B-500S de límit elàstic 500 N/mm2 en barres corrugades
627 kg × 1.49 (1.79 amb costos indirectes) = 1122.33
Subministrament i col·locació d'acer B500S en barres corrugades de límit elàstic no menor de 500 N/mm2, inclòs muntatge a obra i separadors homologats.

| Codi | Ut | Descripció | Rendiment | Preu | Import |
|---|---|---|---|---|---|
| O0101 | h | Cap de colla | 0.001 | 26.37 | 0.03 |
| O0102 | h | Oficial 1ª | 0.005 | 24.9 | 0.12 |
| O0110 | h | Peó | 0.005 | 20.75 | 0.10 |
| M0245 | h | Cisalla elèctrica | 0.001 | 3.73 | 0.00 |
| M0246 | h | Màquina de doblegar rodó d'acer | 0.001 | 3 | 0.00 |
| M0214 | h | Camió grua 12 tn | 0.001 | 62.74 | 0.06 |
| P0602 | kg | Filferro recuit | 0.01 | 1.75 | 0.02 |
| P0607 | kg | Acer corrugat B500S en barres | 1.05 | 1.1 | 1.16 |
|  |  | Total |  |  | 1.49 |

| Amidament | Uts. | Parcial |
|---|---|---|
| reposició muret (riostra) | 627 | 627.00 |
| Total |  | 627 |

**E0526** m Junt de dilatació amb perfil elastomèric d'anima circular (12/01/2009)
4 m × 11.62 (13.94 amb costos indirectes) = 55.76
Junt de dilatació amb perfil elastomèric d'anima circular, de 50 mm. d'amplaria, col·locat a l'interior en peces formigonades 'in situ'

| Codi | Ut | Descripció | Rendiment | Preu | Import |
|---|---|---|---|---|---|
| O0102 | h | Oficial 1ª | 0.16 | 24.9 | 3.98 |
| O0110 | h | Peó | 0.16 | 20.75 | 3.32 |
| P09125 | m | Junt elastomèric 24 cm. ampl. (material; 12/01/2009) | 0.6 | 7.2 | 4.32 |
|  |  | Total |  |  | 11.62 |

| Amidament | Uts. | Alt | Parcial |
|---|---|---|---|
| reposició muret (alçats) |  |  |  |
| plaça | 4 | 1 | 4.00 |
| Subtotal |  |  | 4.00 |
| Total |  |  | 4 |

**E1186** m3 Aportació i estesa de terra vegetal per jardineria vegetal adobada (12/01/2009)
188 m3 × 58.86 (70.63 amb costos indirectes) = 13278.44
Aportació i incorporació de terra per a jardineria vegetal adobada, a granel, amb mitjans manuals i mecànics.

| Codi | Ut | Descripció | Rendiment | Preu | Import |
|---|---|---|---|---|---|
| O0101 | h | Cap de colla | 0.05 | 26.37 | 1.32 |
| O0102 | h | Oficial 1ª | 0.15 | 24.9 | 3.74 |
| O0110 | h | Peó | 0.6 | 20.75 | 12.45 |
| M0212B | h | Camió de trabuc 16 m³ | 0.2 | 45.4 | 9.08 |
| P0332 | m3 | Terra vegetal adobada i garbellada (material; 12/01/2009) | 1.15 | 28.06 | 32.27 |
|  |  | Total |  |  | 58.86 |

| Amidament | Uts. | Llarg | Alt | Parcial |
|---|---|---|---|---|
| per enjardinament |  |  |  |  |
| interior rotondes | 1 | 90.73 | 0.3 | 27.22 |
| zones enjardinades | 1 | 535.92 | 0.3 | 160.78 |
| Subtotal |  |  |  | 188.00 |
| Total |  |  |  | 188 |

**E1188** m2 Malla antiherba gramatge de 140 g/m2 (23/07/1998)
626.65 m2 × 3.75 (4.5 amb costos indirectes) = 2819.93
Subministrament i col·locació de malla antiherba de 140 gr/m2 de gramatge, inclou transport.

| Codi | Ut | Descripció | Rendiment | Preu | Import |
|---|---|---|---|---|---|
| O0102 | h | Oficial 1ª | 0.04 | 24.9 | 1.00 |
| O0110 | h | Peó | 0.06 | 20.75 | 1.25 |
| P5016 | m2 | Malla antiherba gramatge de 140 g/m2 (material; 23/07/1998) | 1 | 1.5 | 1.50 |
|  |  | Total |  |  | 3.75 |

| Amidament | Uts. | Llarg | Parcial |
|---|---|---|---|
| per enjardinament |  |  |  |
| interior rotondes | 1 | 90.73 | 90.73 |
| zones enjardinades | 1 | 535.92 | 535.92 |
| Subtotal |  |  | 626.65 |
| Total |  |  | 626.65 |

**E11831** m2 Grava decorativa o equivalent estesa i anivellada. (12/01/2009)
626.65 m2 × 9.8 (11.76 amb costos indirectes) = 7369.40
Subministrament de grava decorativa o altre àrid decoratiu a determinar per la Direcció d'Obra, estès i anivellat amb un gruix de fins a 10 cm, a l'interior de la rotonda o espais destinats a l'enjardiment.

| Codi | Ut | Descripció | Rendiment | Preu | Import |
|---|---|---|---|---|---|
| O0101 | h | Cap de colla | 0.05 | 26.37 | 1.32 |
| O0110 | h | Peó | 0.15 | 20.75 | 3.11 |
| P03301 | m3 | Grava decorativa (material; 12/01/2009) | 0.1 | 53.71 | 5.37 |
|  |  | Total |  |  | 9.8 |

| Amidament | Uts. | Llarg | Parcial |
|---|---|---|---|
| acabats jardineria |  |  |  |
| interior rotondes | 1 | 90.73 | 90.73 |
| zones enjardinades | 1 | 535.92 | 535.92 |
| Subtotal |  |  | 626.65 |
| Total |  |  | 626.65 |

**E09192** u Boca de reg amb cos de fosa, brida d'entrada de dn 65 mm i ràcor (12/01/2009)
6 u × 389.61 (467.53 amb costos indirectes) = 2805.18
Boca de reg amb cos de fosa, brida d'entrada de DN 65 mm i ràcord de connexió de 70 mm de diàmetre, pericó i tapa de fosa i vàlvula de tancament amb junt EPDM, revestida amb pintura epoxi i amb petit material metàl·lic per a connexió amb la canonada, instal·lada.

| Codi | Ut | Descripció | Rendiment | Preu | Import |
|---|---|---|---|---|---|
| O0101 | h | Cap de colla | 0.5 | 26.37 | 13.19 |
| O0102 | h | Oficial 1ª | 1.5 | 24.9 | 37.35 |
| O0110 | h | Peó | 1.5 | 20.75 | 31.13 |
| A09216 | u | Boca reg 45 mm t.b. tapa fosa (material; 12/01/2009) | 1 | 108.3 | 108.30 |
| A09217 | u | Te sortida femella 90/3" (material; 12/01/2009) | 1 | 58.18 | 58.18 |
| A09218 | u | Enllaç mascle-femella (material; 12/01/2009) | 1 | 9.63 | 9.63 |
| A09219 | u | Reducció mascle-mascle (material; 12/01/2009) | 1 | 9.43 | 9.43 |
| A09220 | u | Vàlvula esfera 1 1/2" (material; 12/01/2009) | 1 | 13.25 | 13.25 |
| A09221 | u | Acc. llautó estampat m. 1 1/2" (material; 12/01/2009) | 1 | 9.63 | 9.63 |
| A09222 | u | Colze llautó estampat mascle (material; 12/01/2009) | 1 | 23.6 | 23.60 |
| A09223 | u | Colze llautó estampat 1 1/2" (material; 12/01/2009) | 1 | 23.6 | 23.60 |
| A09224 | u | Tub PE baixa densitat DN40 PN10 (material; 12/01/2009) | 1 | 2.39 | 2.39 |
| A09225 | u | Arqueta amb marc i tapa de fosa (material; 12/01/2009) | 1 | 49.93 | 49.93 |
|  |  | Total |  |  | 389.61 |

| Amidament | Uts. | Parcial |
|---|---|---|
| per reg |  |  |
| zones enjardinades | 6 | 6.00 |
| Subtotal |  | 6.00 |
| Total |  | 6 |

**E1139** u Plantació d'arbust o arbre petit format, mitjans mecànics (12/01/2009)
176 u × 20.17 (24.2 amb costos indirectes) = 4259.20
Plantació d'arbust o arbre de petit format, comprenent l'exavació del clot de 50x50x40 cm amb mitjans mecànics, aportació de terra vegetal, adob, plantació en el lloc determinat i primer reg.

| Codi | Ut | Descripció | Rendiment | Preu | Import |
|---|---|---|---|---|---|
| O0102 | h | Oficial 1ª | 0.15 | 24.9 | 3.74 |
| O0110 | h | Peó | 0.3 | 20.75 | 6.23 |
| M0214 | h | Camió grua 12 tn | 0.1 | 62.74 | 6.27 |
| B05145 | m3 | Terra vegetal adobada, granel (material; 12/01/2009) | 0.125 | 26.59 | 3.32 |
| B05144 | kg | Adob mineral simple, sulfat amoni (material; 12/01/2009) | 1.1 | 0.12 | 0.13 |
| P1601 | m3 | Aigua | 0.25 | 1.93 | 0.48 |
|  |  | Total |  |  | 20.17 |

| Amidament | Uts. | Parcial |
|---|---|---|
| zones enjardinades | 140 | 140.00 |
| rotondes | 36 | 36.00 |
| Subtotal |  | 176.00 |
| Total |  | 176 |

**E11552** u Subministrament i plantació d'arbre a determinar (12/01/2009)
6 u × 150.66 (180.79 amb costos indirectes) = 1084.74
Subministrament i plantació d'arbre de la zona a determinar per la Direcció de l'Obra., de 14 a 25 cm. de perímetre de tronc en contenidor de 50 litres i de 150-175 cm d'alçària (a partir del coll de l'arrel), inclòs l'excavació del clot de 120x120x80 cm amb mitjans mecànics i manuals, instal·lació dels tutors, aportació de terra vegetal, adobs, plantació en el lloc determinat, primer reg d'arrelament i manteniment d'arbre en clot de plantació mitjançant un reg diari de 100 litres fins al seu complet arrelament.

| Codi | Ut | Descripció | Rendiment | Preu | Import |
|---|---|---|---|---|---|
| O0101 | h | Cap de colla | 0.01 | 26.37 | 0.26 |
| O0102 | h | Oficial 1ª | 0.08 | 24.9 | 1.99 |
| O0110 | h | Peó | 0.08 | 20.75 | 1.66 |
| M0278 | h | Minicarregadora amb acces.retro. (maquinària; 12/01/2009) | 0.05 | 47.92 | 2.40 |
| M0213 | h | Camió cisterna de 8 m³ | 0.08 | 48 | 3.84 |
| M0214 | h | Camió grua 12 tn | 0.075 | 62.74 | 4.71 |
| P1499 | u | Subministrament de pinus de la zona h=175 cm contenidor 50 litres (material; 29/06/2020) | 1 | 102.44 | 102.44 |
| P1500 | u | Tutor de fusta amb abraçaderes de subjecció (material; 29/06/2020) | 1 | 0.85 | 0.85 |
| B05144 | kg | Adob mineral simple, sulfat amoni | 1 | 0.12 | 0.12 |
| B05145 | m3 | Terra vegetal adobada, granel | 1.2 | 26.59 | 31.91 |
| P1601 | m3 | Aigua | 0.25 | 1.93 | 0.48 |
|  |  | Total |  |  | 150.66 |

| Amidament | Uts. | Parcial |
|---|---|---|
| zones enjardinades | 6 | 6.00 |
| Total |  | 6 |

**E11042** u Escocell de 106x106x15 amb llambordins permeables (23/07/1998)
8 u × 113.87 (136.64 amb costos indirectes) = 1093.12
Escocell de 106x106 cm. de llum i 15 cm. de fondària, amb llambordins 160x160x80 mm permeables, color gris, amb una capa de rejuntament de sorra de diàmetre inferior a 2 mm, sobre 3 cm de llit de sorra i base de 5 cm de gruix de grava compactada, i vorada tipus tauló de 7x20 cm de formigó, rejuntades amb morter de ciment i base de formigó HM-20, i inclosa la seva excavació, col·locat, segons plànols.

| Codi | Ut | Descripció | Rendiment | Preu | Import |
|---|---|---|---|---|---|
| O0101 | h | Cap de colla | 0.15 | 26.37 | 3.96 |
| O0102 | h | Oficial 1ª | 0.6 | 24.9 | 14.94 |
| O0110 | h | Peó | 0.8 | 20.75 | 16.60 |
| P1609 | m3 | Excavació de terres | 0.55 | 11.12 | 6.12 |
| P1530 | u | Llambordí permeable de 160x160x80mm (material; 23/07/1998) | 24 | 1.58 | 37.92 |
| P0308 | m3 | Grava de pedrera 20-40mm sense fins, inclòs transport a l'obra (material) | 0.05 | 16.36 | 0.82 |
| P03150 | m3 | Sorra de riu a peu d'obra | 0.04 | 13.19 | 0.53 |
| P1006 | m | Vorada de vianants A3 20x8 prefabricada de formigó, secció rectangular | 5 | 3.1 | 15.50 |
| E0108 | m3 | Morter de ciment elaborat a l'obra | 0.002 | 55.22 | 0.11 |
| P0503 | m3 | Formigó HM-20, =5% d'àrids reciclats, inclòs transport a l'obra | 0.18 | 96.5 | 17.37 |
|  |  | Total |  |  | 113.87 |

| Amidament | Uts. | Parcial |
|---|---|---|
| àmbit plaça | 8 | 8.00 |
| Total |  | 8 |

**E1601** u Rètol decoratiu identificatiu municipal corten amb lletres inox (23/07/1998)
1 u × 9417.5 (11301 amb costos indirectes) = 11301.00
Subministrament i col·locació de rètol decoratiu identificatiu de municipi, amb el nom del poble amb lletres d'acer inoxidable col·locades en una xapa d'acer corten vertical sobre un pedestal de formigó armat amb un acabat cosmètic, segons inidcacions de la Direcció d'Obra.

| Codi | Ut | Descripció | Rendiment | Preu | Import |
|---|---|---|---|---|---|
| O0101 | h | Cap de colla | 1 | 26.37 | 26.37 |
| O0102 | h | Oficial 1ª | 18 | 24.9 | 448.20 |
| O0110 | h | Peó | 18 | 20.75 | 373.50 |
| M0211 | h | Corró de llança 650 kg | 1 | 9.61 | 9.61 |
| M0214 | h | Camió grua 12 tn | 8 | 62.74 | 501.92 |
| M0225 | h | Vibrador intern formigó | 1.3 | 2.09 | 2.72 |
| M0226 | h | Grup electrògen de 20/30 kVA | 8 | 4.74 | 37.92 |
| M0245 | h | Cisalla elèctrica | 2 | 3.73 | 7.46 |
| M0278 | h | Minicarregadora amb acces.retro. | 4 | 47.92 | 191.68 |
| M0246 | h | Màquina de doblegar rodó d'acer | 1 | 3 | 3.00 |
| M0334 | h | Equip de màquina de serra de disc de diamant per a tallar | 2.5 | 14.4 | 36.00 |
| P0505 | m3 | Formigó HA-25, =5% d'àrids reciclats, inclòs transport a l'obra | 4 | 103 | 412.00 |
| P0602 | kg | Filferro recuit | 5 | 1.75 | 8.75 |
| P0604 | kg | Claus acer | 6 | 1.61 | 9.66 |
| P0607 | kg | Acer corrugat B500S en barres | 250 | 1.1 | 275.00 |
| P0701 | m | Tauló de fusta pi, 10 usos | 10 | 0.41 | 4.10 |
| P0702 | m3 | Llata de fusta de pi | 0.5 | 407.53 | 203.77 |
| P0704 | m2 | Amortització tauler de pi 22 mm, 10 usos | 10 | 2.43 | 24.30 |
| P0706 | cu | Puntal met.telescòpic h=5m,150 usos | 8 | 27.7 | 221.60 |
| PE0003 | u | Panell acer corten tallat a làser (material; 11/11/2019) | 1 | 3500 | 3500.00 |
| PE0004 | u | Lletres acer inoxidable (material; 11/11/2019) | 6 | 450 | 2700.00 |
| PE0005 | kg | Morter tipus cosmetic per a formigons (material; 11/11/2019) | 25 | 3.54 | 88.50 |
| P10207 | pp | Soldadures a xarxa i petit mat. | 10 | 0.91 | 9.10 |
| P10209 | pp | Petit material | 10 | 29.83 | 298.30 |
| A0901 | pp | Elements de muntatge | 10 | 0.18 | 1.80 |
| P1609 | m3 | Excavació de terres | 2 | 11.12 | 22.24 |
|  |  | Total |  |  | 9417.5 |

| Amidament | Uts. | Parcial |
|---|---|---|
| lloc a determinar | 1 | 1.00 |
| Total |  | 1 |

**E1625** u Trasllat de marquesina de parada de bus a nova ubicació i desmuntatge de l'existent (12/01/2009)
1 u × 5995.8 (7194.96 amb costos indirectes) = 7194.96
Trasllat de marquesina de parada de bus a nova ubicació, incloent el desmuntatge de l'existent, demolició de l'obra civil existent i neteja, transport i emmagatzematge, instal·lació i indicació provissional de la nova parada de bus i posterior muntatge e instal·lació de la marquesina a la nova ubicació, deixant la partida completament acabada i tot seguint les especificacions proposades per la Direcció General del Transport Terrestre.

| Codi | Ut | Descripció | Rendiment | Preu | Import |
|---|---|---|---|---|---|
| O0101 | h | Cap de colla | 15 | 26.37 | 395.55 |
| O0102 | h | Oficial 1ª | 55 | 24.9 | 1369.50 |
| O0110 | h | Peó | 55 | 20.75 | 1141.25 |
| M0214 | h | Camió grua 12 tn | 20 | 62.74 | 1254.80 |
| M0207B | h | Retroexcavadora 100 hp equipada amb martell trencador | 5 | 68.89 | 344.45 |
| M0207 | h | Retroexcavadora 100 hp | 5 | 59.41 | 297.05 |
| P10209 | pp | Petit material | 40 | 29.83 | 1193.20 |
|  |  | Total |  |  | 5995.8 |

| Amidament | Uts. | Parcial |
|---|---|---|
| àmbit plaça |  |  |
| parada existent | 1 | 1.00 |
| Subtotal |  | 1.00 |
| Total |  | 1 |

**E162004** pa Cobrament íntegre seguretat viària, senyalització i desv provisionals (04/05/2026)
1 pa × 3350 (4020 amb costos indirectes) = 4020.00
Partida alçada d'abonament íntegre per a la seguretat viària, inclòs senyalistes, instal·lacions de semàfors, senyalització horitzontal i vertical, abalisament, proteccions, barreres de seguretat, tancaments i de tots els desviaments provisionals durant les diferents fases d'execució de les obres i d'acord amb el seu avanç, inclòs els desplaçaments, muntatge i desmuntatge, manteniment, trasllats i tots els mitjans i elements auxiliars que requereixin, mà d'obra, maquinària i materials, segons indicacions de la Direcció de l'Obra, a l'actuació ctres. TV-7007 i T-700.

**E163104** pa Abonament íntegre per a l'adaptació de la vorera a accessos i repintat façanes (04/05/2026)
1 pa × 650 (780 amb costos indirectes) = 780.00
Partida alçada d'abonament íntegre per a l'adaptació de les voreres a cotes dels accessos, entrades i portes dels habitatges i edificacions existents, inclòs les adequacions i repintat de les façanes afectades per les obres a l'actuació ctres. TV-7007 i T-700.

| Amidament | Uts. | Parcial |
|---|---|---|
| habitages existents | 1 | 1.00 |
| Total |  | 1 |

**E161601** pa Pagament íntegre manteniment del tot-u (04/05/2026)
1 pa × 500 (600 amb costos indirectes) = 600.00
Partida alçada de pagament íntegre per al manteniment de la base granualr durant l'execució de les obres.

| Amidament | Uts. | Parcial |
|---|---|---|
| abans estesa aglomerat | 1 | 1.00 |
| Total |  | 1 |

**E142901** pa PA abonament íntegre per a regs antipols. (04/05/2026)
1 pa × 350 (420 amb costos indirectes) = 420.00
Partida alçada d'abonament integre per a regs antipols.

**E1101** u Banc de fusta 2 m pintat i envernissat, 10 llistons (23/07/1998)
4 u × 284.66 (341.59 amb costos indirectes) = 1366.36
Banc de fusta pintat i envernissat, de 2 m de llargària, 10 llistons de 2,5x5,2 cm., cargols passadors d'acer cadmiat i suports de passamà, ancorat amb daus de formigó de 30x30x30 cm.

| Codi | Ut | Descripció | Rendiment | Preu | Import |
|---|---|---|---|---|---|
| O0101 | h | Cap de colla | 0.05 | 26.37 | 1.32 |
| O0102 | h | Oficial 1ª | 0.155 | 24.9 | 3.86 |
| O0110 | h | Peó | 0.91 | 20.75 | 18.88 |
| P15010 | u | Banc de fusta de 2 m. llarg. (material; 12/01/2009) | 1 | 247.69 | 247.69 |
| P1609 | m3 | Excavació de terres | 0.12 | 11.12 | 1.33 |
| P0503 | m3 | Formigó HM-20, =5% d'àrids reciclats, inclòs transport a l'obra | 0.12 | 96.5 | 11.58 |
|  |  | Total |  |  | 284.66 |

| Amidament | Uts. | Parcial |
|---|---|---|
| Bancs de fusta per vianants | 4 | 4.00 |
| Total |  | 4 |

**E10101C** m Canalització d'infraestructura de comunicacions soterrada (23/07/1998)
15 m × 31.06 (37.27 amb costos indirectes) = 559.05
Canalització d'infraestructura de comunicacions soterrada formada per 12 microtubs de HPDE de 20 mm de diàmetre exterior i de 2 mm de gruix, amb colors distintius agrupats en subgrups de 3 i plegats amb vaina plàstica, col·locats en base de 2 i alçada de 6 o viceversa, inclòs cinta de senyalització i morter M-300 ó HM20, allotjats a fons de rasa, inclòs excavació de rasa de 0,20x0,30 m en terres amb mitjans mecànics.

| Codi | Ut | Descripció | Rendiment | Preu | Import |
|---|---|---|---|---|---|
| O0102 | h | Oficial 1ª | 0.15 | 24.9 | 3.74 |
| O0110 | h | Peó | 0.15 | 20.75 | 3.11 |
| M0202 | h | Retroexcavadora 50 hp (maquinària; 13/03/2026) | 0.1 | 44.61 | 4.46 |
| M0212B | h | Camió de trabuc 16 m³ | 0.06 | 45.4 | 2.72 |
| P1613 | u | Cànon d'abocador | 1.2 | 1.5 | 1.80 |
| P091291 | m | Canalització 12 microtubs de HPDE Ø 20 mm (material; 01/01/2018) | 1.05 | 14.5 | 15.23 |
|  |  | Total |  |  | 31.06 |

| Amidament | Uts. | Llarg | Parcial |
|---|---|---|---|
| Canalització serveis soterrat | 1 | 15 | 15.00 |
| Total |  |  | 15 |

**E08912** u Connexió col·lector a pou existent (23/07/1998)
1 u × 226.56 (271.87 amb costos indirectes) = 271.87
Connexió de col·lector a pou existent, inclòs la totalitat de l'obra civil necessària i mitjans auxiliars, càrrega i transport de les runes a l'abocador, cànon i condicionament del mateix, totalment acabada.

| Codi | Ut | Descripció | Rendiment | Preu | Import |
|---|---|---|---|---|---|
| O0101 | h | Cap de colla | 0.5 | 26.37 | 13.19 |
| O0102 | h | Oficial 1ª | 2 | 24.9 | 49.80 |
| O0110 | h | Peó | 2 | 20.75 | 41.50 |
| M0201 | h | Compressor aire gasoil 13,3 m³/h | 1 | 21.09 | 21.09 |
| M0204 | h | Pala carregadora pneumàtics | 0.1 | 58.27 | 5.83 |
| M0212B | h | Camió de trabuc 16 m³ | 1 | 45.4 | 45.40 |
| P0503 | m3 | Formigó HM-20, =5% d'àrids reciclats, inclòs transport a l'obra | 0.5 | 96.5 | 48.25 |
| P1613 | u | Cànon d'abocador | 1 | 1.5 | 1.50 |
|  |  | Total |  |  | 226.56 |

| Amidament | Uts. | Parcial |
|---|---|---|
| Nova connexió | 1 | 1.00 |
| Total |  | 1 |

**E0706** m Marca viària longitudinal 15 cm. amplada, pintura acrílica
1000 m × 0.82 (0.98 amb costos indirectes) = 980.00
Marca viària longitudinal de 15 cm d'amplada sobre paviment per a ús permanent i retrorreflectant en sec, amb humitat i amb pluja, tipus P-RR, amb pintura acrílica de color blanc o groc i microesferes de vidre, aplicada mecànicament mitjançant polvorització, incloent el premarcatge.

| Codi | Ut | Descripció | Rendiment | Preu | Import |
|---|---|---|---|---|---|
| O0101 | h | Cap de colla | 0.002 | 26.37 | 0.05 |
| O0102 | h | Oficial 1ª | 0.002 | 24.9 | 0.05 |
| O0110 | h | Peó | 0.003 | 20.75 | 0.06 |
| M0224 | h | Màquina pintura bandes autop. (maquinària) | 0.002 | 41.57 | 0.08 |
| M0364 | h | Furgoneta de 3500 kg | 0.002 | 8.12 | 0.02 |
| P14220 | kg | Pintura acrílica en solució aquosa o amb dissolvent (material) | 0.135 | 3.45 | 0.47 |
| P14210 | kg | Microesferes de vidre (material) | 0.072 | 1.21 | 0.09 |
|  |  | Total |  |  | 0.82 |

| Amidament | Uts. | Llarg | Parcial |
|---|---|---|---|
| Pintat de groc provisonal obra | 1 | 1000 | 1000.00 |
| Total |  |  | 1000 |

**E0708** m2 Marca viària transversal, fletxes, inscripcions i zebrats, pintura acrílica
20 m2 × 15.09 (18.11 amb costos indirectes) = 362.20
Marca viària transversal, fletxes, inscripcions i zebrats per a ús permanent i retrorreflectant en sec, amb humitat i amb pluja, tipus P-RR, amb pintura acrílica de color blanc i groc amb microesferes de vidre, aplicada amb màquina d'accionament manual, incloent el premarcatge.

| Codi | Ut | Descripció | Rendiment | Preu | Import |
|---|---|---|---|---|---|
| O0101 | h | Cap de colla | 0.08 | 26.37 | 2.11 |
| O0102 | h | Oficial 1ª | 0.08 | 24.9 | 1.99 |
| O0110 | h | Peó | 0.16 | 20.75 | 3.32 |
| M0224 | h | Màquina pintura bandes autop. | 0.08 | 41.57 | 3.33 |
| M0364 | h | Furgoneta de 3500 kg | 0.08 | 8.12 | 0.65 |
| P14220 | kg | Pintura acrílica en solució aquosa o amb dissolvent | 0.9 | 3.45 | 3.11 |
| P14210 | kg | Microesferes de vidre | 0.48 | 1.21 | 0.58 |
|  |  | Total |  |  | 15.09 |

| Amidament | Uts. | Llarg | Parcial |
|---|---|---|---|
| Pintat groc provisional obra | 1 | 20 | 20.00 |
| Total |  |  | 20 |

**E07082** m Pintura en vorades de color alternatiu blanc i vermell
20 m × 6.25 (7.5 amb costos indirectes) = 150.00
Pintura acrílica amb base solvent aplicada en vorades de qualsevol mida de color alternatiu blanc i vermell amb microesferes de vidre, totalment acabada.

| Codi | Ut | Descripció | Rendiment | Preu | Import |
|---|---|---|---|---|---|
| O0101 | h | Cap de colla | 0.05 | 26.37 | 1.32 |
| O0110 | h | Peó | 0.14 | 20.75 | 2.91 |
| M0220 | h | Escombradora autopropulsada (maquinària) | 0.002 | 42.15 | 0.08 |
| M0224 | h | Màquina pintura bandes autop. | 0.012 | 41.57 | 0.50 |
| P14220 | kg | Pintura acrílica en solució aquosa o amb dissolvent | 0.385 | 3.45 | 1.33 |
| P14210 | kg | Microesferes de vidre | 0.095 | 1.21 | 0.11 |
|  |  | Total |  |  | 6.25 |

| Amidament | Uts. | Llarg | Parcial |
|---|---|---|---|
| Pintura vorada rotondes | 1 | 20 | 20.00 |
| Total |  |  | 20 |

**E08211** u Recreixement i anivellació pou de registre
2 u × 169.68 (203.62 amb costos indirectes) = 407.24
Recreixement i anivellació de pou de registre, totalment acabat.

| Codi | Ut | Descripció | Rendiment | Preu | Import |
|---|---|---|---|---|---|
| O0101 | h | Cap de colla | 0.12 | 26.37 | 3.16 |
| O0102 | h | Oficial 1ª | 1.61 | 24.9 | 40.09 |
| O0110 | h | Peó | 1.61 | 20.75 | 33.41 |
| P0503 | m3 | Formigó HM-20, =5% d'àrids reciclats, inclòs transport a l'obra | 0.65 | 96.5 | 62.73 |
| P0602 | kg | Filferro recuit | 0.4 | 1.75 | 0.70 |
| P0604 | kg | Claus acer | 0.3 | 1.61 | 0.48 |
| P0701 | m | Tauló de fusta pi, 10 usos | 2 | 0.41 | 0.82 |
| P0702 | m3 | Llata de fusta de pi | 0.015 | 407.53 | 6.11 |
| P0704 | m2 | Amortització tauler de pi 22 mm, 10 usos | 1.25 | 2.43 | 3.04 |
| P0706 | cu | Puntal met.telescòpic h=5m,150 usos | 0.5 | 27.7 | 13.85 |
| P0707 | l | Desencofrant | 0.2 | 2.91 | 0.58 |
| M0214 | h | Camió grua 12 tn | 0.075 | 62.74 | 4.71 |
|  |  | Total |  |  | 169.68 |

| Amidament | Uts. | Parcial |
|---|---|---|
| Pous existents | 2 | 2.00 |
| Total |  | 2 |

## 03 T-240, de la C-51 a l'AP-2 (la Bisbal de Penedès) (23/07/1998)
Import: 186825.73

### 03.01 TREBALLS PREVIS, DEMOLICIONS I ENDERROCS (23/07/1998)
Import: 17479.87

**E0343** m3 Excavació localització serveis, mitjans manuals i mecànics, càrrega i transport
12 m3 × 69.5 (83.4 amb costos indirectes) = 1000.80

| Amidament | Uts. | Llarg | Ample | Alt | Parcial |
|---|---|---|---|---|---|
| cales | 12 | 1 | 1 | 1 | 12.00 |
| Total |  |  |  |  | 12 |

**E02211** u Tall d'arbre de diàmetre entre 10 i 25 cm. i extracció de la soca
1 u × 120.89 (145.07 amb costos indirectes) = 145.07

| Amidament | Uts. | Parcial |
|---|---|---|
| av. Diputació |  |  |
| per vorera costat dreta | 1 | 1.00 |
| Subtotal |  | 1.00 |
| Total |  | 1 |

**E02212** u Tall d'arbre de diàmetre superior a 25 cm. i extracció de la soca
5 u × 237.64 (285.17 amb costos indirectes) = 1425.85

| Amidament | Uts. | Parcial |
|---|---|---|
| camí de Gosch | 1 | 1.00 |
| ampliació calçada rotonda | 4 | 4.00 |
| Subtotal |  | 5.00 |
| Total |  | 5 |

**E0334** m Tall serra disc paviment mescles bituminoses, formigó o panot, fins 25cm fondària
379.96 m × 4.01 (4.81 amb costos indirectes) = 1827.61

| Amidament | Uts. | Llarg | Parcial |
|---|---|---|---|
| per demolicions |  |  |  |
| av. Diputació c.dreta | 1 | 25 | 25.00 |
| camí Gosch - av. Diputació | 1 | 64 | 64.00 |
| ampliació calçada rotonda | 1 | 70.51 | 70.51 |
| illot eix-3 | 1 | 5.45 | 5.45 |
| illot eix-2 | 1 | 12.95 | 12.95 |
| rotonda | 1 | 40 | 40.00 |
| T-240 - av. Colom | 1 | 36.6 | 36.60 |
| encaix transv. voreres | 1 | 21 | 21.00 |
|  | 1 | 10 | 10.00 |
|  | 1 | 1.75 | 1.75 |
|  | 2 | 2 | 4.00 |
| façanes |  |  |  |
| av. Colom | 1 | 21.4 | 21.40 |
| av. Diputació | 1 | 17.3 | 17.30 |
| varis | 1 | 50 | 50.00 |
| Subtotal |  |  | 379.96 |
| Total |  |  | 379.96 |

**E0213** m2 Demolició paviment mescla bituminosa
328.71 m2 × 4.93 (5.92 amb costos indirectes) = 1945.96

| Amidament | Uts. | Llarg | Alt | Parcial |
|---|---|---|---|---|
| av. Diputació c.dreta | 1 | 25 | 0.2 | 5.00 |
| camí Gosch - av. Diputació | 1 | 91.75 |  | 91.75 |
| ampliació calçada rotonda | 1 | 53.42 |  | 53.42 |
| illot eix-3 | 1 | 5.45 |  | 5.45 |
| illot eix-2 | 1 | 6.64 |  | 6.64 |
| rotonda | 1 | 156.35 |  | 156.35 |
| T-240 - av. Colom | 1 | 10.1 |  | 10.10 |
| Subtotal |  |  |  | 328.71 |
| Total |  |  |  | 328.71 |

**E0210** m Demolició de vorada i rigola, inclosa la fonamentació, i transport
173 m × 7.15 (8.58 amb costos indirectes) = 1484.34

| Amidament | Uts. | Llarg | Parcial |
|---|---|---|---|
| per voreres |  |  |  |
| costat dreta av. Diputació | 1 | 8 | 8.00 |
| camí Gosch - av. Diputació | 1 | 51 | 51.00 |
| av. Colom | 1 | 22 | 22.00 |
| T-240 - av. Colom | 1 | 37 | 37.00 |
| rotonda |  |  |  |
| zona ampliació calçada | 1 | 41 | 41.00 |
| zona enjardinada | 1 | 14 | 14.00 |
| Subtotal |  |  | 173.00 |
| Total |  |  | 173 |

**E0212** m2 Demolició de paviment de panots de morter de ciment, transport abocador
111.4 m2 × 6.09 (7.31 amb costos indirectes) = 814.33

| Amidament | Uts. | Llarg | Parcial |
|---|---|---|---|
| av. Diputació |  |  |  |
| per vorera c.dreta | 1 | 19.4 | 19.40 |
| rep. panot vorera esq. | 1 | 70 | 70.00 |
| av. Colom retranquejat | 1 | 2 | 2.00 |
| varis | 1 | 20 | 20.00 |
| Subtotal |  |  | 111.40 |
| Total |  |  | 111.4 |

**E02110** m2 Demolició paviment de formigó
70.91 m2 × 6.47 (7.76 amb costos indirectes) = 550.26

| Amidament | Uts. | Llarg | Parcial |
|---|---|---|---|
| T-240 - av. Colom | 1 | 70.91 | 70.91 |
| Total |  |  | 70.91 |

**E02111** m2 Demolició cuneta transitable de formigó
15.2 m2 × 6.97 (8.36 amb costos indirectes) = 127.07

| Amidament | Uts. | Llarg | Ample | Parcial |
|---|---|---|---|---|
| av. Diputació |  |  |  |  |
| costat dreta | 1 | 15.2 | 1 | 15.20 |
| Subtotal |  |  |  | 15.20 |
| Total |  |  |  | 15.2 |

**E0206** m3 Enderroc estructures de pedra, inclòs transport a abocador
10.25 m3 × 30.81 (36.97 amb costos indirectes) = 378.94

| Amidament | Uts. | Llarg | Ample | Alt | Parcial |
|---|---|---|---|---|---|
| av: Diputació |  |  |  |  |  |
| muret costat dreta | 1 | 15 | 0.3 | 1 | 4.50 |
| rotonda |  |  |  |  |  |
| pedres zona ampliació | 5 | 1 | 1 | 1 | 5.00 |
| muret tipus escullera | 1 | 3 | 0.5 | 0.5 | 0.75 |
| Subtotal |  |  |  |  | 10.25 |
| Total |  |  |  |  | 10.25 |

**E0207** m3 Enderroc estructures de maó, inclòs transport a abocador
0.42 m3 × 27.18 (32.62 amb costos indirectes) = 13.70

| Amidament | Uts. | Llarg | Ample | Alt | Parcial |
|---|---|---|---|---|---|
| av. Diputació |  |  |  |  |  |
| muret costat dreta | 1 | 7 | 0.1 | 0.6 | 0.42 |
| Subtotal |  |  |  |  | 0.42 |
| Total |  |  |  |  | 0.42 |

**E0215** u Desmuntatge senyal vertical trànsit existent, inclòs suports i demolició fonamentacions
26 u × 34.03 (40.84 amb costos indirectes) = 1061.84

| Amidament | Uts. | Parcial |
|---|---|---|
| Balises h-75 | 12 | 12.00 |
| R-2 | 2 | 2.00 |
| S-13 | 4 | 4.00 |
| orientació TP-2402 | 2 | 2.00 |
| orientació T-240 | 3 | 3.00 |
| P-3+R-301 | 1 | 1.00 |
| or. Rodonyà-Valls-Centre | 1 | 1.00 |
| or. Centre/Ajuntament | 1 | 1.00 |
| Subtotal |  | 26.00 |
| Total |  | 26 |

**E102151** u Retirada punt de llum / semàfor, inclòs columna, demolició de la fonamentació
15 u × 131.77 (158.12 amb costos indirectes) = 2371.80

| Amidament | Uts. | Parcial |
|---|---|---|
| semàfors |  |  |
| T-240 | 5 | 5.00 |
| av. Diputació | 3 | 3.00 |
| av. Colom | 2 | 2.00 |
| armaris control | 4 | 4.00 |
| llumeneres |  |  |
| camí de Gosch | 1 | 1.00 |
| Subtotal |  | 15.00 |
| Total |  | 15 |

**E0225** m Desmuntatge canalitzacions, conduccions i tubs de servei de qualsevol diàmetre
81.6 m × 2.47 (2.96 amb costos indirectes) = 241.54

| Amidament | Uts. | Llarg | Parcial |
|---|---|---|---|
| línies semafòrs |  |  |  |
| av. Colom | 1 | 4 | 4.00 |
|  | 1 | 2 | 2.00 |
| T-240 | 1 | 26 | 26.00 |
|  | 1 | 14 | 14.00 |
| av. Diputació | 1 | 18 | 18.00 |
|  | 1 | 2 | 2.00 |
| enllumenat públic |  |  |  |
| av. Diputació | 1 | 2 | 2.00 |
| imprevists | 0.2 | 68 | 13.60 |
| Subtotal |  |  | 81.60 |
| Total |  |  | 81.6 |

**E0214** m Desmuntatge barrera seguretat metà·lica, inclòs suports i demolició fonamentacions
27.42 m × 6.81 (8.17 amb costos indirectes) = 224.02

| Amidament | Uts. | Llarg | Parcial |
|---|---|---|---|
| camí de Gosch |  |  |  |
| doble barrera | 25.92 |  | 25.92 |
| cues de retorn | 2 | 0.75 | 1.50 |
| Subtotal |  |  | 27.42 |
| Total |  |  | 27.42 |

**E9930** u Desmuntatge i posterior col·locació de porta existent a nova ubicació (23/07/1998)
2 u × 1464.66 (1757.59 amb costos indirectes) = 3515.18
Desmuntatge, manteniment, conservació i posterior col·locació de porta existent de qualsevol tipus a l'ubicació definitiva, segons inidicacions de la Direcció d'Obra, tot inclòs.

| Codi | Ut | Descripció | Rendiment | Preu | Import |
|---|---|---|---|---|---|
| O0101 | h | Cap de colla | 1 | 26.37 | 26.37 |
| O0102 | h | Oficial 1ª | 8 | 24.9 | 199.20 |
| O0110 | h | Peó | 16 | 20.75 | 332.00 |
| M0201 | h | Compressor aire gasoil 13,3 m³/h | 1.5 | 21.09 | 31.64 |
| M0207 | h | Retroexcavadora 100 hp | 3 | 59.41 | 178.23 |
| M0212 | h | Camió de 12 t (maquinària) | 4 | 52.93 | 211.72 |
| M0214 | h | Camió grua 12 tn | 2.5 | 62.74 | 156.85 |
| M0225 | h | Vibrador intern formigó | 0.5 | 2.09 | 1.05 |
| P10209 | pp | Petit material | 10 | 29.83 | 298.30 |
| P1609 | m3 | Excavació de terres | 2.5 | 11.12 | 27.80 |
| P1613 | u | Cànon d'abocador | 1 | 1.5 | 1.50 |
|  |  | Total |  |  | 1464.66 |

| Amidament | Uts. | Parcial |
|---|---|---|
| finca av. Diputació | 1 | 1.00 |
| porta ferro existent | 1 | 1.00 |
| Subtotal |  | 2.00 |
| Total |  | 2 |

**E9932** ut Retirada d'elements d'urbanització existents
2 ut × 146.48 (175.78 amb costos indirectes) = 351.56

| Amidament | Uts. | Parcial |
|---|---|---|
| papereres | 2 | 2.00 |
| Total |  | 2 |

### 03.02 MOVIMENT DE TERRES
Import: 6879.28

**E0313** m2 Esbrossada del terreny, inclòs càrrega i transport.
364.75 m2 × 0.68 (0.82 amb costos indirectes) = 299.10
Esbrossada en qualsevol tipus de terreny, amb part proporcional d'arbres, mesurat sobre perfil teòric, inclosa arrancada o tala d'arbres, soca i arrels, càrrega i transport a l'abocador o aplec, cànon d'abocament i manteniment de l'abocador.

| Codi | Ut | Descripció | Rendiment | Preu | Import |
|---|---|---|---|---|---|
| O0101 | h | Cap de colla | 0.001 | 26.37 | 0.03 |
| O0102 | h | Oficial 1ª | 0.001 | 24.9 | 0.02 |
| O0110 | h | Peó | 0.004 | 20.75 | 0.08 |
| M0203A | h | Excavadora giratòria sobre pneumàtics o cadenes fins a 20 t.. | 0.004 | 94 | 0.38 |
| M0212B | h | Camió de trabuc 16 m³ | 0.001 | 45.4 | 0.05 |
| M0214 | h | Camió grua 12 tn | 0.001 | 62.74 | 0.06 |
| M0355 | h | Trituradora forestal rotor polser (maquinària) | 0.001 | 62 | 0.06 |
| M0358 | h | Motoserra per a la tala d'arbres (maquinària) | 0.001 | 2.55 | 0.00 |
|  |  | Total |  |  | 0.68 |

| Amidament | Uts. | Llarg | Parcial |
|---|---|---|---|
| rotonda |  |  |  |
| ampliació calçada | 1 | 364.75 | 364.75 |
| Subtotal |  |  | 364.75 |
| Total |  |  | 364.75 |

**E0303** m3 Excavació en desmunt en qualsevol tipus de terreny, càrrega i transport
346.12 m3 × 9.85 (11.82 amb costos indirectes) = 4091.14

| Amidament | Uts. | Llarg | Alt | Parcial |
|---|---|---|---|---|
| rotonda |  |  |  |  |
| ampliació calçada | 1 | 364.75 | 0.7 | 255.33 |
| talús eix-2 perfils | 1 | 33.1 |  | 33.10 |
| imprevists | 0.2 | 288.43 |  | 57.69 |
| Subtotal |  |  |  | 346.12 |
| Total |  |  |  | 346.12 |

**E0306** m3 Excavació rases, pous o fonaments, mitjans mecànics, càrrega i transport
115.34 m3 × 17.98 (21.58 amb costos indirectes) = 2489.04

| Amidament | Uts. | Llarg | Alt | Parcial |
|---|---|---|---|---|
| rebaix vorera nova |  |  |  |  |
| av. Diputació |  |  |  |  |
| costat dreta | 1 | 105 | 0.4 | 42.00 |
| rebaix rotonda |  |  |  |  |
| paviment llambordes | 1 | 144.45 | 0.3 | 43.34 |
| varis | 1 | 30 |  | 30.00 |
| Subtotal |  |  |  | 115.34 |
| Total |  |  |  | 115.34 |

### 03.03 PAVIMENTS I BASE GRANULAR (23/07/1998)
Import: 47510.29

**E0601A** m3 Base granular localitzada de tot-u artificial (ample<2 m), amb mitjans mecànics
232.94 m3 × 30.52 (36.62 amb costos indirectes) = 8530.26

| Amidament | Uts. | Llarg | Alt | Parcial |
|---|---|---|---|---|
| rebaix voreres |  |  |  |  |
| av. Diputació |  |  |  |  |
| costat dreta | 1 | 105 | 0.2 | 21.00 |
| rotonda |  |  |  |  |
| ampliació calçada | 1 | 364.75 | 0.4 | 145.90 |
| eix-2 perfils | 1 | 19.45 |  | 19.45 |
| imprevists | 0.25 | 186.35 |  | 46.59 |
| Subtotal |  |  |  | 232.94 |
| Total |  |  |  | 232.94 |

**E0623** m2 Paviment de panot a determinar de 20x20x4 cm. (a det. per DO)
359.7 m2 × 27.8 (33.36 amb costos indirectes) = 11999.59

| Amidament | Uts. | Llarg | Parcial |
|---|---|---|---|
| voreres |  |  |  |
| camí Gosch - av. Diputació | 1 | 96 | 96.00 |
| av. Diputació - av. Generalitat | 1 | 61 | 61.00 |
| tram riera | 1 | 80 | 80.00 |
| T-240 - av. Colom | 1 | 70 | 70.00 |
| rep. vorera av. Diputació | 1 | 20 | 20.00 |
| imprevists | 0.1 | 327 | 32.70 |
| Subtotal |  |  | 359.70 |
| Total |  |  | 359.7 |

**E0673** m2 Paviment de panot tàctil de botons 20x20x4 de peces prefabricades de formigó
19.2 m2 × 41.01 (49.21 amb costos indirectes) = 944.83

| Amidament | Uts. | Llarg | Ample | Parcial |
|---|---|---|---|---|
| voreres |  |  |  |  |
| camí Gosch - av. Diputació | 2 | 4 | 0.6 | 4.80 |
| av. Diputació - av. Generalitat | 2 | 4 | 0.6 | 4.80 |
| tram riera - T-240 | 2 | 4 | 0.6 | 4.80 |
| T-240 - av. Colom | 2 | 4 | 0.6 | 4.80 |
| Subtotal |  |  |  | 19.20 |
| Total |  |  |  | 19.2 |

**E0674** m2 Paviment de panot tàctil d'estries 20x20x4 de peces prefabricades de formigó
24.6 m2 × 41.01 (49.21 amb costos indirectes) = 1210.57

| Amidament | Uts. | Llarg | Ample | Parcial |
|---|---|---|---|---|
| voreres |  |  |  |  |
| camí Gosch - av. Diputació | 1 | 1.25 | 0.8 | 1.00 |
|  | 1 | 2.5 | 0.8 | 2.00 |
|  | 1 | 3.8 | 0.8 | 3.04 |
| av. Diputació - av. Generalitat | 1 | 6.3 | 0.8 | 5.04 |
|  | 1 | 7.1 | 0.8 | 5.68 |
| tram riera - T-240 | 1 | 1.3 | 0.8 | 1.04 |
|  | 1 | 1.5 | 0.8 | 1.20 |
| T-240 - av. Colom | 1 | 3.3 | 0.8 | 2.64 |
|  | 1 | 3.7 | 0.8 | 2.96 |
| Subtotal |  |  |  | 24.60 |
| Total |  |  |  | 24.6 |

**E0643** m2 Paviment de panot ranurat de color de 30x30x3,5 cm.
8.4 m2 × 32.89 (39.47 amb costos indirectes) = 331.55

| Amidament | Uts. | Llarg | Ample | Parcial |
|---|---|---|---|---|
| reposició panot existent |  |  |  |  |
| av. Colom - av. Generalitat | 1 | 14 | 0.6 | 8.40 |
| Subtotal |  |  |  | 8.40 |
| Total |  |  |  | 8.4 |

**E0621** m Vorada de calçada C3 28x17 de peces prefabricades de formigó (Tipus T3)
140.2 m × 26.15 (31.38 amb costos indirectes) = 4399.48

| Amidament | Uts. | Llarg | Parcial |
|---|---|---|---|
| voreres |  |  |  |
| camí Gosch - T-240 | 1 | 48 | 48.00 |
| camí Gosch - av. Diputació | 1 | 64 | 64.00 |
| av. Diputació - av. Generalitat | 1 | 25 | 25.00 |
| T-240 - av. Colom | 1 | 37 | 37.00 |
| imprevists | 0.1 | 174 | 17.40 |
| a deduir guals PMR | -51.2 |  | -51.20 |
| Subtotal |  |  | 140.20 |
| Total |  |  | 140.2 |

**E0638** m Gual rebaixat PMR o vehicles amb vorada
51.2 m × 26.9 (32.28 amb costos indirectes) = 1652.74

| Amidament | Uts. | Llarg | Parcial |
|---|---|---|---|
| gual PMR voreres |  |  |  |
| camí Gosch - av. Diputació | 2 | 6.4 | 12.80 |
| av. Diputació - av. Generalitat | 2 | 6.4 | 12.80 |
| tram riera - T-240 | 2 | 6.4 | 12.80 |
| T-240 - av. Colom | 2 | 6.4 | 12.80 |
| Subtotal |  |  | 51.20 |
| Total |  |  | 51.2 |

**E1107** m Vorada de vianants A3 20x8 de peces prefabricades de formigó (Tipus tauló)
58.5 m × 20.08 (24.1 amb costos indirectes) = 1409.85

| Amidament | Uts. | Llarg | Parcial |
|---|---|---|---|
| cantó exterior vorera |  |  |  |
| tram riera | 1 | 51 | 51.00 |
| av. Diputació | 1 | 7.5 | 7.50 |
| Subtotal |  |  | 58.50 |
| Total |  |  | 58.5 |

**E1108** m Vorada de vianants A4 20x8 de peces prefabricades de formigó (Tipus jardí)
60.5 m × 20.23 (24.28 amb costos indirectes) = 1468.94

| Amidament | Uts. | Llarg | Parcial |
|---|---|---|---|
| encintat voreres jardineria | 1 | 12 | 12.00 |
|  | 1 | 20 | 20.00 |
| rotonda |  |  |  |
| vorera de resguard | 1 | 28.5 | 28.50 |
| Subtotal |  |  | 60.50 |
| Total |  |  | 60.5 |

**E06261** m Vorada de calçada C9 13x25 de peces prefabricades de formigó (Tipus americà llis)
22 m × 30.01 (36.01 amb costos indirectes) = 792.22

| Amidament | Uts. | Llarg | Parcial |
|---|---|---|---|
| reposició vorera T-240 | 1 | 22 | 22.00 |
| Total |  |  | 22 |

**E0626** m Vorada de calçada C9 13x25 de peces prefabricades de formigó (Tipus americà estriat)
61.4 m × 30.11 (36.13 amb costos indirectes) = 2218.38

| Amidament | Uts. | Llarg | Parcial |
|---|---|---|---|
| rotonda |  |  |  |
| vorera de resguard | 1 | 38 | 38.00 |
| illots |  |  |  |
| av. Diputació | 1 | 11 | 11.00 |
| T-240 | 1 | 12.4 | 12.40 |
| Subtotal |  |  | 61.40 |
| Total |  |  | 61.4 |

**E06310** m2 Paviment de llambordi gris 10x20x8 de peces prefabricades de formigó
39.5 m2 × 57.98 (69.58 amb costos indirectes) = 2748.41

| Amidament | Uts. | Llarg | Parcial |
|---|---|---|---|
| rotonda |  |  |  |
| vorera de resguard | 1 | 39.5 | 39.50 |
| Subtotal |  |  | 39.50 |
| Total |  |  | 39.5 |

**E06311** m2 Paviment de llambordi vermell 10x20x8 de peces prefabricades de formigó
36.7 m2 × 58.49 (70.19 amb costos indirectes) = 2575.97

| Amidament | Uts. | Llarg | Parcial |
|---|---|---|---|
| rotonda |  |  |  |
| gorgera | 1 | 36.7 | 36.70 |
| Subtotal |  |  | 36.70 |
| Total |  |  | 36.7 |

**E05172** m2 Malla electrosoldada en acer corrugat B500T 15x15 cm Ø 8 mm
166.71 m2 × 4.45 (5.34 amb costos indirectes) = 890.23

| Amidament | Uts. | Llarg | Parcial |
|---|---|---|---|
| rotonda |  |  |  |
| gorgera | 144.965 |  | 144.97 |
| 15 % solapaments | 0.15 | 144.965 | 21.74 |
| Subtotal |  |  | 166.71 |
| Total |  |  | 166.71 |

**E06201** m2 Paviment de formigó HM-20 pintat gris RAL 7042
6.51 m2 × 26.27 (31.52 amb costos indirectes) = 205.20
Paviment de formigó en massa tipus HM-20 elaborat en planta de 20 cm de gruix, col·locat, reglejat, remolinat i juntes de treball i de dilatació, acabat amb 2 capes de pintura per a exteriors en color gris RAL 7042.

| Codi | Ut | Descripció | Rendiment | Preu | Import |
|---|---|---|---|---|---|
| O0101 | h | Cap de colla | 0.02 | 26.37 | 0.53 |
| O0102 | h | Oficial 1ª | 0.09 | 24.9 | 2.24 |
| O0110 | h | Peó | 0.16 | 20.75 | 3.32 |
| M0225 | h | Vibrador intern formigó | 0.09 | 2.09 | 0.19 |
| P0503 | m3 | Formigó HM-20, =5% d'àrids reciclats, inclòs transport a l'obra | 0.2 | 96.5 | 19.30 |
| P14220 | kg | Pintura acrílica en solució aquosa o amb dissolvent | 0.2 | 3.45 | 0.69 |
|  |  | Total |  |  | 26.27 |

| Amidament | Uts. | Llarg | Parcial |
|---|---|---|---|
| illots |  |  |  |
| av. Diputació | 1 | 2.81 | 2.81 |
| T-240 | 1 | 3.7 | 3.70 |
| Subtotal |  |  | 6.51 |
| Total |  |  | 6.51 |

**E0629** m Rigola blanca 20x20x8 de peces prefabricades de formigó
240.6 m × 16.74 (20.09 amb costos indirectes) = 4833.65

| Amidament | Uts. | Llarg | Parcial |
|---|---|---|---|
| voreres noves |  |  |  |
| camí Gosch - T-240 | 1 | 48 | 48.00 |
| camí Gosch - av. Diputació | 1 | 64 | 64.00 |
| av. Diputació - av. Generalitat | 1 | 25 | 25.00 |
| T-240 - av. Colom | 1 | 37 | 37.00 |
|  | 1 | 22 | 22.00 |
| rotonda |  |  |  |
| gorgera | 1 | 44.6 | 44.60 |
| Subtotal |  |  | 240.60 |
| Total |  |  | 240.6 |

**E0883** m3 Formació de gual en cuneta transitable, formigó HA-25
3.6 m3 × 136.59 (163.91 amb costos indirectes) = 590.08

| Amidament | Uts. | Llarg | Ample | Alt | Parcial |
|---|---|---|---|---|---|
| reposició accés | 1 | 4 | 3.6 | 0.25 | 3.60 |
| Total |  |  |  |  | 3.6 |

**E11042** u Escocell de 106x106x15 amb llambordins permeables
1 u × 113.87 (136.64 amb costos indirectes) = 136.64

| Amidament | Uts. | Parcial |
|---|---|---|
| voreres |  |  |
| xiprer camí Gosch | 1 | 1.00 |
| Subtotal |  | 1.00 |
| Total |  | 1 |

**E0681** m Gual vehicles ó vianants, 570x400x100 mm, peça central (23/07/1998)
6 m × 59.96 (71.95 amb costos indirectes) = 431.70
Gual per a vehicles ó vianants de formigó, format per peces de 570x400x100 mm, sobre una base de formigó HM-20 de 25 cm de gruix i la seva excavació, ambdues incloses, i rejuntat amb morter de ciment, segons plànols, col·locat

| Codi | Ut | Descripció | Rendiment | Preu | Import |
|---|---|---|---|---|---|
| O0101 | h | Cap de colla | 0.05 | 26.37 | 1.32 |
| O0102 | h | Oficial 1ª | 0.25 | 24.9 | 6.23 |
| O0110 | h | Peó | 0.25 | 20.75 | 5.19 |
| P1609 | m3 | Excavació de terres | 0.16 | 11.12 | 1.78 |
| P10094 | u | Gual vehicles, peça central de 570x400x100 mm (material; 23/07/1998) | 2.5 | 11.72 | 29.30 |
| E0108 | m3 | Morter de ciment elaborat a l'obra | 0.03 | 55.22 | 1.66 |
| P0503 | m3 | Formigó HM-20, =5% d'àrids reciclats, inclòs transport a l'obra | 0.15 | 96.5 | 14.48 |
|  |  | Total |  |  | 59.96 |

| Amidament | Uts. | Llarg | Parcial |
|---|---|---|---|
| Gual entrada casa | 1 | 6 | 6.00 |
| Total |  |  | 6 |

**E0682** u Peça de cantonada per a gual vehicles ó vianants, 570x400x280 mm (23/07/1998)
2 u × 58.33 (70 amb costos indirectes) = 140.00
Peça de cantonada de 570x400x280 mm, per gual de vehicles ó vianants, sobre una base de formigó HM-20 de 25 cm de gruix i la seva excavació, ambdues incloses, i rejuntat amb morter de ciment, segons plànols, col·locat

| Codi | Ut | Descripció | Rendiment | Preu | Import |
|---|---|---|---|---|---|
| O0101 | h | Cap de colla | 0.05 | 26.37 | 1.32 |
| O0102 | h | Oficial 1ª | 0.15 | 24.9 | 3.74 |
| O0110 | h | Peó | 0.25 | 20.75 | 5.19 |
| P1609 | m3 | Excavació de terres | 0.05 | 11.12 | 0.56 |
| P0503 | m3 | Formigó HM-20, =5% d'àrids reciclats, inclòs transport a l'obra | 0.05 | 96.5 | 4.83 |
| E0108 | m3 | Morter de ciment elaborat a l'obra | 0.017 | 55.22 | 0.94 |
| P10095 | u | Peça cantonada 570x400x280 mm per a gual de vehicles ó vianants (material; 23/07/1998) | 1 | 41.75 | 41.75 |
|  |  | Total |  |  | 58.33 |

| Amidament | Uts. | Parcial |
|---|---|---|
| Gual entrada casa | 2 | 2.00 |
| Total |  | 2 |

### 03.04 ENLLUMENAT PÚBLIC (23/07/1998)
Import: 44408.64

**E0334** m Tall serra disc paviment mescles bituminoses, formigó o panot, fins 25cm fondària
80 m × 4.01 (4.81 amb costos indirectes) = 384.80

| Amidament | Uts. | Llarg | Parcial |
|---|---|---|---|
| línia-1 | 2 | 14 | 28.00 |
| línia-2 | 2 | 11 | 22.00 |
| creuaments | 2 | 9 | 18.00 |
|  | 2 | 6 | 12.00 |
| Subtotal |  |  | 80.00 |
| Total |  |  | 80 |

**E0213** m2 Demolició paviment mescla bituminosa
11.9 m2 × 4.93 (5.92 amb costos indirectes) = 70.45

| Amidament | Uts. | Llarg | Ample | Parcial |
|---|---|---|---|---|
| línia-2 | 1 | 11 | 0.4 | 4.40 |
| creuaments | 1 | 9 | 0.5 | 4.50 |
|  | 1 | 6 | 0.5 | 3.00 |
| Subtotal |  |  |  | 11.90 |
| Total |  |  |  | 11.9 |

**E0212** m2 Demolició de paviment de panots de morter de ciment, transport abocador
8.4 m2 × 6.09 (7.31 amb costos indirectes) = 61.40

| Amidament | Uts. | Llarg | Ample | Parcial |
|---|---|---|---|---|
| línia-1 | 1 | 14 | 0.6 | 8.40 |
| Total |  |  |  | 8.4 |

**E0306** m3 Excavació rases, pous o fonaments, mitjans mecànics, càrrega i transport
19.26 m3 × 17.98 (21.58 amb costos indirectes) = 415.63

| Amidament | Uts. | Llarg | Ample | Alt | Parcial |
|---|---|---|---|---|---|
| línia-1 | 1 | 14 | 0.4 | 0.6 | 3.36 |
| línia-2 | 1 | 35 | 0.4 | 0.6 | 8.40 |
| creuaments | 1 | 9 | 0.5 | 1 | 4.50 |
|  | 1 | 6 | 0.5 | 1 | 3.00 |
| Subtotal |  |  |  |  | 19.26 |
| Total |  |  |  |  | 19.26 |

**E0320** m3 Rebliment i piconatge rases, material seleccionat, inclòs transport
6.86 m3 × 16.77 (20.12 amb costos indirectes) = 138.02

| Amidament | Uts. | Llarg | Ample | Alt | Parcial |
|---|---|---|---|---|---|
| línia-1 | 1 | 14 | 0.4 | 0.35 | 1.96 |
| línia-2 | 1 | 35 | 0.4 | 0.35 | 4.90 |
| Subtotal |  |  |  |  | 6.86 |
| Total |  |  |  |  | 6.86 |

**E0322** m3 Rebliment i piconatge rases, sorra 0-3 mm, inclòs transport
4.9 m3 × 32.39 (38.87 amb costos indirectes) = 190.46

| Amidament | Uts. | Llarg | Ample | Alt | Parcial |
|---|---|---|---|---|---|
| línia-1 | 1 | 14 | 0.4 | 0.25 | 1.40 |
| línia-2 | 1 | 35 | 0.4 | 0.25 | 3.50 |
| Subtotal |  |  |  |  | 4.90 |
| Total |  |  |  |  | 4.9 |

**E0502** m3 Formigó HM-20 per a fonaments i soleres (= 5% d'àrids reciclats)
7.5 m3 × 111.03 (133.24 amb costos indirectes) = 999.30

| Amidament | Uts. | Llarg | Ample | Alt | Parcial |
|---|---|---|---|---|---|
| creuaments | 1 | 9 | 0.5 | 1 | 4.50 |
|  | 1 | 6 | 0.5 | 1 | 3.00 |
| Subtotal |  |  |  |  | 7.50 |
| Total |  |  |  |  | 7.5 |

**E101311** m Subministrament i col·locació de cinta senyalitzadora elèctric
79 m × 1.22 (1.46 amb costos indirectes) = 115.34

| Amidament | Uts. | Llarg | Parcial |
|---|---|---|---|
| línia-1 | 1 | 14 | 14.00 |
| línia-2 | 1 | 35 | 35.00 |
| creuaments | 2 | 9 | 18.00 |
|  | 2 | 6 | 12.00 |
| Subtotal |  |  | 79.00 |
| Total |  |  | 79 |

**E101002** m Tub de PEAD corrugat de Ø 90 mm doble paret
79 m × 3.31 (3.97 amb costos indirectes) = 313.63

| Amidament | Uts. | Llarg | Parcial |
|---|---|---|---|
| línia-1 | 1 | 14 | 14.00 |
| línia-2 | 1 | 35 | 35.00 |
| creuaments | 2 | 9 | 18.00 |
|  | 2 | 6 | 12.00 |
| Subtotal |  |  | 79.00 |
| Total |  |  | 79 |

**E10121** m Conductor coure nu de 35 mm2, unipolar soterrada
150 m × 3.89 (4.67 amb costos indirectes) = 700.50

| Amidament | Uts. | Llarg | Parcial |
|---|---|---|---|
| nova línia EP | 1 | 125 | 125.00 |
| varis | 1 | 25 | 25.00 |
| Subtotal |  |  | 150.00 |
| Total |  |  | 150 |

**E10104** m Conductor coure tetrapolar 4x6 mm2 soterrada
150 m × 5.74 (6.89 amb costos indirectes) = 1033.50

| Amidament | Uts. | Llarg | Parcial |
|---|---|---|---|
| nova línia EP | 1 | 125 | 125.00 |
| varis | 1 | 25 | 25.00 |
| Subtotal |  |  | 150.00 |
| Total |  |  | 150 |

**E10103** m Conductor coure tetrapolar 4x10 mm2 soterrada (23/07/1998)
25 m × 7.57 (9.08 amb costos indirectes) = 227.00
Conductor de coure tetrapolar 4x10 mm2, de designació UNE RV 0,6/1 kV, col·locat en línia d'enllumenat soterrada, allotjat en tub corrugat.

| Codi | Ut | Descripció | Rendiment | Preu | Import |
|---|---|---|---|---|---|
| O0101 | h | Cap de colla | 0.01 | 26.37 | 0.26 |
| O0102 | h | Oficial 1ª | 0.04 | 24.9 | 1.00 |
| O0110 | h | Peó | 0.04 | 20.75 | 0.83 |
| P10103 | m | Conductor Cu tetrapolar 4x10 rv 0,6/1 kV (material; 23/07/1998) | 1.05 | 5.22 | 5.48 |
|  |  | Total |  |  | 7.57 |

| Amidament | Uts. | Llarg | Parcial |
|---|---|---|---|
| nova línia EP | 1 | 25 | 25.00 |
| Total |  |  | 25 |

**E12101** u Pericó registre 45x45x60 cm, amb tapa (semàf i enllum, s/base formigó)
5 u × 89.46 (107.35 amb costos indirectes) = 536.75

| Amidament | Uts. | Parcial |
|---|---|---|
| creuaments | 4 | 4.00 |
| punt de connexió | 1 | 1.00 |
| Subtotal |  | 5.00 |
| Total |  | 5 |

**E10129** u Fonamentació fanal columna h>5m alçada
2 u × 248.87 (298.64 amb costos indirectes) = 597.28

| Amidament | Uts. | Parcial |
|---|---|---|
| punts de llum | 2 | 2.00 |
| Total |  | 2 |

**E111304** u Columna troncocònica h=6 m en acer galvanitzat
2 u × 680.94 (817.13 amb costos indirectes) = 1634.26

| Amidament | Uts. | Parcial |
|---|---|---|
| punts de llum | 2 | 2.00 |
| Total |  | 2 |

**E10122** u Piqueta connexió a terra 17,3x500 mm
10 u × 19.33 (23.2 amb costos indirectes) = 232.00

| Amidament | Uts. | Parcial |
|---|---|---|
| punts de llum | 10 | 10.00 |
| Total |  | 10 |

**E1113211** u Columna troncocònica de fins a 12 m alçària a determinar
10 u × 1788.53 (2146.24 amb costos indirectes) = 21462.40

| Amidament | Uts. | Parcial |
|---|---|---|
| punts de llum | 10 | 10.00 |
| Total |  | 10 |

**E1115611** u Projector model a determinar per D.O., per punt de llum de leds 108 W.
10 u × 567.1 (680.52 amb costos indirectes) = 6805.20

| Amidament | Uts. | Parcial |
|---|---|---|
| punts de llum | 10 | 10.00 |
| Total |  | 10 |

**E162701** u Connexió elèctrica, escomeses, quadres
2 u × 600 (720 amb costos indirectes) = 1440.00

**E1626101** u Legalització del nou enllumenat públic (04/05/2026)
1 u × 1500 (1800 amb costos indirectes) = 1800.00
Redacció i disseny de les memòries o projecte d'enllumenat públic visat i legalització de les instal·lacions, inclòs permisos, declaració responsable per la posada en servei, certificats de la instal·lació, inscripció RITSIC, càlculs i butlletins, a l'actuació ctra. T-240.

| Amidament | Uts. | Parcial |
|---|---|---|
| nova línia EP | 1 | 1.00 |
| Total |  | 1 |

**E1113221** u Columna per a llumenera fins h=5 m a determinar (23/07/1998)
8 u × 412.2 (494.64 amb costos indirectes) = 3957.12
Columna per a llumenera de fins a 5 m d'alçària, d'acer galvanitzat pintat en color, tot a determinar per la Direcció d'Obra, inclòs el fust, braç de subjecció, perns d'ancoratge i plantilla, caixes estanques, fusibles, cablejat i connexions, totalment instal·lada i connexionada, hissada, aplomada i fixada sobre dau de formigó.

| Codi | Ut | Descripció | Rendiment | Preu | Import |
|---|---|---|---|---|---|
| O0101 | h | Cap de colla | 0.1 | 26.37 | 2.64 |
| O0102 | h | Oficial 1ª | 0.7 | 24.9 | 17.43 |
| O0110 | h | Peó | 0.7 | 20.75 | 14.53 |
| P990131 | u | Columna acer galvanitzat 5 m d'alçària pintada (material; 18/10/2021) | 1 | 326.1 | 326.10 |
| P10109 | m | Conductor Cu tripolar 3x2,5 rv 0,6/1 kV | 4 | 1.3 | 5.20 |
| P101101 | m | Conductor Cu bipolar 2x2,5 rv 0,6/1 kV | 4 | 0.98 | 3.92 |
| P10209 | pp | Petit material | 1 | 29.83 | 29.83 |
| M0214 | h | Camió grua 12 tn | 0.2 | 62.74 | 12.55 |
|  |  | Total |  |  | 412.2 |

| Amidament | Uts. | Parcial |
|---|---|---|
| punts de llum | 8 | 8.00 |
| Total |  | 8 |

**E10128** u Fonamentació fanal columna h<5m alçada (23/07/1998)
8 u × 134.75 (161.7 amb costos indirectes) = 1293.60
Fonamentació de fanal amb columna de 5 m d'alçada com a màxim, inclòs excavació, formigó HA-25 i placa amb perns d'ancoratge, totalment acabada.

| Codi | Ut | Descripció | Rendiment | Preu | Import |
|---|---|---|---|---|---|
| O0101 | h | Cap de colla | 0.12 | 26.37 | 3.16 |
| O0110 | h | Peó | 0.48 | 20.75 | 9.96 |
| P1609 | m3 | Excavació de terres | 1 | 11.12 | 11.12 |
| P0505 | m3 | Formigó HA-25, =5% d'àrids reciclats, inclòs transport a l'obra | 1 | 103 | 103.00 |
| P1680 | u | Placa d'ancoratge per a barreres metàl.liques | 1 | 7.51 | 7.51 |
|  |  | Total |  |  | 134.75 |

| Amidament | Uts. | Parcial |
|---|---|---|
| punts de llum | 8 | 8.00 |
| Total |  | 8 |

### 03.05 SENYALITZACIÓ VERTICAL I ABALISAMENT (23/07/1998)
Import: 39302.81

**E07551** m2 Placa d'alumini, fins a 0,10 m2, classe RA2 amb abraçadores
0.18 m2 × 596.67 (716 amb costos indirectes) = 128.88
Placa d'alumini fins a 0,10 m2, per a senyals de trànsit, amb revestiment reflectant HI classe RA2, inclosos elements de fixació al suport, sense incloure el suport, totalment col·locada

| Codi | Ut | Descripció | Rendiment | Preu | Import |
|---|---|---|---|---|---|
| O0102 | h | Oficial 1ª | 0.3 | 24.9 | 7.47 |
| O0110 | h | Peó | 0.3 | 20.75 | 6.23 |
| P14951 | m2 | Placa complementària d'alumini, fins a 0,10 m2, classe RA2 (material) | 1 | 561.58 | 561.58 |
| P14975A | u | Pp Abraçadores o brides d'alumini i elements de fixació al suport de senyals de trànsit | 2 | 2.5 | 5.00 |
| M0214C | h | Camió grua de 5t | 0.3 | 54.62 | 16.39 |
|  |  | Total |  |  | 596.67 |

| Amidament | Uts. | Parcial |
|---|---|---|
| Senyals orientació |  |  |
| DF-1 | 0.09 | 0.09 |
| DF-5 | 0.09 | 0.09 |
| Subtotal |  | 0.18 |
| Total |  | 0.18 |

**E0755** m2 Placa d'alumini > 0,10 m² i < 0,25 m², classe RA2, amb abraçadores
5.28 m2 × 471.36 (565.63 amb costos indirectes) = 2986.53

| Amidament | Uts. | Parcial |
|---|---|---|
| Senyals orientació |  |  |
| DF-1 | 0.5 | 0.50 |
| DF-2 | 0.25 | 0.25 |
| DF-3 | 0.5 | 0.50 |
|  | 0.11 | 0.11 |
| DF-6 | 0.25 | 0.25 |
| OR-1 | 0.14 | 0.14 |
|  | 1 | 1.00 |
| OR-2 | 0.14 | 0.14 |
|  | 1 | 1.00 |
| OR-3 | 0.14 | 0.14 |
|  | 1.25 | 1.25 |
| Subtotal |  | 5.28 |
| Total |  | 5.28 |

**E0756** m2 Placa d'alumini >0,25 m² i <0,50 m², classe RA2, amb abraçadores
4.06 m2 × 390.85 (469.02 amb costos indirectes) = 1904.22

| Amidament | Uts. | Parcial |
|---|---|---|
| Senyals orientació |  |  |
| DF-2 | 0.46 | 0.46 |
| DF-5 | 1.49 | 1.49 |
|  | 0.27 | 0.27 |
| OR-1 | 0.92 | 0.92 |
| OR-2 | 0.92 | 0.92 |
| Subtotal |  | 4.06 |
| Total |  | 4.06 |

**E07381** m Pal d'alumini anoditzat color plata, Ø76 mm. MB
2.85 m × 26.81 (32.17 amb costos indirectes) = 91.68

| Amidament | Uts. | Alt | Parcial |
|---|---|---|---|
| Senyals orientació |  |  |  |
| DF-6 | 1 | 2.85 | 2.85 |
| Subtotal |  |  | 2.85 |
| Total |  |  | 2.85 |

**E0745** m Pal d'alumini anoditzat color plata, Ø90 mm. MC
14.59 m × 33.48 (40.18 amb costos indirectes) = 586.23

| Amidament | Uts. | Alt | Parcial |
|---|---|---|---|
| Senyals orientació |  |  |  |
| DF-1 | 1 | 3.31 | 3.31 |
| DF-2 | 1 | 3.25 | 3.25 |
| DF-3 | 1 | 3.3 | 3.30 |
| DF-5 | 1 | 2.41 | 2.41 |
| OR-3 | 1 | 2.32 | 2.32 |
| Subtotal |  |  | 14.59 |
| Total |  |  | 14.59 |

**E0746** m Pal d'alumini anoditzat color plata, Ø114 mm. MD
10.41 m × 38.32 (45.98 amb costos indirectes) = 478.65

| Amidament | Uts. | Alt | Parcial |
|---|---|---|---|
| Senyals orientació |  |  |  |
| DF-5 | 1 | 2.35 | 2.35 |
| OR-1 | 1 | 2.85 | 2.85 |
| OR-2 | 1 | 2.86 | 2.86 |
| OR-3 | 1 | 2.35 | 2.35 |
| Subtotal |  |  | 10.41 |
| Total |  |  | 10.41 |

**E07461** m Pal d'alumini anoditzat color plata, Ø114/Ø140 mm. ME (12/01/2009)
4.7 m × 57.21 (68.65 amb costos indirectes) = 322.66
Pal d'alumini anoditzat color plata, estriat, de 114 mm. de diàmetre MF, col·locat.

| Codi | Ut | Descripció | Rendiment | Preu | Import |
|---|---|---|---|---|---|
| O0102 | h | Oficial 1ª | 0.05 | 24.9 | 1.25 |
| O0110 | h | Peó | 0.09 | 20.75 | 1.87 |
| P14731 | m | Pal alumini diàmetre 114 o 140 mm. ME (material; 12/01/2009) | 1 | 54.09 | 54.09 |
|  |  | Total |  |  | 57.21 |

| Amidament | Uts. | Alt | Parcial |
|---|---|---|---|
| Senyals orientació |  |  |  |
| OR-1 | 1 | 2.35 | 2.35 |
| OR-2 | 1 | 2.35 | 2.35 |
| Subtotal |  |  | 4.70 |
| Total |  |  | 4.7 |

**E07441** u Base d'acer galvanitzat per a suport de 90 mm.
3 u × 133.63 (160.36 amb costos indirectes) = 481.08

| Amidament | Uts. | Parcial |
|---|---|---|
| Senyals orientació |  |  |
| DF-1 | 1 | 1.00 |
| DF-2 | 1 | 1.00 |
| DF-3 | 1 | 1.00 |
| Subtotal |  | 3.00 |
| Total |  | 3 |

**E07442** u Base d'acer galvanitzat per a suport de 114 mm.
2 u × 142.7 (171.24 amb costos indirectes) = 342.48

| Amidament | Uts. | Parcial |
|---|---|---|
| Senayls orientació |  |  |
| DF-5 | 1 | 1.00 |
| OR-3 | 1 | 1.00 |
| Subtotal |  | 2.00 |
| Total |  | 2 |

**E07443** u Base d'acer galvanitzat per a suport de 140 mm.
2 u × 159.22 (191.06 amb costos indirectes) = 382.12
Base d'acer galvanitzat per a subjecció al fonament del suport de 140 mm de diàmetre de senyals de trànsit, col·locat, inclòs el subministre dels perns roscats d'ancoratge del fonament

| Codi | Ut | Descripció | Rendiment | Preu | Import |
|---|---|---|---|---|---|
| O0102 | h | Oficial 1ª | 0.2 | 24.9 | 4.98 |
| O0110 | h | Peó | 0.2 | 20.75 | 4.15 |
| P14713 | u | Base d'acer galvanit. suport 140 mm. inclòs perns (material) | 1 | 139.17 | 139.17 |
| M0214C | h | Camió grua de 5t | 0.2 | 54.62 | 10.92 |
|  |  | Total |  |  | 159.22 |

| Amidament | Uts. | Parcial |
|---|---|---|
| Senayls orientació |  |  |
| OR-1 | 1 | 1.00 |
| OR-2 | 1 | 1.00 |
| Subtotal |  | 2.00 |
| Total |  | 2 |

**E0730** m3 Fonamentació per a plaques i panells de senyal. vertical d'alumini amb perns
3.76 m3 × 255.61 (306.73 amb costos indirectes) = 1153.30

| Amidament | Uts. | Llarg | Parcial |
|---|---|---|---|
| Senyals orientació |  |  |  |
| DF-1 | 1 | 0.32 | 0.32 |
| DF-2 | 1 | 0.32 | 0.32 |
| DF-3 | 1 | 0.32 | 0.32 |
| DF-5 | 1 | 0.77 | 0.77 |
| OR-1 | 1 | 0.77 | 0.77 |
| OR-2 | 1 | 0.77 | 0.77 |
| OR-3 | 1 | 0.49 | 0.49 |
| Subtotal |  |  | 3.76 |
| Total |  |  | 3.76 |

**E0709** u Placa reflectora triangular L=90 cm., classe RA2
11 u × 88.81 (106.57 amb costos indirectes) = 1172.27

| Amidament | Uts. | Parcial |
|---|---|---|
| Senyals de codi |  |  |
| P-4 | 4 | 4.00 |
| R-1 | 7 | 7.00 |
| Subtotal |  | 11.00 |
| Total |  | 11 |

**E0711** u Placa reflectora circular Ø60 cm, classe RA2
11 u × 85.61 (102.73 amb costos indirectes) = 1130.03

| Amidament | Uts. | Parcial |
|---|---|---|
| Senyals de codi |  |  |
| R-301 | 3 | 3.00 |
| R-101 | 1 | 1.00 |
| R-401a | 3 | 3.00 |
| R-402 | 4 | 4.00 |
| Subtotal |  | 11.00 |
| Total |  | 11 |

**E0715** u Placa reflectora quadrada de 60 cm. costat, classe RA2
7 u × 88.29 (105.95 amb costos indirectes) = 741.65

| Amidament | Uts. | Parcial |
|---|---|---|
| Senyals de codi |  |  |
| S-13 | 7 | 7.00 |
| Subtotal |  | 7.00 |
| Total |  | 7 |

**E0739** u Suport rectangular d'acer galvanitzat de 100x50x3 mm.
96.3 u × 138.6 (166.32 amb costos indirectes) = 16016.62

| Amidament | Uts. | Alt | Parcial |
|---|---|---|---|
| Senyals de codi |  |  |  |
| P-4+R-1 | 3 | 4.5 | 13.50 |
| P-4 | 1 | 3.6 | 3.60 |
| R-1 | 4 | 3.6 | 14.40 |
| R-301 | 3 | 3.6 | 10.80 |
| R-101 | 1 | 3.6 | 3.60 |
| R-401a | 3 | 3.6 | 10.80 |
| R-402 | 4 | 3.6 | 14.40 |
| S-13 | 7 | 3.6 | 25.20 |
| Subtotal |  |  | 96.30 |
| Total |  |  | 96.3 |

**E0729** m3 Fonamentació de suports i senyals, sense perns
3.54 m3 × 207.33 (248.8 amb costos indirectes) = 880.75

| Amidament | Uts. | Llarg | Ample | Alt | Parcial |
|---|---|---|---|---|---|
| Senyals orientació |  |  |  |  |  |
| DF-6 | 1 | 0.18 |  |  | 0.18 |
| Senyals de codi |  |  |  |  |  |
| P-4+R-1 | 3 | 0.5 | 0.5 | 0.8 | 0.60 |
| P-4 | 1 | 0.5 | 0.4 | 0.6 | 0.12 |
| R-1 | 4 | 0.5 | 0.4 | 0.6 | 0.48 |
| R-301 | 3 | 0.5 | 0.4 | 0.6 | 0.36 |
| R-101 | 1 | 0.5 | 0.4 | 0.6 | 0.12 |
| R-401a | 3 | 0.5 | 0.4 | 0.6 | 0.36 |
| R-402 | 4 | 0.5 | 0.4 | 0.6 | 0.48 |
| S-13 | 7 | 0.5 | 0.4 | 0.6 | 0.84 |
| Subtotal |  |  |  |  | 3.54 |
| Total |  |  |  |  | 3.54 |

**E07312** u Trasllat de senyal d'indicació o orientació existent
4 u × 252.01 (302.41 amb costos indirectes) = 1209.64

| Amidament | Uts. | Parcial |
|---|---|---|
| camí de Gosch |  |  |
| senyals municipals |  |  |
| institut | 1 | 1.00 |
| zona escolar | 1 | 1.00 |
| celler | 1 | 1.00 |
| prohibicions nucli urbà | 1 | 1.00 |
| Subtotal |  | 4.00 |
| Total |  | 4 |

**E073671** u Terminal cua de retorn per barrera de seguretat metàl·lica
2 u × 39.26 (47.11 amb costos indirectes) = 94.22
Terminal final amb extrem en cua de retorn, per a barrera de seguretat metàl·lica de qualsevol tipus, inclòs elements de fixació i captafars, totalment col·locat

| Codi | Ut | Descripció | Rendiment | Preu | Import |
|---|---|---|---|---|---|
| O0101 | h | Cap de colla | 0.042 | 26.37 | 1.11 |
| O0102 | h | Oficial 1ª | 0.083 | 24.9 | 2.07 |
| O0110 | h | Peó | 0.083 | 20.75 | 1.72 |
| M0214 | h | Camió grua 12 tn | 0.021 | 62.74 | 1.32 |
| M0364 | h | Furgoneta de 3500 kg | 0.042 | 8.12 | 0.34 |
| M0253 | h | Màquina per a clavar muntants metàl·lics | 0.042 | 43.97 | 1.85 |
| M0235 | h | Equip de soldadura elèctrica | 0.042 | 14.55 | 0.61 |
| M0227 | h | Grup electrògen de 45/60 kVA, amb consums inclosos | 0.042 | 5.8 | 0.24 |
| P14471 | u | Terminal cua de retorn per barrera de seguretat metàl·lica (material) | 1 | 30 | 30.00 |
|  |  | Total |  |  | 39.26 |

| Amidament | Uts. | Parcial |
|---|---|---|
| camí de Gosch |  |  |
| doble barrera | 2 | 2.00 |
| Subtotal |  | 2.00 |
| Total |  | 2 |

**E0787** m2 Eliminació marques viàries sobre paviment amb qualsevol procediment
70.73 m2 × 11.04 (13.25 amb costos indirectes) = 937.17

| Amidament | Uts. | Llarg | Parcial |
|---|---|---|---|
| pasos de vianants exsitents | 1 | 12 | 12.00 |
|  | 1 | 32.66 | 32.66 |
| línia aturada | 1 | 1.37 | 1.37 |
| illot | 1 | 24.7 | 24.70 |
| Subtotal |  |  | 70.73 |
| Total |  |  | 70.73 |

**E07017** m Barana d'acer galvanitzat amb perfils superior i inferior 50x20x1.5 mm.
50 m × 115.63 (138.76 amb costos indirectes) = 6938.00

| Amidament | Uts. | Llarg | Parcial |
|---|---|---|---|
| vorera zona riera | 1 | 50 | 50.00 |
| Total |  |  | 50 |

**E1196** m Tanca de fusta "texana" o similar h=1m (23/07/1998)
5 m × 40.84 (49.01 amb costos indirectes) = 245.05
Tanca de fusta tipus "texana" o similar d'1 m. d'alçada, amb pals d'1,5 metres i 10 cm de diàmetre i dos pals horitzontals de 2,5 m de llargada i 8 cm de diàmetre separats entre ells 45 cm, incloses les unions mètal·liques, materials auxiliars, enclavament, col·locat.

| Codi | Ut | Descripció | Rendiment | Preu | Import |
|---|---|---|---|---|---|
| O0101 | h | Cap de colla | 0.05 | 26.37 | 1.32 |
| O0102 | h | Oficial 1ª | 0.25 | 24.9 | 6.23 |
| O0110 | h | Peó | 0.25 | 20.75 | 5.19 |
| P1196 | m | tanca de fusta tipus texana (material; 23/07/1998) | 1 | 17 | 17.00 |
| P1609 | m3 | Excavació de terres | 0.13 | 11.12 | 1.45 |
| P0503 | m3 | Formigó HM-20, =5% d'àrids reciclats, inclòs transport a l'obra | 0.1 | 96.5 | 9.65 |
|  |  | Total |  |  | 40.84 |

| Amidament | Uts. | Llarg | Parcial |
|---|---|---|---|
| Tanca talús | 1 | 5 | 5.00 |
| Total |  |  | 5 |

**E1160** m Tanca mixta ferro-fusta fabricada per mòduls travessers de ferro galvanitzat
6 m × 149.94 (179.93 amb costos indirectes) = 1079.58

| Amidament | Uts. | Llarg | Parcial |
|---|---|---|---|
| Vial | 1 | 6 | 6.00 |
| Total |  |  | 6 |

### 03.06 OBRES COMPLEMENTÀRIES (23/07/1998)
Import: 31244.84

**E0334** m Tall serra disc paviment mescles bituminoses, formigó o panot, fins 25cm fondària
38 m × 4.01 (4.81 amb costos indirectes) = 182.78

| Amidament | Uts. | Llarg | Parcial |
|---|---|---|---|
| boques reg | 4 | 4 | 16.00 |
| previsió rotonda | 2 | 11 | 22.00 |
| Subtotal |  |  | 38.00 |
| Total |  |  | 38 |

**E0213** m2 Demolició paviment mescla bituminosa
6.6 m2 × 4.93 (5.92 amb costos indirectes) = 39.07

| Amidament | Uts. | Llarg | Ample | Parcial |
|---|---|---|---|---|
| previsió rotonda | 1 | 11 | 0.6 | 6.60 |
| Total |  |  |  | 6.6 |

**E0306** m3 Excavació rases, pous o fonaments, mitjans mecànics, càrrega i transport
20.91 m3 × 17.98 (21.58 amb costos indirectes) = 451.24

| Amidament | Uts. | Llarg | Ample | Alt | Parcial |
|---|---|---|---|---|---|
| boques reg | 4 | 4 | 0.4 | 0.9 | 5.76 |
| previsió rotonda | 2 | 11 | 0.6 | 1 | 13.20 |
| reposició muret (riostra) |  |  |  |  |  |
| av. Diputació |  |  |  |  |  |
| delimitació finques | 1 | 7 | 0.5 | 0.5 | 1.75 |
| pilaret porta | 1 | 0.8 | 0.5 | 0.5 | 0.20 |
| Subtotal |  |  |  |  | 20.91 |
| Total |  |  |  |  | 20.91 |

**E0320** m3 Rebliment i piconatge rases, material seleccionat, inclòs transport
28.64 m3 × 16.77 (20.12 amb costos indirectes) = 576.24

| Amidament | Uts. | Llarg | Ample | Alt | Parcial |
|---|---|---|---|---|---|
| boques reg | 4 | 4 | 0.4 | 0.6 | 3.84 |
| rotonda |  |  |  |  |  |
| interior | 1 | 62 |  | 0.4 | 24.80 |
| Subtotal |  |  |  |  | 28.64 |
| Total |  |  |  |  | 28.64 |

**E0322** m3 Rebliment i piconatge rases, sorra 0-3 mm, inclòs transport
1.92 m3 × 32.39 (38.87 amb costos indirectes) = 74.63

| Amidament | Uts. | Llarg | Ample | Alt | Parcial |
|---|---|---|---|---|---|
| boques reg | 4 | 4 | 0.4 | 0.3 | 1.92 |
| Total |  |  |  |  | 1.92 |

**E0502** m3 Formigó HM-20 per a fonaments i soleres (= 5% d'àrids reciclats)
12.98 m3 × 111.03 (133.24 amb costos indirectes) = 1729.46

| Amidament | Uts. | Llarg | Ample | Alt | Parcial |
|---|---|---|---|---|---|
| previsió rotonda | 2 | 11 | 0.6 | 1 | 13.20 |
| a deduir tubs | -0.22 |  |  |  | -0.22 |
| Subtotal |  |  |  |  | 12.98 |
| Total |  |  |  |  | 12.98 |

**E09502** m Tub PEAD Ø40 PN-16
16 m × 2.83 (3.4 amb costos indirectes) = 54.40

| Amidament | Uts. | Llarg | Parcial |
|---|---|---|---|
| boques reg | 4 | 4 | 16.00 |
| Total |  |  | 16 |

**E09200** m Tub PVC Ø110 PN-10
33 m × 5.73 (6.88 amb costos indirectes) = 227.04

| Amidament | Uts. | Llarg | Parcial |
|---|---|---|---|
| previsió rotonda (beines) | 3 | 11 | 33.00 |
| Subtotal: aigua+enllumenat |  |  | 33.00 |
| Total |  |  | 33 |

**E9933** u Connexió de servei d'aigua tubs <DN110 mm
3 u × 145.19 (174.23 amb costos indirectes) = 522.69

| Amidament | Uts. | Parcial |
|---|---|---|
| boques reg | 2 | 2.00 |
| reg rotonda | 1 | 1.00 |
| Subtotal |  | 3.00 |
| Total |  | 3 |

**E1211** u Pericó registre 60x60x90 cm, amb tapa (aigua potable, base formigó)
2 u × 161.66 (193.99 amb costos indirectes) = 387.98

| Amidament | Uts. | Parcial |
|---|---|---|
| previsió rotonda | 2 | 2.00 |
| Total |  | 2 |

**E12101** u Pericó registre 45x45x60 cm, amb tapa (semàf i enllum, s/base formigó)
2 u × 89.46 (107.35 amb costos indirectes) = 214.70

| Amidament | Uts. | Parcial |
|---|---|---|
| previsió rotonda | 2 | 2.00 |
| Total |  | 2 |

**E101312** m Subministrament i col·locació de cinta senyalitzadora aigua
30 m × 1.22 (1.46 amb costos indirectes) = 43.80

| Amidament | Uts. | Llarg | Parcial |
|---|---|---|---|
| boques reg | 2 | 4 | 8.00 |
| previsió rotonda | 2 | 11 | 22.00 |
| Subtotal |  |  | 30.00 |
| Total |  |  | 30 |

**E101311** m Subministrament i col·locació de cinta senyalitzadora elèctric
11 m × 1.22 (1.46 amb costos indirectes) = 16.06

| Amidament | Uts. | Llarg | Parcial |
|---|---|---|---|
| previsió rotonda | 1 | 11 | 11.00 |
| Total |  |  | 11 |

**E093021** u Programador automàtic electrònic multizona
1 u × 65 (78 amb costos indirectes) = 78.00

| Amidament | Uts. | Parcial |
|---|---|---|
| reg rotonda | 1 | 1.00 |
| Total |  | 1 |

**E09306** m Tub de degoter integrat de 17 mm, autocompensant i antisucció
50 m × 1.86 (2.23 amb costos indirectes) = 111.50

| Amidament | Uts. | Llarg | Parcial |
|---|---|---|---|
| reg rotonda | 1 | 50 | 50.00 |
| Total |  |  | 50 |

**E0821** u Recreixement i anivellació pericó o bunera
17 u × 51.26 (61.51 amb costos indirectes) = 1045.67

| Amidament | Uts. | Parcial |
|---|---|---|
| arquetes existents |  |  |
| aigua | 3 | 3.00 |
| boques clau aigua | 3 | 3.00 |
| enllumenat | 6 | 6.00 |
| telecomunicacions | 3 | 3.00 |
| pous circualrs | 2 | 2.00 |
| Subtotal |  | 17.00 |
| Total |  | 17 |

**E04213** m2 Muret fàbrica blocs formigo Split, de 40x20x20 cm, massissats de color a determinar (23/07/1998)
7.8 m2 × 86.92 (104.3 amb costos indirectes) = 813.54
Mur de fàbrica de blocs de formigó prefabricat de 40x20x20 cm tipus Split o similar, de color a determinar per la Direcció d'Obra, a cara vista, collats amb morter de ciment blanc i sorra de marbre 1:4., inclòs part proporcional del massissat interior amb formigó tipus HA-25 vibrat, armat amb barres d'acer corrugat B500S i forquilla de fixació, totalment acabat.

| Codi | Ut | Descripció | Rendiment | Preu | Import |
|---|---|---|---|---|---|
| O0101 | h | Cap de colla | 0.2 | 26.37 | 5.27 |
| O0102 | h | Oficial 1ª | 0.8 | 24.9 | 19.92 |
| O0110 | h | Peó | 0.8 | 20.75 | 16.60 |
| P08182 | u | Bloc de formigó SPLIT, color blanc (material; 23/07/1998) | 12.5 | 1.83 | 22.88 |
| P0607 | kg | Acer corrugat B500S en barres | 7.25 | 1.1 | 7.98 |
| P0505 | m3 | Formigó HA-25, =5% d'àrids reciclats, inclòs transport a l'obra | 0.13 | 103 | 13.39 |
| E0108 | m3 | Morter de ciment elaborat a l'obra | 0.016 | 55.22 | 0.88 |
|  |  | Total |  |  | 86.92 |

| Amidament | Uts. | Llarg | Alt | Parcial |
|---|---|---|---|---|
| reposició muret de maó |  |  |  |  |
| av. Diputació |  |  |  |  |
| delimitació finques | 1 | 7 | 1 | 7.00 |
| pilaret porta | 1 | 0.8 | 1 | 0.80 |
| Subtotal |  |  |  | 7.80 |
| Total |  |  |  | 7.8 |

**E04214** m Remat de coronació amb peça en forma d'U, 20 cm amplada
7.8 m × 15.63 (18.76 amb costos indirectes) = 146.33

| Amidament | Uts. | Llarg | Parcial |
|---|---|---|---|
| reposició muret de maó |  |  |  |
| av. Diputació |  |  |  |
| delimitació finques | 1 | 7 | 7.00 |
| pilaret porta | 1 | 0.8 | 0.80 |
| Subtotal |  |  | 7.80 |
| Total |  |  | 7.8 |

**E0505** m3 Formigó HA-25 per a fonaments i soleres (= 5% d'àrids reciclats)
1.95 m3 × 117.85 (141.42 amb costos indirectes) = 275.77

| Amidament | Uts. | Llarg | Ample | Alt | Parcial |
|---|---|---|---|---|---|
| reposició muret (riostra) |  |  |  |  |  |
| av. Diputació |  |  |  |  |  |
| delimitació finques | 1 | 7 | 0.5 | 0.5 | 1.75 |
| pilaret porta | 1 | 0.8 | 0.5 | 0.5 | 0.20 |
| Subtotal |  |  |  |  | 1.95 |
| Total |  |  |  |  | 1.95 |

**E0517** kg Acer especial B-500S de límit elàstic 500 N/mm2 en barres corrugades
117 kg × 1.49 (1.79 amb costos indirectes) = 209.43

| Amidament | Uts. | Parcial |
|---|---|---|
| reposició muret (riostra) | 117 | 117.00 |
| Total |  | 117 |

**E1186** m3 Aportació i estesa de terra vegetal per jardineria vegetal adobada
27.7 m3 × 58.86 (70.63 amb costos indirectes) = 1956.45

| Amidament | Uts. | Llarg | Alt | Parcial |
|---|---|---|---|---|
| voreres |  |  |  |  |
| zones enjardinades | 1 | 46.23 | 0.3 | 13.87 |
|  | 1 | 46.1 | 0.3 | 13.83 |
| Subtotal |  |  |  | 27.70 |
| Total |  |  |  | 27.7 |

**E1188** m2 Malla antiherba gramatge de 140 g/m2
152.33 m2 × 3.75 (4.5 amb costos indirectes) = 685.49

| Amidament | Uts. | Llarg | Parcial |
|---|---|---|---|
| interior rotonda | 1 | 60 | 60.00 |
| voreres |  |  |  |
| zones enjardinades | 1 | 46.23 | 46.23 |
|  | 1 | 46.1 | 46.10 |
| Subtotal |  |  | 152.33 |
| Total |  |  | 152.33 |

**E11831** m2 Grava decorativa o equivalent estesa i anivellada.
152.33 m2 × 9.8 (11.76 amb costos indirectes) = 1791.40

| Amidament | Uts. | Llarg | Parcial |
|---|---|---|---|
| interior rotonda | 1 | 60 | 60.00 |
| voreres |  |  |  |
| zones enjardinades | 1 | 46.23 | 46.23 |
|  | 1 | 46.1 | 46.10 |
| Subtotal |  |  | 152.33 |
| Total |  |  | 152.33 |

**E09192** u Boca de reg amb cos de fosa, brida d'entrada de dn 65 mm i ràcor
2 u × 389.61 (467.53 amb costos indirectes) = 935.06

| Amidament | Uts. | Parcial |
|---|---|---|
| zones enjardinades | 2 | 2.00 |
| Total |  | 2 |

**E1139** u Plantació d'arbust o arbre petit format, mitjans mecànics
40 u × 20.17 (24.2 amb costos indirectes) = 968.00

| Amidament | Uts. | Parcial |
|---|---|---|
| zones enjardinades | 10 | 10.00 |
| rotonda | 30 | 30.00 |
| Subtotal |  | 40.00 |
| Total |  | 40 |

**E1601** u Rètol decoratiu identificatiu municipal corten amb lletres inox
1 u × 9417.5 (11301 amb costos indirectes) = 11301.00

| Amidament | Uts. | Parcial |
|---|---|---|
| lloc a determinar | 1 | 1.00 |
| Total |  | 1 |

**E162001** pa Cobrament íntegre seguretat viària, senyalització i desv provisionals (04/05/2026)
1 pa × 1500 (1800 amb costos indirectes) = 1800.00
Partida alçada d'abonament íntegre per a la seguretat viària, inclòs senyalistes, instal·lacions de semàfors, senyalització horitzontal i vertical, abalisament, proteccions, barreres de seguretat, tancaments i de tots els desviaments provisionals durant les diferents fases d'execució de les obres i d'acord amb el seu avanç, inclòs els desplaçaments, muntatge i desmuntatge, manteniment, trasllats i tots els mitjans i elements auxiliars que requereixin, mà d'obra, maquinària i materials, segons indicacions de la Direcció de l'Obra, a l'actuació ctra. T-240.

**E163101** pa Abonament íntegre per a l'adaptació de la vorera a accessos i repintat façanes (04/05/2026)
1 pa × 1200 (1440 amb costos indirectes) = 1440.00
Partida alçada d'abonament íntegre per a l'adaptació de les voreres a cotes dels accessos, entrades i portes dels habitatges i edificacions existents, inclòs les adequacions i repintat de les façanes afectades per les obres a l'actuació ctra. T-240.
.

| Amidament | Uts. | Parcial |
|---|---|---|
| habitages existents | 1 | 1.00 |
| Total |  | 1 |

**E161601** pa Pagament íntegre manteniment del tot-u
1 pa × 500 (600 amb costos indirectes) = 600.00

| Amidament | Uts. | Parcial |
|---|---|---|
| abans estesa aglomerat | 1 | 1.00 |
| Total |  | 1 |

**E142901** pa PA abonament íntegre per a regs antipols.
1 pa × 350 (420 amb costos indirectes) = 420.00

**E08583** u Arqueta d'obra d'1,50x1,50m per a tubs de serveis (Hmàx=1,5m) (23/07/1998)
1 u × 229.66 (275.59 amb costos indirectes) = 275.59
Arqueta d'obra d'1,50x1,50 per a tubs de serveis, inclòs base de formigó HM-20 de 20 cm de gruix, formació de parets amb blocs de formigó de 40x20x20 cm, i d'una alçada màxima d'1,5 metres, segons plànols.

| Codi | Ut | Descripció | Rendiment | Preu | Import |
|---|---|---|---|---|---|
| O0102 | h | Oficial 1ª | 1 | 24.9 | 24.90 |
| O0110 | h | Peó | 2 | 20.75 | 41.50 |
| P0818 | u | Bloc relleu 40x20x20 cm.c.v.c (material; 12/01/2009) | 80 | 1.44 | 115.20 |
| P0503 | m3 | Formigó HM-20, =5% d'àrids reciclats, inclòs transport a l'obra | 0.45 | 96.5 | 43.43 |
| M0225 | h | Vibrador intern formigó | 0.1 | 2.09 | 0.21 |
| E0108 | m3 | Morter de ciment elaborat a l'obra | 0.08 | 55.22 | 4.42 |
|  |  | Total |  |  | 229.66 |

| Amidament | Uts. | Parcial |
|---|---|---|
| Arqueta per serveis municipals existents | 1 | 1.00 |
| Total |  | 1 |

**E1208** u Desplaçament de semàfor, fonamentació i connexions (23/07/1998)
1 u × 1266.24 (1519.49 amb costos indirectes) = 1519.49
Desplaçament de semàfor, inclòs fonamentació i connexions.

| Codi | Ut | Descripció | Rendiment | Preu | Import |
|---|---|---|---|---|---|
| O0101 | h | Cap de colla | 1.5 | 26.37 | 39.56 |
| O0102 | h | Oficial 1ª | 2.5 | 24.9 | 62.25 |
| O0110 | h | Peó | 12.5 | 20.75 | 259.38 |
| P1609 | m3 | Excavació de terres | 1.5 | 11.12 | 16.68 |
| P1230 | m | Tub PVC DN110 mm., PN 10 | 1 | 3.06 | 3.06 |
| P0503 | m3 | Formigó HM-20, =5% d'àrids reciclats, inclòs transport a l'obra | 1.5 | 96.5 | 144.75 |
| P10209 | pp | Petit material | 8 | 29.83 | 238.64 |
| M0214 | h | Camió grua 12 tn | 8 | 62.74 | 501.92 |
|  |  | Total |  |  | 1266.24 |

| Amidament | Uts. | Parcial |
|---|---|---|
| Desplaçament de semàfor existent | 1 | 1.00 |
| Total |  | 1 |

**E10207** u Desplaçament llumenera h>8m, dist<100m (23/07/1998)
1 u × 293.36 (352.03 amb costos indirectes) = 352.03
Desplaçament i col·locació de llumenera de més de 8 m d'alçada a menys de 100 m de distància, totalment instal·lada i connexionada.

| Codi | Ut | Descripció | Rendiment | Preu | Import |
|---|---|---|---|---|---|
| O0101 | h | Cap de colla | 0.1 | 26.37 | 2.64 |
| O0102 | h | Oficial 1ª | 0.8 | 24.9 | 19.92 |
| O0110 | h | Peó | 1.2 | 20.75 | 24.90 |
| P1609 | m3 | Excavació de terres | 0.64 | 11.12 | 7.12 |
| P0503 | m3 | Formigó HM-20, =5% d'àrids reciclats, inclòs transport a l'obra | 0.64 | 96.5 | 61.76 |
| P1680 | u | Placa d'ancoratge per a barreres metàl.liques | 1 | 7.51 | 7.51 |
| P10209 | pp | Petit material | 4 | 29.83 | 119.32 |
| M0214 | h | Camió grua 12 tn | 0.8 | 62.74 | 50.19 |
|  |  | Total |  |  | 293.36 |

| Amidament | Uts. | Parcial |
|---|---|---|
| Desplaçament de llumenera existent | 1 | 1.00 |
| Total |  | 1 |

## 04 T-312, de la T-310 a Montbrió del Camp (Montbrió del Camp) (23/07/1998)
Import: 109782.09

### 04.01 TREBALLS PREVIS, DEMOLICIONS I ENDERROCS (23/07/1998)
Import: 6722.32

**E0343** m3 Excavació localització serveis, mitjans manuals i mecànics, càrrega i transport
5 m3 × 69.5 (83.4 amb costos indirectes) = 417.00

| Amidament | Uts. | Llarg | Ample | Alt | Parcial |
|---|---|---|---|---|---|
| cales | 5 | 1 | 1 | 1 | 5.00 |
| Total |  |  |  |  | 5 |

**E02211** u Tall d'arbre de diàmetre entre 10 i 25 cm. i extracció de la soca
1 u × 120.89 (145.07 amb costos indirectes) = 145.07

| Amidament | Uts. | Parcial |
|---|---|---|
| pk 0+180 esq. | 1 | 1.00 |
| Total |  | 1 |

**E02212** u Tall d'arbre de diàmetre superior a 25 cm. i extracció de la soca
1 u × 237.64 (285.17 amb costos indirectes) = 285.17

| Amidament | Uts. | Parcial |
|---|---|---|
| pi pk 0+145 esq. | 1 | 1.00 |
| Total |  | 1 |

**E0334** m Tall serra disc paviment mescles bituminoses, formigó o panot, fins 25cm fondària
252 m × 4.01 (4.81 amb costos indirectes) = 1212.12

| Amidament | Uts. | Llarg | Parcial |
|---|---|---|---|
| ampliació calçada | 1 | 188 | 188.00 |
| separació façana habitatge | 1 | 34 | 34.00 |
| varis | 1 | 30 | 30.00 |
| Subtotal |  |  | 252.00 |
| Total |  |  | 252 |

**E0213** m2 Demolició paviment mescla bituminosa
47.6 m2 × 4.93 (5.92 amb costos indirectes) = 281.79

| Amidament | Uts. | Llarg | Ample | Parcial |
|---|---|---|---|---|
| illot pk 0+000 | 1 | 7 |  | 7.00 |
| per vorada pk 0+200 esq. | 1 | 3 |  | 3.00 |
| ampliació calçada | 1 | 188 | 0.2 | 37.60 |
| Subtotal |  |  |  | 47.60 |
| Total |  |  |  | 47.6 |

**E0210** m Demolició de vorada i rigola, inclosa la fonamentació, i transport
54.7 m × 7.15 (8.58 amb costos indirectes) = 469.33

| Amidament | Uts. | Llarg | Parcial |
|---|---|---|---|
| illot existent pk 0+000 | 1 | 10.5 | 10.50 |
| pk 0+180 al pk 0+200 | 1 | 24.4 | 24.40 |
| voreres existents | 2 | 6.4 | 12.80 |
|  | 1 | 7 | 7.00 |
| Subtotal |  |  | 54.70 |
| Total |  |  | 54.7 |

**E0212** m2 Demolició de paviment de panots de morter de ciment, transport abocador
32 m2 × 6.09 (7.31 amb costos indirectes) = 233.92

| Amidament | Uts. | Llarg | Ample | Parcial |
|---|---|---|---|---|
| voreres existents | 1 | 4 | 7 | 28.00 |
|  | 1 | 4 | 1 | 4.00 |
| Subtotal |  |  |  | 32.00 |
| Total |  |  |  | 32 |

**E0222** m Demolició tub, pas salvacunetes, qualsevol material i diàmetre <100cm, inclòs recobriment formigó
5.5 m × 32.07 (38.48 amb costos indirectes) = 211.64

| Amidament | Uts. | Llarg | Parcial |
|---|---|---|---|
| pk 0+010 esq. | 1 | 5.5 | 5.50 |
| Total |  |  | 5.5 |

**E02110** m2 Demolició paviment de formigó
399.1 m2 × 6.47 (7.76 amb costos indirectes) = 3097.02

| Amidament | Uts. | Llarg | Parcial |
|---|---|---|---|
| voral formigonat existent | 1 | 229.85 | 229.85 |
| accés pk 0+008 al 0+037 | 1 | 164.65 | 164.65 |
| illot pk 0+000 | 1 | 4.6 | 4.60 |
| Subtotal |  |  | 399.10 |
| Total |  |  | 399.1 |

**E0225** m Desmuntatge canalitzacions, conduccions i tubs de servei de qualsevol diàmetre
6.6 m × 2.47 (2.96 amb costos indirectes) = 19.54

| Amidament | Uts. | Llarg | Parcial |
|---|---|---|---|
| reposició arquetes |  |  |  |
| pk 0+003 esq. | 1 | 6.6 | 6.60 |
| Subtotal |  |  | 6.60 |
| Total |  |  | 6.6 |

**E0207** m3 Enderroc estructures de maó, inclòs transport a abocador
1.17 m3 × 27.18 (32.62 amb costos indirectes) = 38.17

| Amidament | Uts. | Llarg | Alt | Parcial |
|---|---|---|---|---|
| pk 0+037 esq. | 1 | 5.85 | 0.2 | 1.17 |
| Total |  |  |  | 1.17 |

**E0214** m Desmuntatge barrera seguretat metà·lica, inclòs suports i demolició fonamentacions
18.78 m × 6.81 (8.17 amb costos indirectes) = 153.43

| Amidament | Uts. | Llarg | Parcial |
|---|---|---|---|
| pk 0+000 al 0+010 esq. | 4 | 4.32 | 17.28 |
| terminals | 2 | 0.75 | 1.50 |
| Subtotal |  |  | 18.78 |
| Total |  |  | 18.78 |

**E102151** u Retirada punt de llum / semàfor, inclòs columna, demolició de la fonamentació
1 u × 131.77 (158.12 amb costos indirectes) = 158.12

| Amidament | Uts. | Parcial |
|---|---|---|
| carrer de Vinyols | 1 | 1.00 |
| Total |  | 1 |

### 04.02 MOVIMENT DE TERRES
Import: 6957.5

**E0313** m2 Esbrossada del terreny, inclòs càrrega i transport.
765 m2 × 0.68 (0.82 amb costos indirectes) = 627.30

| Amidament | Uts. | Llarg | Parcial |
|---|---|---|---|
| ampliació calçada | 1 | 765 | 765.00 |
| Total |  |  | 765 |

**E0303** m3 Excavació en desmunt en qualsevol tipus de terreny, càrrega i transport
535.55 m3 × 9.85 (11.82 amb costos indirectes) = 6330.20

| Amidament | Uts. | Llarg | Alt | Parcial |
|---|---|---|---|---|
| ampliació calçada |  |  |  |  |
| s.perfils | 1 | 304.8 |  | 304.80 |
| voral formigonat existent | 1 | 229.85 | 0.4 | 91.94 |
| accés pk 0+008 al 0+037 | 1 | 164.65 | 0.2 | 32.93 |
| tram final c. Corralot | 1 | 85.8 | 0.2 | 17.16 |
| imprevists | 0.25 | 354.89 |  | 88.72 |
| Subtotal |  |  |  | 535.55 |
| Total |  |  |  | 535.55 |

### 04.03 PAVIMENTS I BASE GRANULAR (23/07/1998)
Import: 35870.87

**E0601A** m3 Base granular localitzada de tot-u artificial (ample<2 m), amb mitjans mecànics
673.54 m3 × 30.52 (36.62 amb costos indirectes) = 24665.03

| Amidament | Uts. | Llarg | Alt | Parcial |
|---|---|---|---|---|
| ampliació calçada |  |  |  |  |
| s.perfils | 1 | 396.8 |  | 396.80 |
| voral formigonat existent | 1 | 229.85 | 0.4 | 91.94 |
| accés pk 0+008 al 0+037 | 1 | 164.65 | 0.2 | 32.93 |
| tram final c. Corralot | 1 | 85.8 | 0.2 | 17.16 |
| imprevists | 0.25 | 538.83 |  | 134.71 |
| Subtotal |  |  |  | 673.54 |
| Total |  |  |  | 673.54 |

**E0623** m2 Paviment de panot a determinar de 20x20x4 cm. (a det. per DO)
45.02 m2 × 27.8 (33.36 amb costos indirectes) = 1501.87

| Amidament | Uts. | Llarg | Parcial |
|---|---|---|---|
| vorera pk 0+200 esq. | 1 | 11.02 | 11.02 |
| reposició voreres | 1 | 22 | 22.00 |
| altres | 1 | 12 | 12.00 |
| Subtotal |  |  | 45.02 |
| Total |  |  | 45.02 |

**E0673** m2 Paviment de panot tàctil de botons 20x20x4 de peces prefabricades de formigó
9.6 m2 × 41.01 (49.21 amb costos indirectes) = 472.42

| Amidament | Uts. | Llarg | Ample | Parcial |
|---|---|---|---|---|
| gual PMR | 4 | 4 | 0.6 | 9.60 |
| Total |  |  |  | 9.6 |

**E0674** m2 Paviment de panot tàctil d'estries 20x20x4 de peces prefabricades de formigó
5.28 m2 × 41.01 (49.21 amb costos indirectes) = 259.83

| Amidament | Uts. | Llarg | Ample | Parcial |
|---|---|---|---|---|
| gual PMR | 2 | 1.4 | 0.8 | 2.24 |
|  | 1 | 3.4 | 0.8 | 2.72 |
|  | 1 | 0.4 | 0.8 | 0.32 |
| Subtotal |  |  |  | 5.28 |
| Total |  |  |  | 5.28 |

**E0621** m Vorada de calçada C3 28x17 de peces prefabricades de formigó (Tipus T3)
20 m × 26.15 (31.38 amb costos indirectes) = 627.60

| Amidament | Uts. | Parcial |
|---|---|---|
| reposicions | 20 | 20.00 |
| Total |  | 20 |

**E0638** m Gual rebaixat PMR o vehicles amb vorada
28.8 m × 26.9 (32.28 amb costos indirectes) = 929.66

| Amidament | Uts. | Llarg | Parcial |
|---|---|---|---|
| voreres pk 0+200 | 1 | 9 | 9.00 |
|  | 1 | 7 | 7.00 |
|  | 2 | 6.4 | 12.80 |
| Subtotal |  |  | 28.80 |
| Total |  |  | 28.8 |

**E1107** m Vorada de vianants A3 20x8 de peces prefabricades de formigó (Tipus tauló)
69 m × 20.08 (24.1 amb costos indirectes) = 1662.90

| Amidament | Uts. | Llarg | Parcial |
|---|---|---|---|
| trencajunts |  |  |  |
| vorera pk 0+197 esq. | 1 | 2 | 2.00 |
| accés pk 0+005 a 0+037 | 1 | 32 | 32.00 |
| per tremujal accés | 1 | 35 | 35.00 |
| Subtotal |  |  | 69.00 |
| Total |  |  | 69 |

**E1108** m Vorada de vianants A4 20x8 de peces prefabricades de formigó (Tipus jardí)
166 m × 20.23 (24.28 amb costos indirectes) = 4030.48

| Amidament | Uts. | Llarg | Parcial |
|---|---|---|---|
| extradós vial | 1 | 166 | 166.00 |
| Total |  |  | 166 |

**E0626** m Vorada de calçada C9 13x25 de peces prefabricades de formigó (Tipus americà estriat)
26 m × 30.11 (36.13 amb costos indirectes) = 939.38

| Amidament | Uts. | Llarg | Parcial |
|---|---|---|---|
| reposició illot | 1 | 26 | 26.00 |
| Total |  |  | 26 |

**E06201** m2 Paviment de formigó HM-20 pintat gris RAL 7042
24.8 m2 × 26.27 (31.52 amb costos indirectes) = 781.70

| Amidament | Uts. | Llarg | Parcial |
|---|---|---|---|
| reposició illot | 1 | 24.8 | 24.80 |
| Total |  |  | 24.8 |

### 04.04 ENLLUMENAT PÚBLIC (23/07/1998)
Import: 35275.62

**E0334** m Tall serra disc paviment mescles bituminoses, formigó o panot, fins 25cm fondària
8 m × 4.01 (4.81 amb costos indirectes) = 38.48

| Amidament | Uts. | Llarg | Parcial |
|---|---|---|---|
| vorera c/Barcelona dreta | 2 | 4 | 8.00 |
| Total |  |  | 8 |

**E0212** m2 Demolició de paviment de panots de morter de ciment, transport abocador
1.6 m2 × 6.09 (7.31 amb costos indirectes) = 11.70

| Amidament | Uts. | Llarg | Ample | Parcial |
|---|---|---|---|---|
| vorera c/Barcelona dreta | 1 | 4 | 0.4 | 1.60 |
| Total |  |  |  | 1.6 |

**E0306** m3 Excavació rases, pous o fonaments, mitjans mecànics, càrrega i transport
43.2 m3 × 17.98 (21.58 amb costos indirectes) = 932.26

| Amidament | Uts. | Llarg | Ample | Alt | Parcial |
|---|---|---|---|---|---|
| vorera c/Barcelona dreta | 1 | 4 | 0.4 | 0.6 | 0.96 |
| carrer de Vinyols | 1 | 14 | 0.4 | 0.6 | 3.36 |
| itinerari | 1 | 162 | 0.4 | 0.6 | 38.88 |
| Subtotal |  |  |  |  | 43.20 |
| Total |  |  |  |  | 43.2 |

**E0320** m3 Rebliment i piconatge rases, material seleccionat, inclòs transport
25.2 m3 × 16.77 (20.12 amb costos indirectes) = 507.02

| Amidament | Uts. | Llarg | Ample | Alt | Parcial |
|---|---|---|---|---|---|
| vorera c/Barcelona dreta | 1 | 4 | 0.4 | 0.35 | 0.56 |
| carrer de Vinyols | 1 | 14 | 0.4 | 0.35 | 1.96 |
| itinerari | 1 | 162 | 0.4 | 0.35 | 22.68 |
| Subtotal |  |  |  |  | 25.20 |
| Total |  |  |  |  | 25.2 |

**E0322** m3 Rebliment i piconatge rases, sorra 0-3 mm, inclòs transport
18 m3 × 32.39 (38.87 amb costos indirectes) = 699.66

| Amidament | Uts. | Llarg | Ample | Alt | Parcial |
|---|---|---|---|---|---|
| vorera c/Barcelona dreta | 1 | 4 | 0.4 | 0.25 | 0.40 |
| carrer de Vinyols | 1 | 14 | 0.4 | 0.25 | 1.40 |
| itinerari | 1 | 162 | 0.4 | 0.25 | 16.20 |
| Subtotal |  |  |  |  | 18.00 |
| Total |  |  |  |  | 18 |

**E101311** m Subministrament i col·locació de cinta senyalitzadora elèctric
180 m × 1.22 (1.46 amb costos indirectes) = 262.80

| Amidament | Uts. | Llarg | Parcial |
|---|---|---|---|
| vorera c/Barcelona dreta | 1 | 4 | 4.00 |
| carrer de Vinyols | 1 | 14 | 14.00 |
| itinerari | 1 | 162 | 162.00 |
| Subtotal |  |  | 180.00 |
| Total |  |  | 180 |

**E101002** m Tub de PEAD corrugat de Ø 90 mm doble paret
200 m × 3.31 (3.97 amb costos indirectes) = 794.00

| Amidament | Uts. | Llarg | Parcial |
|---|---|---|---|
| vorera c/Barcelona dreta | 1 | 4 | 4.00 |
| carrer de Vinyols | 1 | 14 | 14.00 |
| itinerari | 1 | 162 | 162.00 |
| varis | 2 | 10 | 20.00 |
| Subtotal |  |  | 200.00 |
| Total |  |  | 200 |

**E10121** m Conductor coure nu de 35 mm2, unipolar soterrada
205 m × 3.89 (4.67 amb costos indirectes) = 957.35

| Amidament | Uts. | Llarg | Parcial |
|---|---|---|---|
| vorera c/Barcelona dreta | 1 | 4 | 4.00 |
| carrer de Vinyols | 1 | 14 | 14.00 |
| itinerari | 1 | 162 | 162.00 |
| varis | 1 | 25 | 25.00 |
| Subtotal |  |  | 205.00 |
| Total |  |  | 205 |

**E10104** m Conductor coure tetrapolar 4x6 mm2 soterrada
205 m × 5.74 (6.89 amb costos indirectes) = 1412.45

| Amidament | Uts. | Llarg | Parcial |
|---|---|---|---|
| vorera c/Barcelona dreta | 1 | 4 | 4.00 |
| carrer de Vinyols | 1 | 14 | 14.00 |
| itinerari | 1 | 162 | 162.00 |
| varis | 1 | 25 | 25.00 |
| Subtotal |  |  | 205.00 |
| Total |  |  | 205 |

**E10103** m Conductor coure tetrapolar 4x10 mm2 soterrada
25 m × 7.57 (9.08 amb costos indirectes) = 227.00

| Amidament | Uts. | Llarg | Parcial |
|---|---|---|---|
| nova línia | 1 | 25 | 25.00 |
| Total |  |  | 25 |

**E12101** u Pericó registre 45x45x60 cm, amb tapa (semàf i enllum, s/base formigó)
6 u × 89.46 (107.35 amb costos indirectes) = 644.10

| Amidament | Uts. | Parcial |
|---|---|---|
| vorera c/Barcelona dreta | 1 | 1.00 |
| carrer de Vinyols | 1 | 1.00 |
| itinerari | 4 | 4.00 |
| Subtotal |  | 6.00 |
| Total |  | 6 |

**E10129** u Fonamentació fanal columna h>5m alçada
8 u × 248.87 (298.64 amb costos indirectes) = 2389.12

| Amidament | Uts. | Parcial |
|---|---|---|
| vorera c/Barcelona dreta | 1 | 1.00 |
| carrer de Vinyols | 1 | 1.00 |
| itinerari | 6 | 6.00 |
| Subtotal |  | 8.00 |
| Total |  | 8 |

**E10122** u Piqueta connexió a terra 17,3x500 mm
8 u × 19.33 (23.2 amb costos indirectes) = 185.60

**E1113211** u Columna troncocònica de fins a 12 m alçària a determinar
8 u × 1788.53 (2146.24 amb costos indirectes) = 17169.92

| Amidament | Uts. | Parcial |
|---|---|---|
| vorera c/Barcelona dreta | 1 | 1.00 |
| carrer de Vinyols | 1 | 1.00 |
| itinerari | 6 | 6.00 |
| Subtotal |  | 8.00 |
| Total |  | 8 |

**E1115611** u Projector model a determinar per D.O., per punt de llum de leds 108 W.
8 u × 567.1 (680.52 amb costos indirectes) = 5444.16

| Amidament | Uts. | Parcial |
|---|---|---|
| vorera c/Barcelona dreta | 1 | 1.00 |
| carrer de Vinyols | 1 | 1.00 |
| itinerari | 6 | 6.00 |
| Subtotal |  | 8.00 |
| Total |  | 8 |

**E162701** u Connexió elèctrica, escomeses, quadres
3 u × 600 (720 amb costos indirectes) = 2160.00

**E1626102** u Legalització del nou enllumenat públic (04/05/2026)
1 u × 1200 (1440 amb costos indirectes) = 1440.00
Redacció i disseny de les memòries o projecte d'enllumenat públic visat i legalització de les instal·lacions, inclòs permisos, declaració responsable per la posada en servei, certificats de la instal·lació, inscripció RITSIC, càlculs i butlletins, a l'actuació ctra. T-312.

### 04.05 SENYALITZACIÓ VERTICAL I ABALISAMENT (23/07/1998)
Import: 4813.84

**E07381** m Pal d'alumini anoditzat color plata, Ø76 mm. MB
7.2 m × 26.81 (32.17 amb costos indirectes) = 231.62

| Amidament | Uts. | Llarg | Parcial |
|---|---|---|---|
| R-2 | 2 | 3.6 | 7.20 |
| Total |  |  | 7.2 |

**E0753** u Placa octogonal d'alumini 60 cm doble apotema, classe RA2
2 u × 96.81 (116.17 amb costos indirectes) = 232.34
Placa octogonal d'alumini per a senyals de trànsit de 60 cm, de doble apotema, amb revestiment reflectant HI classe RA2, inclòs ancoratges i cargoleria, sense incloure el suport, totalment col·locada.

| Codi | Ut | Descripció | Rendiment | Preu | Import |
|---|---|---|---|---|---|
| O0102 | h | Oficial 1ª | 0.35 | 24.9 | 8.72 |
| O0110 | h | Peó | 0.35 | 20.75 | 7.26 |
| P1484 | u | Placa octogonal alumini reflect. 60 cm. RA2 (material) | 1 | 61.71 | 61.71 |
| M0214C | h | Camió grua de 5t | 0.35 | 54.62 | 19.12 |
|  |  | Total |  |  | 96.81 |

| Amidament | Uts. | Parcial |
|---|---|---|
| R-2 | 2 | 2.00 |
| Total |  | 2 |

**E0729** m3 Fonamentació de suports i senyals, sense perns
2 m3 × 207.33 (248.8 amb costos indirectes) = 497.60

| Amidament | Uts. | Parcial |
|---|---|---|
| R-2 | 2 | 2.00 |
| Total |  | 2 |

**E07311** u Trasllat de senyal existent
4 u × 37.47 (44.96 amb costos indirectes) = 179.84

| Amidament | Uts. | Parcial |
|---|---|---|
| P-4+R-1+S-800 | 1 | 1.00 |
| R-301+R-305 | 1 | 1.00 |
| R-303 | 1 | 1.00 |
| R-1 | 1 | 1.00 |
| Subtotal |  | 4.00 |
| Total |  | 4 |

**E07312** u Trasllat de senyal d'indicació o orientació existent
4 u × 252.01 (302.41 amb costos indirectes) = 1209.64

| Amidament | Uts. | Parcial |
|---|---|---|
| orientació prèvia | 1 | 1.00 |
| fi de població | 1 | 1.00 |
| termes-hotel-agrobotiga | 1 | 1.00 |
| rètol sòl finca | 1 | 1.00 |
| Subtotal |  | 4.00 |
| Total |  | 4 |

**E07812** u Pilona flexible d'alta resisitència de Ø100 element delimitador
40 u × 51.31 (61.57 amb costos indirectes) = 2462.80

| Amidament | Uts. | Parcial |
|---|---|---|
| delimitació itinerari | 40 | 40.00 |
| Total |  | 40 |

### 04.06 OBRES COMPLEMENTÀRIES (23/07/1998)
Import: 20141.94

**E0334** m Tall serra disc paviment mescles bituminoses, formigó o panot, fins 25cm fondària
14 m × 4.01 (4.81 amb costos indirectes) = 67.34

| Amidament | Uts. | Llarg | Parcial |
|---|---|---|---|
| reg plantacions |  |  |  |
| creuament pk 0+185 | 2 | 7 | 14.00 |
| Subtotal |  |  | 14.00 |
| Total |  |  | 14 |

**E0213** m2 Demolició paviment mescla bituminosa
2.8 m2 × 4.93 (5.92 amb costos indirectes) = 16.58

| Amidament | Uts. | Llarg | Ample | Parcial |
|---|---|---|---|---|
| reg plantacions |  |  |  |  |
| creuament pk 0+185 | 1 | 7 | 0.4 | 2.80 |
| Subtotal |  |  |  | 2.80 |
| Total |  |  |  | 2.8 |

**E0306** m3 Excavació rases, pous o fonaments, mitjans mecànics, càrrega i transport
77.26 m3 × 17.98 (21.58 amb costos indirectes) = 1667.27

| Amidament | Uts. | Llarg | Ample | Alt | Parcial |
|---|---|---|---|---|---|
| reposició muret |  |  |  |  |  |
| pk 0+037 esq. | 1 | 4.3 | 0.4 | 0.5 | 0.86 |
| reposició reg |  |  |  |  |  |
| pk 0+072 esq. | 1 | 6 | 1 | 1.4 | 8.40 |
| reg plantacions |  |  |  |  |  |
| creuament pk 0+185 | 1 | 25 | 0.4 | 1 | 10.00 |
| pk 0+185 al pk 0+040 | 1 | 145 | 0.4 | 1 | 58.00 |
| Subtotal |  |  |  |  | 77.26 |
| Total |  |  |  |  | 77.26 |

**E0320** m3 Rebliment i piconatge rases, material seleccionat, inclòs transport
48.04 m3 × 16.77 (20.12 amb costos indirectes) = 966.56

| Amidament | Uts. | Llarg | Ample | Alt | Parcial |
|---|---|---|---|---|---|
| reposició reg |  |  |  |  |  |
| pk 0+072 esq. | 1 | 6 | 1 | 0.4 | 2.40 |
| reg plantacions |  |  |  |  |  |
| creuament pk 0+185 | 1 | 18 | 0.4 | 0.7 | 5.04 |
| pk 0+185 al pk 0+040 | 1 | 145 | 0.4 | 0.7 | 40.60 |
| Subtotal |  |  |  |  | 48.04 |
| Total |  |  |  |  | 48.04 |

**E0322** m3 Rebliment i piconatge rases, sorra 0-3 mm, inclòs transport
24.89 m3 × 32.39 (38.87 amb costos indirectes) = 967.47

| Amidament | Uts. | Llarg | Ample | Alt | Parcial |
|---|---|---|---|---|---|
| reposició reg |  |  |  |  |  |
| pk 0+072 esq. | 1 | 6 | 1 | 1.2 | 7.20 |
| a deduir tub | -1.87 |  |  |  | -1.87 |
| reg plantacions |  |  |  |  |  |
| creuament pk 0+185 | 1 | 18 | 0.4 | 0.3 | 2.16 |
| pk 0+185 al pk 0+040 | 1 | 145 | 0.4 | 0.3 | 17.40 |
| Subtotal |  |  |  |  | 24.89 |
| Total |  |  |  |  | 24.89 |

**E0502** m3 Formigó HM-20 per a fonaments i soleres (= 5% d'àrids reciclats)
2.8 m3 × 111.03 (133.24 amb costos indirectes) = 373.07

| Amidament | Uts. | Llarg | Ample | Alt | Parcial |
|---|---|---|---|---|---|
| reg plantacions |  |  |  |  |  |
| creuament pk 0+185 | 1 | 7 | 0.4 | 1 | 2.80 |
| Subtotal |  |  |  |  | 2.80 |
| Total |  |  |  |  | 2.8 |

**E0877** m Tub de PP corrugat doble capa Ø630 mm
6 m × 74.72 (89.66 amb costos indirectes) = 537.96
Tub de PP corrugat doble capa de 630 mm. de diàmetre nominal i SN 8 kN/m2, inclòs pp de peces especials i accessoris, col·locat.

| Codi | Ut | Descripció | Rendiment | Preu | Import |
|---|---|---|---|---|---|
| O0101 | h | Cap de colla | 0.1 | 26.37 | 2.64 |
| O0102 | h | Oficial 1ª | 0.4 | 24.9 | 9.96 |
| O0110 | h | Peó | 0.4 | 20.75 | 8.30 |
| P12440 | m | Tub de pp DN630 mm., SN 8 kN/m2 (material) | 1.02 | 52.76 | 53.82 |
|  |  | Total |  |  | 74.72 |

| Amidament | Uts. | Llarg | Parcial |
|---|---|---|---|
| reposició reg |  |  |  |
| pk 0+072 esq. | 1 | 6 | 6.00 |
| Subtotal |  |  | 6.00 |
| Total |  |  | 6 |

**E0872** m Tub de PP corrugat doble capa Ø200 mm (01/04/2009)
7 m × 13.94 (16.73 amb costos indirectes) = 117.11
Tub de PP corrugat doble capa de 200 mm. de diàmetre nominal i SN 8 kN/m2, inclòs pp de peces especials i accessoris, col·locat.

| Codi | Ut | Descripció | Rendiment | Preu | Import |
|---|---|---|---|---|---|
| O0101 | h | Cap de colla | 0.05 | 26.37 | 1.32 |
| O0102 | h | Oficial 1ª | 0.1 | 24.9 | 2.49 |
| O0110 | h | Peó | 0.1 | 20.75 | 2.08 |
| P1237 | m | Tub de pp DN200 mm., SN 8 kN/m2 (material; 01/04/2009) | 1 | 7.32 | 7.32 |
| P%1615 | % | Part proporcional accessoris | 10 % | 7.32 | 0.73 |
|  |  | Total |  |  | 13.94 |

| Amidament | Uts. | Llarg | Parcial |
|---|---|---|---|
| reg plantacions (beina) |  |  |  |
| creuament pk 0+185 | 1 | 7 | 7.00 |
| Subtotal |  |  | 7.00 |
| Total |  |  | 7 |

**E09506** m Tub PEAD Ø90 PN-16 (23/07/1998)
25 m × 7.88 (9.46 amb costos indirectes) = 236.50
Tub de polietilè d'alta densitat PE-100, de Ø90 mm de diàmetre nominal, de 16 bar de pressió nominal, inclòs pp de peces especials i accessoris, soldat i col·locat.

| Codi | Ut | Descripció | Rendiment | Preu | Import |
|---|---|---|---|---|---|
| O0101 | h | Cap de colla | 0.02 | 26.37 | 0.53 |
| O0102 | h | Oficial 1ª | 0.045 | 24.9 | 1.12 |
| O0110 | h | Peó | 0.045 | 20.75 | 0.93 |
| P09506 | m | Tub PEAD DN90mm, PE-100, PN-16 (material; 23/07/1998) | 1.02 | 4.27 | 4.36 |
| A0905 | pp | Accessoris per a tub de polietilè | 0.05 | 15.15 | 0.76 |
| A0901 | pp | Elements de muntatge | 1 | 0.18 | 0.18 |
|  |  | Total |  |  | 7.88 |

| Amidament | Uts. | Llarg | Parcial |
|---|---|---|---|
| reg plantacions |  |  |  |
| creuament pk 0+185 | 1 | 25 | 25.00 |
| Subtotal |  |  | 25.00 |
| Total |  |  | 25 |

**E091031** m Tub PEBD Ø50 PN-10
145 m × 3.15 (3.78 amb costos indirectes) = 548.10

| Amidament | Uts. | Llarg | Parcial |
|---|---|---|---|
| reg plantacions |  |  |  |
| pk 0+185 al pk 0+040 | 1 | 145 | 145.00 |
| Subtotal |  |  | 145.00 |
| Total |  |  | 145 |

**E09306** m Tub de degoter integrat de 17 mm, autocompensant i antisucció
20 m × 1.86 (2.23 amb costos indirectes) = 44.60

| Amidament | Uts. | Llarg | Parcial |
|---|---|---|---|
| reg plantacions | 10 | 2 | 20.00 |
| Total |  |  | 20 |

**E9933** u Connexió de servei d'aigua tubs <DN110 mm
12 u × 145.19 (174.23 amb costos indirectes) = 2090.76

| Amidament | Uts. | Parcial |
|---|---|---|
| reg plantacions |  |  |
| connexió escomesa | 1 | 1.00 |
| creuament-línia reg | 1 | 1.00 |
| reg plantacions degoter | 10 | 10.00 |
| Subtotal |  | 12.00 |
| Total |  | 12 |

**E0891** u Connexió de canonada amb col·lector existent
1 u × 207.16 (248.59 amb costos indirectes) = 248.59

| Amidament | Uts. | Parcial |
|---|---|---|
| reposició reg |  |  |
| pk 0+072 esq. | 1 | 1.00 |
| Subtotal |  | 1.00 |
| Total |  | 1 |

**E0833** u Pou registre quadrat PR, tapa Ø650 i pates, Hmax=2,20m (amb tapa) (23/07/1998)
1 u × 1094.65 (1313.58 amb costos indirectes) = 1313.58
Pou de registre PR de 850x850 mm de dimensions interiors, fins 2,20 m d'alçada, inclòs excavació i tapa de fosa de Ø650 mm exterior, estanca i insonora, marc de 850x850 mm, amb bastiment de fosa grisa, fins 1 bar de pressió d'aigua i graons d'acer revestits de polipropilè.

| Codi | Ut | Descripció | Rendiment | Preu | Import |
|---|---|---|---|---|---|
| O0101 | h | Cap de colla | 0.028 | 26.37 | 0.74 |
| O0102 | h | Oficial 1ª | 2.5 | 24.9 | 62.25 |
| O0110 | h | Peó | 2.8 | 20.75 | 58.10 |
| P1609 | m3 | Excavació de terres | 8.2 | 11.12 | 91.18 |
| P0503 | m3 | Formigó HM-20, =5% d'àrids reciclats, inclòs transport a l'obra | 1.466 | 96.5 | 141.47 |
| M0225 | h | Vibrador intern formigó | 0.1 | 2.09 | 0.21 |
| E0515 | m2 | Encofrat i desencofrat pla en parament no vist | 8.96 | 35.08 | 314.32 |
| E0516 | m2 | Encofrat i desencofrat pla en parament vist | 5.6 | 46.1 | 258.16 |
| P0619 | u | Tapa fosa Ø650 mm. exterior, marc 850x850 mm.,classe D-400 (material; 23/07/1998) | 1 | 146.3 | 146.30 |
| P0651 | u | Graó d'acer revestit de polipropilè, 40 cm d'amplada | 4 | 5.48 | 21.92 |
|  |  | Total |  |  | 1094.65 |

| Amidament | Uts. | Parcial |
|---|---|---|
| reposició reg |  |  |
| pk 0+072 esq. | 1 | 1.00 |
| Subtotal |  | 1.00 |
| Total |  | 1 |

**E08582** u Arqueta prefabricada de 0,70x0,70x1,00 per tubs de serveis (23/07/1998)
4 u × 188.88 (226.66 amb costos indirectes) = 906.64
Arqueta prefabricada de 0,70x0,70x1,00 per a tubs de serveis, inclòs base de formigó HM-20, lliscat de parets i tapa de fosa, totalment acabada.

| Codi | Ut | Descripció | Rendiment | Preu | Import |
|---|---|---|---|---|---|
| O0101 | h | Cap de colla | 0.2 | 26.37 | 5.27 |
| O0102 | h | Oficial 1ª | 1 | 24.9 | 24.90 |
| O0110 | h | Peó | 2 | 20.75 | 41.50 |
| P0650 | u | Arqueta prefabricada 70x70x100 cm (material; 23/07/1998) | 1 | 117.21 | 117.21 |
|  |  | Total |  |  | 188.88 |

| Amidament | Uts. | Parcial |
|---|---|---|
| reposició arquetes |  |  |
| pk 0+003 esq. | 3 | 3.00 |
| reposició reg |  |  |
| pk 0+072 esq. | 1 | 1.00 |
| Subtotal |  | 4.00 |
| Total |  | 4 |

**E1211** u Pericó registre 60x60x90 cm, amb tapa (aigua potable, base formigó)
4 u × 161.66 (193.99 amb costos indirectes) = 775.96

| Amidament | Uts. | Parcial |
|---|---|---|
| reg plantacions |  |  |
| creuament pk 0+185 | 2 | 2.00 |
| connexió | 1 | 1.00 |
| final línia | 1 | 1.00 |
| Subtotal |  | 4.00 |
| Total |  | 4 |

**E101312** m Subministrament i col·locació de cinta senyalitzadora aigua
176 m × 1.22 (1.46 amb costos indirectes) = 256.96

| Amidament | Uts. | Llarg | Parcial |
|---|---|---|---|
| reposició reg |  |  |  |
| pk 0+072 esq. | 1 | 6 | 6.00 |
| reg plantacions |  |  |  |
| creuament pk 0+185 | 1 | 25 | 25.00 |
| pk 0+185 al pk 0+040 | 1 | 145 | 145.00 |
| Subtotal |  |  | 176.00 |
| Total |  |  | 176 |

**E0828** u Reixa de fosa, 973x490x70 mm, inclòs bastiment (23/07/1998)
1 u × 137.66 (165.19 amb costos indirectes) = 165.19
Subministrament i col·locació de reixa de fosa, de 973x490x70 mm, inclòs bastiment, per embornal.

| Codi | Ut | Descripció | Rendiment | Preu | Import |
|---|---|---|---|---|---|
| O0101 | h | Cap de colla | 0.01 | 26.37 | 0.26 |
| O0102 | h | Oficial 1ª | 0.05 | 24.9 | 1.25 |
| O0110 | h | Peó | 0.2 | 20.75 | 4.15 |
| P0617 | u | Reixa i bastiment 985x495x70 mm D-400 | 1 | 132 | 132.00 |
|  |  | Total |  |  | 137.66 |

| Amidament | Uts. | Parcial |
|---|---|---|
| reposició reixa embornal |  |  |
| pk 0+033 esq. | 1 | 1.00 |
| Subtotal |  | 1.00 |
| Total |  | 1 |

**E09436** u Comporta de presa de reg 50x50 cm de formigó prefabricat (23/07/1998)
1 u × 52.14 (62.57 amb costos indirectes) = 62.57
Comporta presa de reg 50x50 mm de formigó prefabrica de 7 cm de gruix, col·locada en canaleta de reg, inclòs juntes de goma.

| Codi | Ut | Descripció | Rendiment | Preu | Import |
|---|---|---|---|---|---|
| O0101 | h | Cap de colla | 0.05 | 26.37 | 1.32 |
| O0102 | h | Oficial 1ª | 0.25 | 24.9 | 6.23 |
| O0110 | h | Peó | 0.5 | 20.75 | 10.38 |
| PE1025 | u | Comporta presa de reg 50x50x7 cm formigó prefabricat. (material; 23/07/1998) | 1 | 34.21 | 34.21 |
|  |  | Total |  |  | 52.14 |

| Amidament | Uts. | Parcial |
|---|---|---|
| reposició reg |  |  |
| pk 0+072 esq. | 1 | 1.00 |
| Subtotal |  | 1.00 |
| Total |  | 1 |

**E0821** u Recreixement i anivellació pericó o bunera
5 u × 51.26 (61.51 amb costos indirectes) = 307.55

| Amidament | Uts. | Parcial |
|---|---|---|
| arquetes |  |  |
| pk 0+012 esq. | 1 | 1.00 |
| pk 0+015 esq. | 1 | 1.00 |
| reixa embornal |  |  |
| pk 0+033 esq. | 1 | 1.00 |
| arqueta telefonia |  |  |
| pk 0+035 esq. | 1 | 1.00 |
| arqueta enllumenat |  |  |
| pk 0+200 esq. | 1 | 1.00 |
| Subtotal |  | 5.00 |
| Total |  | 5 |

**E11042** u Escocell de 106x106x15 amb llambordins permeables
10 u × 113.87 (136.64 amb costos indirectes) = 1366.40

| Amidament | Uts. | Parcial |
|---|---|---|
| plantacions | 10 | 10.00 |
| Total |  | 10 |

**E04213** m2 Muret fàbrica blocs formigo Split, de 40x20x20 cm, massissats de color a determinar
2.58 m2 × 86.92 (104.3 amb costos indirectes) = 269.09

| Amidament | Uts. | Llarg | Alt | Parcial |
|---|---|---|---|---|
| reposició muret |  |  |  |  |
| pk 0+037 esq. | 1 | 4.3 | 0.6 | 2.58 |
| Subtotal |  |  |  | 2.58 |
| Total |  |  |  | 2.58 |

**E04214** m Remat de coronació amb peça en forma d'U, 20 cm amplada
4.3 m × 15.63 (18.76 amb costos indirectes) = 80.67

| Amidament | Uts. | Llarg | Parcial |
|---|---|---|---|
| reposició muret |  |  |  |
| pk 0+037 esq. | 1 | 4.3 | 4.30 |
| Subtotal |  |  | 4.30 |
| Total |  |  | 4.3 |

**E0505** m3 Formigó HA-25 per a fonaments i soleres (= 5% d'àrids reciclats)
0.86 m3 × 117.85 (141.42 amb costos indirectes) = 121.62

| Amidament | Uts. | Llarg | Ample | Alt | Parcial |
|---|---|---|---|---|---|
| reposició muret |  |  |  |  |  |
| pk 0+037 esq. | 1 | 4.3 | 0.4 | 0.5 | 0.86 |
| Subtotal |  |  |  |  | 0.86 |
| Total |  |  |  |  | 0.86 |

**E0517** kg Acer especial B-500S de límit elàstic 500 N/mm2 en barres corrugades
20.64 kg × 1.49 (1.79 amb costos indirectes) = 36.95

| Amidament | Uts. | Parcial |
|---|---|---|
| reposició muret |  |  |
| pk 0+037 esq. | 20.64 | 20.64 |
| Subtotal |  | 20.64 |
| Total |  | 20.64 |

**E1188** m2 Malla antiherba gramatge de 140 g/m2
76.5 m2 × 3.75 (4.5 amb costos indirectes) = 344.25

| Amidament | Uts. | Llarg | Parcial |
|---|---|---|---|
| zona enjardinada pk 0+200 e | 1 | 76.5 | 76.50 |
| Total |  |  | 76.5 |

**E11831** m2 Grava decorativa o equivalent estesa i anivellada.
76.5 m2 × 9.8 (11.76 amb costos indirectes) = 899.64

| Amidament | Uts. | Llarg | Parcial |
|---|---|---|---|
| zona enjardinada pk 0+200 e | 1 | 76.5 | 76.50 |
| Total |  |  | 76.5 |

**E11552** u Subministrament i plantació d'arbre a determinar
10 u × 150.66 (180.79 amb costos indirectes) = 1807.90

| Amidament | Uts. | Parcial |
|---|---|---|
| itinerari | 10 | 10.00 |
| Total |  | 10 |

**E093021** u Programador automàtic electrònic multizona
1 u × 65 (78 amb costos indirectes) = 78.00

| Amidament | Uts. | Parcial |
|---|---|---|
| reg plantacions | 1 | 1.00 |
| Total |  | 1 |

**E09192** u Boca de reg amb cos de fosa, brida d'entrada de dn 65 mm i ràcor
2 u × 389.61 (467.53 amb costos indirectes) = 935.06

| Amidament | Uts. | Parcial |
|---|---|---|
| zones enjardinades | 2 | 2.00 |
| Total |  | 2 |

**E162002** pa Cobrament íntegre seguretat viària, senyalització i desv provisionals (04/05/2026)
1 pa × 900 (1080 amb costos indirectes) = 1080.00
Partida alçada d'abonament íntegre per a la seguretat viària, inclòs senyalistes, instal·lacions de semàfors, senyalització horitzontal i vertical, abalisament, proteccions, barreres de seguretat, tancaments i de tots els desviaments provisionals durant les diferents fases d'execució de les obres i d'acord amb el seu avanç, inclòs els desplaçaments, muntatge i desmuntatge, manteniment, trasllats i tots els mitjans i elements auxiliars que requereixin, mà d'obra, maquinària i materials, segons indicacions de la Direcció de l'Obra, a l'actuació ctra. T-312.
.

**E163102** pa Abonament íntegre per a l'adaptació de la vorera a accessos i repintat façanes (04/05/2026)
1 pa × 360 (432 amb costos indirectes) = 432.00
Partida alçada d'abonament íntegre per a l'adaptació de les voreres a cotes dels accessos, entrades i portes dels habitatges i edificacions existents, inclòs les adequacions i repintat de les façanes afectades per les obres a l'actuació ctra. T-312.
.

| Amidament | Uts. | Parcial |
|---|---|---|
| habitatge pk 0+007 a 0+037 | 1 | 1.00 |
| Total |  | 1 |

**E161601** pa Pagament íntegre manteniment del tot-u
1 pa × 500 (600 amb costos indirectes) = 600.00

| Amidament | Uts. | Parcial |
|---|---|---|
| abans estesa aglomerat | 1 | 1.00 |
| Total |  | 1 |

**E142901** pa PA abonament íntegre per a regs antipols.
1 pa × 350 (420 amb costos indirectes) = 420.00

## 05 TV-2421, de Montblanc a Prenafeta (Montblanc) (07/12/1994)
Import: 70650.22

### 05.01 TREBALLS PREVIS
Import: 2004.08

**E0343** m3 Excavació localització serveis, mitjans manuals i mecànics, càrrega i transport
2 m3 × 69.5 (83.4 amb costos indirectes) = 166.80

| Amidament | Uts. | Llarg | Ample | Alt | Parcial |
|---|---|---|---|---|---|
| cales | 2 | 1 | 1 | 1 | 2.00 |
| Total |  |  |  |  | 2 |

**E0329** m Neteja de vores, inclòs càrrega i transport
1639 m × 0.77 (0.92 amb costos indirectes) = 1507.88

| Codi | Ut | Descripció | Rendiment | Preu | Import |
|---|---|---|---|---|---|
| O0101 | h | Cap de colla | 0.001 | 26.37 | 0.03 |
| O0110 | h | Peó | 0.01 | 20.75 | 0.21 |
| M0208 | h | Motoanivelladora | 0.003 | 73.35 | 0.22 |
| M0204 | h | Pala carregadora pneumàtics | 0.003 | 58.27 | 0.17 |
| M0212B | h | Camió de trabuc 16 m³ | 0.003 | 45.4 | 0.14 |
|  |  | Total |  |  | 0.77 |

| Amidament | Uts. | Parcial |
|---|---|---|
| delimitació itinerari |  |  |
| voral esquerra |  |  |
| tram-1 | 198 | 198.00 |
| tram-2 i 3 | 318 | 318.00 |
| tram-4 | 196 | 196.00 |
| trm-5, 6 i 7 | 346 | 346.00 |
| tram-8 | 581 | 581.00 |
| Subtotal |  | 1639.00 |
| Total |  | 1639 |

**E03291** m Neteja de cunetes existents, inclòs càrrega i transport
54 m × 5.08 (6.1 amb costos indirectes) = 329.40
Neteja de cunetes existents, inclòs càrrega i transport dels materials de runa a l'abocador.

| Codi | Ut | Descripció | Rendiment | Preu | Import |
|---|---|---|---|---|---|
| O0101 | h | Cap de colla | 0.005 | 26.37 | 0.13 |
| O0110 | h | Peó | 0.025 | 20.75 | 0.52 |
| M0208 | h | Motoanivelladora | 0.025 | 73.35 | 1.83 |
| M0204 | h | Pala carregadora pneumàtics | 0.025 | 58.27 | 1.46 |
| M0212B | h | Camió de trabuc 16 m³ | 0.025 | 45.4 | 1.14 |
|  |  | Total |  |  | 5.08 |

| Amidament | Uts. | Llarg | Parcial |
|---|---|---|---|
| tram-7 pas inf. tren AV a | 1 | 54 | 54.00 |
| Total |  |  | 54 |

### 05.02 ENLLUMENAT PÚBLIC (07/12/1994)
Import: 48947.3

**E0334** m Tall serra disc paviment mescles bituminoses, formigó o panot, fins 25cm fondària
64 m × 4.01 (4.81 amb costos indirectes) = 307.84

| Amidament | Uts. | Llarg | Parcial |
|---|---|---|---|
| il·luminació enllaços |  |  |  |
| creuaments |  |  |  |
| rotonda-1 | 2 | 10 | 20.00 |
| ramal sortida N-240 | 2 | 6 | 12.00 |
| rotonda-2 | 2 | 10 | 20.00 |
| ramal entrada N-240 | 2 | 6 | 12.00 |
| Subtotal |  |  | 64.00 |
| Total |  |  | 64 |

**E0212** m2 Demolició de paviment de panots de morter de ciment, transport abocador
12.8 m2 × 6.09 (7.31 amb costos indirectes) = 93.57

| Amidament | Uts. | Llarg | Ample | Parcial |
|---|---|---|---|---|
| il·luminació enllaços |  |  |  |  |
| creuaments |  |  |  |  |
| rotonda-1 | 1 | 10 | 0.4 | 4.00 |
| ramal sortida N-240 | 1 | 6 | 0.4 | 2.40 |
| rotonda-2 | 1 | 10 | 0.4 | 4.00 |
| ramal entrada N-240 | 1 | 6 | 0.4 | 2.40 |
| Subtotal |  |  |  | 12.80 |
| Total |  |  |  | 12.8 |

**E0306** m3 Excavació rases, pous o fonaments, mitjans mecànics, càrrega i transport
64 m3 × 17.98 (21.58 amb costos indirectes) = 1381.12

| Amidament | Uts. | Llarg | Ample | Alt | Parcial |
|---|---|---|---|---|---|
| il·luminació enllaços |  |  |  |  |  |
| creuaments |  |  |  |  |  |
| rotonda-1 | 1 | 10 | 0.4 | 1 | 4.00 |
| ramal sortida N-240 | 1 | 6 | 0.4 | 1 | 2.40 |
| línia | 1 | 70 | 0.4 | 1 | 28.00 |
| rotonda-2 | 1 | 10 | 0.4 | 1 | 4.00 |
| ramal entrada N-240 | 1 | 6 | 0.4 | 1 | 2.40 |
| línia | 1 | 58 | 0.4 | 1 | 23.20 |
| Subtotal |  |  |  |  | 64.00 |
| Total |  |  |  |  | 64 |

**E0619** m3 Base de grava-ciment (23/07/1998)
12.42 m3 × 39.72 (47.66 amb costos indirectes) = 591.94
Base de grava-ciment, col·locada amb estenedora i piconatge del material al 97% del PM.

| Codi | Ut | Descripció | Rendiment | Preu | Import |
|---|---|---|---|---|---|
| O0101 | h | Cap de colla | 0.01 | 26.37 | 0.26 |
| O0102 | h | Oficial 1ª | 0.02 | 24.9 | 0.50 |
| O0110 | h | Peó | 0.06 | 20.75 | 1.25 |
| P1601 | m3 | Aigua | 0.16 | 1.93 | 0.31 |
| P1901 | m3 | Barreja de granulat calcari (material; 12/01/2009) | 1.1 | 22.02 | 24.22 |
| P0401 | kg | Ciment pòrtland P-350 (material; 23/07/1998) | 99 | 0.07 | 6.93 |
| M0222 | h | Planta de formigó (maquinària; 12/01/2009) | 0.02 | 108.09 | 2.16 |
| M0236 | h | Estenedora per a mescles (maquinària) | 0.02 | 70.66 | 1.41 |
| M0204 | h | Pala carregadora pneumàtics | 0.02 | 58.27 | 1.17 |
| M0213 | h | Camió cisterna de 8 m³ | 0.01 | 48 | 0.48 |
| M0210 | h | Corró vibratori autop. 10 a 12 t | 0.02 | 51.54 | 1.03 |
|  |  | Total |  |  | 39.72 |

| Amidament | Uts. | Llarg | Ample | Alt | Parcial |
|---|---|---|---|---|---|
| il·luminació enllaços |  |  |  |  |  |
| creuaments form. sec |  |  |  |  |  |
| rotonda-1 | 1 | 10 | 0.4 | 1 | 4.00 |
| ramal sortida N-240 | 1 | 6 | 0.4 | 1 | 2.40 |
| rotonda-2 | 1 | 10 | 0.4 | 1 | 4.00 |
| ramal entrada N-240 | 1 | 6 | 0.4 | 1 | 2.40 |
| a deduir tubs | -0.38 |  |  |  | -0.38 |
| Subtotal |  |  |  |  | 12.42 |
| Total |  |  |  |  | 12.42 |

**E0320** m3 Rebliment i piconatge rases, material seleccionat, inclòs transport
30.72 m3 × 16.77 (20.12 amb costos indirectes) = 618.09

| Amidament | Uts. | Llarg | Ample | Alt | Parcial |
|---|---|---|---|---|---|
| il·luminació enllaços |  |  |  |  |  |
| rotonda-1 |  |  |  |  |  |
| ramal sortida N-240 |  |  |  |  |  |
| línia | 1 | 70 | 0.4 | 0.6 | 16.80 |
| rotonda-2 |  |  |  |  |  |
| ramal entrada N-240 |  |  |  |  |  |
| línia | 1 | 58 | 0.4 | 0.6 | 13.92 |
| Subtotal |  |  |  |  | 30.72 |
| Total |  |  |  |  | 30.72 |

**E0322** m3 Rebliment i piconatge rases, sorra 0-3 mm, inclòs transport
20.48 m3 × 32.39 (38.87 amb costos indirectes) = 796.06

| Amidament | Uts. | Llarg | Ample | Alt | Parcial |
|---|---|---|---|---|---|
| il·luminació enllaços |  |  |  |  |  |
| rotonda-1 |  |  |  |  |  |
| ramal sortida N-240 |  |  |  |  |  |
| línia | 1 | 70 | 0.4 | 0.4 | 11.20 |
| rotonda-2 |  |  |  |  |  |
| ramal entrada N-240 |  |  |  |  |  |
| línia | 1 | 58 | 0.4 | 0.4 | 9.28 |
| Subtotal |  |  |  |  | 20.48 |
| Total |  |  |  |  | 20.48 |

**E101311** m Subministrament i col·locació de cinta senyalitzadora elèctric
192 m × 1.22 (1.46 amb costos indirectes) = 280.32

| Amidament | Uts. | Llarg | Parcial |
|---|---|---|---|
| il·luminació enllaços |  |  |  |
| creuaments |  |  |  |
| rotonda-1 | 2 | 10 | 20.00 |
| ramal sortida N-240 | 2 | 6 | 12.00 |
| línia | 1 | 70 | 70.00 |
| rotonda-2 | 2 | 10 | 20.00 |
| ramal entrada N-240 | 2 | 6 | 12.00 |
| línia | 1 | 58 | 58.00 |
| Subtotal |  |  | 192.00 |
| Total |  |  | 192 |

**E101002** m Tub de PEAD corrugat de Ø 90 mm doble paret
192 m × 3.31 (3.97 amb costos indirectes) = 762.24

| Amidament | Uts. | Llarg | Parcial |
|---|---|---|---|
| il·luminació enllaços |  |  |  |
| creuaments |  |  |  |
| rotonda-1 | 2 | 10 | 20.00 |
| ramal sortida N-240 | 2 | 6 | 12.00 |
| línia | 1 | 70 | 70.00 |
| rotonda-2 | 2 | 10 | 20.00 |
| ramal entrada N-240 | 2 | 6 | 12.00 |
| línia | 1 | 58 | 58.00 |
| Subtotal |  |  | 192.00 |
| Total |  |  | 192 |

**E10121** m Conductor coure nu de 35 mm2, unipolar soterrada
185 m × 3.89 (4.67 amb costos indirectes) = 863.95

| Amidament | Uts. | Llarg | Parcial |
|---|---|---|---|
| il·luminació enllaços |  |  |  |
| línia-1 | 1 | 86 | 86.00 |
| línia-2 | 1 | 74 | 74.00 |
| varis | 1 | 25 | 25.00 |
| Subtotal |  |  | 185.00 |
| Total |  |  | 185 |

**E10104** m Conductor coure tetrapolar 4x6 mm2 soterrada
185 m × 5.74 (6.89 amb costos indirectes) = 1274.65

| Amidament | Uts. | Llarg | Parcial |
|---|---|---|---|
| il·luminació enllaços |  |  |  |
| línia-1 | 1 | 86 | 86.00 |
| línia-2 | 1 | 74 | 74.00 |
| varis | 1 | 25 | 25.00 |
| Subtotal |  |  | 185.00 |
| Total |  |  | 185 |

**E12101** u Pericó registre 45x45x60 cm, amb tapa (semàf i enllum, s/base formigó)
8 u × 89.46 (107.35 amb costos indirectes) = 858.80

| Amidament | Uts. | Parcial |
|---|---|---|
| il·luminació enllaços |  |  |
| creuaments |  |  |
| rotonda-1 | 2 | 2.00 |
| ramal sortida N-240 | 2 | 2.00 |
| rotonda-2 | 2 | 2.00 |
| ramal entrada N-240 | 2 | 2.00 |
| Subtotal |  | 8.00 |
| Total |  | 8 |

**E10129** u Fonamentació fanal columna h>5m alçada
4 u × 248.87 (298.64 amb costos indirectes) = 1194.56

| Amidament | Uts. | Parcial |
|---|---|---|
| il·luminació enllaços | 4 | 4.00 |
| Total |  | 4 |

**E10122** u Piqueta connexió a terra 17,3x500 mm
4 u × 19.33 (23.2 amb costos indirectes) = 92.80

| Amidament | Uts. | Parcial |
|---|---|---|
| il·luminació enllaços | 4 | 4.00 |
| Total |  | 4 |

**E1113211** u Columna troncocònica de fins a 12 m alçària a determinar
4 u × 1788.53 (2146.24 amb costos indirectes) = 8584.96

| Amidament | Uts. | Parcial |
|---|---|---|
| il·luminació enllaços | 4 | 4.00 |
| Total |  | 4 |

**E1115611** u Projector model a determinar per D.O., per punt de llum de leds 108 W.
4 u × 567.1 (680.52 amb costos indirectes) = 2722.08

| Amidament | Uts. | Parcial |
|---|---|---|
| il·luminació enllaços | 4 | 4.00 |
| Total |  | 4 |

**E162701** u Connexió elèctrica, escomeses, quadres
2 u × 600 (720 amb costos indirectes) = 1440.00

**E1626105** u Legalització del nou enllumenat públic (04/05/2026)
1 u × 600 (720 amb costos indirectes) = 720.00
Redacció i disseny de les memòries o projecte d'enllumenat públic visat i legalització de les instal·lacions, inclòs permisos, declaració responsable per la posada en servei, certificats de la instal·lació, inscripció RITSIC, càlculs i butlletins, a l'actuació ctra. TV-2421.

**E0517** kg Acer especial B-500S de límit elàstic 500 N/mm2 en barres corrugades
184.32 kg × 1.49 (1.79 amb costos indirectes) = 329.93

| Amidament | Uts. | Llarg | Ample | Alt | Parcial |
|---|---|---|---|---|---|
| Fonamentació faroles solars | 80 | 3.6 | 0.4 | 0.4 | 46.08 |
|  | 80 | 3.6 | 0.4 | 0.4 | 46.08 |
|  | 80 | 3.6 | 0.4 | 0.4 | 46.08 |
|  | 80 | 3.6 | 0.4 | 0.4 | 46.08 |
| Subtotal |  |  |  |  | 184.32 |
| Total |  |  |  |  | 184.32 |

**E0104N** u Conjunt de perns de 22 mm de diàmetre per a fonamentació de fanal amb cèrcols de lligat soldats, roscats en un extrem i dimensio (12/01/2009)
4 u × 70.27 (84.32 amb costos indirectes) = 337.28
Conjunt de perns de 22 mm de diàmetre per a fonamentació de fanal amb cèrcols de lligat soldats, roscats en un extrem i dimensions segons plànols. Inclou el subministrament i muntatge dels 4 perns, cèrcols d'acer corrugat UNE-EN 10080 B 500 S de 22 mm de diàmetre i 70 cm de longitud total i materials auxiliars, embotits al formigó fresc, i cargolats amb volanderes, rosca i contrafemella una vegada endurit el formigó del fonament.

| Codi | Ut | Descripció | Rendiment | Preu | Import |
|---|---|---|---|---|---|
| O0101 | h | Cap de colla | 0.5 | 26.37 | 13.19 |
| O0110 | h | Peó | 0.8 | 20.75 | 16.60 |
| O0102 | h | Oficial 1ª | 0.55 | 24.9 | 13.70 |
| P10206 | pp | Materials i elements auxiliars | 4 | 3.19 | 12.76 |
| P0607 | kg | Acer corrugat B500S en barres | 9.128 | 1.1 | 10.04 |
| %16132 | % | Despeses indirectes (29/06/2020) | 6 % | 66.29 | 3.98 |
|  |  | Total |  |  | 70.27 |

| Amidament | Uts. | Parcial |
|---|---|---|
| Fonamentació faroles solars | 4 | 4.00 |
| Total |  | 4 |

**E0505** m3 Formigó HA-25 per a fonaments i soleres (= 5% d'àrids reciclats)
2.35 m3 × 117.85 (141.42 amb costos indirectes) = 332.34

| Amidament | Uts. | Llarg | Ample | Alt | Parcial |
|---|---|---|---|---|---|
| Fonamentació faroles solars | 4 | 0.7 | 0.7 | 1.2 | 2.35 |
| Total |  |  |  |  | 2.35 |

**E0506** m3 Formigó HA-30 fonaments i soleres (07/12/1994)
2.3 m3 × 101.93 (122.32 amb costos indirectes) = 281.34
Formigó tipus HA-30 (amb un 5% d'àrids reciclats) en fonaments, elaborat en planta,col·locat.

| Codi | Ut | Descripció | Rendiment | Preu | Import |
|---|---|---|---|---|---|
| O0101 | h | Cap de colla | 0.025 | 26.37 | 0.66 |
| O0102 | h | Oficial 1ª | 0.06 | 24.9 | 1.49 |
| O0110 | h | Peó | 0.1 | 20.75 | 2.08 |
| P0507 | m3 | Formigó HA-30 posat a l'obra (material; 23/07/1998) | 1.02 | 91.69 | 93.52 |
| M0225 | h | Vibrador intern formigó | 0.1 | 2.09 | 0.21 |
| vg | % | Despeses indirectes (07/12/1994) | 0.662 | 6 | 3.97 |
|  |  | Total |  |  | 101.93 |

| Amidament | Uts. | Llarg | Ample | Alt | Parcial |
|---|---|---|---|---|---|
| Formigó fonamentació per a obra de protecció per a base de fana | 4 | 3.6 | 0.4 | 0.4 | 2.30 |
| Total |  |  |  |  | 2.3 |

**E05420** dm3 Morter tipus Grout per a ompliment, per abocament, de recolzaments estructurals (23/09/2020)
38.4 dm3 × 7.93 (9.52 amb costos indirectes) = 365.57
Morter cimentós fluid de retracció compensada, compost de ciment, additius especials i àrids seleccionats, exempt de clorurs, per a ús general, utilitzat en l'ompliment per abocament de recolzaments estructurals.

| Codi | Ut | Descripció | Rendiment | Preu | Import |
|---|---|---|---|---|---|
| O0101 | h | Cap de colla | 0.06 | 26.37 | 1.58 |
| O0110 | h | Peó | 0.15 | 20.75 | 3.11 |
| O0102 | h | Oficial 1ª | 0.06 | 24.9 | 1.49 |
| P2007 | dm³ | Morter altes prestacions autonivellant 50 MPa sense retracció (material; 19/05/2025) | 1.02 | 1.27 | 1.30 |
| %16134 | % | Despeses indirectes (23/09/2020) | 6 % | 7.48 | 0.45 |
|  |  | Total |  |  | 7.93 |

| Amidament | Uts. | Llarg | Ample | Alt | Parcial |
|---|---|---|---|---|---|
| Grout fonamentació per a regularització de la base del fanal | 4 | 4 | 4 | 0.6 | 38.40 |
| Total |  |  |  |  | 38.4 |

**E04211** m2 Muret fàbrica blocs formigo hidròfug, de 40x20x20 cm, massissats
11.52 m2 × 76.14 (91.37 amb costos indirectes) = 1052.58

| Amidament | Uts. | Llarg | Alt | Parcial |
|---|---|---|---|---|
| Muret fonamentació per a obra de protecció per a base de fana | 4 | 3.6 | 0.8 | 11.52 |
| Total |  |  |  | 11.52 |

**E111589** u Punt de llum solar de fins a 40 W amb panell solar i columna de fins a 8 m d’alçada (23/07/1998)
4 u × 4930.27 (5916.32 amb costos indirectes) = 23665.28
Punt de llum solar, format per columna d’acer galvanitzat de fins a 8 m d’alçada pintada en pols de polièster en RAL a escollir per la DO, panell solar amb potencia mínima de 250 Wp, amb paquet lumínic de fins a 7.000 lm i potència màxima de 50 W, eficiència mínima de 150 lm/W a 3000K, amb connector Zhaga i node per a sistema de telegestió flexible amb altres equipaments d’enllumenat existents a la xarxa de carreteres de la Diputació de Tarragona.
Inclou placa solar de cèl·lules de silici microcristal·lí i llumenera de LEDs d’alta potencia fins a 40 W. Amb bateria de Liti, amb sistema antirobatori, tensió de 12,8V, temperatura de treball de -20ºC a 55ºC i sistema de control punt a punt. Vida útil de fins a 100.000 h L80. Autonomia fins a 5 dies, amb sistema de regulació i control en caixa estanca, amb interruptor crepuscular i temporitzador, amb patró de regulació a definir per la DO. Compleix amb EN62471, EN62133-2, Compatibilitat electromagnètica segons normes EN55015, EN61547 y EN-61000-6-3, RoHS, EN61215 i EN61730. Marcat CE. Garantia de funcionament de 5 anys.

| Codi | Ut | Descripció | Rendiment | Preu | Import |
|---|---|---|---|---|---|
| O0101 | h | Cap de colla | 0.3 | 26.37 | 7.91 |
| O0102 | h | Oficial 1ª | 1 | 24.9 | 24.90 |
| O0110 | h | Peó | 2 | 20.75 | 41.50 |
| P99455 | u | Fanal solar amb distribució de llum radialment asimètrica, composta per columna d'acer galvanitzat amb placa d'ancoratge de fins (material; 19/05/2025) | 1 | 4500 | 4500.00 |
| P10209 | pp | Petit material | 1 | 29.83 | 29.83 |
| M0214 | h | Camió grua 12 tn | 0.75 | 62.74 | 47.06 |
| % | % | Despeses generals (23/07/1998) | 6 % | 4651.20 | 279.07 |
|  |  | Total |  |  | 4930.27 |

| Amidament | Uts. | Parcial |
|---|---|---|
| Fanals solars zones sense escomesa | 4 | 4.00 |
| Total |  | 4 |

### 05.03 ABALISAMENT (23/07/1998)
Import: 17286.88

**E07812** u Pilona flexible d'alta resisitència de Ø100 element delimitador
266 u × 51.31 (61.57 amb costos indirectes) = 16377.62

| Amidament | Uts. | Parcial |
|---|---|---|
| delimitació itinerari |  |  |
| voral esquerra |  |  |
| tram-1 pol. Montblanc | 29 | 29.00 |
| tram-2 pas sup. riu Francolí | 41 | 41.00 |
| tram-3 rotonda enllaç | 9 | 9.00 |
| tram-4 pas sup. N-240 | 34 | 34.00 |
| tram-5 rotonda enllaç | 7 | 7.00 |
| tram-6 pas sup. riu Anguera | 13 | 13.00 |
| tram-7 pas inf. tren AV | 43 | 43.00 |
| tram-8 càmping | 90 | 90.00 |
| Subtotal |  | 266.00 |
| Total |  | 266 |

**E0780** u Balisa cilíndrica H-75, nivell 2 HI , h=75cm (23/07/1998)
5 u × 39.72 (47.66 amb costos indirectes) = 238.30
Balisa cilíndrica tipus H-75, nivell 2 HI , 75 cm d'alçada , fabricada en polietilè amb memòria de forma i alta resistència a cops de vehicles a baixa i alta velocitat; amb dues bandes reflectants de nivell 2 de retrorreflectància de 100 mm d'amplada, totalment col·locada

| Codi | Ut | Descripció | Rendiment | Preu | Import |
|---|---|---|---|---|---|
| O0102 | h | Oficial 1ª | 0.3 | 24.9 | 7.47 |
| O0110 | h | Peó | 0.3 | 20.75 | 6.23 |
| P14770 | u | Balisa cilíndrica H-75, alçada 75 cm, nivell reflectant 3 (material; 23/07/1998) | 1 | 21 | 21.00 |
| M0214 | h | Camió grua 12 tn | 0.08 | 62.74 | 5.02 |
|  |  | Total |  |  | 39.72 |

| Amidament | Uts. | Parcial |
|---|---|---|
| Reposició balisa H-75 | 5 | 5.00 |
| Total |  | 5 |

**E0784** u Balisa solar de 3 LED de 8 mm. a una cara (02/09/2009)
3 u × 88.1 (105.72 amb costos indirectes) = 317.16
Balisa de senyalització solar de 3 LED de 8 mm. a una cara amb llum blanca intermitent instal·lada amb resina epoxi.

| Codi | Ut | Descripció | Rendiment | Preu | Import |
|---|---|---|---|---|---|
| O0102 | h | Oficial 1ª | 0.35 | 24.9 | 8.72 |
| O0110 | h | Peó | 0.35 | 20.75 | 7.26 |
| P0784 | u | Balisa solar de led (material; 02/09/2009) | 1 | 40 | 40.00 |
| P0785 | u | pp resina i altres (material; 02/09/2009) | 1 | 13 | 13.00 |
| M0214C | h | Camió grua de 5t | 0.35 | 54.62 | 19.12 |
|  |  | Total |  |  | 88.1 |

| Amidament | Uts. | Parcial |
|---|---|---|
| Balisa en aproximació rotonda | 3 | 3.00 |
| Total |  | 3 |

**E07831** u Delimitador per carril bici prefabricat de cautxú de 550x150x8 mm (11/07/2018)
10 u × 29.48 (35.38 amb costos indirectes) = 353.80
Delimitador per carril bici prefabricat de cautxú de 550x150x8 mm. de mesura total, i peces terminals, col·locat, inclòs material de fixació al paviment, segons plànols.

| Codi | Ut | Descripció | Rendiment | Preu | Import |
|---|---|---|---|---|---|
| O0102 | h | Oficial 1ª | 0.2 | 24.9 | 4.98 |
| O0110 | h | Peó | 0.5 | 20.75 | 10.38 |
| P0789 | u | Delimitador prefabricat de cautxú de 550x150x8 mm (material; 11/07/2018) | 1 | 10.98 | 10.98 |
| M0214 | h | Camió grua 12 tn | 0.05 | 62.74 | 3.14 |
|  |  | Total |  |  | 29.48 |

| Amidament | Uts. | Parcial |
|---|---|---|
| Delimitador proximitats creuament | 10 | 10.00 |
| Total |  | 10 |

### 05.04 OBRES COMPLEMENTÀRIES (23/07/1998)
Import: 2411.96

**E26010** m2 Formació i arranjament de camí tot-ú i formigó (23/07/1998)
30 m2 × 35.53 (42.64 amb costos indirectes) = 1279.20
Formació i arranjament de camí, inclou totes les operacions d'excavació, càrrega i transport de les terres sobrants a l'abocador, cànons, preparació de la superfície, refinat de la plataforma, estesa, refinat i anivellament amb una capa de tot-ú de 10 cm de gruix humectada i compactada i pavimentació amb 10 cm de formigó HM-20, completament adequat i acabat.

| Codi | Ut | Descripció | Rendiment | Preu | Import |
|---|---|---|---|---|---|
| O0101 | h | Cap de colla | 0.01 | 26.37 | 0.26 |
| O0102 | h | Oficial 1ª | 0.1 | 24.9 | 2.49 |
| O0110 | h | Peó | 0.2 | 20.75 | 4.15 |
| M0211 | h | Corró de llança 650 kg | 0.04 | 9.61 | 0.38 |
| M0207 | h | Retroexcavadora 100 hp | 0.12 | 59.41 | 7.13 |
| M0212B | h | Camió de trabuc 16 m³ | 0.12 | 45.4 | 5.45 |
| M0213 | h | Camió cisterna de 8 m³ | 0.05 | 48 | 2.40 |
| M0214 | h | Camió grua 12 tn | 0.02 | 62.74 | 1.25 |
| P1601 | m3 | Aigua | 0.02 | 1.93 | 0.04 |
| P03061 | m3 | Tot-u artificial SE>35 NP ZA20 ZA32, inclòs transport a l'obra | 0.1 | 21.25 | 2.13 |
| P0503 | m3 | Formigó HM-20, =5% d'àrids reciclats, inclòs transport a l'obra | 0.1 | 96.5 | 9.65 |
| P1613 | u | Cànon d'abocador | 0.1 | 1.5 | 0.15 |
| P1615 | u | Condicionament de l'abocador | 0.1 | 0.5 | 0.05 |
|  |  | Total |  |  | 35.53 |

| Amidament | Uts. | Llarg | Ample | Parcial |
|---|---|---|---|---|
| transició vorera-voral |  |  |  |  |
| tram-7 pas inf. tren AV | 1 | 15 | 2 | 30.00 |
| Subtotal |  |  |  | 30.00 |
| Total |  |  |  | 30 |

**E1108** m Vorada de vianants A4 20x8 de peces prefabricades de formigó (Tipus jardí)
17 m × 20.23 (24.28 amb costos indirectes) = 412.76

| Amidament | Uts. | Llarg | Parcial |
|---|---|---|---|
| transició vorera-voral |  |  |  |
| tram-7 pas inf. tren AV | 1 | 17 | 17.00 |
| Subtotal |  |  | 17.00 |
| Total |  |  | 17 |

**E162005** pa Cobrament íntegre seguretat viària, senyalització i desv provisionals (04/05/2026)
1 pa × 600 (720 amb costos indirectes) = 720.00
Partida alçada d'abonament íntegre per a la seguretat viària, inclòs senyalistes, instal·lacions de semàfors, senyalització horitzontal i vertical, abalisament, proteccions, barreres de seguretat, tancaments i de tots els desviaments provisionals durant les diferents fases d'execució de les obres i d'acord amb el seu avanç, inclòs els desplaçaments, muntatge i desmuntatge, manteniment, trasllats i tots els mitjans i elements auxiliars que requereixin, mà d'obra, maquinària i materials, segons indicacions de la Direcció de l'Obra, a l'actuació ctra. TV-2421.

## 06 Obres de seguretat viària, de drenatge i d'actuacions sobrevingudes (23/07/1998)
Import: 827202.25

**C06421** m2 Reutilització in situ amb ciment de capes de ferm existent. Gruix entre 20 i 30cm. (12/01/2009)
5000 m2 × 8.79 (10.55 amb costos indirectes) = 52750.00
Reutilització in situ amb ciment de capes de ferm existents, amb un gruix compactat comprès entre 20 i 30 cm, mitjançant el fresat i disgregació del ferm existent, incorporació de ciment, aigua i additius en la dosificació definida a la fórmula de treball, mescla homogènia amb recicladora, precompactació, execució de juntes en fresc, refinament, compactació final, i aplicació del reg de curat amb emulsió bituminosa tipus C60B4 CUR o C60B3 CUR i àrid de cobertura. Inclou l'estudi previ dels materials i la definició de la fórmula de treball, així com totes les operacions necessàries per a la completa execució de la unitat d'obra.

| Codi | Ut | Descripció | Rendiment | Preu | Import |
|---|---|---|---|---|---|
| O0101 | h | Cap de colla | 0.004 | 26.37 | 0.11 |
| O0110 | h | Peó | 0.008 | 20.75 | 0.17 |
| M02361 | h | Recicladora (maquinària) | 0.004 | 420 | 1.68 |
| M02362 | h | Estenedora de conglomerat (maquinària) | 0.004 | 215 | 0.86 |
| M0213 | h | Camió cisterna de 8 m³ | 0.004 | 48 | 0.19 |
| M0210B | h | Corró vibratori autop. 12 a 14 t (maquinària) | 0.004 | 57.5 | 0.23 |
| M0208 | h | Motoanivelladora | 0.004 | 73.35 | 0.29 |
| M03341 | h | Equip tallajuntes en fresc de formigó (maquinària) | 0.004 | 60 | 0.24 |
| M0217 | h | Camió cisterna reg asfàltic (maquinària) | 0.004 | 30.63 | 0.12 |
| M0219 | h | Estenedora d'arids i granul. (maquinària; 12/01/2009) | 0.004 | 47.61 | 0.19 |
| M0220 | h | Escombradora autopropulsada | 0.004 | 42.15 | 0.17 |
| M0237 | h | Piconadora de pneumàtics 15 tn (maquinària) | 0.004 | 62.36 | 0.25 |
| P04041 | t | Ciment portland CEM I 32,5N | 0.03 | 126 | 3.78 |
| P1601 | m3 | Aigua | 0.015 | 1.93 | 0.03 |
| P04121 | kg | Emulsió bitum. catiònica al 60% de betum, tipus C60B4 CUR o C60B3 CUR (material) | 0.5 | 0.43 | 0.22 |
| P03031 | t | Barreja de sorres granítiques per a tractaments superficials de paviments (material) | 0.022 | 11.97 | 0.26 |
|  |  | Total |  |  | 8.79 |

| Amidament | Uts. | Llarg | Parcial |
|---|---|---|---|
| Estabilitzat del ferm | 1 | 5000 | 5000.00 |
| Total |  |  | 5000 |

**E0208** m3 Enderroc estructures formigó en massa, inclòs transport a abocador (23/07/1998)
170 m3 × 34.3 (41.16 amb costos indirectes) = 6997.20
Enderroc d'estructures de formigó en massa, inclòs transport a l'abocador, cànon i condicionament del mateix.

| Codi | Ut | Descripció | Rendiment | Preu | Import |
|---|---|---|---|---|---|
| O0102 | h | Oficial 1ª | 0.08 | 24.9 | 1.99 |
| O0110 | h | Peó | 0.4 | 20.75 | 8.30 |
| M0207B | h | Retroexcavadora 100 hp equipada amb martell trencador | 0.24 | 68.89 | 16.53 |
| M0212B | h | Camió de trabuc 16 m³ | 0.125 | 45.4 | 5.68 |
| P1613 | u | Cànon d'abocador | 1.2 | 1.5 | 1.80 |
|  |  | Total |  |  | 34.3 |

| Amidament | Uts. | Llarg | Parcial |
|---|---|---|---|
| Demolició de murets laterals en ponts | 1 | 90 | 90.00 |
| Demolició de fonaments i obstacles de formigó | 1 | 50 | 50.00 |
| Eliminació de proteccions antigues i obres auxiliars | 1 | 30 | 30.00 |
| Subtotal |  |  | 170.00 |
| Total |  |  | 170 |

**E02110** m2 Demolició paviment de formigó
240 m2 × 6.47 (7.76 amb costos indirectes) = 1862.40

| Amidament | Uts. | Llarg | Parcial |
|---|---|---|---|
| Adequació d’accessos i guals | 1 | 140 | 140.00 |
| Eliminació de paviments rígids puntuals | 1 | 100 | 100.00 |
| Subtotal |  |  | 240.00 |
| Total |  |  | 240 |

**E02111** m2 Demolició cuneta transitable de formigó
600 m2 × 6.97 (8.36 amb costos indirectes) = 5016.00

| Amidament | Uts. | Llarg | Parcial |
|---|---|---|---|
| Substitució de cunetes deteriorades | 1 | 600 | 600.00 |
| Total |  |  | 600 |

**E0213** m2 Demolició paviment mescla bituminosa
1450 m2 × 4.93 (5.92 amb costos indirectes) = 8584.00

| Amidament | Uts. | Llarg | Parcial |
|---|---|---|---|
| Adequació de cunetes i drenatges | 1 | 1400 | 1400.00 |
| Formació de guals i accessos | 1 | 50 | 50.00 |
| Subtotal |  |  | 1450.00 |
| Total |  |  | 1450 |

**E0214** m Desmuntatge barrera seguretat metà·lica, inclòs suports i demolició fonamentacions
2900 m × 6.81 (8.17 amb costos indirectes) = 23693.00

| Amidament | Uts. | Llarg | Parcial |
|---|---|---|---|
| Substitució de barreres deteriorades | 1 | 1500 | 1500.00 |
| Retirada de barreres incompatibles amb noves cunetes | 1 | 900 | 900.00 |
| Adequació de ponts i passos salvacunetes | 1 | 500 | 500.00 |
| Subtotal |  |  | 2900.00 |
| Total |  |  | 2900 |

**E0222** m Demolició tub, pas salvacunetes, qualsevol material i diàmetre <100cm, inclòs recobriment formigó
100 m × 32.07 (38.48 amb costos indirectes) = 3848.00

| Amidament | Uts. | Llarg | Parcial |
|---|---|---|---|
| Eliminació de passos salvacunetes existents | 1 | 100 | 100.00 |
| Total |  |  | 100 |

**E0306** m3 Excavació rases, pous o fonaments, mitjans mecànics, càrrega i transport
1040 m3 × 17.98 (21.58 amb costos indirectes) = 22443.20

| Amidament | Uts. | Llarg | Parcial |
|---|---|---|---|
| Excavació per cunetes transitables | 1 | 950 | 950.00 |
| Adequació fonamentacions de barreres i sistemes de contenció | 1 | 60 | 60.00 |
| Adequació de guals i passos salvacunetes | 1 | 10 | 10.00 |
| Excavació per a pous de drenatge | 1 | 20 | 20.00 |
| Subtotal |  |  | 1040.00 |
| Total |  |  | 1040 |

**E0319** m3 Rebliment material filtrant d'elements localitzats, grava 20-40mm, inclòs transport
50 m3 × 24.89 (29.87 amb costos indirectes) = 1493.50
Rebliment de material filtrant d'elements localitzats, amb grava de pedrera de 20 a 40 mm, sense fins, inclòs estesa i compactació segons condicions del Plec de Prescripcions Tècniques, inclòs cànon d'extracció i transport a l'obra.

| Codi | Ut | Descripció | Rendiment | Preu | Import |
|---|---|---|---|---|---|
| O0101 | h | Cap de colla | 0.02 | 26.37 | 0.53 |
| O0110 | h | Peó | 0.08 | 20.75 | 1.66 |
| M0207 | h | Retroexcavadora 100 hp | 0.08 | 59.41 | 4.75 |
| M0211 | h | Corró de llança 650 kg | 0.08 | 9.61 | 0.77 |
| P0308 | m3 | Grava de pedrera 20-40mm sense fins, inclòs transport a l'obra | 1.05 | 16.36 | 17.18 |
|  |  | Total |  |  | 24.89 |

| Amidament | Uts. | Llarg | Parcial |
|---|---|---|---|
| Rebliment escolleres | 1 | 50 | 50.00 |
| Total |  |  | 50 |

**E0322** m3 Rebliment i piconatge rases, sorra 0-3 mm, inclòs transport
65 m3 × 32.39 (38.87 amb costos indirectes) = 2526.55

| Amidament | Uts. | Llarg | Parcial |
|---|---|---|---|
| Recobriment tubs drenatge | 1 | 65 | 65.00 |
| Total |  |  | 65 |

**E03231** m3 Rebliment i piconatge de grava-ciment d'elements localitzats, inclòs transport
25 m3 × 51.63 (61.96 amb costos indirectes) = 1549.00
Rebliment de grava-ciment d'elements localitzats, amb el 4% en pes de ciment, de granulometria GC25 o GC20, estesa i compactació segons condicions del Plec de Prescripcions Tècniques, inclòs cànon d'extracció i transport a l'obra.

| Codi | Ut | Descripció | Rendiment | Preu | Import |
|---|---|---|---|---|---|
| O0101 | h | Cap de colla | 0.022 | 26.37 | 0.58 |
| O0110 | h | Peó | 0.089 | 20.75 | 1.85 |
| M0207 | h | Retroexcavadora 100 hp | 0.089 | 59.41 | 5.29 |
| M0211 | h | Corró de llança 650 kg | 0.089 | 9.61 | 0.86 |
| PE0006 | m3 | Grava-ciment GC25 o GC20, 4% ciment, inclòs transport a l'obra (material) | 1.05 | 41 | 43.05 |
|  |  | Total |  |  | 51.63 |

| Amidament | Uts. | Llarg | Parcial |
|---|---|---|---|
| Rebliment Tradós ODs | 1 | 25 | 25.00 |
| Total |  |  | 25 |

**E03281** m Neteja d'obres de drenatge transversal
40 m × 28.5 (34.2 amb costos indirectes) = 1368.00
Neteja d'obres de drenatge transversal de qualsevol tipus en forma de calaix, volta, clavegueró, tub, etc., amb mitjans mecànics i manuals, inclòs càrrega i transport a l'abocador de les runes, cànon d'abocament i manteniment de l'abocador.

| Codi | Ut | Descripció | Rendiment | Preu | Import |
|---|---|---|---|---|---|
| O0101 | h | Cap de colla | 0.1 | 26.37 | 2.64 |
| O0110 | h | Peó | 0.15 | 20.75 | 3.11 |
| M0204 | h | Pala carregadora pneumàtics | 0.15 | 58.27 | 8.74 |
| M0212B | h | Camió de trabuc 16 m³ | 0.15 | 45.4 | 6.81 |
| M0213 | h | Camió cisterna de 8 m³ | 0.15 | 48 | 7.20 |
|  |  | Total |  |  | 28.5 |

| Amidament | Uts. | Llarg | Parcial |
|---|---|---|---|
| Neteja d'obres de fàbrica | 1 | 40 | 40.00 |
| Total |  |  | 40 |

**E0334** m Tall serra disc paviment mescles bituminoses, formigó o panot, fins 25cm fondària
1900 m × 4.01 (4.81 amb costos indirectes) = 9139.00

| Amidament | Uts. | Llarg | Parcial |
|---|---|---|---|
| Adequació de cunetes transitables i drenatges longitudinals | 1 | 1200 | 1200.00 |
| Formació de guals formigonats i passos adaptats | 1 | 100 | 100.00 |
| Actuacions puntuals de seguretat viària | 1 | 600 | 600.00 |
| Subtotal |  |  | 1900.00 |
| Total |  |  | 1900 |

**E0344** m2 Repàs i piconatge de la base del terraplè i del fons de la caixa
1000 m2 × 1.57 (1.88 amb costos indirectes) = 1880.00
Repàs i piconatge de la base del terraplens i dels fons de caixa amb mitjans mecànics i compactació amb base l'assaig de referència.

| Codi | Ut | Descripció | Rendiment | Preu | Import |
|---|---|---|---|---|---|
| O0101 | h | Cap de colla | 0.002 | 26.37 | 0.05 |
| O0110 | h | Peó | 0.01 | 20.75 | 0.21 |
| M0208 | h | Motoanivelladora | 0.01 | 73.35 | 0.73 |
| M0210B | h | Corró vibratori autop. 12 a 14 t | 0.01 | 57.5 | 0.58 |
|  |  | Total |  |  | 1.57 |

| Amidament | Uts. | Llarg | Parcial |
|---|---|---|---|
| Fons de caixa | 1 | 1000 | 1000.00 |
| Total |  |  | 1000 |

**E0347** m3 Rebliment i piconatge de pedra en pous de drenatge de 80-300mm, inclòs transport
120 m3 × 21.71 (26.05 amb costos indirectes) = 3126.00
Rebliment de pedra de 80 a 300 mm d'elements localitzats, extreta de les voladures, inclòs estesa i compactació segons condicions del Plec de Prescripcions Tècniques, inclòs cànon d'extracció i transport a l'obra.

| Codi | Ut | Descripció | Rendiment | Preu | Import |
|---|---|---|---|---|---|
| O0101 | h | Cap de colla | 0.022 | 26.37 | 0.58 |
| O0110 | h | Peó | 0.089 | 20.75 | 1.85 |
| M0207 | h | Retroexcavadora 100 hp | 0.089 | 59.41 | 5.29 |
| M0211 | h | Corró de llança 650 kg | 0.089 | 9.61 | 0.86 |
| P03081 | m3 | Pedra en rama 80-300mm, inclòs transport a l'obra (material) | 1.05 | 12.5 | 13.13 |
|  |  | Total |  |  | 21.71 |

| Amidament | Uts. | Llarg | Parcial |
|---|---|---|---|
| Reblert per a pous de drenatge | 1 | 120 | 120.00 |
| Total |  |  | 120 |

**E0400** m3 Enderroc controlat de muralló, inclòs transport a abocador (23/07/1998)
15 m3 × 110.86 (133.03 amb costos indirectes) = 1995.45
Enderroc controlat de murallons amb mitjans mecànics i manuals, inclòs tall previ i enrasat de la base, càrrega i transport de la runa l'abocador, cànon i condicionament del mateix.

| Codi | Ut | Descripció | Rendiment | Preu | Import |
|---|---|---|---|---|---|
| O0102 | h | Oficial 1ª | 0.28 | 24.9 | 6.97 |
| O0110 | h | Peó | 1.4 | 20.75 | 29.05 |
| M0201 | h | Compressor aire gasoil 13,3 m³/h | 0.4 | 21.09 | 8.44 |
| M0207B | h | Retroexcavadora 100 hp equipada amb martell trencador | 0.5 | 68.89 | 34.45 |
| M0212B | h | Camió de trabuc 16 m³ | 0.3 | 45.4 | 13.62 |
| M0214B | h | Camió cistella h=10 m (maquinària; 23/07/2014) | 0.3 | 35.91 | 10.77 |
| M0334 | h | Equip de màquina de serra de disc de diamant per a tallar | 0.4 | 14.4 | 5.76 |
| P1613 | u | Cànon d'abocador | 1.2 | 1.5 | 1.80 |
|  |  | Total |  |  | 110.86 |

| Amidament | Uts. | Llarg | Parcial |
|---|---|---|---|
| Enderroc murallons existents | 1 | 15 | 15.00 |
| Total |  |  | 15 |

**E04122** m3 Escullera amb bloc de pedra calcària de 1.200 a 2.000 kg
75 m3 × 45.63 (54.76 amb costos indirectes) = 4107.00
Escullera amb bloc de pedra calcària de 1.200 a 2.000 kg, inclòs subministrament i col·locació

| Codi | Ut | Descripció | Rendiment | Preu | Import |
|---|---|---|---|---|---|
| O0101 | h | Cap de colla | 0.033 | 26.37 | 0.87 |
| O0110 | h | Peó | 0.167 | 20.75 | 3.47 |
| M0203A | h | Excavadora giratòria sobre pneumàtics o cadenes fins a 20 t.. | 0.167 | 94 | 15.70 |
| P03262 | t | Bloc de pedra calcària per a escullera de 1200 a 2000 kg, inclòs transport a l'obra (material) | 1.45 | 17.65 | 25.59 |
|  |  | Total |  |  | 45.63 |

| Amidament | Uts. | Llarg | Ample | Alt | Parcial |
|---|---|---|---|---|---|
| Escullera talús | 3 | 10 | 0.5 | 5 | 75.00 |
| Total |  |  |  |  | 75 |

**E04131** m3 Escullera amb bloc de pedra calcària de 200 a 2.000 kg, estabilitzada formigó 20 N/mm2
75 m3 × 60.15 (72.18 amb costos indirectes) = 5413.50
Escullera amb bloc de pedra calcària de 200 a 2000 kg, estabilitzada amb formigó de 20 N/mm2 de resistència característica a la compressió, inclòs subministrament i col·locació

| Codi | Ut | Descripció | Rendiment | Preu | Import |
|---|---|---|---|---|---|
| O0101 | h | Cap de colla | 0.026 | 26.37 | 0.69 |
| O0102 | h | Oficial 1ª | 0.029 | 24.9 | 0.72 |
| O0110 | h | Peó | 0.129 | 20.75 | 2.68 |
| M0203A | h | Excavadora giratòria sobre pneumàtics o cadenes fins a 20 t.. | 0.129 | 94 | 12.13 |
| P0503 | m3 | Formigó HM-20, =5% d'àrids reciclats, inclòs transport a l'obra | 0.2 | 96.5 | 19.30 |
| P03264 | t | Bloc de pedra calcària per a escullera de 200 a 2.000 kg, inclòs transport a l'obra (material) | 1.525 | 16.15 | 24.63 |
|  |  | Total |  |  | 60.15 |

| Amidament | Uts. | Llarg | Ample | Alt | Parcial |
|---|---|---|---|---|---|
| Escullera drenatges | 5 | 15 | 0.2 | 5 | 75.00 |
| Total |  |  |  |  | 75 |

**E04215** m2 Arrebossat reglejat sobre parament vertical exterior, a 3,00 m d'alçària, com a màxim, amb morter ús corrent (GP) de designació (23/07/1998)
20 m2 × 23.5 (28.2 amb costos indirectes) = 564.00
Arrebossat reglejat sobre parament vertical exterior, a 3,00 m d'alçària, com a màxim, amb morter ús corrent (GP) de designació CSIII W0, segons la norma UNE-EN 998-1, remolinat

| Amidament | Uts. | Llarg | Parcial |
|---|---|---|---|
| Arrebossat interior obres de fàbrica | 5 | 4 | 20.00 |
| Total |  |  | 20 |

**E0502** m3 Formigó HM-20 per a fonaments i soleres (= 5% d'àrids reciclats)
204 m3 × 111.03 (133.24 amb costos indirectes) = 27180.96

| Amidament | Uts. | Llarg | Parcial |
|---|---|---|---|
| Construcció de cunetes en entorns urbans | 1 | 204 | 204.00 |
| Total |  |  | 204 |

**E0502BA** m3 Formigó HM-20/12 per a fonaments i soleres, reforçat amb fibres (= 5% d'àrids reciclats)
12 m3 × 119.95 (143.94 amb costos indirectes) = 1727.28
Formigó HM-20/12 per a fonaments i soleres, reforçat amb fibres, amb un mínim de 5% d'àrids reciclats, inclòs col·locació, vibrat i curat

| Codi | Ut | Descripció | Rendiment | Preu | Import |
|---|---|---|---|---|---|
| O0101 | h | Cap de colla | 0.04 | 26.37 | 1.05 |
| O0102 | h | Oficial 1ª | 0.08 | 24.9 | 1.99 |
| O0110 | h | Peó | 0.16 | 20.75 | 3.32 |
| M0225 | h | Vibrador intern formigó | 0.096 | 2.09 | 0.20 |
| M0234 | h | Camió amb bomba de formigonar | 0.024 | 88.92 | 2.13 |
| M0201 | h | Compressor aire gasoil 13,3 m³/h | 0.048 | 21.09 | 1.01 |
| P0504B | m3 | Formigó HM-20/12 reforçat amb fibres, =5% d'àrids reciclats, inclòs transport a l'obra (material) | 1.05 | 105 | 110.25 |
|  |  | Total |  |  | 119.95 |

| Amidament | Uts. | Llarg | Ample | Alt | Parcial |
|---|---|---|---|---|---|
| Recrescut cunetes | 1 | 200 | 1.2 | 0.05 | 12.00 |
| Total |  |  |  |  | 12 |

**E0505** m3 Formigó HA-25 per a fonaments i soleres (= 5% d'àrids reciclats)
1.76 m3 × 117.85 (141.42 amb costos indirectes) = 248.90

| Amidament | Uts. | Llarg | Ample | Alt | Parcial |
|---|---|---|---|---|---|
| Fonamentació faroles solars | 3 | 0.7 | 0.7 | 1.2 | 1.76 |
| Total |  |  |  |  | 1.76 |

**E0508** m3 Formigó HA-25 per a alçats (= 5% d'àrids reciclats)
50 m3 × 121.19 (145.43 amb costos indirectes) = 7271.50
Formigó HA-25 per a alçats, amb un mínim de 5% d'àrids reciclats, inclòs col·locació, vibrat i curat

| Codi | Ut | Descripció | Rendiment | Preu | Import |
|---|---|---|---|---|---|
| O0101 | h | Cap de colla | 0.04 | 26.37 | 1.05 |
| O0102 | h | Oficial 1ª | 0.12 | 24.9 | 2.99 |
| O0110 | h | Peó | 0.16 | 20.75 | 3.32 |
| M0225 | h | Vibrador intern formigó | 0.192 | 2.09 | 0.40 |
| M0234 | h | Camió amb bomba de formigonar | 0.048 | 88.92 | 4.27 |
| M0201 | h | Compressor aire gasoil 13,3 m³/h | 0.048 | 21.09 | 1.01 |
| P0505 | m3 | Formigó HA-25, =5% d'àrids reciclats, inclòs transport a l'obra | 1.05 | 103 | 108.15 |
|  |  | Total |  |  | 121.19 |

| Amidament | Uts. | Llarg | Parcial |
|---|---|---|---|
| Formigó aletes ODs | 1 | 50 | 50.00 |
| Total |  |  | 50 |

**E0515** m2 Encofrat i desencofrat pla en parament no vist
130 m2 × 35.08 (42.1 amb costos indirectes) = 5473.00

| Codi | Ut | Descripció | Rendiment | Preu | Import |
|---|---|---|---|---|---|
| O0101 | h | Cap de colla | 0.1 | 26.37 | 2.64 |
| O0102 | h | Oficial 1ª | 0.55 | 24.9 | 13.70 |
| O0110 | h | Peó | 0.55 | 20.75 | 11.41 |
| P0701 | m | Tauló de fusta pi, 10 usos | 3 | 0.41 | 1.23 |
| P0706 | cu | Puntal met.telescòpic h=5m,150 usos | 0.03 | 27.7 | 0.83 |
| P0704 | m2 | Amortització tauler de pi 22 mm, 10 usos | 1 | 2.43 | 2.43 |
| P0707 | l | Desencofrant | 0.075 | 2.91 | 0.22 |
| P0705 | u | Materials auxiliars per a encofrar (material; 13/03/2026) | 0.4 | 1.58 | 0.63 |
| M0214 | h | Camió grua 12 tn | 0.02 | 62.74 | 1.25 |
| M0300 | h | Grup electrògen de 80/100 kVA, amb consums inclosos (maquinària; 13/03/2026) | 0.1 | 7.4 | 0.74 |
|  |  | Total |  |  | 35.08 |

| Amidament | Uts. | Llarg | Parcial |
|---|---|---|---|
| Formació de guals i passos drenants | 1 | 60 | 60.00 |
| Obres auxiliars de drenatge | 1 | 70 | 70.00 |
| Subtotal |  |  | 130.00 |
| Total |  |  | 130 |

**E0516** m2 Encofrat i desencofrat pla en parament vist
120 m2 × 46.1 (55.32 amb costos indirectes) = 6638.40

| Codi | Ut | Descripció | Rendiment | Preu | Import |
|---|---|---|---|---|---|
| O0101 | h | Cap de colla | 0.15 | 26.37 | 3.96 |
| O0102 | h | Oficial 1ª | 0.65 | 24.9 | 16.19 |
| O0110 | h | Peó | 0.65 | 20.75 | 13.49 |
| P0701 | m | Tauló de fusta pi, 10 usos | 3 | 0.41 | 1.23 |
| P0706 | cu | Puntal met.telescòpic h=5m,150 usos | 0.03 | 27.7 | 0.83 |
| P0703 | m2 | Amortització tauler de pi 22 mm, 3 usos (material; 13/03/2026) | 1 | 6.56 | 6.56 |
| P0707 | l | Desencofrant | 0.075 | 2.91 | 0.22 |
| P0705 | u | Materials auxiliars per a encofrar | 0.4 | 1.58 | 0.63 |
| M0214 | h | Camió grua 12 tn | 0.03 | 62.74 | 1.88 |
| M0300 | h | Grup electrògen de 80/100 kVA, amb consums inclosos | 0.15 | 7.4 | 1.11 |
|  |  | Total |  |  | 46.1 |

| Amidament | Uts. | Llarg | Parcial |
|---|---|---|---|
| Recreixement d’arquetes transitables | 1 | 70 | 70.00 |
| Adequació d’elements visibles en drenatge | 1 | 50 | 50.00 |
| Subtotal |  |  | 120.00 |
| Total |  |  | 120 |

**E0517** kg Acer especial B-500S de límit elàstic 500 N/mm2 en barres corrugades
1042.8 kg × 1.49 (1.79 amb costos indirectes) = 1866.61

| Amidament | Uts. | Llarg | Ample | Alt | Parcial |
|---|---|---|---|---|---|
| Guals Formigonats | 20 | 13.2 | 3.95 | 1 | 1042.80 |
| Total |  |  |  |  | 1042.8 |

**E05172** m2 Malla electrosoldada en acer corrugat B500T 15x15 cm Ø 8 mm
1600 m2 × 4.45 (5.34 amb costos indirectes) = 8544.00

| Amidament | Uts. | Llarg | Parcial |
|---|---|---|---|
| Guals i passos formigonats | 1 | 900 | 900.00 |
| Reforç d’actuacions puntuals | 1 | 700 | 700.00 |
| Subtotal |  |  | 1600.00 |
| Total |  |  | 1600 |

**E0521** m2 Encofrat i desencofrat corb en parament no vist
10 m2 × 55.53 (66.64 amb costos indirectes) = 666.40

| Codi | Ut | Descripció | Rendiment | Preu | Import |
|---|---|---|---|---|---|
| O0101 | h | Cap de colla | 0.15 | 26.37 | 3.96 |
| O0102 | h | Oficial 1ª | 0.65 | 24.9 | 16.19 |
| O0110 | h | Peó | 0.65 | 20.75 | 13.49 |
| P0701 | m | Tauló de fusta pi, 10 usos | 1 | 0.41 | 0.41 |
| P0710 | m | Amortització de tauló de fusta de pi per a 1 ús (material; 13/03/2026) | 2 | 3.76 | 7.52 |
| P0702 | m3 | Llata de fusta de pi | 0.022 | 407.53 | 8.97 |
| P0706 | cu | Puntal met.telescòpic h=5m,150 usos | 0.03 | 27.7 | 0.83 |
| P0707 | l | Desencofrant | 0.075 | 2.91 | 0.22 |
| P0705 | u | Materials auxiliars per a encofrar | 0.6 | 1.58 | 0.95 |
| M0214 | h | Camió grua 12 tn | 0.03 | 62.74 | 1.88 |
| M0300 | h | Grup electrògen de 80/100 kVA, amb consums inclosos | 0.15 | 7.4 | 1.11 |
|  |  | Total |  |  | 55.53 |

| Amidament | Uts. | Llarg | Parcial |
|---|---|---|---|
| Encofrat zunchos poste placa | 1 | 10 | 10.00 |
| Total |  |  | 10 |

**E0522** m2 Encofrat i desencofrat corb en parament vist
10 m2 × 66.29 (79.55 amb costos indirectes) = 795.50

| Codi | Ut | Descripció | Rendiment | Preu | Import |
|---|---|---|---|---|---|
| O0101 | h | Cap de colla | 0.2 | 26.37 | 5.27 |
| O0102 | h | Oficial 1ª | 0.75 | 24.9 | 18.68 |
| O0110 | h | Peó | 0.75 | 20.75 | 15.56 |
| P0701 | m | Tauló de fusta pi, 10 usos | 1 | 0.41 | 0.41 |
| P0710 | m | Amortització de tauló de fusta de pi per a 1 ús | 2 | 3.76 | 7.52 |
| P0702 | m3 | Llata de fusta de pi | 0.03 | 407.53 | 12.23 |
| P0706 | cu | Puntal met.telescòpic h=5m,150 usos | 0.03 | 27.7 | 0.83 |
| P0707 | l | Desencofrant | 0.075 | 2.91 | 0.22 |
| P0705 | u | Materials auxiliars per a encofrar | 0.6 | 1.58 | 0.95 |
| M0214 | h | Camió grua 12 tn | 0.05 | 62.74 | 3.14 |
| M0300 | h | Grup electrògen de 80/100 kVA, amb consums inclosos | 0.2 | 7.4 | 1.48 |
|  |  | Total |  |  | 66.29 |

| Amidament | Uts. | Llarg | Parcial |
|---|---|---|---|
| Encofrat zunchos poste placa | 1 | 10 | 10.00 |
| Total |  |  | 10 |

**E0539** m Empotrament armadures a OF existent (23/07/1998)
100 m × 4.85 (5.82 amb costos indirectes) = 582.00
Empotrament d'armadures a l'obra de fàbrica existent, inclosa perforació i rebliment am resines del forat, totalment acabat.

| Codi | Ut | Descripció | Rendiment | Preu | Import |
|---|---|---|---|---|---|
| O0102 | h | Oficial 1ª | 0.02 | 24.9 | 0.50 |
| O0110 | h | Peó | 0.02 | 20.75 | 0.42 |
| P1905 | kg | Resines (material; 23/07/1998) | 0.02 | 55 | 1.10 |
| M0275 | h | Maquinària perforació | 0.2 | 14.15 | 2.83 |
|  |  | Total |  |  | 4.85 |

| Amidament | Uts. | Llarg | Parcial |
|---|---|---|---|
| Zunchos poste placa | 1 | 100 | 100.00 |
| Total |  |  | 100 |

**E0601A** m3 Base granular localitzada de tot-u artificial (ample<2 m), amb mitjans mecànics
700 m3 × 30.52 (36.62 amb costos indirectes) = 25634.00

| Amidament | Uts. | Llarg | Parcial |
|---|---|---|---|
| Base cunetes transitables | 1 | 600 | 600.00 |
| Guals | 1 | 100 | 100.00 |
| Subtotal |  |  | 700.00 |
| Total |  |  | 700 |

**E06221** m Vorada de calçada C6 25x12 de peces prefabricades de formigó (Tipus ˜ T1)
600 m × 21.28 (25.54 amb costos indirectes) = 15324.00
Vorada de calçada bicapa de secció normalitzada C6 25x12 de peces prefabricades de formigó rectes i corbes, d'acord amb la UNE 127340 i UNE EN 1340, inclosa excavació i base de formigó de 20 N/mm2 de resistència característica a la compressió, rejuntat amb morter i totes les feines adients, totalment col·locada.

| Codi | Ut | Descripció | Rendiment | Preu | Import |
|---|---|---|---|---|---|
| O0101 | h | Cap de colla | 0.034 | 26.37 | 0.90 |
| O0102 | h | Oficial 1ª | 0.114 | 24.9 | 2.84 |
| O0110 | h | Peó | 0.229 | 20.75 | 4.75 |
| M0207 | h | Retroexcavadora 100 hp | 0.011 | 59.41 | 0.65 |
| P10093 | m | Vorada de calçada C6 25x12 prefabricada de formigó (material) | 1.05 | 3.6 | 3.78 |
| P0503 | m3 | Formigó HM-20, =5% d'àrids reciclats, inclòs transport a l'obra | 0.06 | 96.5 | 5.79 |
| P0405 | m3 | Morter de ciment de classe M-5 | 0.019 | 135 | 2.57 |
|  |  | Total |  |  | 21.28 |

| Amidament | Uts. | Llarg | Parcial |
|---|---|---|---|
| Formació de cunetes en entorns urbans | 1 | 600 | 600.00 |
| Total |  |  | 600 |

**E0648** m2 Feltre geotextil de polipropilè 250 g/m2
120 m2 × 5.25 (6.3 amb costos indirectes) = 756.00
Feltre geotextil de polipropilè amb un pes mínim de 250 g/m2 no teixit, 100% foradat per ambdues cares, amb resistència a la perforació igual o superior a 2900 N, inclòs pèrdues per retalls i encavalcaments, regularització i anivellament de superfície d'assentament, totalment col·locat.

| Codi | Ut | Descripció | Rendiment | Preu | Import |
|---|---|---|---|---|---|
| O0101 | h | Cap de colla | 0.005 | 26.37 | 0.13 |
| O0102 | h | Oficial 1ª | 0.02 | 24.9 | 0.50 |
| O0110 | h | Peó | 0.02 | 20.75 | 0.42 |
| P06424 | m2 | Geotèxtil 250 g/m2 resist>= 2900 N (material; 23/03/2026) | 1.1 | 3.82 | 4.20 |
|  |  | Total |  |  | 5.25 |

| Amidament | Uts. | Llarg | Parcial |
|---|---|---|---|
| Excavació per a pous de drenatge | 1 | 120 | 120.00 |
| Total |  |  | 120 |

**E07001** m Barrera de seguretat BMSRA4/C h=1,5m, N2/A/W5, sense separador cada 4m
3800 m × 37.92 (45.5 amb costos indirectes) = 172900.00

| Amidament | Uts. | Llarg | Parcial |
|---|---|---|---|
| Nova implantació de barrera metàl·lica simple en xarxa local | 1 | 2200 | 2200.00 |
| Protecció de passos salvacunetes i drenatges | 1 | 900 | 900.00 |
| Adequació de marges i obstacles laterals | 1 | 700 | 700.00 |
| Subtotal |  |  | 3800.00 |
| Total |  |  | 3800 |

**E07002** m Barrera de seguretat BMSRA4/C h=2,0m, N2/A/W4, sense separador cada 4m
125 m × 40.84 (49.01 amb costos indirectes) = 6126.25
Barrera de seguretat metàl·lica simple, amb nivell de contenció N2, índex de severitat A, amplada de treball W4, i deflexió dinàmica 1,1 segons UNE-EN 1317-2, sense separador, galvanitzada en calent, incloent tanca de secció doble ona, pal de perfil C-120 de 2,0m de longitud cada 4m (BMSRA4/C), elements de fixació, topall final si s'escau, material auxiliar i captafars, a una alçaria de 750 mm, inclòs enclavament i soldadures, totalment col·locada en recta o corbada de qualsevol radi

| Codi | Ut | Descripció | Rendiment | Preu | Import |
|---|---|---|---|---|---|
| O0101 | h | Cap de colla | 0.04 | 26.37 | 1.05 |
| O0102 | h | Oficial 1ª | 0.08 | 24.9 | 1.99 |
| O0110 | h | Peó | 0.08 | 20.75 | 1.66 |
| M0214 | h | Camió grua 12 tn | 0.02 | 62.74 | 1.25 |
| M0364 | h | Furgoneta de 3500 kg | 0.04 | 8.12 | 0.32 |
| M0253 | h | Màquina per a clavar muntants metàl·lics | 0.04 | 43.97 | 1.76 |
| M0235 | h | Equip de soldadura elèctrica | 0.04 | 14.55 | 0.58 |
| M0227 | h | Grup electrògen de 45/60 kVA, amb consums inclosos | 0.04 | 5.8 | 0.23 |
| P07002 | m | Barrera de seguretat BMSRA4/C h=2,0m, N2/A/W4, sense separador cada 4m (material) | 1 | 32 | 32.00 |
|  |  | Total |  |  | 40.84 |

| Amidament | Uts. | Llarg | Parcial |
|---|---|---|---|
| Protecció de terraplens molt pronunciats en carreteres de muntan | 1 | 90 | 90.00 |
| Zones amb elevada perillositat lateral | 1 | 35 | 35.00 |
| Subtotal |  |  | 125.00 |
| Total |  |  | 125 |

**E07003** m Barrera de seguretat BMSRA2/C h=0,75m, N2/A/W4, sense separador cada 2m, placa d'ancoratge
245 m × 69.48 (83.38 amb costos indirectes) = 20428.10
Barrera de seguretat metàl·lica simple, amb nivell de contenció N2, índex de severitat A, amplada de treball W4, i deflexió dinàmica 1,1 segons UNE-EN 1317-2, sense separador, galvanitzada en calent, incloent tanca de secció doble ona, pal de perfil C-120 de 0,75m amb placa d'ancoratge cada 2m (BMSRA2/C), elements de fixació, topall final si s'escau, material auxiliar i captafars, a una alçaria de 750 mm, inclòs la instal·lació mecànica i soldadures, totalment col·locada en recta o corbada de qualsevol radi

| Codi | Ut | Descripció | Rendiment | Preu | Import |
|---|---|---|---|---|---|
| O0101 | h | Cap de colla | 0.053 | 26.37 | 1.40 |
| O0102 | h | Oficial 1ª | 0.107 | 24.9 | 2.66 |
| O0110 | h | Peó | 0.107 | 20.75 | 2.22 |
| M0214 | h | Camió grua 12 tn | 0.027 | 62.74 | 1.69 |
| M0364 | h | Furgoneta de 3500 kg | 0.053 | 8.12 | 0.43 |
| M0235 | h | Equip de soldadura elèctrica | 0.053 | 14.55 | 0.77 |
| M0227 | h | Grup electrògen de 45/60 kVA, amb consums inclosos | 0.053 | 5.8 | 0.31 |
| P07003 | m | Barrera de seguretat BMSRA2/C h=0,75m, N2/A/W4, sense separador cada 2m, placa d'ancoratge (material) | 1 | 60 | 60.00 |
|  |  | Total |  |  | 69.48 |

| Amidament | Uts. | Llarg | Parcial |
|---|---|---|---|
| Barreres sobre obres de fàbrica i taulers de pont | 1 | 70 | 70.00 |
| Barreres ancorades sobre esculleres i murs | 1 | 55 | 55.00 |
| Substitució de murallons existents per barrera metàl·lica ancora | 1 | 90 | 90.00 |
| Protecció puntual d’obres de drenatge singulars | 1 | 30 | 30.00 |
| Subtotal |  |  | 245.00 |
| Total |  |  | 245 |

**E07004** m Barrera de seguretat BMSRA2/C h=1,5m, H1/A/W4, sense separador cada 2m
265 m × 52.44 (62.93 amb costos indirectes) = 16676.45
Barrera de seguretat metàl·lica simple, amb nivell de contenció H1, índex de severitat A, amplada de treball W4, i deflexió dinàmica 1,1 segons UNE-EN 1317-2, sense separador, galvanitzada en calent, incloent tanca de secció doble ona, pal de perfil C-120 de 1,5m de longitud cada 2m (BMSRA2/C), elements de fixació, topall final si s'escau, material auxiliar i captafars, a una alçaria de 750 mm, inclòs enclavament i soldadures, totalment col·locada en recta o corbada de qualsevol radi

| Codi | Ut | Descripció | Rendiment | Preu | Import |
|---|---|---|---|---|---|
| O0101 | h | Cap de colla | 0.047 | 26.37 | 1.24 |
| O0102 | h | Oficial 1ª | 0.094 | 24.9 | 2.34 |
| O0110 | h | Peó | 0.094 | 20.75 | 1.95 |
| M0214 | h | Camió grua 12 tn | 0.024 | 62.74 | 1.51 |
| M0364 | h | Furgoneta de 3500 kg | 0.047 | 8.12 | 0.38 |
| M0253 | h | Màquina per a clavar muntants metàl·lics | 0.047 | 43.97 | 2.07 |
| M0235 | h | Equip de soldadura elèctrica | 0.047 | 14.55 | 0.68 |
| M0227 | h | Grup electrògen de 45/60 kVA, amb consums inclosos | 0.047 | 5.8 | 0.27 |
| P07004 | m | Barrera de seguretat BMSRA2/C h=1,5m, H1/A/W4, sense separador cada 2m (material) | 1 | 42 | 42.00 |
|  |  | Total |  |  | 52.44 |

| Amidament | Uts. | Llarg | Parcial |
|---|---|---|---|
| Protecció de terraplens amb pendent elevat en carreteres de munt | 1 | 150 | 150.00 |
| Protecció de zones amb elevada caiguda lateral | 1 | 70 | 70.00 |
| Actuacions puntuals en carreteres sinuoses de muntanya | 1 | 45 | 45.00 |
| Subtotal |  |  | 265.00 |
| Total |  |  | 265 |

**E07005** m Barrera de seguretat BMSNA4/C h=1,5m, N2/A/W5, amb separador cada 4m
150 m × 41.34 (49.61 amb costos indirectes) = 7441.50
Barrera de seguretat metàl·lica simple, amb nivell de contenció N2, índex de severitat A, amplada de treball W5, i deflexió dinàmica 1,6 segons UNE-EN 1317-2, amb separador, galvanitzada en calent, incloent tanca de secció doble ona, tensor posterior, part proporcional de separador, pal de perfil C-120 de 1,5m cada 2m (BMSRA2/C), elements de fixació, topall final si s'escau, material auxiliar i captafars, a una alçaria de 750 mm, inclòs enclavament i soldadures, totalment col·locada en recta o corbada de qualsevol radi

| Codi | Ut | Descripció | Rendiment | Preu | Import |
|---|---|---|---|---|---|
| O0101 | h | Cap de colla | 0.04 | 26.37 | 1.05 |
| O0102 | h | Oficial 1ª | 0.08 | 24.9 | 1.99 |
| O0110 | h | Peó | 0.08 | 20.75 | 1.66 |
| M0214 | h | Camió grua 12 tn | 0.02 | 62.74 | 1.25 |
| M0364 | h | Furgoneta de 3500 kg | 0.04 | 8.12 | 0.32 |
| M0253 | h | Màquina per a clavar muntants metàl·lics | 0.04 | 43.97 | 1.76 |
| M0235 | h | Equip de soldadura elèctrica | 0.04 | 14.55 | 0.58 |
| M0227 | h | Grup electrògen de 45/60 kVA, amb consums inclosos | 0.04 | 5.8 | 0.23 |
| P07005 | m | Barrera de seguretat BMSNA4/C h=1,5m, N2/A/W5, amb separador cada 4m (material) | 1 | 32.5 | 32.50 |
|  |  | Total |  |  | 41.34 |

| Amidament | Uts. | Llarg | Parcial |
|---|---|---|---|
| Substitució de murets en ponts | 1 | 100 | 100.00 |
| Adequació de proteccions laterals | 1 | 50 | 50.00 |
| Subtotal |  |  | 150.00 |
| Total |  |  | 150 |

**E07006** m Barrera de seguretat BMSRA4/C h=1,5m, N2/A/W5, sense separador cada 4m, termolacat
150 m × 41.67 (50 amb costos indirectes) = 7500.00
Barrera de seguretat metàl·lica simple, amb nivell de contenció N2, índex de severitat A, amplada de treball W5, i deflexió dinàmica 1,6 segons UNE-EN 1317-2, sense separador, galvanitzada en calent i termolacat C4, incloent tanca de secció doble ona, pal de perfil C-120 de 1,5m de longitud cada 4m (BMSRA4/C), elements de fixació, topall final si s'escau, material auxiliar i captafars, a una alçaria de 750 mm, inclòs enclavament i soldadures, totalment col·locada en recta o corbada de qualsevol radi

| Codi | Ut | Descripció | Rendiment | Preu | Import |
|---|---|---|---|---|---|
| O0101 | h | Cap de colla | 0.036 | 26.37 | 0.95 |
| O0102 | h | Oficial 1ª | 0.071 | 24.9 | 1.77 |
| O0110 | h | Peó | 0.071 | 20.75 | 1.47 |
| M0214 | h | Camió grua 12 tn | 0.018 | 62.74 | 1.13 |
| M0364 | h | Furgoneta de 3500 kg | 0.036 | 8.12 | 0.29 |
| M0253 | h | Màquina per a clavar muntants metàl·lics | 0.036 | 43.97 | 1.58 |
| M0235 | h | Equip de soldadura elèctrica | 0.036 | 14.55 | 0.52 |
| M0227 | h | Grup electrògen de 45/60 kVA, amb consums inclosos | 0.036 | 5.8 | 0.21 |
| P07006 | m | Barrera de seguretat BMSRA4/C h=1,5m, N2/A/W5, sense separador cada 4m, termolacat (material) | 1 | 33.75 | 33.75 |
|  |  | Total |  |  | 41.67 |

| Amidament | Uts. | Llarg | Parcial |
|---|---|---|---|
| Entorns de muntanya i zones paisatgístiques | 1 | 110 | 110.00 |
| Travesseres i entorns urbans | 1 | 40 | 40.00 |
| Subtotal |  |  | 150.00 |
| Total |  |  | 150 |

**E07007** m Barrera de seguretat BMSRA4/C h=2,0m, N2/A/W4, sense separador cada 4m, termolacat
50 m × 44.59 (53.51 amb costos indirectes) = 2675.50
Barrera de seguretat metàl·lica simple, amb nivell de contenció N2, índex de severitat A, amplada de treball W4, i deflexió dinàmica 1,1 segons UNE-EN 1317-2, sense separador, galvanitzada en calent i termolacat C4, incloent tanca de secció doble ona, pal de perfil C-120 de 2,0m de longitud cada 4m (BMSRA4/C), elements de fixació, topall final si s'escau, material auxiliar i captafars, a una alçaria de 750 mm, inclòs enclavament i soldadures, totalment col·locada en recta o corbada de qualsevol radi

| Codi | Ut | Descripció | Rendiment | Preu | Import |
|---|---|---|---|---|---|
| O0101 | h | Cap de colla | 0.04 | 26.37 | 1.05 |
| O0102 | h | Oficial 1ª | 0.08 | 24.9 | 1.99 |
| O0110 | h | Peó | 0.08 | 20.75 | 1.66 |
| M0214 | h | Camió grua 12 tn | 0.02 | 62.74 | 1.25 |
| M0364 | h | Furgoneta de 3500 kg | 0.04 | 8.12 | 0.32 |
| M0253 | h | Màquina per a clavar muntants metàl·lics | 0.04 | 43.97 | 1.76 |
| M0235 | h | Equip de soldadura elèctrica | 0.04 | 14.55 | 0.58 |
| M0227 | h | Grup electrògen de 45/60 kVA, amb consums inclosos | 0.04 | 5.8 | 0.23 |
| P07007 | m | Barrera de seguretat BMSRA4/C h=2,0m, N2/A/W4, sense separador cada 4m, termolacat (material) | 1 | 35.75 | 35.75 |
|  |  | Total |  |  | 44.59 |

| Amidament | Uts. | Llarg | Parcial |
|---|---|---|---|
| Zones singulars de muntanya | 1 | 35 | 35.00 |
| Integració paisatgística en entorns sensibles | 1 | 15 | 15.00 |
| Subtotal |  |  | 50.00 |
| Total |  |  | 50 |

**E07008** m Barrera de seguretat BMSRA2/C h=0,75m, N2/A/W4, sense separador cada 2m, termolacat, placa d'ancoratge
95 m × 73.23 (87.88 amb costos indirectes) = 8348.60
Barrera de seguretat metàl·lica simple, amb nivell de contenció N2, índex de severitat A, amplada de treball W4, i deflexió dinàmica 1,1 segons UNE-EN 1317-2, sense separador, galvanitzada en calent i termolacat C4, incloent tanca de secció doble ona, pal de perfil C-120 de 0,75m amb placa d'ancoratge cada 2m (BMSRA2/C), elements de fixació, topall final si s'escau, material auxiliar i captafars, a una alçaria de 750 mm, inclòs la instal·lació mecànica i soldadures, totalment col·locada en recta o corbada de qualsevol radi

| Codi | Ut | Descripció | Rendiment | Preu | Import |
|---|---|---|---|---|---|
| O0101 | h | Cap de colla | 0.053 | 26.37 | 1.40 |
| O0102 | h | Oficial 1ª | 0.107 | 24.9 | 2.66 |
| O0110 | h | Peó | 0.107 | 20.75 | 2.22 |
| M0214 | h | Camió grua 12 tn | 0.027 | 62.74 | 1.69 |
| M0364 | h | Furgoneta de 3500 kg | 0.053 | 8.12 | 0.43 |
| M0235 | h | Equip de soldadura elèctrica | 0.053 | 14.55 | 0.77 |
| M0227 | h | Grup electrògen de 45/60 kVA, amb consums inclosos | 0.053 | 5.8 | 0.31 |
| P07008 | m | Barrera de seguretat BMSRA2/C h=0,75m, N2/A/W4, sense separador cada 2m, termolacat, placa d'ancoratge (material) | 1 | 63.75 | 63.75 |
|  |  | Total |  |  | 73.23 |

| Amidament | Uts. | Llarg | Parcial |
|---|---|---|---|
| Entorns de muntanya amb integració paisatgística | 1 | 50 | 50.00 |
| Travesseres i entorns urbans singulars | 1 | 20 | 20.00 |
| Zones amb valor paisatgístic o turístic | 1 | 25 | 25.00 |
| Subtotal |  |  | 95.00 |
| Total |  |  | 95 |

**E07009** m Barrera de seguretat BMSRA2/C h=1,5m, H1/A/W4, sense separador cada 2m, termolacat
60 m × 56.19 (67.43 amb costos indirectes) = 4045.80
Barrera de seguretat metàl·lica simple, amb nivell de contenció H1, índex de severitat A, amplada de treball W4, i deflexió dinàmica 1,1 segons UNE-EN 1317-2, sense separador, galvanitzada en calent i termolacat C4, incloent tanca de secció doble ona, pal de perfil C-120 de 1,5m de longitud cada 2m (BMSRA2/C), elements de fixació, topall final si s'escau, material auxiliar i captafars, a una alçaria de 750 mm, inclòs enclavament i soldadures, totalment col·locada en recta o corbada de qualsevol radi

| Codi | Ut | Descripció | Rendiment | Preu | Import |
|---|---|---|---|---|---|
| O0101 | h | Cap de colla | 0.047 | 26.37 | 1.24 |
| O0102 | h | Oficial 1ª | 0.094 | 24.9 | 2.34 |
| O0110 | h | Peó | 0.094 | 20.75 | 1.95 |
| M0214 | h | Camió grua 12 tn | 0.024 | 62.74 | 1.51 |
| M0364 | h | Furgoneta de 3500 kg | 0.047 | 8.12 | 0.38 |
| M0253 | h | Màquina per a clavar muntants metàl·lics | 0.047 | 43.97 | 2.07 |
| M0235 | h | Equip de soldadura elèctrica | 0.047 | 14.55 | 0.68 |
| M0227 | h | Grup electrògen de 45/60 kVA, amb consums inclosos | 0.047 | 5.8 | 0.27 |
| P07009 | m | Barrera de seguretat BMSRA2/C h=1,5m, H1/A/W4, sense separador cada 2m, termolacat (material) | 1 | 45.75 | 45.75 |
|  |  | Total |  |  | 56.19 |

| Amidament | Uts. | Llarg | Parcial |
|---|---|---|---|
| Carreteres de muntanya amb interès paisatgístic | 1 | 40 | 40.00 |
| Ponts i estructures visibles en entorns singulars | 1 | 20 | 20.00 |
| Subtotal |  |  | 60.00 |
| Total |  |  | 60 |

**E0701** m Barana d'acer tipus EG,amb passamà 120x60 mm. (12/01/2009)
20 m × 187.61 (225.13 amb costos indirectes) = 4502.60
Barana d'acer tipus EG, amb passamà 120x60 mm., travessers inferior i superior de 60x30 mm.,muntants cada 100 cm. i brendoles de 40x20 mm. cada 10 cm., de 100 cm. d'alçària, emprimació i 2 capes de pintura color RAL 5009 incloses, amb ancoratges i soldadures, col·locada i totalment acabada.

| Codi | Ut | Descripció | Rendiment | Preu | Import |
|---|---|---|---|---|---|
| O0101 | h | Cap de colla | 0.05 | 26.37 | 1.32 |
| O0102 | h | Oficial 1ª | 0.3 | 24.9 | 7.47 |
| O0110 | h | Peó | 0.6 | 20.75 | 12.45 |
| P14230 | m | Barana acer tipus EG (material) | 1 | 158.45 | 158.45 |
| P1903 | kg | Pintura d'emprimació | 0.17 | 6.4 | 1.09 |
| P1904 | kg | Pintura | 2 × 0.34 | 7.2 | 4.90 |
| M0235 | h | Equip de soldadura elèctrica | 0.1 | 14.55 | 1.46 |
| M0226 | h | Grup electrògen de 20/30 kVA | 0.1 | 4.74 | 0.47 |
|  |  | Total |  |  | 187.61 |

| Amidament | Uts. | Llarg | Parcial |
|---|---|---|---|
| Protecció OD's | 1 | 20 | 20.00 |
| Total |  |  | 20 |

**E07016** m Pantalla per a protecció de motociclistes
675 m × 19.99 (23.99 amb costos indirectes) = 16193.25
Muntatge de pantalla per a protecció de motociclistes en barreres de seguretat metàl·lica de qualsevol tipus, tant de nova implantació com existents, amb índex de severitat I, homologada d'acord amb la UNE-135900-1 i 2:2008 , incloent part proporcional de braç de subjecció, elements de fixació, material auxiliar, totes les operacions necessàries per a la col·locació del braç de subjecció en els suports, totalment col·locada en recta o corbada de qualsevol radi.

| Codi | Ut | Descripció | Rendiment | Preu | Import |
|---|---|---|---|---|---|
| O0101 | h | Cap de colla | 0.011 | 26.37 | 0.29 |
| O0102 | h | Oficial 1ª | 0.022 | 24.9 | 0.55 |
| O0110 | h | Peó | 0.022 | 20.75 | 0.46 |
| M0214 | h | Camió grua 12 tn | 0.006 | 62.74 | 0.38 |
| M0364 | h | Furgoneta de 3500 kg | 0.011 | 8.12 | 0.09 |
| M0235 | h | Equip de soldadura elèctrica | 0.011 | 14.55 | 0.16 |
| M0227 | h | Grup electrògen de 45/60 kVA, amb consums inclosos | 0.011 | 5.8 | 0.06 |
| P1444 | m | Pantalla per a protecció de motociclistes (material) | 1 | 18 | 18.00 |
|  |  | Total |  |  | 19.99 |

| Amidament | Uts. | Llarg | Parcial |
|---|---|---|---|
| Protecció de corbes amb elevada accidentalitat de motocicletes | 1 | 350 | 350.00 |
| Trams sinuosos en carreteres de muntanya | 1 | 200 | 200.00 |
| Millora de seguretat viària en barreres existents | 1 | 125 | 125.00 |
| Subtotal |  |  | 675.00 |
| Total |  |  | 675 |

**E07031** m Muntatge de barrera aprofitada amb nous suports (11/05/2010)
2450 m × 13.69 (16.43 amb costos indirectes) = 40253.50
Muntatge de barrera de seguretat existent aprofitada, amb nou suport de perfil "en C" tipus CPN C-120 o tubular de 120x55 mm o similar, d'1,4 m de longitud, amb separador o sense, inclòs nou cargolam, separador i materials necessàris per a la instal·lació, així part proporcional de fonamentació.

| Codi | Ut | Descripció | Rendiment | Preu | Import |
|---|---|---|---|---|---|
| O0101 | h | Cap de colla | 0.04 | 26.37 | 1.05 |
| O0102 | h | Oficial 1ª | 0.12 | 24.9 | 2.99 |
| O0110 | h | Peó | 0.12 | 20.75 | 2.49 |
| P1424 | u | Part proporc. mater. barreres (material; 11/05/2010) | 1 | 6.28 | 6.28 |
| M0253 | h | Màquina per a clavar muntants metàl·lics | 0.02 | 43.97 | 0.88 |
|  |  | Total |  |  | 13.69 |

| Amidament | Uts. | Llarg | Parcial |
|---|---|---|---|
| Eliminació de IPN | 1 | 2100 | 2100.00 |
| Adaptació de barreres afectades per noves cunetes transitables | 1 | 350 | 350.00 |
| Subtotal |  |  | 2450.00 |
| Total |  |  | 2450 |

**E07031B** m Muntatge de barrera aprofitada amb suports de 2 m de longitud
150 m × 15.62 (18.74 amb costos indirectes) = 2811.00
Muntatge de barrera de seguretat existent aprofitada, amb nou suport de perfil "en C" tipus CPN C-120 o tubular de 120x55 mm o similar, de 2 m de longitud, amb separador o sense, inclòs nou cargolam, separador i materials necessàris per a la instal·lació, així part proporcional de fonamentació.

| Codi | Ut | Descripció | Rendiment | Preu | Import |
|---|---|---|---|---|---|
| O0101 | h | Cap de colla | 0.04 | 26.37 | 1.05 |
| O0102 | h | Oficial 1ª | 0.12 | 24.9 | 2.99 |
| O0110 | h | Peó | 0.12 | 20.75 | 2.49 |
| P14242 | u | Part proporc. mater. barreres suports 2 m (material; 04/05/2026) | 1 | 8.21 | 8.21 |
| M0253 | h | Màquina per a clavar muntants metàl·lics | 0.02 | 43.97 | 0.88 |
|  |  | Total |  |  | 15.62 |

| Amidament | Uts. | Llarg | Parcial |
|---|---|---|---|
| Eliminació de IPN | 1 | 150 | 150.00 |
| Total |  |  | 150 |

**E07032** m Muntatge de barrera aprofitada sobre suport existent (23/07/1998)
1000 m × 5.72 (6.86 amb costos indirectes) = 6860.00
Muntatge de barrera de seguretat aprofitada sobre suport existent, inclosos cargols, peces de fixació, mitjans auxiliars i qualsevol operació necessària per a la seva completa col·locació.

| Codi | Ut | Descripció | Rendiment | Preu | Import |
|---|---|---|---|---|---|
| O0101 | h | Cap de colla | 0.04 | 26.37 | 1.05 |
| O0102 | h | Oficial 1ª | 0.1 | 24.9 | 2.49 |
| O0110 | h | Peó | 0.1 | 20.75 | 2.08 |
| P1425 | u | Part proporcional de petit material per a muntatge de barreres (material; 23/07/1998) | 1 | 0.1 | 0.10 |
|  |  | Total |  |  | 5.72 |

| Amidament | Uts. | Llarg | Parcial |
|---|---|---|---|
| Aixecar barrera existent a cota | 1 | 1000 | 1000.00 |
| Total |  |  | 1000 |

**E0735** ut Increment dificultat per fonamentació (diferent a enclavament tipus) (11/05/2010)
175 ut × 23.25 (27.9 amb costos indirectes) = 4882.50
Increment per dificultat en terreny que no reuneix les característiques per enclavament tipus (terreny amb roca, excessivament tou o per estructura de qualsevol tipus), per la fonamentació de qualsevol barrera de seguretat metàl·lica, incloses peces especials per aquests casos, totalment col·locada.

| Codi | Ut | Descripció | Rendiment | Preu | Import |
|---|---|---|---|---|---|
| O0101 | h | Cap de colla | 0.02 | 26.37 | 0.53 |
| O0102 | h | Oficial 1ª | 0.1 | 24.9 | 2.49 |
| O0110 | h | Peó | 0.1 | 20.75 | 2.08 |
| M0207 | h | Retroexcavadora 100 hp | 0.005 | 59.41 | 0.30 |
| M0212B | h | Camió de trabuc 16 m³ | 0.005 | 45.4 | 0.23 |
| P1424 | u | Part proporc. mater. barreres | 0.5 | 6.28 | 3.14 |
| P0503 | m3 | Formigó HM-20, =5% d'àrids reciclats, inclòs transport a l'obra | 0.15 | 96.5 | 14.48 |
|  |  | Total |  |  | 23.25 |

| Amidament | Uts. | Llarg | Parcial |
|---|---|---|---|
| Fonamentacions especials en obres de drenatge | 1 | 90 | 90.00 |
| Implantació sobre estructures existents | 1 | 45 | 45.00 |
| Zones amb dificultat geotècnica | 1 | 40 | 40.00 |
| Subtotal |  |  | 175.00 |
| Total |  |  | 175 |

**E07364** u Extrem 8m per barrera seguretat metàl·lica
28 u × 589.73 (707.68 amb costos indirectes) = 19815.04
Extrem de 8 m mínim de barrera de seguretat metàl·lica de qualsevol tipus, amb abatiment o encastament en el talús del desmunt, incloent tanca de secció doble ona, pals de perfil C-120 cada 2 m, peça en angle, topall final, elements de fixació, material auxiliar i captafars, inclòs enclavament, totalment col·locat

| Codi | Ut | Descripció | Rendiment | Preu | Import |
|---|---|---|---|---|---|
| O0101 | h | Cap de colla | 0.8 | 26.37 | 21.10 |
| O0102 | h | Oficial 1ª | 1.6 | 24.9 | 39.84 |
| O0110 | h | Peó | 1.6 | 20.75 | 33.20 |
| M0207 | h | Retroexcavadora 100 hp | 0.8 | 59.41 | 47.53 |
| M0214 | h | Camió grua 12 tn | 0.4 | 62.74 | 25.10 |
| M0364 | h | Furgoneta de 3500 kg | 0.8 | 8.12 | 6.50 |
| M0253 | h | Màquina per a clavar muntants metàl·lics | 0.8 | 43.97 | 35.18 |
| M0235 | h | Equip de soldadura elèctrica | 0.8 | 14.55 | 11.64 |
| M0227 | h | Grup electrògen de 45/60 kVA, amb consums inclosos | 0.8 | 5.8 | 4.64 |
| P14450 | u | Extrem 8m per barrera seguretat metàl·lica (material) | 1 | 365 | 365.00 |
|  |  | Total |  |  | 589.73 |

| Amidament | Uts. | Parcial |
|---|---|---|
| Nous trams de barrera en marges | 18 | 18.00 |
| Protecció de drenatges i obstacles | 10 | 10.00 |
| Subtotal |  | 28.00 |
| Total |  | 28 |

**E07364B** u Extrem 8m per barrera seguretat metàl·lica, termolcat
8 u × 593.48 (712.18 amb costos indirectes) = 5697.44
Extrem de 8 m mínim de barrera de seguretat metàl·lica de qualsevol tipus, amb termolacat C4, amb abatiment o encastament en el talús del desmunt, incloent tanca de secció doble ona, pals de perfil C-120 cada 2 m, peça en angle, topall final, elements de fixació, material auxiliar i captafars, inclòs enclavament, totalment col·locat

| Codi | Ut | Descripció | Rendiment | Preu | Import |
|---|---|---|---|---|---|
| O0101 | h | Cap de colla | 0.8 | 26.37 | 21.10 |
| O0102 | h | Oficial 1ª | 1.6 | 24.9 | 39.84 |
| O0110 | h | Peó | 1.6 | 20.75 | 33.20 |
| M0207 | h | Retroexcavadora 100 hp | 0.8 | 59.41 | 47.53 |
| M0214 | h | Camió grua 12 tn | 0.4 | 62.74 | 25.10 |
| M0364 | h | Furgoneta de 3500 kg | 0.8 | 8.12 | 6.50 |
| M0253 | h | Màquina per a clavar muntants metàl·lics | 0.8 | 43.97 | 35.18 |
| M0235 | h | Equip de soldadura elèctrica | 0.8 | 14.55 | 11.64 |
| M0227 | h | Grup electrògen de 45/60 kVA, amb consums inclosos | 0.8 | 5.8 | 4.64 |
| P14450B | u | Extrem 8m per barrera seguretat metàl·lica, termolacat (material) | 1 | 368.75 | 368.75 |
|  |  | Total |  |  | 593.48 |

| Amidament | Uts. | Llarg | Parcial |
|---|---|---|---|
| Nous trams de barrera en marges | 1 | 8 | 8.00 |
| Total |  |  | 8 |

**E07366** u Extrem en accesos i altres, qualsevol radi, per barrera de seguretat metàl·lica
34 u × 210.14 (252.17 amb costos indirectes) = 8573.78
Extrem de barrera de seguretat metàl·lica de qualsevol tipus en accessos i altres, incloent 4 m de tanca de secció doble ona, pals, topall final, elements de fixació, material auxiliar i captafars, inclòs enclavament i soldadures, totalment col·locat en recta o corba de qualsevol radi

| Codi | Ut | Descripció | Rendiment | Preu | Import |
|---|---|---|---|---|---|
| O0101 | h | Cap de colla | 0.286 | 26.37 | 7.54 |
| O0102 | h | Oficial 1ª | 0.571 | 24.9 | 14.22 |
| O0110 | h | Peó | 0.571 | 20.75 | 11.85 |
| M0214 | h | Camió grua 12 tn | 0.143 | 62.74 | 8.97 |
| M0364 | h | Furgoneta de 3500 kg | 0.286 | 8.12 | 2.32 |
| M0253 | h | Màquina per a clavar muntants metàl·lics | 0.286 | 43.97 | 12.58 |
| M0235 | h | Equip de soldadura elèctrica | 0.286 | 14.55 | 4.16 |
| M0227 | h | Grup electrògen de 45/60 kVA, amb consums inclosos | 0.259 | 5.8 | 1.50 |
| P1446 | u | Extrem en accesos i altres, qualsevol radi, per barrera de seguretat metàl·lica (material) | 1 | 147 | 147.00 |
|  |  | Total |  |  | 210.14 |

| Amidament | Uts. | Parcial |
|---|---|---|
| Accessos laterals i camins | 22 | 22.00 |
| Adequació de passos salvacunetes | 12 | 12.00 |
| Subtotal |  | 34.00 |
| Total |  | 34 |

**E07366B** u Extrem en accesos i altres, qualsevol radi, per barrera de seguretat metàl·lica, termolacat
2 u × 213.89 (256.67 amb costos indirectes) = 513.34
Extrem de barrera de seguretat metàl·lica de qualsevol tipus en accessos i altres, amb termolacat C4, incloent 4 m de tanca de secció doble ona, pals, topall final, elements de fixació, material auxiliar i captafars, inclòs enclavament i soldadures, totalment col·locat en recta o corba de qualsevol radi

| Codi | Ut | Descripció | Rendiment | Preu | Import |
|---|---|---|---|---|---|
| O0101 | h | Cap de colla | 0.286 | 26.37 | 7.54 |
| O0102 | h | Oficial 1ª | 0.571 | 24.9 | 14.22 |
| O0110 | h | Peó | 0.571 | 20.75 | 11.85 |
| M0214 | h | Camió grua 12 tn | 0.143 | 62.74 | 8.97 |
| M0364 | h | Furgoneta de 3500 kg | 0.286 | 8.12 | 2.32 |
| M0253 | h | Màquina per a clavar muntants metàl·lics | 0.286 | 43.97 | 12.58 |
| M0235 | h | Equip de soldadura elèctrica | 0.286 | 14.55 | 4.16 |
| M0227 | h | Grup electrògen de 45/60 kVA, amb consums inclosos | 0.259 | 5.8 | 1.50 |
| P1446B | u | Extrem en accesos i altres, qualsevol radi, per barrera de seguretat metàl·lica, termolacat (material) | 1 | 150.75 | 150.75 |
|  |  | Total |  |  | 213.89 |

| Amidament | Uts. | Parcial |
|---|---|---|
| Accessos laterals i camins | 2 | 2.00 |
| Total |  | 2 |

**E07368** u Extrem 4,32m per barrera seguretat metàl·lica
34 u × 408.47 (490.16 amb costos indirectes) = 16665.44

| Amidament | Uts. | Parcial |
|---|---|---|
| Nous trams de barrera en marges | 20 | 20.00 |
| Adequació d’accessos i cunetes | 14 | 14.00 |
| Subtotal |  | 34.00 |
| Total |  | 34 |

**E07368B** u Extrem 4,32m per barrera seguretat metàl·lica, termolacat
4 u × 412.22 (494.66 amb costos indirectes) = 1978.64
Extrem de 4,32 m mínim de barrera de seguretat metàl·lica de qualsevol tipus, amb termolacat C4, amb abatiment o encastament en el talús del desmunt, incloent tanca de secció doble ona, pals de perfil C-120 cada 2 m, peça en angle, topall final, elements de fixació, material auxiliar i captafars, inclòs enclavament, totalment col·locat

| Codi | Ut | Descripció | Rendiment | Preu | Import |
|---|---|---|---|---|---|
| O0101 | h | Cap de colla | 0.571 | 26.37 | 15.06 |
| O0102 | h | Oficial 1ª | 1.143 | 24.9 | 28.46 |
| O0110 | h | Peó | 1.143 | 20.75 | 23.72 |
| M0207 | h | Retroexcavadora 100 hp | 0.571 | 59.41 | 33.92 |
| M0214 | h | Camió grua 12 tn | 0.286 | 62.74 | 17.94 |
| M0364 | h | Furgoneta de 3500 kg | 0.571 | 8.12 | 4.64 |
| M0253 | h | Màquina per a clavar muntants metàl·lics | 0.571 | 43.97 | 25.11 |
| M0235 | h | Equip de soldadura elèctrica | 0.571 | 14.55 | 8.31 |
| M0227 | h | Grup electrògen de 45/60 kVA, amb consums inclosos | 0.571 | 5.8 | 3.31 |
| P14452B | u | Extrem 4,32m per barrera seguretat metàl·lica, termolacat (material) | 1 | 251.75 | 251.75 |
|  |  | Total |  |  | 412.22 |

| Amidament | Uts. | Llarg | Parcial |
|---|---|---|---|
| Nous trams de barrera en marges | 1 | 4 | 4.00 |
| Total |  |  | 4 |

**E08080** m Tub HDPE de paret estructurada Ø250 mm
36 m × 13.74 (16.49 amb costos indirectes) = 593.64
Tub de paret estructurada, de superficie interna llisa i externa corrugada, de polietilè HDPE, tipus B, àrea aplicació U, de diàmetre nominal exterior 250 mm, de rididesa anular SN 8 kN/m2, segons la norma UNE-EN 13476-3, part proporcional de peces especials i accessoris, unió amb maneguets i col·locat al fons de la rasa.

| Codi | Ut | Descripció | Rendiment | Preu | Import |
|---|---|---|---|---|---|
| O0101 | h | Cap de colla | 0.02 | 26.37 | 0.53 |
| O0102 | h | Oficial 1ª | 0.1 | 24.9 | 2.49 |
| O0110 | h | Peó | 0.1 | 20.75 | 2.08 |
| P08080 | m | Tub HDPE Ø250 mm, SN 8kN/m2, sup. interna llisa/externa corrugada, B, U, maneguet (material) | 1.02 | 8.47 | 8.64 |
|  |  | Total |  |  | 13.74 |

| Amidament | Uts. | Llarg | Parcial |
|---|---|---|---|
| Drenatge Embornals | 6 | 6 | 36.00 |
| Total |  |  | 36 |

**E08081** m Tub HDPE de paret estructurada Ø315 mm
36 m × 22.01 (26.41 amb costos indirectes) = 950.76
Tub de paret estructurada, de superficie interna llisa i externa corrugada, de polietilè HDPE, tipus B, àrea aplicació U, de diàmetre nominal exterior 315 mm, de rididesa anular SN 8 kN/m2, segons la norma UNE-EN 13476-3, part proporcional de peces especials i accessoris, unió amb maneguets i col·locat al fons de la rasa.

| Codi | Ut | Descripció | Rendiment | Preu | Import |
|---|---|---|---|---|---|
| O0101 | h | Cap de colla | 0.038 | 26.37 | 1.00 |
| O0102 | h | Oficial 1ª | 0.19 | 24.9 | 4.73 |
| O0110 | h | Peó | 0.19 | 20.75 | 3.94 |
| P08081 | m | Tub HDPE Ø315 mm, SN 8kN/m2, sup. interna llisa/externa corrugada, B, U, maneguet (material) | 1.02 | 12.1 | 12.34 |
|  |  | Total |  |  | 22.01 |

| Amidament | Uts. | Llarg | Parcial |
|---|---|---|---|
| Embornals a Collector | 6 | 6 | 36.00 |
| Total |  |  | 36 |

**E08082** m Tub HDPE de paret estructurada Ø400 mm
200 m × 32.64 (39.17 amb costos indirectes) = 7834.00

| Amidament | Uts. | Llarg | Parcial |
|---|---|---|---|
| Tub sota cuneta | 1 | 200 | 200.00 |
| Total |  |  | 200 |

**E08083** m Tub HDPE de paret estructurada Ø500 mm
20 m × 48.43 (58.12 amb costos indirectes) = 1162.40

| Amidament | Uts. | Llarg | Parcial |
|---|---|---|---|
| Col·lector | 1 | 20 | 20.00 |
| Total |  |  | 20 |

**E08084** m Tub HDPE de paret estructurada Ø630 mm
12 m × 64.68 (77.62 amb costos indirectes) = 931.44
Tub de paret estructurada, de superficie interna llisa i externa corrugada, de polietilè HDPE, tipus B, àrea aplicació U, de diàmetre nominal exterior 630 mm, de rididesa anular SN 8 kN/m2, segons la norma UNE-EN 13476-3, part proporcional de peces especials i accessoris, unió amb maneguets i col·locat al fons de la rasa.

| Codi | Ut | Descripció | Rendiment | Preu | Import |
|---|---|---|---|---|---|
| O0101 | h | Cap de colla | 0.08 | 26.37 | 2.11 |
| O0102 | h | Oficial 1ª | 0.4 | 24.9 | 9.96 |
| O0110 | h | Peó | 0.4 | 20.75 | 8.30 |
| P08084 | m | Tub HDPE Ø630 mm, SN 8kN/m2, sup. interna llisa/externa corrugada, B, U, maneguet (material) | 1.02 | 43.44 | 44.31 |
|  |  | Total |  |  | 64.68 |

| Amidament | Uts. | Llarg | Parcial |
|---|---|---|---|
| Col·lector | 1 | 12 | 12.00 |
| Total |  |  | 12 |

**E0820A1** u Embornal amb bústia i reixa fosa grisa 700x360x50 mm. (23/07/1998)
4 u × 218.98 (262.78 amb costos indirectes) = 1051.12
Embornal amb bústia i reixa de fosa grisa de 700x360x50 mm. i bastiment, totalment acabada.

| Codi | Ut | Descripció | Rendiment | Preu | Import |
|---|---|---|---|---|---|
| O0101 | h | Cap de colla | 0.1 | 26.37 | 2.64 |
| O0102 | h | Oficial 1ª | 1 | 24.9 | 24.90 |
| O0110 | h | Peó | 1 | 20.75 | 20.75 |
| P1609 | m3 | Excavació de terres | 0.9 | 11.12 | 10.01 |
| E0109 | m2 | Encofrat de fusta per a fonaments i formigó ocult, col.locat. (23/07/1998) | 1.87 | 33.66 | 62.94 |
| E0502 | m3 | Formigó HM-20 per a fonaments i soleres (= 5% d'àrids reciclats) | 0.25 | 111.03 | 27.76 |
| P06204 | u | Reixa i bastiment 700x360x50 mm C-250 (material; 23/07/1998) | 1 | 60.16 | 60.16 |
| P1005 | m | Vorada pref. form. tipus bústia. | 1 | 9.82 | 9.82 |
|  |  | Total |  |  | 218.98 |

| Amidament | Uts. | Parcial |
|---|---|---|
| Embornals | 4 | 4.00 |
| Total |  | 4 |

**E0820A2** u Embornal amb bústia i reixa fosa grisa 985x495x70 mm. (23/07/1998)
4 u × 309.61 (371.53 amb costos indirectes) = 1486.12
Embornal amb bústia i reixa de fosa grisa de 980x495x70 mm. classe D-400 per 40Tn de càrrega de ruptura i marc abatible, totalment acabada.

| Codi | Ut | Descripció | Rendiment | Preu | Import |
|---|---|---|---|---|---|
| O0101 | h | Cap de colla | 0.1 | 26.37 | 2.64 |
| O0102 | h | Oficial 1ª | 1 | 24.9 | 24.90 |
| O0110 | h | Peó | 1 | 20.75 | 20.75 |
| P1609 | m3 | Excavació de terres | 0.9 | 11.12 | 10.01 |
| P0504 | m3 | Formigó HM-20 posat a l'obra | 0.462 | 95 | 43.89 |
| E0515 | m2 | Encofrat i desencofrat pla en parament no vist | 1.87 | 35.08 | 65.60 |
| P0617 | u | Reixa i bastiment 985x495x70 mm D-400 | 1 | 132 | 132.00 |
| P1005 | m | Vorada pref. form. tipus bústia. | 1 | 9.82 | 9.82 |
|  |  | Total |  |  | 309.61 |

| Amidament | Uts. | Parcial |
|---|---|---|
| Embornals | 4 | 4.00 |
| Total |  | 4 |

**E0822** m Baixant aigües pluvials talús peça U 60x31,5 cm interiors (23/07/1998)
20 m × 53.66 (64.39 amb costos indirectes) = 1287.80
Baixant de desguàs de peces de formigó prefabricat bicapa amb secció en forma d'U, de dimensions interiors mínimes de 60x31,5 cm i 105 cm de longitud, resistència a compressió 275 kg/cm², col·locada en talussos, inclòs l'excavació en qualsevol tipus de terreny, recalçada amb formigó tipus HM-20, inclòs rastrells, totalment acabada.

| Codi | Ut | Descripció | Rendiment | Preu | Import |
|---|---|---|---|---|---|
| O0101 | h | Cap de colla | 0.05 | 26.37 | 1.32 |
| O0102 | h | Oficial 1ª | 0.15 | 24.9 | 3.74 |
| O0110 | h | Peó | 0.2 | 20.75 | 4.15 |
| P0503 | m3 | Formigó HM-20, =5% d'àrids reciclats, inclòs transport a l'obra | 0.1 | 96.5 | 9.65 |
| P10190 | m | Baixant prefabricat en forma d'U 60x31,5 cm (material; 23/07/1998) | 1.05 | 33.14 | 34.80 |
|  |  | Total |  |  | 53.66 |

| Amidament | Uts. | Llarg | Parcial |
|---|---|---|---|
| Baixants en millora de drenatge | 1 | 20 | 20.00 |
| Total |  |  | 20 |

**E0823** m Baixant aigües pluvials talús peça U 41x15 cm interiors (23/07/1998)
25 m × 39.94 (47.93 amb costos indirectes) = 1198.25
Baixant de desguàs de peces de formigó prefabricat bicapa amb secció en forma d'U, de dimensions interiors mínimes de 41x15 cm i 70 cm de longitud, resistència a compressió 275 kg/cm², col·locada en talussos, inclòs l'excavació en qualsevol tipus de terreny, recalçada amb formigó tipus HM-20, inclòs rastrells, totalment acabada.

| Codi | Ut | Descripció | Rendiment | Preu | Import |
|---|---|---|---|---|---|
| O0101 | h | Cap de colla | 0.05 | 26.37 | 1.32 |
| O0102 | h | Oficial 1ª | 0.12 | 24.9 | 2.99 |
| O0110 | h | Peó | 0.15 | 20.75 | 3.11 |
| P0503 | m3 | Formigó HM-20, =5% d'àrids reciclats, inclòs transport a l'obra | 0.1 | 96.5 | 9.65 |
| P10191 | m | Baixant prefabricat en forma d'U 41x15 cm (material; 23/07/1998) | 1.05 | 21.78 | 22.87 |
|  |  | Total |  |  | 39.94 |

| Amidament | Uts. | Llarg | Parcial |
|---|---|---|---|
| Baixants en millora de drenatge | 1 | 25 | 25.00 |
| Total |  |  | 25 |

**E0832** u Connexió de baixant a cuneta, inclosa arqueta
10 u × 235.01 (282.01 amb costos indirectes) = 2820.10
Connexió de baixant a cuneta, inclosa l'arqueta sobreeixidor, totalment acabada.

| Codi | Ut | Descripció | Rendiment | Preu | Import |
|---|---|---|---|---|---|
| O0102 | h | Oficial 1ª | 2 | 24.9 | 49.80 |
| O0110 | h | Peó | 2 | 20.75 | 41.50 |
| P0503 | m3 | Formigó HM-20, =5% d'àrids reciclats, inclòs transport a l'obra | 0.4 | 96.5 | 38.60 |
| E0516 | m2 | Encofrat i desencofrat pla en parament vist | 2.28 | 46.1 | 105.11 |
|  |  | Total |  |  | 235.01 |

| Amidament | Uts. | Llarg | Parcial |
|---|---|---|---|
| Baixants en millora de drenatge | 1 | 10 | 10.00 |
| Total |  |  | 10 |

**E0840** u Embocadura prefabricada D 500 mm
1 u × 391.32 (469.58 amb costos indirectes) = 469.58
Embocadura armada prefabricada diàmetre 500 mm, inclou tots els treballs d'adequació, anivellament, excavació i rebliments, totalment col·locada i en servei.

| Codi | Ut | Descripció | Rendiment | Preu | Import |
|---|---|---|---|---|---|
| O0101 | h | Cap de colla | 0.1 | 26.37 | 2.64 |
| O0102 | h | Oficial 1ª | 2 | 24.9 | 49.80 |
| O0110 | h | Peó | 2 | 20.75 | 41.50 |
| P0503 | m3 | Formigó HM-20, =5% d'àrids reciclats, inclòs transport a l'obra | 0.2 | 96.5 | 19.30 |
| E02084 | u | Embocadura armada tub Ø 500 mm (material) | 1 | 217 | 217.00 |
| M0207 | h | Retroexcavadora 100 hp | 0.5 | 59.41 | 29.71 |
| M0214 | h | Camió grua 12 tn | 0.5 | 62.74 | 31.37 |
|  |  | Total |  |  | 391.32 |

| Amidament | Uts. | Parcial |
|---|---|---|
| Embocadura nou col·lector | 1 | 1.00 |
| Total |  | 1 |

**E0841** u Embocadura prefabricada D 600 mm
1 u × 409.32 (491.18 amb costos indirectes) = 491.18
Embocadura armada prefabricada diàmetre 600 mm, inclou tots els treballs d'adequació, anivellament, excavació i rebliments, totalment col·locada i en servei.

| Codi | Ut | Descripció | Rendiment | Preu | Import |
|---|---|---|---|---|---|
| O0101 | h | Cap de colla | 0.1 | 26.37 | 2.64 |
| O0102 | h | Oficial 1ª | 2 | 24.9 | 49.80 |
| O0110 | h | Peó | 2 | 20.75 | 41.50 |
| P0503 | m3 | Formigó HM-20, =5% d'àrids reciclats, inclòs transport a l'obra | 0.2 | 96.5 | 19.30 |
| E02083 | u | Embocadura armada tub Ø 600 mm (material) | 1 | 235 | 235.00 |
| M0207 | h | Retroexcavadora 100 hp | 0.5 | 59.41 | 29.71 |
| M0214 | h | Camió grua 12 tn | 0.5 | 62.74 | 31.37 |
|  |  | Total |  |  | 409.32 |

| Amidament | Uts. | Parcial |
|---|---|---|
| Embocadura nou col·lector | 1 | 1.00 |
| Total |  | 1 |

**E0843** u Embocadura prefabricada D 400 mm
1 u × 371.32 (445.58 amb costos indirectes) = 445.58

| Amidament | Uts. | Parcial |
|---|---|---|
| Embocadura nou col·lector | 1 | 1.00 |
| Total |  | 1 |

**E0867** m Tub dren DN 200 mm PE corrugat i doble paret TP
12 m × 20.7 (24.84 amb costos indirectes) = 298.08
Tub de drenatge PE de doble paret, de diàmetre 200 mm, ranurat parcial en un arc de 120º a 240º i SN 4 kN/m2

| Codi | Ut | Descripció | Rendiment | Preu | Import |
|---|---|---|---|---|---|
| O0102 | h | Oficial 1ª | 0.05 | 24.9 | 1.25 |
| O0110 | h | Peó | 0.05 | 20.75 | 1.04 |
| P1151 | m | Tub ranurat PE, doble paret, p/drenatge D= 200 mm (material) | 1 | 18.41 | 18.41 |
|  |  | Total |  |  | 20.7 |

| Amidament | Uts. | Llarg | Parcial |
|---|---|---|---|
| Dren esculleres | 1 | 12 | 12.00 |
| Total |  |  | 12 |

**E08703** u Arqueta drenatge per recollida de cunetes, Hmax=2,00 m, 2 reixes D-400
21 u × 1324.11 (1588.93 amb costos indirectes) = 33367.53

| Amidament | Uts. | Parcial |
|---|---|---|
| Adequació de drenatges longitudinals | 12 | 12.00 |
| Eliminació d’obstacles puntuals | 6 | 6.00 |
| Formació de cunetes transitables | 3 | 3.00 |
| Subtotal |  | 21.00 |
| Total |  | 21 |

**E0880** m3 Formigó en revestiment de cunetes
480 m3 × 131.88 (158.26 amb costos indirectes) = 75964.80
Formigó en revestiment de cunetes HM-20-P-12-X0, additiu airejant, amb un mínim de 5% d'àrids reciclats, executada amb mitjans mecànics o manuals, inclòs vibrat, motlles, regles i guies, entroncaments, remolinat, juntes, reg de curat amb producte filmógen 0,25 kg/m2, totalment acabada.

| Codi | Ut | Descripció | Rendiment | Preu | Import |
|---|---|---|---|---|---|
| O0101 | h | Cap de colla | 0.09 | 26.37 | 2.37 |
| O0102 | h | Oficial 1ª | 0.45 | 24.9 | 11.21 |
| O0110 | h | Peó | 0.45 | 20.75 | 9.34 |
| P0508 | m3 | Formigó revest. cunetes HM-20-P-12-X0, additiu airejant, =5% d'àrids reciclats, inclòs transport a l'obra (material) | 1.02 | 101 | 103.02 |
| P0604 | kg | Claus acer | 0.25 | 1.61 | 0.40 |
| P0701 | m | Tauló de fusta pi, 10 usos | 5 | 0.41 | 2.05 |
| P0704 | m2 | Amortització tauler de pi 22 mm, 10 usos | 1 | 2.43 | 2.43 |
| M0240 | h | Regle vibratori formigonat soleres | 0.225 | 4.72 | 1.06 |
|  |  | Total |  |  | 131.88 |

| Amidament | Uts. | Llarg | Parcial |
|---|---|---|---|
| Execució de cunetes transitables | 1 | 420 | 420.00 |
| Adequació d’arquetes i drenatges | 1 | 60 | 60.00 |
| Subtotal |  |  | 480.00 |
| Total |  |  | 480 |

**E0883** m3 Formació de gual en cuneta transitable, formigó HA-25
80 m3 × 136.59 (163.91 amb costos indirectes) = 13112.80

| Amidament | Uts. | Llarg | Parcial |
|---|---|---|---|
| Formació de guals formigonats | 1 | 80 | 80.00 |
| Total |  |  | 80 |

**E0884** m Formació i reperfilat de cunetes transitables en qualsevol tipus de terreny
2752 m × 3.19 (3.83 amb costos indirectes) = 10540.16
Formació i reperfilat de cunetes transitable de qualsevol mida, en qualsevol tipus de terreny, excavació, refinat, càrrega i transport a l'abocador dels materials resultants

| Codi | Ut | Descripció | Rendiment | Preu | Import |
|---|---|---|---|---|---|
| O0101 | h | Cap de colla | 0.01 | 26.37 | 0.26 |
| O0110 | h | Peó | 0.02 | 20.75 | 0.42 |
| M0208 | h | Motoanivelladora | 0.02 | 73.35 | 1.47 |
| M0212B | h | Camió de trabuc 16 m³ | 0.01 | 45.4 | 0.45 |
| M0207 | h | Retroexcavadora 100 hp | 0.01 | 59.41 | 0.59 |
|  |  | Total |  |  | 3.19 |

| Amidament | Uts. | Llarg | Parcial |
|---|---|---|---|
| Formació de cunetes transitables noves | 1 | 2400 | 2400.00 |
| Connexions amb drenatges i accessos | 1 | 352 | 352.00 |
| Subtotal |  |  | 2752.00 |
| Total |  |  | 2752 |

**E0885** m3 Formació i reperfilat de cunetes triangular / trapezoïdal en qualsevol tipus de terreny
300 m3 × 13.1 (15.72 amb costos indirectes) = 4716.00
Formació i reperfilat de cunetes triangular o trapezoïdal de qualsevol mida, en qualsevol tipus de terreny, excavació, refinat, càrrega i transport a l'abocador dels materials resultants

| Codi | Ut | Descripció | Rendiment | Preu | Import |
|---|---|---|---|---|---|
| O0101 | h | Cap de colla | 0.02 | 26.37 | 0.53 |
| O0110 | h | Peó | 0.1 | 20.75 | 2.08 |
| M0208 | h | Motoanivelladora | 0.025 | 73.35 | 1.83 |
| M0207 | h | Retroexcavadora 100 hp | 0.1 | 59.41 | 5.94 |
| M0212B | h | Camió de trabuc 16 m³ | 0.06 | 45.4 | 2.72 |
|  |  | Total |  |  | 13.1 |

| Amidament | Uts. | Llarg | Parcial |
|---|---|---|---|
| Creació cunetes peu de talús | 1 | 180 | 180.00 |
| Reperfilats locals en trams singulars | 1 | 120 | 120.00 |
| Subtotal |  |  | 300.00 |
| Total |  |  | 300 |

**E08911** u Connexió amb obra de drenatge existent
3 u × 452.26 (542.71 amb costos indirectes) = 1628.13
Connexió amb l'obra de drenatge transversal existent, inclòs la totalitat de l'obra civil necessària i mitjans auxiliars, càrrega i transport de les runes a l'abocador, cànon i condicionament del mateix, totalment acabada.

| Codi | Ut | Descripció | Rendiment | Preu | Import |
|---|---|---|---|---|---|
| O0102 | h | Oficial 1ª | 4 | 24.9 | 99.60 |
| O0110 | h | Peó | 4 | 20.75 | 83.00 |
| P0505 | m3 | Formigó HA-25, =5% d'àrids reciclats, inclòs transport a l'obra | 1 | 103 | 103.00 |
| M0225 | h | Vibrador intern formigó | 0.04 | 2.09 | 0.08 |
| E0515 | m2 | Encofrat i desencofrat pla en parament no vist | 2.2 | 35.08 | 77.18 |
| E0517 | kg | Acer especial B-500S de límit elàstic 500 N/mm2 en barres corrugades | 60 | 1.49 | 89.40 |
|  |  | Total |  |  | 452.26 |

| Amidament | Uts. | Parcial |
|---|---|---|
| Conexions a ODs | 3 | 3.00 |
| Total |  | 3 |

**E0901** m2 Pont unió entre formigó endurit i formigó fresc (23/09/2020)
240 m2 × 13.65 (16.38 amb costos indirectes) = 3931.20
Pont d'unió entre superficie de formigó endurit i formigó fresc amb adhesiu de resines epoxi sense dissolvents, tipus Nitobond EP o equivalent, de 2 components.

| Codi | Ut | Descripció | Rendiment | Preu | Import |
|---|---|---|---|---|---|
| B05143 | kg | Adhesiu res.epoxi s/diss.2comp p/ús estruc. (material; 23/09/2020) | 0.8 | 10.84 | 8.67 |
| O0102 | h | Oficial 1ª | 0.2 | 24.9 | 4.98 |
|  |  | Total |  |  | 13.65 |

| Amidament | Uts. | Llarg | Ample | Parcial |
|---|---|---|---|---|
| Recrescut cunetes | 1 | 200 | 1.2 | 240.00 |
| Total |  |  |  | 240 |

**E1107** m Vorada de vianants A3 20x8 de peces prefabricades de formigó (Tipus tauló)
600 m × 20.08 (24.1 amb costos indirectes) = 14460.00

| Amidament | Uts. | Llarg | Parcial |
|---|---|---|---|
| Formació de cunetes en entorns urbans | 1 | 600 | 600.00 |
| Total |  |  | 600 |

**E11108** m Canalització en paviment d'infraestructura de comunicacions soterrada formada per 10 microtubs de PEHD de 20 mm (23/07/1998)
25 m × 28.35 (34.02 amb costos indirectes) = 850.50
Formació de canalització d'infraestructura de comunicacions en qualsevol tipus de paviment, sigui en creuament transversal de calçada o bé longitudinalment en voral, vorera o cuneta de formigó mitjançant microrasa de fins a 8 cm d'amplada i 35 cm de profunditat, inclosa l'estesa del grup solidari de 10 microtubs de HPDE de 20 mm de diàmetre exterior i de gruix mínim de 2 mm, amb colors distintius i fil de coure agrupats en subgrups de 2 i plegats amb beina plàstica, col·locats en base de 2 i alçada de 5 o viceversa, premarcatge de la microrasa i reblert de la rasa "in situ" amb morter autonivellant D-300. Inclou el tall del paviment amb equip complert específic de minirasadora amb aspiració del ferm triturat, càrrega, formació de rasa, i la reposició del mateix mitjançant morter autonivellant D-300 amb additiu colorejant negre, així com la part proporcional d’elements auxiliars de fixació, separadors, protecció d’extrems, formigonat i unions fins caixa de connexions, totalment acabat. Fins i tot transport i cànon d’abocador del material excavat, proves d'estanquitat i pressió així com la senyalització provisional d’obra amb els mitjans necessaris.

| Codi | Ut | Descripció | Rendiment | Preu | Import |
|---|---|---|---|---|---|
| O0101 | h | Cap de colla | 0.04 | 26.37 | 1.05 |
| O0102 | h | Oficial 1ª | 0.15 | 24.9 | 3.74 |
| O0110 | h | Peó | 0.305 | 20.75 | 6.33 |
| M0301 | h | Equip complert específic de minirasadora amb aspiració (maquinària; 01/02/2021) | 0.15 | 46.2 | 6.93 |
| M0333 | m | Parell de semàfors portàtils d'obra, telescòpics, amb comandament a distància, i calaixos de polietilè d'alta densitat equipats (maquinària; 01/02/2021) | 1 | 0.22 | 0.22 |
| P0502 | m3 | Formigó 15N/mm2, =5% d'àrids reciclats, inclòs transport a l'obra | 0.025 | 88 | 2.20 |
| P0201 | kg | Pigment inorgànic de color per a morters i ciments (material; 01/02/2021) | 0.14 | 1.91 | 0.27 |
| P0202 | m | Canalització 10 microtubs de PEHD Ø 20 mm amb fil de detecció (material; 01/02/2021) | 1 | 5.97 | 5.97 |
| P0203 | m | Part proporcional d'accessoris per a la correcta instal·lació (material; 01/02/2021) | 1 | 0.14 | 0.14 |
| P1613 | u | Cànon d'abocador | 1 | 1.5 | 1.50 |
|  |  | Total |  |  | 28.35 |

| Amidament | Uts. | Llarg | Parcial |
|---|---|---|---|
| Desviament xarxa fibra existent | 1 | 25 | 25.00 |
| Total |  |  | 25 |

**E1159** m Mur de pedra seca per a marges (12/01/2009)
20 m × 151.71 (182.05 amb costos indirectes) = 3641.00
Construcció o reconstrucció de mur de pedra seca de 50cm de gruix mig, a cara vista i amb coronació a 50 cm d'alçada mitja per sobre del terreny. Inclou transport interior de la pedra i neteja final de les restes, totalment acabat.

| Codi | Ut | Descripció | Rendiment | Preu | Import |
|---|---|---|---|---|---|
| O0101 | h | Cap de colla | 0.368 | 26.37 | 9.70 |
| O0102 | h | Oficial 1ª | 2 | 24.9 | 49.80 |
| O0110 | h | Peó | 3 | 20.75 | 62.25 |
| P0313 | m3 | Pedra calcària posada a l'obra | 0.25 | 119.84 | 29.96 |
|  |  | Total |  |  | 151.71 |

| Amidament | Uts. | Llarg | Parcial |
|---|---|---|---|
| Refer marges en ODs | 1 | 20 | 20.00 |
| Total |  |  | 20 |

**E162006** pa Cobrament íntegre seguretat viària, senyalització i desv provisionals (04/05/2026)
1 pa × 6500 (7800 amb costos indirectes) = 7800.00
Partida alçada d'abonament íntegre per a la seguretat viària, inclòs senyalistes, instal·lacions de semàfors, senyalització horitzontal i vertical, abalisament, proteccions, barreres de seguretat, tancaments i de tots els desviaments provisionals durant les diferents fases d'execució de les obres i d'acord amb el seu avanç, inclòs els desplaçaments, muntatge i desmuntatge, manteniment, trasllats i tots els mitjans i elements auxiliars que requereixin, mà d'obra, maquinària i materials, segons indicacions de la Direcció de l'Obra durant les actuacions de seguretat viària, de drenatge i d'actuacions sobrevingudes.

| Amidament | Uts. | Parcial |
|---|---|---|
| Seguretat viària | 1 | 1.00 |
| Total |  | 1 |

**E5403** m2 Pintat de parament horitzontal o vertical de formigó amb color òxid ocre
20 m2 × 9.04 (10.85 amb costos indirectes) = 217.00

| Amidament | Uts. | Llarg | Parcial |
|---|---|---|---|
| Pintat zunchos zona muntanya | 1 | 20 | 20.00 |
| Total |  |  | 20 |

## 07 Digitalització, inspecció i gestió de les actuacions executades i dels actius viaris associats (04/05/2026)
Import: 70588.24

**E1426A** pa PA abonament íntegre per a la digitalització, inspecció i gestió de les actuacions executades (04/05/2026)
1 pa × 58823.53 (70588.24 amb costos indirectes) = 70588.24
PA abonament íntegre per a la implantació, configuració, integració i posada en servei de funcionalitats destinades a la digitalització, inspecció, seguiment i gestió de les actuacions executades en el marc del present projecte, així com dels actius viaris associats a aquestes actuacions. Inclou la incorporació d'eines de gestió d'incidències i comunicacions, seguiment de la seguretat viària, planificació i programació d'actuacions, inspecció i seguiment de ferms, estructures, sistemes de drenatge, sistemes de contenció, itineraris per a vianants i ciclistes, instal·lacions d'enllumenat i altres elements de la infraestructura viària objecte d'actuació. Comprèn també la georeferenciació, inventari i explotació de la informació associada a les obres executades, així com la configuració, parametrització, integració amb els sistemes existents, càrrega i tractament de dades, verificacions, proves de funcionament, posada en servei i tots els treballs necessaris per garantir la correcta operativitat de les funcionalitats implantades.

| Amidament | Uts. | Parcial |
|---|---|---|
| Digitalització obres realitzades | 1 | 1.00 |
| Total |  | 1 |

## 08 Mesures correctores d'impacte ambiental (23/07/1998)
Import: 9212.09

**E1143** m2 Hidrosembra projectada en 2 fases (12/01/2009)
350 m2 × 1.31 (1.57 amb costos indirectes) = 549.50
Hidrosembra projectada en dues fases amb espècies adaptades agroclimàticament a la zona, inclòs el subministrament de tots els components necessaris (aigua, llavors, estabilitzant, adobs, mulch) i regs d'arrelament; totalment acabada segons les característiques especificades al plec de condicions.

| Codi | Ut | Descripció | Rendiment | Preu | Import |
|---|---|---|---|---|---|
| O0110 | h | Peó | 0.02 | 20.75 | 0.42 |
| P1601 | m3 | Aigua | 0.04 | 1.93 | 0.08 |
| P1101 |  | Adob mineral d'anivellament lent (material; 12/01/2009) | 1 | 0.03 | 0.03 |
| P1122 |  | Fixador sintètic base acrílica (material; 12/01/2009) | 1.2 | 0.07 | 0.08 |
| P1120 |  | Bioactivador microbià (material; 12/01/2009) | 1 | 0.12 | 0.12 |
| P1505 |  | Barreja llavors herbàcies hidros (material; 12/01/2009) | 1 | 0.12 | 0.12 |
| P1123 |  | Mulch prot hidros fibra semi-cur (material; 12/01/2009) | 3 | 0.01 | 0.03 |
| M0213 | h | Camió cisterna de 8 m³ | 0.003 | 48 | 0.14 |
| P1126 | u | Altres conceptes (12/01/2009) | 1 | 0.29 | 0.29 |
|  |  | Total |  |  | 1.31 |

| Amidament | Uts. | Llarg | Parcial |
|---|---|---|---|
| Previsió | 1 | 350 | 350.00 |
| Total |  |  | 350 |

**E0333** m2 Reperfilat de talussos
650 m2 × 1.61 (1.93 amb costos indirectes) = 1254.50
Reperfilat de talús, carrega i transport de terres sobrants a abocador, amidat sobre perfil

| Codi | Ut | Descripció | Rendiment | Preu | Import |
|---|---|---|---|---|---|
| O0110 | h | Peó | 0.012 | 20.75 | 0.25 |
| M0203A | h | Excavadora giratòria sobre pneumàtics o cadenes fins a 20 t.. | 0.012 | 94 | 1.13 |
| M0212B | h | Camió de trabuc 16 m³ | 0.005 | 45.4 | 0.23 |
|  |  | Total |  |  | 1.61 |

| Amidament | Uts. | Llarg | Parcial |
|---|---|---|---|
| Previsió | 1 | 650 | 650.00 |
| Total |  |  | 650 |

**E0327** m2 Estesa terra vegetal en talussos (material aportació) (12/01/2009)
300 m2 × 3.05 (3.66 amb costos indirectes) = 1098.00
Estesa de terra vegetal procedent de préstec per talussos, inclòs càrrega i transport.

| Codi | Ut | Descripció | Rendiment | Preu | Import |
|---|---|---|---|---|---|
| O0101 | h | Cap de colla | 0.001 | 26.37 | 0.03 |
| O0102 | h | Oficial 1ª | 0.004 | 24.9 | 0.10 |
| O0110 | h | Peó | 0.025 | 20.75 | 0.52 |
| P1503 | m3 | Terra veg. adobada i garbell. (material; 12/01/2009) | 0.13 | 11.19 | 1.45 |
| M0250 | h | Dúmper 6 tn articulat basculant (maquinària; 12/01/2009) | 0.01 | 49.88 | 0.50 |
| M0212B | h | Camió de trabuc 16 m³ | 0.01 | 45.4 | 0.45 |
|  |  | Total |  |  | 3.05 |

| Amidament | Uts. | Llarg | Parcial |
|---|---|---|---|
| Previsió | 1 | 300 | 300.00 |
| Total |  |  | 300 |

**E0313** m2 Esbrossada del terreny, inclòs càrrega i transport.
1200 m2 × 0.68 (0.82 amb costos indirectes) = 984.00

| Amidament | Uts. | Llarg | Parcial |
|---|---|---|---|
| Previsió | 1 | 1200 | 1200.00 |
| Total |  |  | 1200 |

**E1181** u Transplantament d'arbre dins de l'obra (12/01/2009)
6 u × 282.99 (339.59 amb costos indirectes) = 2037.54
Transplantat d'arbre dins de l'àmbit de l'obra, inclou l'extracció amb mitjans mecànics i manuals, plantació en el lloc determinat, inclòs l'excavació del clot, transport, reblert del clot amb aportació de terra vegetal i adobs, reg d'arrelament, manteniment de l'arbre en el clot de plantació mitjançant un reg diari fins al seu complet arrelament i la poda si s'escau.

| Codi | Ut | Descripció | Rendiment | Preu | Import |
|---|---|---|---|---|---|
| O0101 | h | Cap de colla | 0.25 | 26.37 | 6.59 |
| O0102 | h | Oficial 1ª | 2 | 24.9 | 49.80 |
| O0110 | h | Peó | 4 | 20.75 | 83.00 |
| P1503 | m3 | Terra veg. adobada i garbell. | 0.5 | 11.19 | 5.60 |
| B05144 | kg | Adob mineral simple, sulfat amoni | 1.1 | 0.12 | 0.13 |
| P1601 | m3 | Aigua | 0.25 | 1.93 | 0.48 |
| M0207 | h | Retroexcavadora 100 hp | 1.5 | 59.41 | 89.12 |
| M0215 | h | Grua autopropulsada de 25 tn (maquinària; 12/01/2009) | 0.6 | 50.18 | 30.11 |
| M0212B | h | Camió de trabuc 16 m³ | 0.4 | 45.4 | 18.16 |
|  |  | Total |  |  | 282.99 |

| Amidament | Uts. | Parcial |
|---|---|---|
| Previsió | 6 | 6.00 |
| Total |  | 6 |

**E0217** u Arrencament d'arbre, inclòs planta de compostatge, i tapat forat aportació terra (23/07/1998)
9 u × 35.16 (42.19 amb costos indirectes) = 379.71
Arrencament d'arbre, càrrega i transport de les arrels a planta de compostatge i neteja de l'obra, inclòs tapat del forat amb aportació de terra.

| Codi | Ut | Descripció | Rendiment | Preu | Import |
|---|---|---|---|---|---|
| O0101 | h | Cap de colla | 0.1 | 26.37 | 2.64 |
| O0102 | h | Oficial 1ª | 0.25 | 24.9 | 6.23 |
| O0110 | h | Peó | 0.6 | 20.75 | 12.45 |
| M0212B | h | Camió de trabuc 16 m³ | 0.1 | 45.4 | 4.54 |
| M0214 | h | Camió grua 12 tn | 0.1 | 62.74 | 6.27 |
| M0358 | h | Motoserra per a la tala d'arbres | 0.6 | 2.55 | 1.53 |
| P1613 | u | Cànon d'abocador | 1 | 1.5 | 1.50 |
|  |  | Total |  |  | 35.16 |

| Amidament | Uts. | Parcial |
|---|---|---|
| Previsió | 9 | 9.00 |
| Total |  | 9 |

**E02212** u Tall d'arbre de diàmetre superior a 25 cm. i extracció de la soca
2 u × 237.64 (285.17 amb costos indirectes) = 570.34

| Amidament | Uts. | Parcial |
|---|---|---|
| Previsió | 2 | 2.00 |
| Total |  | 2 |

**E02211** u Tall d'arbre de diàmetre entre 10 i 25 cm. i extracció de la soca
6 u × 120.89 (145.07 amb costos indirectes) = 870.42

| Amidament | Uts. | Parcial |
|---|---|---|
| Previsió | 6 | 6.00 |
| Total |  | 6 |

**E11831** m2 Grava decorativa o equivalent estesa i anivellada.
85 m2 × 9.8 (11.76 amb costos indirectes) = 999.60

| Amidament | Uts. | Llarg | Parcial |
|---|---|---|---|
| Previsió | 1 | 85 | 85.00 |
| Total |  |  | 85 |

**E1192** u Subministrament olivera (Olea Europea) 25-30 cm perímetre (23/07/1998)
3 u × 130.13 (156.16 amb costos indirectes) = 468.48
Subministrament d'olivera (Olea Europaea) de 25 a 30 cm de perímetre, en contenidor de més de 80 litres.

| Amidament | Uts. | Parcial |
|---|---|---|
| Previsió | 3 | 3.00 |
| Total |  | 3 |

## 09 Gestió de residus (23/07/1998)
Import: 4657.45

**E1551** u Acondicionament de la zona de residus (23/07/1998)
5 u × 190 (228 amb costos indirectes) = 1140.00
Acondicionament del terreny per la implementació dels residus, inclou l'excavació i reperfilat de la superfície del terreny per col·locar posteriorment els diferents contenidors, zones d'apilament i aïllament, i la seva posterior retirada per deixar la zona en un correcte estat.

| Amidament | Uts. | Parcial |
|---|---|---|
| per actuació | 5 | 5.00 |
| Total |  | 5 |

**E1552** m3 Classificació a peu d'obra de residus (23/07/1998)
35 m3 × 19.88 (23.86 amb costos indirectes) = 835.10
Classificació a preu d'obra de residus de la construcció o demolició en residus inerts, no especials i especials, amb mitjans manuals o mecànics.

| Amidament | Uts. | Llarg | Parcial |
|---|---|---|---|
| per actuació | 5 | 7 | 35.00 |
| Total |  |  | 35 |

**E1561** m3 Càrrega i transport residus inerts o no especials barrejats, contenidor 5 m3 (23/07/1998)
18 m3 × 27.48 (32.98 amb costos indirectes) = 593.64
Càrrega amb mitjans manuals o mecànics i transport de residus inerts o no especials a instal·lació autoritzada de gestió de residus, amb contenidor de 5 m3 de capacitat, inclòs el seu subministrament.

**E1563** m3 Càrrega i transport residus (ferralla i plàstic), contenidor 1 m3 (23/07/1998)
12 m3 × 32.99 (39.59 amb costos indirectes) = 475.08
Càrrega amb mitjans manuals o mecànics i transport de residus de plàstic i/o ferralla a instal·lació autoritzada de gestió de residus, amb contenidor d'1 m3 de capacitat, inclòs el seu subministrament.

**E1564** m3 Càrrega i transport residus especials, bidó 200 l (23/07/1998)
5 m3 × 143 (171.6 amb costos indirectes) = 858.00
Càrrega amb mitjans manuals o mecànics i transport de residus especials a instal·lació autoritzada de gestió de residus, amb bidó de plàstic de 200 l de capacitat, inclòs el seu subministrament.

| Amidament | Uts. | Llarg | Parcial |
|---|---|---|---|
| per c. actuació | 5 | 1 | 5.00 |
| Total |  |  | 5 |

**E1571** m3 Disposició controlada residus inerts o no especials barrejats (23/07/1998)
12 m3 × 5.9 (7.08 amb costos indirectes) = 84.96
Disposició controlada a centre de reciclatge de residus inerts o no especials barrejats, procedents de construcció o demolició.

**E1572** m3 Disposició controlada residus de metalls no especials barrejats (23/07/1998)
2 m3 × 13.25 (15.9 amb costos indirectes) = 31.80
Disposició controlada a centre de reciclatge de residus de metalls no especials barrejats, procedents de construcció o demolició.

**E1573** m3 Disposició controlada residus de plàstics no especials (23/07/1998)
10 m3 × 8.2 (9.84 amb costos indirectes) = 98.40
Disposició controlada a centre de reciclatge de residus de plàstics no especials, procedents de construcció o demolició.

**E1574** m3 Disposició controlada residus de fusta no especials (23/07/1998)
6 m3 × 7.35 (8.82 amb costos indirectes) = 52.92
Disposició controlada a centre de reciclatge de residus de fusta no especials, procedents de construcció o demolició.

**E1575** m3 Disposició controlada residus especials barrejats (23/07/1998)
5 m3 × 81.26 (97.51 amb costos indirectes) = 487.55
Disposició controlada a centre de selecció i transferència de residus especials barrejats, procedents de construcció o demolició.

## 10 Seguretat i salut (04/05/2026)
Import: 43444.82

**E1632** pa Mesures de seguretat i salut necessàries per l'execució de l'obra (04/05/2026)
1 pa × 36204.02 (43444.82 amb costos indirectes) = 43444.82
Mesures de seguretat i salut necessàries (individuals, col.lectives i senyalitzacions) per l'execució de l'obra. Inclòs el Pla de Seguretat i Salut. Tot inclòs.

| Amidament | Uts. | Parcial |
|---|---|---|
| Seguretat i salut durant les obres | 1 | 1.00 |
| Total |  | 1 |

## Preus auxiliars

**E0108** m3 Morter de ciment elaborat a l'obra (23/07/1998)
Preu: 55.22

| Codi | Ut | Descripció | Rendiment | Preu | Import |
|---|---|---|---|---|---|
| O0110 | h | Peó | 1 | 20.75 | 20.75 |
| P1601 | m3 | Aigua | 0.2 | 1.93 | 0.39 |
| P0301 | m3 | Sorra per a formigons i morters (material; 23/07/1998) | 0.67 | 22.15 | 14.84 |
| P0401 | kg | Ciment pòrtland P-350 | 200 | 0.07 | 14.00 |
| M0218 | h | Formigonera 250 litres i 5 HP | 0.7 | 7.48 | 5.24 |
|  |  | Total |  |  | 55.22 |

## Recursos

**P1613** u Cànon d'abocador
Canon d'abocador

**M0334** h Equip de màquina de serra de disc de diamant per a tallar
Serra de disc

**M0207B** h Retroexcavadora 100 hp equipada amb martell trencador
Retroexcavadora 100 hp equipada amb martell picador

**M0212B** h Camió de trabuc 16 m³
Camió de trabuc de 20 t

**M0203B** h Excavadora giratòria sobre pneumàtics o cadenes fins a 20 t. equipada amb martell trencador
Retro excavadora giratòria sobre pneumàtics o cadenes de pes fins a 20 t. equipada amb martell trencador

**M0203A** h Excavadora giratòria sobre pneumàtics o cadenes fins a 20 t
Retro excavadora giratòria sobre pneumàtics o cadenes de pes superior a 20 t.

**M0208** h Motoanivelladora
Motonivelladora

**M0213** h Camió cisterna de 8 m³
Camió cisterna de 8 m3

**P0503** m3 Formigó HM-20, =5% d'àrids reciclats, inclòs transport a l'obra
Formigó HM-20 (amb un 5% d'àrids reciclats) posat a l'obra

**P1007** m Vorada de vianants A4 20x8 prefabricada de formigó
Vorada pref. form. 8x20 cm. jardí

**B05141** t Ciment pòrtl.escòr. CEM II/B-S 32,5,sacs
Ciment pòrtland amb escòria CEM II/B-S 32,5, en sacs

**B05142** m3 Formigó p/paviments HF-3,5 MPa, c.plàstica
Formigó per a paviments HP-3,5 N/mm2 de resistència a flexotracció (PG-3) i consistència plàstica

**M0101** h Dúmper giratori 2 tn basculant
Dúmper d´1,5 t de càrrega útil, amb mecanisme hidràulic

**M0102** h Estenedora p/paviment formigó
Estenedora per a paviments de formigó

**P0313** m3 Pedra calcària posada a l'obra
Pedra calcàr. posada a l'obra

**M0227** h Grup electrògen de 45/60 kVA, amb consums inclosos
Grup electrògen 45/60 kVA , consums inclosos

**M0211** h Corró de llança 650 kg
Picó vibrant amb placa 60 cm.

**P08082** m Tub HDPE Ø400 mm, SN 8kN/m2, sup. interna llisa/externa corrugada, B, U, maneguet
Tub de paret estructurada per a sanejament soterrat sense pressió, de polietilè, diàmetre nominal DN 400, classe de rigidesa anular SN 8 kN/m2, de superfícies interna llisa i externa perfilada de tipus B, codi d'àrea d'aplicació U, fabricació segons norma, unió mitjançant maneguet extruït i junt elastomèric d'estanquitat. Inclòs part proporcional de peces especials i accessoris.

**P091271** m Tub PEAD corrugat ext. llis int. DN63 mm
Tub corrugat Ø65 mm.

**M0225** h Vibrador intern formigó
Vibrador

**M0201** h Compressor aire gasoil 13,3 m³/h
Compressor amb dos martells

**P101102** m Conductor Cu nu unipolar d'1x35 mm2
Conductor Coure nu de 1x35 mm2

**P0101** m Cinta senyalitzadora PVC 150 mm color groc
Cinta senyalitzadora PVC

**P0604** kg Claus acer
Claus d'acer

**P0701** m Tauló de fusta pi, 10 usos
Tauló de fusta de pi per a 10 usos

**P0704** m2 Amortització tauler de pi 22 mm, 10 usos
Tauler de fusta de pi 22 mm. per a 10 usos

**P0706** cu Puntal met.telescòpic h=5m,150 usos
Puntal metàl·lic i telescòpic per a 5 m d´alçària i 150 usos

**P03060** m3 Tot-u artificial no classif
Tot-u artificial

**P1615** u Condicionament de l'abocador
Acondiciament de l'abocador

**M0204** h Pala carregadora pneumàtics
Pala carregadora neumàtics

**P0505** m3 Formigó HA-25, =5% d'àrids reciclats, inclòs transport a l'obra
Formigó HA-25 (amb un 5% d'àrid reciclat) posat a l'obra

**M0240** h Regle vibratori formigonat soleres
Regle vibratori

**P06202** u Reixa i marc C-250
Reixa i bastiment 650x330x40 mm.

**P0617** u Reixa i bastiment 985x495x70 mm D-400
Reixa i bastiment 985x495x70 mm.

**P1242** m Tub de pp DN400 mm., SN 8 kN/m2 p/p accesoris
Tub de pp d 400 mm., SN 8 kN/m2 p/p accesoris

**P0811** m2 Rajola hidr. gris 20x20x4 cm
Rajola hidr. gris 20x20x4 c

**P06203** Reixa i marc C-250 anti-bicicletes
Reixa 840x340x70 mm i marc C-250 anti-bicicletes

**P06102** m2 Malla electrosoldada en acer corrugat B500T, de 15x15 cm i 8 mm de diàmetre
Malla electrosoldada en acer corrugat B 500 T, de 20x20 cm i 8 mm de diàmetre

**P091272** m Tub PEAD corrugat ext. llis int. DN90 mm
Tub corrugat Ø110 mm.

**P10104** m Conductor Cu tetrapolar 4x6 rv 0,6/1 kV
Conductor Cu tetrapolar de 4x6 mm2

**P1230** m Tub PVC DN110 mm., PN 10
Ø

**P1680** u Placa d'ancoratge per a barreres metàl.liques
Placa, perns i cargoleria per ancoratge

**P990161** u Columna troncocònica 12 m
Columna troncocònica 9 m

**P10109** m Conductor Cu tripolar 3x2,5 rv 0,6/1 kV
Conductor Cu 3x2,5 rv 0,6/1 kV

**P101101** m Conductor Cu bipolar 2x2,5 rv 0,6/1 kV
Conductor Cu 2x2,5 rv 0,6/1 kV

**P99011** u Projector tipus led 108W
Projector tipus TNG-400/AS

**P102215** u Armari ADU
Armari monobloc per a CDU o bé CSI amb pedestal

**P1495** m2 Placa d'alumini d'ident. carret. > 0,10 m2 i < 0,25 m2, classe RA2
Placa d'alumini superior a 0,10 m2 i fins a 0,25 m2, d'identificació de carreteres, amb revestiment reflectant HI classe RA2

**P14975A** u Pp Abraçadores o brides d'alumini i elements de fixació al suport de senyals de trànsit
Part proporcional de brides d'alumini i elements de fixació al suport de senyals de trànsit

**P1496** m2 Placa d'alumini de 0,25 a 0,50 m2 RA2
Placa d'alumini de 0,25 a 0,50 m2

**P14970** m2 Placa d'alumini de 0,50 m2 a 1,00 m2 RA2
Placa d'alumini de 0,50 m2 a 1.00 m2

**P1481** m Pal alumini diàmetre 76 mm. MB
Pal alumini 76 mm. diàmetre

**P1472** m Pal alumini diàmetre 90 mm. MC
Pal alumini 90 mm. diàmetre

**P14730** m Pal alumini diàmetre 114 mm. MD
Pal alumini diàmetre 114 o 140 mm. ME

**P14711** u Base d'acer galvanit. suport 90 mm., inclòs perns
Base d'acer galvanitzat per a subjecció al fonament del suport de 90 mm de diàmetre de senyals de trànsit, col·locat, inclòs el subministre dels perns roscats d'ancoratge del fonament., inclòs 4 perns roscats d'ancoratge 16mm, galvanitzat en calent, per a fonamentació de suport d'alumini

**P14712** u Base d'acer galvanit. suport 114 mm. inclòs perns
Base d'acer galvanitzat per a subjecció de pal de suport de 114 mm de diàmetre al fonament de senyals de trànsit, inclòs 4 perns roscats d'ancoratge, galvanitzat en calent, per a fonamentació de suport d'alumini

**P1403** u Placa circular reflect. 60 cm. RA2
Placa circular reflect. 60 cm.

**P1420** u Placa octog. reflect. 60 cm. RA2
Placa octog. reflect. 60 cm.

**P1408** u Placa infor. refl. 60x60 cm. RA2
Placa infor. refl. 60x60 cm.

**P1409** u Placa infor. refl. 60x90 cm. RA2
Placa reflectora rectangular de 90x60 cm.,per a senyals de

**P1428** u Placa comp. refl. 60x20 cm. RA2
Placa comp. refl. 60x20 cm.

**P1439** m Suport acer galv. 100x50x3 mm
Suport acer galv. 100x50x3mm

**P0504** m3 Formigó HM-20 posat a l'obra
Formigó HM-20 (amb un 5% d'àrids reciclats) posat a l'obra

**%1616** % Eines i mitjans auxiliars
Eines i medis auxiliars

**P14231** m Barana acer passa. trave. 50x20x1,5 mm
Barana acer galv.passa.trave.

**P0652** u Con prefabricat de reducció asimètric 1000x690 mm
Con prefabricat de pou de registre amb reducció de 100 a 60 cm de diàmetre i 80 cm d'alçària

**P0653** u Anell prefabricat 1000x1000 mm
Anell prefabricat de pou de registre de D= 100 cm i 100 cm d'alçària

**P0618** u Tapa fosa Ø650 mm. exterior, marc Ø800 mm., classe D-400
Tapa Ø650 mm. exterior i bastiment, pou Ø800 mm., estanca i insonora D400

**P0651** u Graó d'acer revestit de polipropilè, 40 cm d'amplada
Graó per a pou de registre 300x300x300 mm

**A0905** pp Accessoris per a tub de polietilè
Accessori per a tub de polietilè

**P08083** m Tub HDPE Ø500 mm, SN 8kN/m2, sup. interna llisa/externa corrugada, B, U, maneguet
Tub de paret estructurada per a sanejament soterrat sense pressió, de polietilè, diàmetre nominal DN 500, classe de rigidesa anular SN 8 kN/m2, de superfícies interna llisa i externa perfilada de tipus B, codi d'àrea d'aplicació U, fabricació segons norma, unió mitjançant maneguet extruït i junt elastomèric d'estanquitat. Inclòs part proporcional de peces especials i accessoris.

**P06206** u Tapa fosa 680x680x40, marc 700x700, classe B-125
Tapa fosa 680x680x40, marc 700x700, classe B125

**P09308** m Tub de drenatge
Tub de 4.5x6 PE

**M0218** h Formigonera 250 litres i 5 HP
Formigonera de 250 l

**P08181** u Bloc de formigó 40x20x20 gris hidròfug
Bloc buit de formigó, per revestir, color gris, 40x20x20 cm, resistència normalitzada R10 (10 N/mm²)

**E01081** m3 Morter de ciment gris amb additiu hidròfug
Morter industrial per a obra de paleta, de ciment, color gris, amb additiu hidròfug, categoria M-5 (resistència a compressió 5 N/mm²), subministrat a granel, segons UNE-EN 998-2.

**P0607** kg Acer corrugat B500S en barres
Acer corrugat B-500s en barres

**P03301** m3 Grava decorativa
Ceràmica triturada

**A09224** u Tub PE baixa densitat DN40 PN10
Tub PE-bd DN40 PN10

**B05145** m3 Terra vegetal adobada, granel
Terra vegetal adobada, a granel

**B05144** kg Adob mineral simple, sulfat amoni
Adob mineral solid de fons simple, sulfat amonic 21% gr

**M0278** h Minicarregadora amb acces.retro
Minicarregadora sobre pneumàtics, amb accessori retroexcavador de 25 a 39 cm d'amplària

**M0358** h Motoserra per a la tala d'arbres
Motoserra

**P10095** u Peça cantonada 570x400x280 mm per a gual de vehicles ó vianants
Gual vehicles, peça cantonada 570x400x280 mm

**P10103** m Conductor Cu tetrapolar 4x10 rv 0,6/1 kV
Conductor Cu 4x10 rv 0,6/1 kV

**P990131** u Columna acer galvanitzat 5 m d'alçària pintada
Columna tipus NICKOLSON de 4 m d'alçada

**P14951** m2 Placa complementària d'alumini, fins a 0,10 m2, classe RA2
Placa complementària d'alumini fins a 0,10 m2, amb revestiment reflectant HI classe RA2

**P14731** m Pal alumini diàmetre 114 o 140 mm. ME
Pal alumini 114 mm. diàmetre

**P14713** u Base d'acer galvanit. suport 140 mm. inclòs perns
Base d'acer galvanitzat per a subjecció de pal de suport de 140 mm de diàmetre al fonament de senyals de trànsit, inclòs 4 perns roscats d'ancoratge, galvanitzat en calent, per a fonamentació de suport d'alumini

**P1484** u Placa octogonal alumini reflect. 60 cm. RA2
Placa octogonal alumini reflect.60 cm.

**P12440** m Tub de pp DN630 mm., SN 8 kN/m2
Tub de pp d 630 mm., SN 8 kN/m2

**P1237** m Tub de pp DN200 mm., SN 8 kN/m2
Tub de pp d 200 mm., SN 8 kN/m2

**P09506** m Tub PEAD DN90mm, PE-100, PN-16
Tub PEAD DN63mm, PE-100, PN-16

**P0619** u Tapa fosa Ø650 mm. exterior, marc 850x850 mm.,classe D-400
Tapa Ø650 mm. exterior i bastiment, pou 850x850 mm., estanca i insonora

**P0650** u Arqueta prefabricada 70x70x100 cm
arqueta prefab. 70x70x100

**PE1025** u Comporta presa de reg 50x50x7 cm formigó prefabricat
Comporta presa de reg 100x100 mm acer inox AISI 316, fuset de 800 mm

**P1901** m3 Barreja de granulat calcari
Emulsió aniònica EAL-1 lenta

**P0507** m3 Formigó HA-30 posat a l'obra
Formigó HA-30 (amb un 5% d'àrids reclicats) posat a l'obra

**%16134** % Despeses indirectes
Dades tècniques: Coste energético 0.3787002 MJ; Emisión de CO2 0.3787002 kg

**P99455** u Fanal solar amb distribució de llum radialment asimètrica
Fanal solar amb distribució de llum radialment asimètrica, composta per columna d'acer galvanitzat amb placa d'ancoratge de fins a 8 m; braç d'acer zincat; caixa d'acer galvanitzat amb recobriment de plàstic; mòdul solar fotovoltaic, potència màxima (Wp) 150 W, amb caixa de connexions amb díodes, cables i connectors; lluminària rectangular d'alumini i acer inoxidable, amb llum LED d'alta brillantor, potència màxima 100 W, eficiència lluminosa 200 lumens/W, bateria d'ions de liti, tensió 12,8 V, capacitat 190 Ah, temperatura de treball entre -20°C i 60°C i sistema de regulació i control en caixa estanca, amb interruptor crepuscular i temporitzador, temps d'encesa al 100% durant 4 hores/dia, temps d'encesa al 50% durant 6 hores/dia i autonomia màxima sense càrrega 3 dies. Inclou connector de tipus Zhaga i sistema de telegestió.

**M0237** h Piconadora de pneumàtics 15 tn
Piconadora de pneumàtics 15 t

**P0504B** m3 Formigó HM-20/12 reforçat amb fibres, =5% d'àrids reciclats, inclòs transport a l'obra
Formigó HM-20/12 (amb un 5% d'àrids reclicats) amb fibres posat a l'obra

**P06424** m2 Geotèxtil 250 g/m2 resist>= 2900 N
Geotextil 250 g/m2 resist>= 2900 N

**P14230** m Barana acer tipus EG
Barana acer galv.passa.trave.

**P14242** u Part proporc. mater. barreres suports 2 m
Part proporc. mater. barreres

**P14450B** u Extrem 8m per barrera seguretat metàl·lica, termolacat
Extrem 8m per barrera seguretat metàl·lica

**P1446B** u Extrem en accesos i altres, qualsevol radi, per barrera de seguretat metàl·lica, termolacat
Extrem en accesos i altres, qualsevol radi, per barrera de seguretat metàl·lica

**P14452B** u Extrem 4,32m per barrera seguretat metàl·lica, termolacat
Extrem 4,32m per barrera seguretat metàl·lica

**P08080** m Tub HDPE Ø250 mm, SN 8kN/m2, sup. interna llisa/externa corrugada, B, U, maneguet
Tub de paret estructurada per a sanejament soterrat sense pressió, de polietilè, diàmetre nominal DN 250, classe de rigidesa anular SN 8 kN/m2, de superfícies interna llisa i externa perfilada de tipus B, codi d'àrea d'aplicació U, fabricació segons norma, unió mitjançant maneguet extruït i junt elastomèric d'estanquitat. Inclòs part proporcional de peces especials i accessoris.

**P08081** m Tub HDPE Ø315 mm, SN 8kN/m2, sup. interna llisa/externa corrugada, B, U, maneguet
Tub de paret estructurada per a sanejament soterrat sense pressió, de polietilè, diàmetre nominal DN 315, classe de rigidesa anular SN 8 kN/m2, de superfícies interna llisa i externa perfilada de tipus B, codi d'àrea d'aplicació U, fabricació segons norma, unió mitjançant maneguet extruït i junt elastomèric d'estanquitat. Inclòs part proporcional de peces especials i accessoris.

**P08084** m Tub HDPE Ø630 mm, SN 8kN/m2, sup. interna llisa/externa corrugada, B, U, maneguet
Tub de paret estructurada per a sanejament soterrat sense pressió, de polietilè, diàmetre nominal DN 630, classe de rigidesa anular SN 8 kN/m2, de superfícies interna llisa i externa perfilada de tipus B, codi d'àrea d'aplicació U, fabricació segons norma, unió mitjançant maneguet extruït i junt elastomèric d'estanquitat. Inclòs part proporcional de peces especials i accessoris.

**P10190** m Baixant prefabricat en forma d'U 60x31,5 cm
Baixant prefabricat secció en forma d'U, 60x35 cm.

**P10191** m Baixant prefabricat en forma d'U 41x15 cm
Baixant prefabricat secció en forma d'U, 40x18 cm.

**E02084** u Embocadura armada tub Ø 500 mm
Embocadura armada D 500

**E02083** u Embocadura armada tub Ø 600 mm
Embocadura armada D 600

**P1151** m Tub ranurat PE, doble paret, p/drenatge D= 200 mm
Tub corrugat de PE de doble paret, de D= 200 mm, ranurat en un arc de 120º a 240º, per a drenatge

**B05143** kg Adhesiu res.epoxi s/diss.2comp p/ús estruc
Adhesiu de resines epoxi sense dissolvents, de dos components per a ús estructural

**M0301** h Equip complert específic de minirasadora amb aspiració
Equip complert per a excavació amb microrasadora amb aspiració del material excavat, per a rases de fins a 30 cm d'amplària i fins a 90 cm de fondària

**M0333** m Parell de semàfors portàtils d'obra
Sistema d'explotació que permet regular el pas alternatiu de vehicles per una carretera, amb 2 semàfors portàtils, cadascun d'ells col·locat en un extrem de la zona en obres.

**P0201** kg Pigment inorgànic de color per a morters i ciments
Pigment inorgànic de color d'òxid de ferro per a morters i ciments

**M0250** h Dúmper 6 tn articulat basculant
Dumper 2 tn descàrrega hidrau.

**M0215** h Grua autopropulsada de 25 tn
Grua autopropulsada de 12 t

**P0301** m3 Sorra per a formigons i morters
Sorra per a formigons i mort.
